# ILR
Angebotsaufforderung (GAEB DA XML 3.2, DA83)
Projekt: 2360
Währung: EUR
Vergabeart: Offenes Verfahren
Eröffnung: 17.06.2026 10:00:00
Abgabeort: online
Auftraggeber: DV-Nummer: 2360-HZG; Vergabenummer: 2360-HZG
Erstellt mit: BECHMANN AVA 2026.20/ GXML Toolbox V3.3 R20210630, BECHMANN AVA 2026.20, 13.05.2026

## Zusätzlicher Text
LEISTUNGSVERZEICHNIS

Gewerk: Feuerlöschanlagen - Sprinkler -

Projekt: 2288 BTZ[]

Ausführungszeitraum:[]

Bauherr:[]

Planung und Bauleitung: PEG-Planungsbüro für Energie-
 und Gebäudetechnik GmbH
 Rudolf-Diesel-Str. 7b
 82205 Gilching
 Tel.: +49 8105 / 27 35 - 0
 Fax: +49 8105 / 27 35 - 55

Abgabeort:[]

Abgabetermin:[]

Beim Ausfüllen dieses LV unbedingt beachten:

Die vom Bieter auszufüllenden Felder für Einh.-Preis
u. Gesamtbetrag befinden sich am Anfang einer jeden Position.

Die Mengenansätze und Abrechnungseinheiten dürfen keinesfalls verändert werden.
Ebenso darf die Reihenfolge der Positionen und die Endzusammenstellung nicht verändert werden.

Summe netto  ......................................  €  .............................................. €

+ 19% MwSt.  ......................................  €  .............................................. €
  _________________________________________________

Summe brutto  ......................................  €  .............................................. €
  ===============================================
  Angebot bei Abgabe  Angebot nach Prüfung

## 2360-HZG-SAN P2/P4 - 29 Heizung / Sanitär
Datum: 13.05.2026

*Hinweis: Baubeschreibung*
1  Allgemeines
Das Landratsamt Bad Tölz-Wolfratshausen saniert seit ein paar Jahren die Isar-Loisach-Realschule-Wolfratshausen, Franz-Klöbl-Weg 2 in 82515 Wolfratshausen. Die Maßnahme 1 Sanierung und Aufstockung Fachklaasentrakt, sowie die Maßnahme 2 mit der Errichtung einer Ganztagsschule sind bereits abgeschlossen. Nun erfolgt die Maßnahme 3 Sanierung, Umbau und Erweiterung des Hauptgebäudes in 2 Bauabschnitten. Im Bauabschnitt 3.1 wird eine Mehrzweckhalle mit Sanitäranlagen und 6 zusätzlichen Klassenzimmern errichtet (Förderpaket P2 und P4), sowie in einem Bestandsanbau des Bau A ein Lehrerzimmer mit Besprechungs- und Seminarräumen geschaffen.
In einem 2. Bauabschnitt (ebenfalls Förderpaket P2), der nicht Gegenstand dieser Ausschreibung ist, werden die restlichen Gebäude des Bau A optimiert und die Gebäudehüllen saniert (mit Ausnahme des Anbaus aus dem Jahr 2009.

2 Baustellensituation/Örtliche Verhältnisse
Das Gebäude ist über den Franz-Kölbl-Weg erreichbar. Die Baustelleneinrichtung befindet sich in einem Teilbereich der Schul-Parkplätze vor den GEbäuden, sowie rund um den Erweiterungbau. Außerhalb diesem festgelegten Umgriff der Baustelleneinrichtung können keine Flächen zur Verfügung gestellt werden. Das Gebäude ist nur eingeschränkt auf der Ostseite mit einem LKW direkt anfahrbar. Die Materialien und das Werkzeug sind daher auf die übrigen Gebäudeseiten bzw. innerhalb des Gebäudes entsprechend zu vertragen. Zur Sicherung der Verkehrswege für Schüler, Lehrer und Besucher der Schule wird eine Art Schleuse als Einfahrtstor zur Baustelle errichtet werden, welches durch die ein- und ausfahrenden Gewerke selbst zu bedienen ist.

Wir weisen explizit darauf hin, dass es sich um ein auch während der Bauphase komplett genutztes Objekt handelt (mit Ausnahme der direkt vom Umbau betroffenen Bereiche), soweit die Arbeiten außerhalb der Schulferien stattfinden. Größere Beeinträchtigungen während der Unterrichtszeiten der Schule sind zu vermeiden. Während der gesamten Bauphase ist durchgehend Rücksicht auf die Lehrer und Schüler der Schule, sowie ihrer Besucher zu nehmen. Hier ist eine Feinabstimmung der Arbeitsvorgänge zwischen den Auftragnehmern und der örtlichen Bauleitung unumgänglich und bereits in der Arbeitsvorbereitung der Firmen entsprechend zu berücksichtigen. Arbeiten samstags sind nach Abstimmung mit der Bauleitung möglich.

Weitere Hinweise
- Die Anschlüsse für Strom und Wasser werden bauseits bereitgestellt.
- Eine bauseitige Transporthilfe steht nicht zur Verfügung. Der AN hat den Transport seiner Leistungen eigenständig zu organisieren, soweit keine entsprechenden Hebezeuge als Einzelpositionen im nachfolgenden LV enthalten sind.

*Hinweis: Zusätzliche Technische Vertragsbedingungen (ZTV) - Allgemeiner Teil*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leitungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist spätestens mit der Schlussrechnung zu übergeben und gilt als Zahlungsvoraussetzung. Der erforderliche Aufwand ist in die einzelnen Einheitspreise einzukalkulieren und wird nicht gesondert vergütet, soweit keine separate Position im Leistungsverzeichnis vorhanden ist.

Bestandteil der Dokumentation ist für sämtliche Produkte der Nachweis gemäß Bayerische Technische Baubestimmungen (BayTB) über den fachgerechten Einbau. Dies beinhaltet insbesondere Kopien der Verwendbarkeitsnachweise wie bauaufsichtliche Zulassungen und bauaufsichtlichen Prüfzeugnisse, der Leistungserklärungen bei CE-Kennzeichnung, sowie Produkt- und Sicherheitsdatenblätter, jeweilige Übereinstimmungserklärungen des Fachunternehmers über die fachgerechte und zulassungskonforme Herstellung / den Einbau. Darüber hinaus sind sämtliche Montage-, Revisions- und Wartungsunterlagen, sowie Pflege- und Reinigungshinweise bzw. Entsorgungsnachweise beizufügen.

8. Bauzeiten / Einschränkungen der Bautätigkeit
Während des gesamten Sanierungszeitraums ist durchgängig Rücksicht auf Mirarbeiter und Besucher des Gebäudedes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: Kalkulationshinweise*
Gegenstand diese Ausschreibung sind die Arbeiten des Bauabschnitt BA3.1 "Errichtung einer Mehrzweckhalle mit Sanitäranlagen und 6 zusätzlichen Klassenzimmern, sowie Schaffung eines Lehrerzimmers mit Besprechungs- und Seminarräumen im Anbau Südwest des bestehenden Bau A.

Die Maßnahme ist gefördert. Die Förderung ist jedoch in zwei Pakete aufgeteilt.
Förderpaket P4: Errichtung Mehrzweckhalle mit Sanitäranlagen und 6 zusätzlichen Klassenzimmern
Förderpaket P2: Schaffung eines Lehrerzimmers mit Besprechungs- und Seminarräumen im bestehenden Anbau Südwest Bau A

Das nachfolgende Leistungsverzeichnis ist daher in zwei Titel aufgeteilt:
Der Titel 1 umfasst das Förderpaket P4, also den Neubau der Mehrzweckhalle.
Der Titel 2 umfasst das Förderpaket P2 (Anteil BA3.1), also die Umbauten/Sanierungen im Bestand.

Die Beauftragung erfolgt für beide Titel gemeinsam, jedoch sind die Rechnungen getrennt je Titel zu stellen! Gemeinsame Rechnungen für Titel 1 und 2 werden zurückgewiesen.

Diese Vorgehensweise und dabei ggf. entstehender Mehraufwand beim AN ist bei der Kalkulation für das nachfolgende LV zu berücksichtigen und damit abgegolten.

### 01 Titel 1 (Förderpaket P4), Erweiterungsbau

#### 01.01 Sanitäre Anlagen

##### Titel 01.01.01 KG 411.1 Schmutzwasser - Hebeanlage

*Hinweis: Vorbemerkung:*
Die nachfolgend aufgeführten Materialien beziehen sich auf die Unterflur-Hebeanlage mit Bodenablauf für die Abwasserleitungen Ausguss, Rückspülfilter und Enthärtungsanlage im  UG (Altbau).
Einbauort ist die Sanitärzentrale im Untergeschoss (Altbau)
Raum A-2.01.

**01.01.01.001 Abwasserhebeanlage H 5 m 1Pumpe Steuerungseinheit IP54**
STLB-Bau 2026-04 046
Abwasserhebeanlage für fäkalienfreies Abwasser DIN EN 12050-2,
Volumenstrom '2,75' m3/h,

Förderhöhe '5' m,
Zulauf DN 40, Anschluss druckseitig DN 32, einschl. Behälter, Schutzart IP 68 DIN EN 60529 (VDE 0470-1), mit einem Pumpenaggregat, Motor und Hydraulikteil im Medium, Freistromlaufrad, Bemessungsbetriebsspannung 230 V AC, Direkteinschaltung, Steuerungseinheit, anschlussfertig verdrahtet, Schutzart IP 54 DIN EN 60529 (VDE 0470-1), Niveauregelung durch Schwimmerschalter, mit Trockenlaufsicherung, mit Wicklungsschutz, akustische Alarmmeldung bei zu hohem Wasserstand, netzunabhängig, mit Akku und automatischer Ladeeinschaltung, Sammelstörmeldung mit potentialfreiem Kontakt.
Menge: 1,000 St

*Hinweis: Druckleitungen für v. g. Hebeanlagen*

**01.01.01.002 Rohr Stahl niro geschweißt Nichttrinkwasser AD 35mm WD 1,5mm Pressen**
STLB-Bau 2026-04 042
Rohrleitung aus nichtrostenden Stahlrohren DIN EN 10296-2, geschweißt, Legierungszuschlag mind. 2,2 Gewichts-% Molybdän, für Nichttrinkwasser, Außendurchmesser 35 mm, Wanddicke 1,5 mm, Verbindung durch Pressen, mit Verpresstkennzeichnung, einschl. Dichtungsmittel und Herstellen der Verbindungen, Form- und Verbindungsstücke werden gesondert vergütet, besondere Rohrbefestigungen werden gesondert vergütet, Verlegung in Gebäuden, Arbeitshöhe des Montageortes bis 3,5 m über der Standfläche des hierfür erforderlichen Gerüstes, Gerüst wird beigestellt/ist vorh..
Menge: 5,000 m

**01.01.01.003 Bogen Stahl niro Nichttrinkwasser Pressverbindung AD 35mm**
STLB-Bau 2026-04 042
Bogen, aus nichtrostendem Stahl, für Rohrleitung aus nichtrostendem Stahl, Werkstoff-Nr 1.4401, Legierungszuschlag mind. 2,2 Gewichts-% Molybdän, für Nichttrinkwasser, als Pressverbindung mit DVGW-Zertifizierung, mit Verpresstkennzeichnung, Außendurchmesser 35 mm.
Menge: 8,000 St

**01.01.01.004 Muffe Einsteckende Stahl niro Nichttrinkwasser Pressverbindung AD 35mm**
STLB-Bau 2026-04 042
Muffe, mit Einsteckende, aus nichtrostendem Stahl, für Rohrleitung aus nichtrostendem Stahl, Werkstoff-Nr 1.4401, Legierungszuschlag mind. 2,2 Gewichts-% Molybdän, für Nichttrinkwasser, als Pressverbindung mit DVGW-Zertifizierung, mit Verpresstkennzeichnung, Außendurchmesser 35 mm.
Menge: 2,000 St

**01.01.01.005 Übergangsstück Einsteckende AG Stahl niro Nichttrinkwasser Pressverbindung AD 35mm R1 1/4**
STLB-Bau 2026-04 042
Übergangsstück, mit Einsteckende und Außengewinde, aus nichtrostendem Stahl, für Rohrleitung aus nichtrostendem Stahl, Werkstoff-Nr 1.4401, Legierungszuschlag mind. 2,2 Gewichts-% Molybdän, für Nichttrinkwasser, als Pressverbindung mit DVGW-Zertifizierung, mit Verpresstkennzeichnung, Außendurchmesser 35 mm, Gewindeanschluss R 1 1/4.
Menge: 2,000 St

**01.01.01.006 Absperrschieber Messing Wasser Rp1 1/4**
STLB-Bau 2026-04 042
Absperrschieber mit Muffenanschluss, DIN EN 12288, Gehäuse, Oberteil und Innengarnitur aus Messing, für Wasserleitung, Rp 1 1/4.
Menge: 1,000 St

**01.01.01.007 Kugelrückschlagventil Guss EN-GJL PN10 DN32**
STLB-Bau 2026-04 043
Kugelrückschlagventil, Gehäuse aus Gusseisen EN-GJL, Nenndruck 1 MPa (10 bar), DN 32, für Druckrohrleitung für Wasser.
Menge: 1,000 St

**01.01.01.008 Rohraufhängung Stahl verz L bis 0,5m DN32**
STLB-Bau 2026-04 042
Rohraufhängung, aus verzinktem Stahl, mit schalldämmenden Einlagen, Anforderungen entsprechend DIN 4109-1, Länge Aufhängung bis 0,5 m, Befestigung mit Gewindestäben, mit bauaufsichtlich zugelassenen Dübeln, einschl. Bohrarbeiten, Befestigungsuntergrund Mauerwerk, Rohr aus nichtrostendem Stahl, DN 32, für Abwasser, Arbeitshöhe des Montageortes bis 3,5 m über der Standfläche des hierfür erforderlichen Gerüstes.
Menge: 5,000 St

**01.01.01.009 Anschluss herstellen DN 32 an Abwasserleitung**
Anschluss herstellen Druckleitung DN 32 an Abwasserleitung aus Gusseisen, mit allen hierfür erforderlichen Materialien.
Menge: 1,000 St

##### Titel 01.01.02 KG 411.2 Schmutzwasserleitungen

*Hinweis: Montagehöhe bis 3,50 m*
Nachfolgende Positionen beziehen sich auf die Montage von Schmutzwasserleitungen bis Montagehöhe 3,50m

Die Rohrleitungen und Formstücke sind vor und nach Montage vor Beschädigungen zu schützen, Beschriftungen aller Art sind zu unterlassen.

Beschädigte, verschmutzte, beklebte, beschriftete, deformierte oder zerkratzte Rohrleitungen und Formstücke mit anderweitigen Beeinträchtigungen ihrer sichtbaren
Oberflächen müssen augetauscht werden.

Zudem ist bei der Montage auf eine geradlinige Verlegung der Rohrleitungen und Formstücke zu achten. Die Rohrachse soll auf der gesamten Länge in gerader Flucht verlegt werden.
Die Verlegung von nebenliegenden Installationen oder

**01.01.02.010 Anschluss herstellen Abwasserltg DN100 Manschettenverbindung Gussrohr DN100**
STLB-Bau 2026-04 044
Anschluss herstellen, an vorh. Abwasserleitung, aus Kunststoffrohr, DN 100, durch Manschettenverbindung, mit Gusseisenrohr DIN EN 877 und DIN 19522, 2. DN 100, einschl. Anschlussformstück und Dichtungsmittel.
Menge: 2,000 St

**01.01.02.011 Abwasserltg Guss 2K-Epoxid-Besch Grundbesch DN50 Gebäude**
STLB-Bau 2026-04 044
Abwasserleitung aus Gusseisen, DIN EN 877 und DIN 19522, für Schmutzwasser, innen mit Zweikomponenten-Epoxid-Beschichtung, außen mit Grundbeschichtung, Farbton rotbraun, DN 50, Verlegung in Gebäuden, Form- und Verbindungsstücke werden gesondert vergütet, besondere Rohrbefestigungen werden gesondert vergütet, Arbeitshöhe des Montageortes bis 3,5 m über der Standfläche des hierfür erforderlichen Gerüstes.
Menge: 20,000 m

**01.01.02.012 Abwasserltg Guss 2K-Epoxid-Besch Grundbesch DN80 Gebäude**
STLB-Bau 2026-04 044
Abwasserleitung aus Gusseisen, DIN EN 877 und DIN 19522, für Schmutzwasser, innen mit Zweikomponenten-Epoxid-Beschichtung, außen mit Grundbeschichtung, Farbton rotbraun, DN 80, Verlegung in Gebäuden, Form- und Verbindungsstücke werden gesondert vergütet, besondere Rohrbefestigungen werden gesondert vergütet, Arbeitshöhe des Montageortes bis 3,5 m über der Standfläche des hierfür erforderlichen Gerüstes.
Menge: 35,000 m

**01.01.02.013 Abwasserltg Guss 2K-Epoxid-Besch Grundbesch DN100 Gebäude**
STLB-Bau 2026-04 044
Abwasserleitung aus Gusseisen, DIN EN 877 und DIN 19522, für Schmutzwasser, innen mit Zweikomponenten-Epoxid-Beschichtung, außen mit Grundbeschichtung, Farbton rotbraun, DN 100, Verlegung in Gebäuden, Form- und Verbindungsstücke werden gesondert vergütet, besondere Rohrbefestigungen werden gesondert vergütet, Arbeitshöhe des Montageortes bis 3,5 m über der Standfläche des hierfür erforderlichen Gerüstes.
Menge: 85,000 m

*Hinweis: Alle nachfolgend beschriebene Abzweige gleichweit oder reduziert, aller Art und Grade*
Alle nachfolgend beschriebene Abzweige gleichweit oder reduziert, aller Art und Grade.

**01.01.02.014 Abzweig Guss 2K-Epoxid-Besch Grundbesch DN50**
STLB-Bau 2026-04 044
Abzweig, für Abwasserleitung aus Gusseisen, innen mit Zweikomponenten-Epoxid-Beschichtung, außen mit Grundbeschichtung, Farbton rotbraun, DN 50.
Menge: 3,000 St

**01.01.02.015 Abzweig Guss 2K-Epoxid-Besch Grundbesch DN80**
STLB-Bau 2026-04 044
Abzweig, für Abwasserleitung aus Gusseisen, innen mit Zweikomponenten-Epoxid-Beschichtung, außen mit Grundbeschichtung, Farbton rotbraun, DN 80.
Menge: 12,000 St

**01.01.02.016 Abzweig Guss 2K-Epoxid-Besch Grundbesch DN100**
STLB-Bau 2026-04 044
Abzweig, für Abwasserleitung aus Gusseisen, innen mit Zweikomponenten-Epoxid-Beschichtung, außen mit Grundbeschichtung, Farbton rotbraun, DN 100.
Menge: 19,000 St

*Hinweis: Alle nachfolgend beschrieben Bögen aller Art und Grade*

**01.01.02.017 Bogen Guss 2K-Epoxid-Besch Grundbesch DN50**
STLB-Bau 2026-04 044
Bogen, für Abwasserleitung aus Gusseisen, innen mit Zweikomponenten-Epoxid-Beschichtung, außen mit Grundbeschichtung, Farbton rotbraun, DN 50.
Menge: 75,000 St

**01.01.02.018 Bogen Guss 2K-Epoxid-Besch Grundbesch DN80**
STLB-Bau 2026-04 044
Bogen, für Abwasserleitung aus Gusseisen, innen mit Zweikomponenten-Epoxid-Beschichtung, außen mit Grundbeschichtung, Farbton rotbraun, DN 80.
Menge: 25,000 St

**01.01.02.019 Bogen Guss 2K-Epoxid-Besch Grundbesch DN100**
STLB-Bau 2026-04 044
Bogen, für Abwasserleitung aus Gusseisen, innen mit Zweikomponenten-Epoxid-Beschichtung, außen mit Grundbeschichtung, Farbton rotbraun, DN 100.
Menge: 35,000 St

**01.01.02.020 Enddeckel Guss 2K-Epoxid-Besch Grundbesch DN50**
STLB-Bau 2026-04 044
Enddeckel für Abwasserleitung aus Gusseisen, innen mit Zweikomponenten-Epoxid-Beschichtung, außen mit Grundbeschichtung, Farbton rotbraun, DN 50.
Menge: 2,000 St

**01.01.02.021 Enddeckel Guss 2K-Epoxid-Besch Grundbesch DN80**
STLB-Bau 2026-04 044
Enddeckel für Abwasserleitung aus Gusseisen, innen mit Zweikomponenten-Epoxid-Beschichtung, außen mit Grundbeschichtung, Farbton rotbraun, DN 80.
Menge: 2,000 St

**01.01.02.022 Enddeckel Guss 2K-Epoxid-Besch Grundbesch DN100**
STLB-Bau 2026-04 044
Enddeckel für Abwasserleitung aus Gusseisen, innen mit Zweikomponenten-Epoxid-Beschichtung, außen mit Grundbeschichtung, Farbton rotbraun, DN 100.
Menge: 7,000 St

**01.01.02.023 Gummimanschette Profilschelle Guss 2K-Epoxid-Besch Grundbesch DN50**
STLB-Bau 2026-04 044
Gummimanschette und Profilschelle, aus nichtrostendem Stahl, mit Spannschraube aus beschichtetem Stahl, für Abwasserleitung aus Gusseisen, innen mit Zweikomponenten-Epoxid-Beschichtung, außen mit Grundbeschichtung, Farbton rotbraun, DN 50.
Menge: 95,000 St

**01.01.02.024 Gummimanschette Profilschelle Guss 2K-Epoxid-Besch Grundbesch DN80**
STLB-Bau 2026-04 044
Gummimanschette und Profilschelle, aus nichtrostendem Stahl, mit Spannschraube aus beschichtetem Stahl, für Abwasserleitung aus Gusseisen, innen mit Zweikomponenten-Epoxid-Beschichtung, außen mit Grundbeschichtung, Farbton rotbraun, DN 80.
Menge: 83,000 St

**01.01.02.025 Gummimanschette Profilschelle Guss 2K-Epoxid-Besch Grundbesch DN100**
STLB-Bau 2026-04 044
Gummimanschette und Profilschelle, aus nichtrostendem Stahl, mit Spannschraube aus beschichtetem Stahl, für Abwasserleitung aus Gusseisen, innen mit Zweikomponenten-Epoxid-Beschichtung, außen mit Grundbeschichtung, Farbton rotbraun, DN 100.
Menge: 130,000 St

**01.01.02.026 Gummimanschette Spannhülse Guss 2K-Epoxid-Besch Grundbesch DN50**
STLB-Bau 2026-04 044
Gummimanschette und Spannhülse, aus nichtrostendem Stahl, mit Spannschraube aus beschichtetem Stahl, für Abwasserleitung aus Gusseisen, innen mit Zweikomponenten-Epoxid-Beschichtung, außen mit Grundbeschichtung, Farbton rotbraun, DN 50.
Menge: 27,000 St

**01.01.02.027 Gummimanschette Spannhülse Guss 2K-Epoxid-Besch Grundbesch DN80**
STLB-Bau 2026-04 044
Gummimanschette und Spannhülse, aus nichtrostendem Stahl, mit Spannschraube aus beschichtetem Stahl, für Abwasserleitung aus Gusseisen, innen mit Zweikomponenten-Epoxid-Beschichtung, außen mit Grundbeschichtung, Farbton rotbraun, DN 80.
Menge: 1,000 St

**01.01.02.028 Gummimanschette Spannhülse Guss 2K-Epoxid-Besch Grundbesch DN100**
STLB-Bau 2026-04 044
Gummimanschette und Spannhülse, aus nichtrostendem Stahl, mit Spannschraube aus beschichtetem Stahl, für Abwasserleitung aus Gusseisen, innen mit Zweikomponenten-Epoxid-Beschichtung, außen mit Grundbeschichtung, Farbton rotbraun, DN 100.
Menge: 1,000 St

**01.01.02.029 Passstück Guss 2K-Epoxid-Besch Grundbesch DN50**
STLB-Bau 2026-04 044
Passstück bis 50 cm, für Abwasserleitung aus Gusseisen, innen mit Zweikomponenten-Epoxid-Beschichtung, außen mit Grundbeschichtung, Farbton rotbraun, DN 50.
Menge: 8,000 St

**01.01.02.030 Passstück Guss 2K-Epoxid-Besch Grundbesch DN80**
STLB-Bau 2026-04 044
Passstück bis 50 cm, für Abwasserleitung aus Gusseisen, innen mit Zweikomponenten-Epoxid-Beschichtung, außen mit Grundbeschichtung, Farbton rotbraun, DN 80.
Menge: 10,000 St

**01.01.02.031 Passstück Guss 2K-Epoxid-Besch Grundbesch DN100**
STLB-Bau 2026-04 044
Passstück bis 50 cm, für Abwasserleitung aus Gusseisen, innen mit Zweikomponenten-Epoxid-Beschichtung, außen mit Grundbeschichtung, Farbton rotbraun, DN 100.
Menge: 40,000 St

**01.01.02.032 Reduzierstück Guss 2K-Epoxid-Besch Grundbesch DN80 DN50**
STLB-Bau 2026-04 044
Reduzierstück für Abwasserleitung aus Gusseisen, innen mit Zweikomponenten-Epoxid-Beschichtung, außen mit Grundbeschichtung, Farbton rotbraun, DN 80, 2. DN 50.
Menge: 8,000 St

**01.01.02.033 Reduzierstück Guss 2K-Epoxid-Besch Grundbesch DN100 DN50**
STLB-Bau 2026-04 044
Reduzierstück für Abwasserleitung aus Gusseisen, innen mit Zweikomponenten-Epoxid-Beschichtung, außen mit Grundbeschichtung, Farbton rotbraun, DN 100, 2. DN 50.
Menge: 1,000 St

**01.01.02.034 Reduzierstück Guss 2K-Epoxid-Besch Grundbesch DN100 DN80**
STLB-Bau 2026-04 044
Reduzierstück für Abwasserleitung aus Gusseisen, innen mit Zweikomponenten-Epoxid-Beschichtung, außen mit Grundbeschichtung, Farbton rotbraun, DN 100, 2. DN 80.
Menge: 2,000 St

**01.01.02.035 Reinigungsrohr runde Öffnung Guss 2K-Epoxid-Besch Grundbesch DN80**
STLB-Bau 2026-04 044
Reinigungsrohr mit runder Öffnung, für Abwasserleitung aus Gusseisen, innen mit Zweikomponenten-Epoxid-Beschichtung, außen mit Grundbeschichtung, Farbton rotbraun, DN 80.
Menge: 1,000 St

**01.01.02.036 Reinigungsrohr eckige Öffnung Guss 2K-Epoxid-Besch Grundbesch DN100**
STLB-Bau 2026-04 044
Reinigungsrohr mit eckiger Öffnung, für Abwasserleitung aus Gusseisen, innen mit Zweikomponenten-Epoxid-Beschichtung, außen mit Grundbeschichtung, Farbton rotbraun, DN 100.
Menge: 6,000 St

**01.01.02.037 Rohraufhängung Stahl verz L bis 0,5m DN50**
STLB-Bau 2026-04 042
Rohraufhängung, aus verzinktem Stahl, mit schalldämmenden Einlagen, Anforderungen entsprechend DIN 4109-1, Länge Aufhängung bis 0,5 m, Befestigung mit Gewindestäben, mit bauaufsichtlich zugelassenen Dübeln, einschl. Bohrarbeiten, Befestigungsuntergrund Mauerwerk, Rohr aus Gusseisen, DN 50, für Abwasser, Arbeitshöhe des Montageortes bis 3,5 m über der Standfläche des hierfür erforderlichen Gerüstes.
Menge: 15,000 St

**01.01.02.038 Rohraufhängung Stahl verz L bis 0,5m DN80**
STLB-Bau 2026-04 042
Rohraufhängung, aus verzinktem Stahl, mit schalldämmenden Einlagen, Anforderungen entsprechend DIN 4109-1, Länge Aufhängung bis 0,5 m, Befestigung mit Gewindestäben, mit bauaufsichtlich zugelassenen Dübeln, einschl. Bohrarbeiten, Befestigungsuntergrund Mauerwerk, Rohr aus Gusseisen, DN 80, für Abwasser, Arbeitshöhe des Montageortes bis 3,5 m über der Standfläche des hierfür erforderlichen Gerüstes.
Menge: 25,000 St

**01.01.02.039 Rohraufhängung Stahl verz L bis 0,5m DN100**
STLB-Bau 2026-04 042
Rohraufhängung, aus verzinktem Stahl, mit schalldämmenden Einlagen, Anforderungen entsprechend DIN 4109-1, Länge Aufhängung bis 0,5 m, Befestigung mit Gewindestäben, mit bauaufsichtlich zugelassenen Dübeln, einschl. Bohrarbeiten, Befestigungsuntergrund Mauerwerk, Rohr aus Gusseisen, DN 100, für Abwasser, Arbeitshöhe des Montageortes bis 3,5 m über der Standfläche des hierfür erforderlichen Gerüstes.
Menge: 85,000 St

**01.01.02.040 Mediendurchführung einfach Außenwand D 15-25cm Durchm. 150-200mm Guss AD 125-160mm geschlossen**
STLB-Bau 2026-04 042
Mediendurchführung, einfach, rund, für Abwasser,
in Außenwand, aus Beton, mit vorh. Dichtungsbahn, Wanddicke über 15 bis 25 cm, in vorh. Kernbohrung, Durchmesser über 150 bis 200 mm, Medienrohr aus Gusseisen, Außendurchmesser Medienrohr über 125 bis 160 mm, dicht gegen drückendes Wasser und Gas, geschlossene Ausführung.
Menge: 1,000 St

*Hinweis: Montagehöhe über 3,50 m*
Nachfolgende Positionen beziehen sich auf die Montage von Schmutzwasserleitungen über 3,50 bis 5,50m

Die Rohrleitungen und Formstücke sind vor und nach Montage vor Beschädigungen zu schützen, Beschriftungen aller Art sind zu unterlassen.

Beschädigte, verschmutzte, beklebte, beschriftete, deformierte oder zerkratzte Rohrleitungen und Formstücke mit anderweitigen Beeinträchtigungen ihrer sichtbaren
Oberflächen müssen augetauscht werden.

Zudem ist bei der Montage auf eine geradlinige Verlegung der Rohrleitungen und Formstücke zu achten. Die Rohrachse soll auf der gesamten Länge in gerader Flucht verlegt werden.
Die Verlegung von nebenliegenden Installationen oder

**01.01.02.041 Abwasserltg Guss 2K-Epoxid-Besch Grundbesch DN100 Gebäude**
STLB-Bau 2026-04 044
Abwasserleitung aus Gusseisen, DIN EN 877 und DIN 19522, für Schmutzwasser, innen mit Zweikomponenten-Epoxid-Beschichtung, außen mit Grundbeschichtung, Farbton rotbraun, DN 100, Verlegung in Gebäuden, Form- und Verbindungsstücke werden gesondert vergütet, besondere Rohrbefestigungen werden gesondert vergütet, Arbeitshöhe des Montageortes über 3,5 bis 5,5 m über der Standfläche des hierfür erforderlichen Gerüstes, Gerüst wird gesondert vergütet.
Menge: 15,000 m

*Hinweis: Alle nachfolgend beschriebene Abzweige gleichweit oder reduziert, aller Art und Grade*
Alle nachfolgend beschriebene Abzweige gleichweit oder reduziert, aller Art und Grade.

**01.01.02.042 Abzweig Guss 2K-Epoxid-Besch Grundbesch DN100**
STLB-Bau 2026-04 044
Abzweig, für Abwasserleitung aus Gusseisen, innen mit Zweikomponenten-Epoxid-Beschichtung, außen mit Grundbeschichtung, Farbton rotbraun, DN 100.
Menge: 1,000 St

*Hinweis: Alle nachfolgend beschrieben Bögen aller Art und Grade*

**01.01.02.043 Bogen Guss 2K-Epoxid-Besch Grundbesch DN100**
STLB-Bau 2026-04 044
Bogen, für Abwasserleitung aus Gusseisen, innen mit Zweikomponenten-Epoxid-Beschichtung, außen mit Grundbeschichtung, Farbton rotbraun, DN 100.
Menge: 10,000 St

**01.01.02.044 Gummimanschette Profilschelle Guss 2K-Epoxid-Besch Grundbesch DN100**
STLB-Bau 2026-04 044
Gummimanschette und Profilschelle, aus nichtrostendem Stahl, mit Spannschraube aus beschichtetem Stahl, für Abwasserleitung aus Gusseisen, innen mit Zweikomponenten-Epoxid-Beschichtung, außen mit Grundbeschichtung, Farbton rotbraun, DN 100.
Menge: 28,000 St

**01.01.02.045 Passstück Guss 2K-Epoxid-Besch Grundbesch DN100**
STLB-Bau 2026-04 044
Passstück bis 50 cm, für Abwasserleitung aus Gusseisen, innen mit Zweikomponenten-Epoxid-Beschichtung, außen mit Grundbeschichtung, Farbton rotbraun, DN 100.
Menge: 5,000 St

**01.01.02.046 Rohraufhängung Stahl verz L bis 0,5m DN100**
STLB-Bau 2026-04 042
Rohraufhängung, aus verzinktem Stahl, mit schalldämmenden Einlagen, Anforderungen entsprechend DIN 4109-1, Länge Aufhängung bis 0,5 m, Befestigung mit Gewindestäben, mit bauaufsichtlich zugelassenen Dübeln, einschl. Bohrarbeiten, Befestigungsuntergrund Mauerwerk, Rohr aus Gusseisen, DN 100, für Abwasser, Arbeitshöhe des Montageortes über 3,5 bis 5,5 m über der Standfläche des hierfür erforderlichen Gerüstes, Gerüst wird gesondert vergütet.
Menge: 15,000 St

*Hinweis: Druckprüfungen Schmutzwasserleitungen*
Druckprüfungen Schmutzwasserleitungen

Nachfolgend beschriebene Druckprüfungen beziehen sich auf die Schmutzwasserleitungen, auf eine Montagehöhe
bis 5,50 m.
Die Druckprüfungen beinhalten die Dokumentation, einschließlich Druckprotokoll.
Die Dokumentation ist in die nachfolgenden Einheitspreise mit einzukalkulieren.

**01.01.02.047 Dichtheitsprüfung Sammel-Anschluss-Fallltg DN50**
STLB-Bau 2026-04 044
Dichtheitsprüfung DIN 1986-30, an Sammel-, Anschluss- und Fallleitung(en), aus Gusseisen DIN EN 877 und DIN 19522, DN 50, prüfen mit Luft, Prüfung abschnittsweise, einschl. aller erforderlichen Anlagen, Abdichtungen, Verankerungen und Rohrverschlüsse.
Menge: 20,000 m

**01.01.02.048 Dichtheitsprüfung Sammel-Anschluss-Fallltg DN80**
STLB-Bau 2026-04 044
Dichtheitsprüfung DIN 1986-30, an Sammel-, Anschluss- und Fallleitung(en), aus Gusseisen DIN EN 877 und DIN 19522, DN 80, prüfen mit Luft, Prüfung abschnittsweise, einschl. aller erforderlichen Anlagen, Abdichtungen, Verankerungen und Rohrverschlüsse.
Menge: 31,000 m

**01.01.02.049 Dichtheitsprüfung Sammel-Anschluss-Fallltg DN100**
STLB-Bau 2026-04 044
Dichtheitsprüfung DIN 1986-30, an Sammel-, Anschluss- und Fallleitung(en), aus Gusseisen DIN EN 877 und DIN 19522, DN 100, prüfen mit Luft, Prüfung abschnittsweise, einschl. aller erforderlichen Anlagen, Abdichtungen, Verankerungen und Rohrverschlüsse.
Menge: 93,000 m

##### Titel 01.01.03 KG 412.2 Rohrleitungen Trinkwasser

*Hinweis: Montagehöhe bis 3,50 m*
Nachfolgende Trinkwasserleitungen und Formstücke
beziehen sich auf eine Montagehöhe bis 3,50 m.

**01.01.03.050 Rohr Stahl niro geschweißt TW AD 18mm WD 1mm Pressen**
STLB-Bau 2026-04 042
Rohrleitung aus nichtrostenden Stahlrohren DVGW GW 541, geschweißt, Werkstoff-Nr 1.4401, Legierungszuschlag mind. 2,2 Gewichts-% Molybdän, für Trinkwasser DIN 1988-200, Außendurchmesser 18 mm, Wanddicke 1 mm, Verbindung durch Pressen, mit Verpresstkennzeichnung, einschl. Dichtungsmittel und Herstellen der Verbindungen, Form- und Verbindungsstücke werden gesondert vergütet, besondere Rohrbefestigungen werden gesondert vergütet, Verlegung in Gebäuden, Arbeitshöhe des Montageortes bis 3,5 m über der Standfläche des hierfür erforderlichen Gerüstes.
Menge: 30,000 m

**01.01.03.051 Rohr Stahl niro geschweißt TW AD 22mm WD 1,2mm Pressen**
STLB-Bau 2026-04 042
Rohrleitung aus nichtrostenden Stahlrohren DVGW GW 541, geschweißt, Werkstoff-Nr 1.4401, Legierungszuschlag mind. 2,2 Gewichts-% Molybdän, für Trinkwasser DIN 1988-200, Außendurchmesser 22 mm, Wanddicke 1,2 mm, Verbindung durch Pressen, mit Verpresstkennzeichnung, einschl. Dichtungsmittel und Herstellen der Verbindungen, Form- und Verbindungsstücke werden gesondert vergütet, besondere Rohrbefestigungen werden gesondert vergütet, Verlegung in Gebäuden, Arbeitshöhe des Montageortes bis 3,5 m über der Standfläche des hierfür erforderlichen Gerüstes.
Menge: 53,000 m

**01.01.03.052 Rohr Stahl niro geschweißt TW AD 28mm WD 1,2mm Pressen**
STLB-Bau 2026-04 042
Rohrleitung aus nichtrostenden Stahlrohren DVGW GW 541, geschweißt, Werkstoff-Nr 1.4401, Legierungszuschlag mind. 2,2 Gewichts-% Molybdän, für Trinkwasser DIN 1988-200, Außendurchmesser 28 mm, Wanddicke 1,2 mm, Verbindung durch Pressen, mit Verpresstkennzeichnung, einschl. Dichtungsmittel und Herstellen der Verbindungen, Form- und Verbindungsstücke werden gesondert vergütet, besondere Rohrbefestigungen werden gesondert vergütet, Verlegung in Gebäuden, Arbeitshöhe des Montageortes bis 3,5 m über der Standfläche des hierfür erforderlichen Gerüstes.
Menge: 31,000 m

*Hinweis: Abrechnung Formstücke*
Abrechnung Formstücke
Formstücke werden in der Achse übermessen und in den folgenden Positionen in Stück als Zulage vergütet, dabei ist es gleichgültig ob die Formstücke mit einzelnen / mehreren Fittings oder durch Kaltbiegen hergestellt werden, d.h. die Montagesituation zählt.

**01.01.03.053 Anschlusswinkel UP-Spülkasten zylindr. IG Stahl niro Rp 1/2/18mm TW Pressverbindung AD 18mm**
STLB-Bau 2026-04 042
Anschlusswinkel für UP-Spülkasten, mit zylindrischem Innengewinde, aus nichtrostendem Stahl, Anschlussmaße Rp 1/2/18 mm, für Rohrleitung aus nichtrostendem Stahl, Werkstoff-Nr 1.4401, Legierungszuschlag mind. 2,2 Gewichts-% Molybdän, für Trinkwasser DIN 1988-200, als Pressverbindung mit DVGW-Zertifizierung, mit Verpresstkennzeichnung, Außendurchmesser 18 mm.
Menge: 2,000 St

**01.01.03.054 Anschlusswinkel zylindr. IG Stahl niro Rp 1/2/18mm TW Pressverbindung AD 18mm**
STLB-Bau 2026-04 042
Anschlusswinkel einschl. Abpressstopfen, verdrehsicher, in 45-Grad-Stufen arretierbar, mit zylindrischem Innengewinde, aus nichtrostendem Stahl, Anschlussmaße Rp 1/2/18 mm, für Rohrleitung aus nichtrostendem Stahl, Legierungszuschlag mind. 2,2 Gewichts-% Molybdän, für Trinkwasser DIN 1988-200, als Pressverbindung mit DVGW-Zertifizierung, mit Verpresstkennzeichnung, Außendurchmesser 18 mm.
Menge: 4,000 St

**01.01.03.055 Anschlusswinkel zylindr. IG Stahl niro Rp 1/2/22mm TW Pressverbindung AD 22mm**
STLB-Bau 2026-04 042
Anschlusswinkel einschl. Abpressstopfen, verdrehsicher, in 45-Grad-Stufen arretierbar, mit zylindrischem Innengewinde, aus nichtrostendem Stahl, Anschlussmaße Rp 1/2/22 mm, für Rohrleitung aus nichtrostendem Stahl, Werkstoff-Nr 1.4401, Legierungszuschlag mind. 2,2 Gewichts-% Molybdän, für Trinkwasser DIN 1988-200, als Pressverbindung mit DVGW-Zertifizierung, mit Verpresstkennzeichnung, Außendurchmesser 22 mm.
Menge: 1,000 St

**01.01.03.056 Anschlusswinkel zylindr. IG Stahl niro Rp 3/4/22mm TW Pressverbindung AD 22mm**
STLB-Bau 2026-04 042
Anschlusswinkel einschl. Abpressstopfen, verdrehsicher, in 45-Grad-Stufen arretierbar, mit zylindrischem Innengewinde, aus nichtrostendem Stahl, Anschlussmaße Rp 3/4/22 mm, für Rohrleitung aus nichtrostendem Stahl, Werkstoff-Nr 1.4401, Legierungszuschlag mind. 2,2 Gewichts-% Molybdän, für Trinkwasser DIN 1988-200, als Pressverbindung mit DVGW-Zertifizierung, mit Verpresstkennzeichnung, Außendurchmesser 22 mm.
Menge: 1,000 St

**01.01.03.057 Bogen Stahl niro TW Pressverbindung AD 18mm**
STLB-Bau 2026-04 042
Bogen, aus nichtrostendem Stahl, für Rohrleitung aus nichtrostendem Stahl, Werkstoff-Nr 1.4401, Legierungszuschlag mind. 2,2 Gewichts-% Molybdän, für Trinkwasser DIN 1988-200, als Pressverbindung mit DVGW-Zertifizierung, mit Verpresstkennzeichnung, Außendurchmesser 18 mm.
Menge: 27,000 St

**01.01.03.058 Bogen Stahl niro TW Pressverbindung AD 22mm**
STLB-Bau 2026-04 042
Bogen, aus nichtrostendem Stahl, für Rohrleitung aus nichtrostendem Stahl, Werkstoff-Nr 1.4401, Legierungszuschlag mind. 2,2 Gewichts-% Molybdän, für Trinkwasser DIN 1988-200, als Pressverbindung mit DVGW-Zertifizierung, mit Verpresstkennzeichnung, Außendurchmesser 22 mm.
Menge: 20,000 St

**01.01.03.059 Bogen Stahl niro TW Pressverbindung AD 28mm**
STLB-Bau 2026-04 042
Bogen, aus nichtrostendem Stahl, für Rohrleitung aus nichtrostendem Stahl, Werkstoff-Nr 1.4401, Legierungszuschlag mind. 2,2 Gewichts-% Molybdän, für Trinkwasser DIN 1988-200, als Pressverbindung mit DVGW-Zertifizierung, mit Verpresstkennzeichnung, Außendurchmesser 28 mm.
Menge: 14,000 St

**01.01.03.060 Gerade Verschraubung Stahl niro TW Pressverbindung AD 18mm**
STLB-Bau 2026-04 042
Gerade Verschraubung, aus nichtrostendem Stahl, flach dichtend, für Rohrleitung aus nichtrostendem Stahl, Werkstoff-Nr 1.4401, Legierungszuschlag mind. 2,2 Gewichts-% Molybdän, für Trinkwasser DIN 1988-200, als Pressverbindung mit DVGW-Zertifizierung, mit Verpresstkennzeichnung, Außendurchmesser 18 mm.
Menge: 1,000 St

**01.01.03.061 Gerade Verschraubung Stahl niro TW Pressverbindung AD 22mm**
STLB-Bau 2026-04 042
Gerade Verschraubung, aus nichtrostendem Stahl, flach dichtend, für Rohrleitung aus nichtrostendem Stahl, Werkstoff-Nr 1.4401, Legierungszuschlag mind. 2,2 Gewichts-% Molybdän, für Trinkwasser DIN 1988-200, als Pressverbindung mit DVGW-Zertifizierung, mit Verpresstkennzeichnung, Außendurchmesser 22 mm.
Menge: 1,000 St

**01.01.03.062 Gerade Verschraubung Stahl niro TW Pressverbindung AD 28mm**
STLB-Bau 2026-04 042
Gerade Verschraubung, aus nichtrostendem Stahl, flach dichtend, für Rohrleitung aus nichtrostendem Stahl, Werkstoff-Nr 1.4401, Legierungszuschlag mind. 2,2 Gewichts-% Molybdän, für Trinkwasser DIN 1988-200, als Pressverbindung mit DVGW-Zertifizierung, mit Verpresstkennzeichnung, Außendurchmesser 28 mm.
Menge: 1,000 St

**01.01.03.063 Muffe Einsteckende Stahl niro TW Pressverbindung AD 18mm**
STLB-Bau 2026-04 042
Muffe, mit Einsteckende, aus nichtrostendem Stahl, für Rohrleitung aus nichtrostendem Stahl, Werkstoff-Nr 1.4401, Legierungszuschlag mind. 2,2 Gewichts-% Molybdän, für Trinkwasser DIN 1988-200, als Pressverbindung mit DVGW-Zertifizierung, mit Verpresstkennzeichnung, Außendurchmesser 18 mm.
Menge: 10,000 St

**01.01.03.064 Muffe Einsteckende Stahl niro TW Pressverbindung AD 22mm**
STLB-Bau 2026-04 042
Muffe, mit Einsteckende, aus nichtrostendem Stahl, für Rohrleitung aus nichtrostendem Stahl, Werkstoff-Nr 1.4401, Legierungszuschlag mind. 2,2 Gewichts-% Molybdän, für Trinkwasser DIN 1988-200, als Pressverbindung mit DVGW-Zertifizierung, mit Verpresstkennzeichnung, Außendurchmesser 22 mm.
Menge: 11,000 St

**01.01.03.065 Muffe Einsteckende Stahl niro TW Pressverbindung AD 28mm**
STLB-Bau 2026-04 042
Muffe, mit Einsteckende, aus nichtrostendem Stahl, für Rohrleitung aus nichtrostendem Stahl, Werkstoff-Nr 1.4401, Legierungszuschlag mind. 2,2 Gewichts-% Molybdän, für Trinkwasser DIN 1988-200, als Pressverbindung mit DVGW-Zertifizierung, mit Verpresstkennzeichnung, Außendurchmesser 28 mm.
Menge: 10,000 St

**01.01.03.066 Reduzierstück Einsteckende Stahl niro TW Pressverbindung AD 22mm x 18mm**
STLB-Bau 2026-04 042
Reduzierstück, mit Einsteckende, aus nichtrostendem Stahl, für Rohrleitung aus nichtrostendem Stahl, Werkstoff-Nr 1.4401, Legierungszuschlag mind. 2,2 Gewichts-% Molybdän, für Trinkwasser DIN 1988-200, als Pressverbindung mit DVGW-Zertifizierung, mit Verpresstkennzeichnung, Außendurchmesser 22 mm, 2. Durchmesser 18 mm.
Menge: 3,000 St

**01.01.03.067 Reduzierstück Einsteckende Stahl niro TW Pressverbindung AD 28mm x 18mm**
STLB-Bau 2026-04 042
Reduzierstück, mit Einsteckende, aus nichtrostendem Stahl, für Rohrleitung aus nichtrostendem Stahl, Werkstoff-Nr 1.4401, Legierungszuschlag mind. 2,2 Gewichts-% Molybdän, für Trinkwasser DIN 1988-200, als Pressverbindung mit DVGW-Zertifizierung, mit Verpresstkennzeichnung, Außendurchmesser 28 mm, 2. Durchmesser 18 mm.
Menge: 1,000 St

**01.01.03.068 Reduzierstück Einsteckende Stahl niro TW Pressverbindung AD 28mm x 22mm**
STLB-Bau 2026-04 042
Reduzierstück, mit Einsteckende, aus nichtrostendem Stahl, für Rohrleitung aus nichtrostendem Stahl, Werkstoff-Nr 1.4401, Legierungszuschlag mind. 2,2 Gewichts-% Molybdän, für Trinkwasser DIN 1988-200, als Pressverbindung mit DVGW-Zertifizierung, mit Verpresstkennzeichnung, Außendurchmesser 28 mm, 2. Durchmesser 22 mm.
Menge: 1,000 St

**01.01.03.069 T-Stück Stahl niro TW Pressverbindung AD 18mm**
STLB-Bau 2026-04 042
T-Stück, aus nichtrostendem Stahl, für Rohrleitung aus nichtrostendem Stahl, Werkstoff-Nr 1.4401, Legierungszuschlag mind. 2,2 Gewichts-% Molybdän, für Trinkwasser DIN 1988-200, als Pressverbindung mit DVGW-Zertifizierung, mit Verpresstkennzeichnung, Außendurchmesser 18 mm.
Menge: 8,000 St

**01.01.03.070 T-Stück Stahl niro TW Pressverbindung AD 22mm**
STLB-Bau 2026-04 042
T-Stück, aus nichtrostendem Stahl, für Rohrleitung aus nichtrostendem Stahl, Werkstoff-Nr 1.4401, Legierungszuschlag mind. 2,2 Gewichts-% Molybdän, für Trinkwasser DIN 1988-200, als Pressverbindung mit DVGW-Zertifizierung, mit Verpresstkennzeichnung, Außendurchmesser 22 mm.
Menge: 6,000 St

**01.01.03.071 T-Stück Stahl niro TW Pressverbindung AD 28mm**
STLB-Bau 2026-04 042
T-Stück, aus nichtrostendem Stahl, für Rohrleitung aus nichtrostendem Stahl, Werkstoff-Nr 1.4401, Legierungszuschlag mind. 2,2 Gewichts-% Molybdän, für Trinkwasser DIN 1988-200, als Pressverbindung mit DVGW-Zertifizierung, mit Verpresstkennzeichnung, Außendurchmesser 28 mm.
Menge: 9,000 St

**01.01.03.072 Übergangsstück Einsteckende AG Stahl niro TW Pressverbindung AD 18mm R1/2**
STLB-Bau 2026-04 042
Übergangsstück, mit Einsteckende und Außengewinde, aus nichtrostendem Stahl, für Rohrleitung aus nichtrostendem Stahl, Werkstoff-Nr 1.4401, Legierungszuschlag mind. 2,2 Gewichts-% Molybdän, für Trinkwasser DIN 1988-200, als Pressverbindung mit DVGW-Zertifizierung, mit Verpresstkennzeichnung, Außendurchmesser 18 mm, Gewindeanschluss R 1/2.
Menge: 12,000 St

**01.01.03.073 Übergangsstück Einsteckende AG Stahl niro TW Pressverbindung AD 28mm R1**
STLB-Bau 2026-04 042
Übergangsstück, mit Einsteckende und Außengewinde, aus nichtrostendem Stahl, für Rohrleitung aus nichtrostendem Stahl, Werkstoff-Nr 1.4401, Legierungszuschlag mind. 2,2 Gewichts-% Molybdän, für Trinkwasser DIN 1988-200, als Pressverbindung mit DVGW-Zertifizierung, mit Verpresstkennzeichnung, Außendurchmesser 28 mm, Gewindeanschluss R 1.
Menge: 1,000 St

**01.01.03.074 Rohraufhängung Stahl verz L bis 0,5m DN15**
STLB-Bau 2026-04 042
Rohraufhängung, aus verzinktem Stahl, mit schalldämmenden Einlagen, Anforderungen entsprechend DIN 4109-1, Länge Aufhängung bis 0,5 m, Befestigung mit Gewindestäben, mit bauaufsichtlich zugelassenen Dübeln, einschl. Bohrarbeiten, Befestigungsuntergrund Beton, Rohr aus nichtrostendem Stahl, DN 15, für Trinkwasser DIN 1988-200, Arbeitshöhe des Montageortes bis 3,5 m über der Standfläche des hierfür erforderlichen Gerüstes.
Menge: 30,000 St

**01.01.03.075 Rohraufhängung Stahl verz L bis 0,5m DN20**
STLB-Bau 2026-04 042
Rohraufhängung, aus verzinktem Stahl, mit schalldämmenden Einlagen, Anforderungen entsprechend DIN 4109-1, Länge Aufhängung bis 0,5 m, Befestigung mit Gewindestäben, mit bauaufsichtlich zugelassenen Dübeln, einschl. Bohrarbeiten, Befestigungsuntergrund Beton, Rohr aus nichtrostendem Stahl, DN 20, für Trinkwasser DIN 1988-200, Arbeitshöhe des Montageortes bis 3,5 m über der Standfläche des hierfür erforderlichen Gerüstes.
Menge: 53,000 St

**01.01.03.076 Rohraufhängung Stahl verz L bis 0,5m DN25**
STLB-Bau 2026-04 042
Rohraufhängung, aus verzinktem Stahl, mit schalldämmenden Einlagen, Anforderungen entsprechend DIN 4109-1, Länge Aufhängung bis 0,5 m, Befestigung mit Gewindestäben, mit bauaufsichtlich zugelassenen Dübeln, einschl. Bohrarbeiten, Befestigungsuntergrund Beton, Rohr aus nichtrostendem Stahl, DN 25, für Trinkwasser DIN 1988-200, Arbeitshöhe des Montageortes bis 3,5 m über der Standfläche des hierfür erforderlichen Gerüstes.
Menge: 31,000 St

**01.01.03.077 Absperrventil Rotguss Schrägsitz Entleerungsventil Handrad Pressverschr. PN16 DN15 Dämmschalen**
STLB-Bau 2026-04 042
Absperrventil mit Schallschutzprüfzeichen DIN EN ISO 3822-1 Klasse I, für Trinkwasserleitung DIN 1988-200, Gehäuse, Oberteil und wasserberührende Teile der Innengarnitur aus Rotguss DIN EN 1982, Schrägsitzform mit Entleerungsventil, mit wartungsfreier Spindelabdichtung und EPDM-Sitzdichtung, Spindelabdichtung mit O-Ring aus EPDM, mit Handrad, beiderseits Pressverschraubung, Nenndruck 1,6 MPa (16 bar), DN 15, mit Dämmschalen.
Menge: 1,000 St

**01.01.03.078 Absperrventil Rotguss Schrägsitz Entleerungsventil Handrad Pressverschr. PN16 DN20 Dämmschalen**
STLB-Bau 2026-04 042
Absperrventil mit Schallschutzprüfzeichen DIN EN ISO 3822-1 Klasse I, für Trinkwasserleitung DIN 1988-200, Gehäuse, Oberteil und wasserberührende Teile der Innengarnitur aus Rotguss DIN EN 1982, Schrägsitzform mit Entleerungsventil, mit wartungsfreier Spindelabdichtung und EPDM-Sitzdichtung, Spindelabdichtung mit O-Ring aus EPDM, mit Handrad, beiderseits Pressverschraubung, Nenndruck 1,6 MPa (16 bar), DN 20, mit Dämmschalen.
Menge: 1,000 St

**01.01.03.079 Absperrventil Rotguss Schrägsitz Entleerungsventil Handrad Pressverschr. PN16 DN25 Dämmschalen**
STLB-Bau 2026-04 042
Absperrventil mit Schallschutzprüfzeichen DIN EN ISO 3822-1 Klasse I, für Trinkwasserleitung DIN 1988-200, Gehäuse, Oberteil und wasserberührende Teile der Innengarnitur aus Rotguss DIN EN 1982, Schrägsitzform mit Entleerungsventil, mit wartungsfreier Spindelabdichtung und EPDM-Sitzdichtung, Spindelabdichtung mit O-Ring aus EPDM, mit Handrad, beiderseits Pressverschraubung, Nenndruck 1,6 MPa (16 bar), DN 25, mit Dämmschalen.
Menge: 1,000 St

**01.01.03.080 Probenahmeventil Rotguss absperrbar DN8**
STLB-Bau 2026-04 042
Probenahmeventil, zur Bestimmung mikrobiologischer und chemischer Parameter nach TrinkwVO, für Trinkwasser DIN 1988-200, Gehäuse, Oberteil und wasserberührende Teile der Innengarnitur aus Rotguss, Ventilkörper 360 Grad drehbar mit abflammbarem und drehbarem Auslaufbogen aus nichtrostendem Stahl, absperrbar, Gewindeanschluss, DN 8.
Menge: 1,000 St

**01.01.03.081 Anschluss an Rohrltg TW Stahl verz DN25 Wärmedämmung entfernen Einbau Muffe Stahl niro DN25**
STLB-Bau 2026-04 042
Anschluss herstellen, Form- und Verbindungsstücke werden gesondert vergütet, an Rohrleitung, Medium Trinkwasser DIN 1988-200, aus verzinktem Stahl, DN 25, durch Schrauben, einschl. entfernen der Wärmedämmung an der Anschlussstelle und Einbau einer Muffe, mit Rohr aus nichtrostendem Stahl, DN 25.
Menge: 1,000 St

**01.01.03.082 Wasseranalyse Wasserqualität Probenahme**
STLB-Bau 2026-04 049
Wasseranalyse erstellen, zur Bestimmung der Wasserqualität nach Trinkwasserverordnung, durch akkreditiertes Prüflabor, einschl. Probenahme und -behälter,
mikrobiologische Parameter 'Gesamtkoloniezahl 22°C, Gesamtkoloniezahl 36°C, Coliforme Bakterien, Escherichia coli, Intestinale Enterokokken'
.
Menge: 2,000 St

**01.01.03.083 Wasseranalyse Wasserqualität Probenahme**
STLB-Bau 2026-04 049
Wasseranalyse erstellen, zur Bestimmung der Wasserqualität nach Trinkwasserverordnung, durch akkreditiertes Prüflabor, einschl. Probenahme und -behälter,
mikrobiologische Parameter 'Legionellen'
.
Menge: 2,000 St

*Hinweis: Montagehöhe über 3,50 m*
Nachfolgende Trinkwasserleitungen und Formstücke
beziehen sich auf eine Montagehöhe über 3,50 bis 5,50m.

**01.01.03.084 Rohr Stahl niro geschweißt TW AD 22mm WD 1,2mm Pressen**
STLB-Bau 2026-04 042
Rohrleitung aus nichtrostenden Stahlrohren DVGW GW 541, geschweißt, Werkstoff-Nr 1.4401, Legierungszuschlag mind. 2,2 Gewichts-% Molybdän, für Trinkwasser DIN 1988-200, Außendurchmesser 22 mm, Wanddicke 1,2 mm, Verbindung durch Pressen, mit Verpresstkennzeichnung, einschl. Dichtungsmittel und Herstellen der Verbindungen, Form- und Verbindungsstücke werden gesondert vergütet, besondere Rohrbefestigungen werden gesondert vergütet, Verlegung in Gebäuden, Arbeitshöhe des Montageortes über 3,5 bis 5,5 m über der Standfläche des hierfür erforderlichen Gerüstes, Gerüst wird gesondert vergütet.
Menge: 12,000 m

**01.01.03.085 Bogen Stahl niro TW Pressverbindung AD 22mm**
STLB-Bau 2026-04 042
Bogen, aus nichtrostendem Stahl, für Rohrleitung aus nichtrostendem Stahl, Werkstoff-Nr 1.4401, Legierungszuschlag mind. 2,2 Gewichts-% Molybdän, für Trinkwasser DIN 1988-200, als Pressverbindung mit DVGW-Zertifizierung, mit Verpresstkennzeichnung, Außendurchmesser 22 mm.
Menge: 10,000 St

**01.01.03.086 Muffe Einsteckende Stahl niro TW Pressverbindung AD 22mm**
STLB-Bau 2026-04 042
Muffe, mit Einsteckende, aus nichtrostendem Stahl, für Rohrleitung aus nichtrostendem Stahl, Werkstoff-Nr 1.4401, Legierungszuschlag mind. 2,2 Gewichts-% Molybdän, für Trinkwasser DIN 1988-200, als Pressverbindung mit DVGW-Zertifizierung, mit Verpresstkennzeichnung, Außendurchmesser 22 mm.
Menge: 4,000 St

**01.01.03.087 Rohraufhängung Stahl verz L bis 0,5m DN20**
STLB-Bau 2026-04 042
Rohraufhängung, aus verzinktem Stahl, mit schalldämmenden Einlagen, Anforderungen entsprechend DIN 4109-1, Länge Aufhängung bis 0,5 m, Befestigung mit Gewindestäben, mit bauaufsichtlich zugelassenen Dübeln, einschl. Bohrarbeiten, Befestigungsuntergrund Beton, Rohr aus nichtrostendem Stahl, DN 20, für Trinkwasser DIN 1988-200, Arbeitshöhe des Montageortes bis 3,5 m über der Standfläche des hierfür erforderlichen Gerüstes.
Menge: 12,000 St

##### Titel 01.01.04 KG 412.3 Einrichtungsgegenstände

*Hinweis: Vorbemerkung:*
Die sanitären Einrichtungsgegenstände wie WC`s und Waschtische sowie das Zubehör (z. B. Stütz-Klapp- und Haltegriffe und deren Oberflächen) etc. sind für den Bauherrn zu bemustern und werden vom Bauherrn festgelegt. Vor Bestellung ist mit dem Bauherrn Rücksprache zu halten.

*Hinweis: Vorbemerkung:*
Die nachfolgend aufgeführtren sanitären Einrichtungsgegenstände werden nach Fliesenraster montiert.
Die Mehrkosten sind in die entsprechenden Positionen mit einzukalkulieren.

*Hinweis: WC - Anlage:*
nachfolgende Positionen beziehen sich auf die WC - Anlage

**01.01.04.088 Tiefspül-WC Sanitärporzellan glasiert eckig hängend Ausladung 500-600mm WC-Sitz Deckel Absenkautomatik**
STLB-Bau 2026-04 045
Tiefspül-WC, aus Sanitärporzellan, glasiert, Farbton weiß, eckig, mit offenem Spülrand, wandhängend, Spülmenge 4,5 l, Ausladung über 500 bis 600 mm, Abgang waagerecht, mit WC-Sitz, Deckel mit Absenkautomatik, Befestigung an Installationselement, mit Schallschutz DIN 4109-1.
Menge: 2,000 St

**01.01.04.089 Abdeckpl. Einbauspülkasten Zweimengenspülung Kunststoff Betätigungsel. Kunststoff**
STLB-Bau 2026-04 045
Abdeckplatte für Einbauspülkasten, für Zweimengenspülung, aus Kunststoff, Farbton weiß, mit Betätigungselement, aus Kunststoff, verchromt, Auslösung manuell, pneumatisch, für Betätigung von vorn.
Menge: 2,000 St

**01.01.04.090 WC-Papierhalter Kunststoff 1Rolle**
STLB-Bau 2026-04 045
WC-Papierhalter, aus Kunststoff, für 100 und 120 mm breite Rollen, offene Form, diebstahlgeschützt, für eine Rolle, für Wandaufbau, Befestigungsschrauben verdeckt.
Menge: 2,000 St

**01.01.04.091 WC-Papierersatzrollenhalter Kunststoff 1Rolle**
STLB-Bau 2026-04 045
WC-Papierersatzrollenhalter, aus Kunststoff, offene Form, für eine Rolle, für Wandaufbau, Befestigungsschrauben verdeckt.
Menge: 2,000 St

**01.01.04.092 Fugenabdichtung elast.Dichtstoff Silikon B 5mm**
STLB-Bau 2026-04 045
Fugenabdichtung mit elastischem Dichtstoff DIN EN 15651-3, Basis Silikon, Fugenbreite 5 mm, Farbton weiß, zwischen Sanitärausstattungsgegenstand und Rückwandbelag.
Menge: 3,000 m

*Hinweis: WT - Anlage:*
nachfolgende Positionen beziehen sich auf die WT - Anlage

**01.01.04.093 Waschbecken Sanitärporzellan B 550-600mm Ausladung 450-500mm**
STLB-Bau 2026-04 045
Waschbecken, Beckenaußenform rechteckig, aus Sanitärporzellan, Farbton weiß, glasiert, mit Armaturenbank, mit Loch für Einlocharmatur, mit Überlauf, für Ablaufventil, Breite über 550 bis 600 mm, Ausladung über 450 bis 500 mm, Befestigung an Installationselement, mit Schallschutz DIN 4109-1.
Menge: 14,000 St

**01.01.04.094 Geruchverschluss Waschbecken 1 1/4xDN32 Messing Röhrengeruchverschluss**
STLB-Bau 2026-04 045
Geruchverschluss DIN 19541 für Waschbecken, 1 1/4 x DN 32, aus Messing, verchromt, als Röhrengeruchverschluss, für Wandanschluss, verstellbar, mit Rosette.
Menge: 14,000 St

**01.01.04.095 Ablaufventil Waschbecken DN32 Messing Schaftventil**
STLB-Bau 2026-04 045
Ablaufventil DIN EN 274-1, für Waschbecken DN 32, aus Messing, verchromt, als Schaftventil, mit flachem Sieb mit Überlauf, Gewindeanschluss aus Messing.
Menge: 14,000 St

**01.01.04.096 Selbstschlussbatterie Waschplatz Einhand-Standbatterie DN15 mech. Stahl niro Durchflusskl.Z Ausladung bis 90mm**
STLB-Bau 2026-04 045
Selbstschlussbatterie für Waschplatz, DIN EN 816, Einhand-Standbatterie, DN 15, mechanisch gesteuert, aus nichtrostendem Stahl, verchromt, Auslösung durch Berührung, für Einbau in Nassraum, Auslöseelement aus Metall, verchromt, Selbstschluss-Funktionsteil mit Kolbensteuerung, hydraulisch, Wasserlaufzeit einstellbar, Durchflussklasse Z (max. 0,15 l/s), mit festem Auslauf, schräg, Anschluss G 3/8, mit Strahlregler mit Luftansaugung DIN EN 246 (Luftsprudler), Ausladung der Armatur bis 90 mm, Strahlwinkel über 35 bis 40 Grad.
Menge: 14,000 St

**01.01.04.097 Eckventil Absperr-Anschlussventil DN15 Betätigungsgriff Gewindeanschl. G1/2 Messing Schubrosette**
STLB-Bau 2026-04 045
Eckventil, als Absperr- und Anschlussventil, DN 15, Geräuschverhalten DIN 4109-1 Gruppe I, mit Prüfbericht, mit Betätigungsgriff, vernickelt, mit Gewindeanschluss G 1/2, Abgang mit Quetschverschraubung G 3/8, aus Messing, verchromt, mit Schubrosette.
Menge: 14,000 St

**01.01.04.098 Bauelement, aus Rotguss, mit Stopfen**
Bauelement, aus Rotguss, mit Stopfen,
Hahnverlängerung mit konischem Außerngewinde nach DIN 2999 und zylindrischem Innengewinde, mit Innenvielkant,
langes Innengewinde zum Kürzen R1/2 x Rp1/2x50
Menge: 14,000 St

**01.01.04.099 Dichtmanschette für Rohrdurchführungen 10-30mm**
Flexible, alkalibeständige Dichtmanschette zum Abdichten von Rohrdurchführungen von 10-30 mm unterhalb von Fliesen und Platten bei der Herstellung wasserundurchlässiger Systeme. Optimaler Haftverbund zu allen flüssig zu verarbeitenden und bahnenförmigen Abdichtungsstoffen.
Mit flexibler Dehnzone, Dampfbremsend und wasserdicht, Alkali- und tensidbeständig, Reißfest und witterungsbeständig mit optimalem Haftverbund.
Menge: 14,000 St

**01.01.04.100 Dichtmanschette für Rohrdurchführungen 32-55mm**
Flexible, alkalibeständige Dichtmanschette zum Abdichten von Rohrdurchführungen von 32-55 mm unterhalb von Fliesen und Platten bei der Herstellung wasserundurchlässiger Systeme. Optimaler Haftverbund zu allen flüssig zu verarbeitenden und bahnenförmigen Abdichtungsstoffen.
Mit flexibler Dehnzone, Dampfbremsend und wasserdicht, Alkali- und tensidbeständig, Reißfest und witterungsbeständig mit optimalem Haftverbund.
Menge: 14,000 St

**01.01.04.101 Fugenabdichtung elast.Dichtstoff Silikon B 5mm**
STLB-Bau 2026-04 045
Fugenabdichtung mit elastischem Dichtstoff DIN EN 15651-3, Basis Silikon, Fugenbreite 5 mm, Farbton weiß, zwischen Sanitärausstattungsgegenstand und Rückwandbelag.
Menge: 21,000 m

*Hinweis: Urinal - Anlage:*
nachfolgende Positionen beziehen sich auf die Urinal - Anlage

**01.01.04.102 Urinal Sanitärporzellan glasiert**
STLB-Bau 2026-04 045
Urinal, aus Sanitärporzellan, glasiert, Farbton weiß, mit Membran-Geruchverschluss, ohne Sperrflüssigkeit und ohne Wasserspülung, Befestigung an Installationselement, mit Schallschutz DIN 4109-1.
Menge: 4,000 St

**01.01.04.103 Dichtmanschette für Rohrdurchführungen 32-55mm**
Flexible, alkalibeständige Dichtmanschette zum Abdichten von Rohrdurchführungen von 32-55 mm unterhalb von Fliesen und Platten bei der Herstellung wasserundurchlässiger Systeme. Optimaler Haftverbund zu allen flüssig zu verarbeitenden und bahnenförmigen Abdichtungsstoffen.
Mit flexibler Dehnzone, Dampfbremsend und wasserdicht, Alkali- und tensidbeständig, Reißfest und witterungsbeständig mit optimalem Haftverbund.
Menge: 4,000 St

**01.01.04.104 Fugenabdichtung elast.Dichtstoff Silikon B 5mm**
STLB-Bau 2025-10 045
Fugenabdichtung mit elastischem Dichtstoff DIN EN 15651-3, Basis Silikon, Fugenbreite 5 mm, Farbton weiß, zwischen Sanitärausstattungsgegenstand und Rückwandbelag.
Menge: 6,000 m

*Hinweis: Dusch - Anlage:*
nachfolgende Positionen beziehen sich auf die Dusch - Anlage

**01.01.04.105 Wandeinbaukörper DN15 Messing Thermostat-Duschbatterie Durchflusskl.A Einbau-T 100-150mm**
STLB-Bau 2026-04 045
Wandeinbaukörper, DN 15, Armaturenkörper aus Messing, für Thermostat-Duschbatterie, Durchflussklasse A (max. 0,25 l/s), mit Wandeinbaukasten, mit Klebeflansch DIN 18534-1, Einbautiefe über 100 bis 150 mm, mit Spülstück.
Menge: 6,000 St

**01.01.04.106 Fertigmontagesatz Wandeinbaukörper DN15 Metall Thermostat-Duschbatterie Metall**
STLB-Bau 2026-04 045
Fertigmontagesatz zum Wandeinbaukörper, DN 15, Armaturenkörper aus Metall, verchromt, für Thermostat-Duschbatterie, mit thermischer Desinfektions-Funktion, Energieversorgung über Netzanschluss, Auslöseelement aus Metall, verchromt, mit Temperaturwähler und Temperatursperre.
Menge: 6,000 St

**01.01.04.107 Duschkopf festmontiert DN15 Metall Kopfdusche Regenduschkopf Metall**
STLB-Bau 2026-04 045
Festmontierter Duschkopf, DN 15, für Aufputzmontage, aus Metall, verchromt, mit Durchflussmengenregler, 0,15 l/s, als Kopfdusche, aerosolarm, Regenduschkopf, Duschkopf mit verstellbarem Strahlneigungswinkel, mit Duscharm, gegossen, aus Metall, verchromt, diebstahlgeschützt, mit Strahlscheibenreiniger, mit Normalstrahl.
Menge: 6,000 St

**01.01.04.108 Rinnenablauf Dusche Geruchverschluss Reinigungsöffnung PE-HD L bis 300mm Abgang seitl. Anschlussfolie DN50 Abdeckpl. Einlaufschlitz Stahl niro B 125-150mm**
STLB-Bau 2026-04 044
Rinnenablauf für Dusche, höhenverstellbar, aus Kunststoff, mit Geruchverschluss und Reinigungsöffnung, Gehäuse aus PE-HD, Baulänge bis 300 mm, Abgang seitlich, mit Anschlussfolie, Anschluss DN 50, mit Abdeckplatte mit umlaufendem Einlaufschlitz, aus nichtrostendem Stahl, Rost-/Plattenbreite über 125 bis 150 mm.
Menge: 6,000 St

**01.01.04.109 Entwässerungsrinne Stahl niro L 900mm Stegrost Stahl niro K3**
STLB-Bau 2026-04 044
Entwässerungsrinne für Bodeneinbau, mit Eigengefälle, aus nichtrostendem Stahl, Werkstoff-Nr 1.4301, aus vorgefertigten Rinnenteilen mit Flanschen bzw. Anschlussstutzen einschl. Dichtungsmittel, Spannelementen und/oder Schrauben aus nichtrostendem Stahl, mit Ablaufstutzen, Siebrost als Schmutzfänger, mit 2 Endstücken, Länge 900 mm, Abdeckung mit Stegrost aus nichtrostendem Stahl, Werkstoff-Nr 1.4301, Klasse K 3 DIN EN 1253-4.
Menge: 6,000 St

##### Titel 01.01.05 KG 412.4 Dezentrale Warmwassererwärmer

**01.01.05.110 Elektro-Durchflusswassererwärmer 27kW elektr. geregelt G1/2**
STLB-Bau 2026-04 045
Elektro-Durchflusswassererwärmer, geschlossen, hängende Anordnung, für Einbau in Nassraum, mit VDE-EMC-Zeichen, Geräuschverhalten DIN 4109-1 Gruppe I, mit Prüfbericht, Bemessungsbetriebsspannung 400 V AC, Leistung 27 kW, elektronisch geregelt, stufenlose Leistungsregelung, Temperaturbereich stufenlos einstellbar, mit Blankdrahtheizsystem, Anschluss G 1/2, für festen Anschluss, für Montage an Wand, Anschluss Aufputz.
Menge: 2,000 St

##### Titel 01.01.06 KG 419.1 Installationselemente

*Hinweis: Vorbemerkung Installationselemente*
Bei den nachfolgend aufgeführten Positionen handelt es sich um die Installationselemente für die Einrichtungsgegenstände

**01.01.06.111 Installationsel. maxB 500 mm Vorwandmontage Metallprofilrahmen WC-El. Einbauspülkasten höhenverstellbar**
STLB-Bau 2026-04 045
Installationselement, Einbau in Trockenbauwand mit vorh. Unterkonstruktion aus Metall, Bekleidung wird gesondert vergütet,
max. Breite Installationselement '500' mm,
für Vorwandmontage, aus Metallprofilrahmen-Konstruktion, pulverbeschichtet, WC-Element, Ausladung über 500 bis 550 mm, mit Einbauspülkasten DIN EN 14055, sichtbare Auslösung des Spülvorgangs von vorne, Auslösung der Spülung manuell, Auslöseart mechanisch, mit Schallschutz DIN 4109-1, statisch belastbar durch Sanitärobjekte, statisch selbsttragend, höhenverstellbar, mit Füßen, statisch selbsttragend, Fußstützen höhenverstellbar bis 20 cm, mit Befestigung und Anschlüssen für Zu- und Abläufe
Anzahl Zuläufe '1'

mit Ablaufbogen, Ablaufbogen aus PE-HD-Rohr.
Menge: 2,000 St

**01.01.06.112 Installationsel. maxB 500 mm Vorwandmontage Metallprofilrahmen Waschbecken-El. höhenverstellbar**
STLB-Bau 2026-04 045
Installationselement, Einbau in Trockenbauwand mit vorh. Unterkonstruktion aus Metall, Bekleidung wird gesondert vergütet,
max. Breite Installationselement '500' mm,
für Vorwandmontage, aus Metallprofilrahmen-Konstruktion, pulverbeschichtet, Waschbecken-Element, Ausladung über 550 bis 600 mm, mit Schallschutz DIN 4109-1, statisch belastbar durch Sanitärobjekte, statisch selbsttragend, höhenverstellbar, mit Füßen, statisch selbsttragend, Fußstützen höhenverstellbar bis 20 cm, mit Befestigung und Anschlüssen für Zu- und Abläufe
Anzahl Zuläufe '1'

mit Ablaufbogen, Ablaufbogen aus PE-HD-Rohr.
Menge: 14,000 St

**01.01.06.113 Installationsel. maxB 500 mm Vorwandmontage Metallprofilrahmen Urinal-El. höhenverstellbar**
STLB-Bau 2026-04 045
Installationselement, Einbau in Trockenbauwand mit vorh. Unterkonstruktion aus Metall, Bekleidung wird gesondert vergütet,
max. Breite Installationselement '500' mm,
für Vorwandmontage, aus Metallprofilrahmen-Konstruktion, pulverbeschichtet, Urinal-Element, mit Schallschutz DIN 4109-1, statisch belastbar durch Sanitärobjekte, höhenverstellbar, mit Füßen, statisch selbsttragend, Fußstützen höhenverstellbar bis 20 cm, mit Befestigung und Anschlüssen für Zu- und Abläufe
Anzahl Zuläufe '1'

mit Ablaufbogen, Ablaufbogen aus PE-HD-Rohr.
Menge: 4,000 St

**01.01.06.114 Installationsel. maxB 500 mm Vorwandmontage Metallprofilrahmen Dusch-El. höhenverstellbar**
STLB-Bau 2026-04 045
Installationselement, Einbau in Trockenbauwand mit vorh. Unterkonstruktion aus Metall, Bekleidung wird gesondert vergütet,
max. Breite Installationselement '500' mm,
für Vorwandmontage, aus Metallprofilrahmen-Konstruktion, pulverbeschichtet, Dusch-Element, mit Schallschutz DIN 4109-1, statisch belastbar durch Sanitärobjekte, als Wandarmatur, Unterputz, für Einbaubefestigung, höhenverstellbar, mit Füßen, statisch selbsttragend, Fußstützen höhenverstellbar bis 20 cm, mit Anschlüssen für Zuläufe,
Anzahl Zuläufe '2'
.
Menge: 6,000 St

##### Titel 01.01.07 KG 419.2 Dämmung und Brandschutz Schmutzwasserleitung

*Hinweis: Montagehöhe bis 3,50 m*
Nachfolgende Dämmung von Trinkwasserleitungen und
Formstücke beziehen sich auf eine Montagehöhe bis 3,50 m.

**01.01.07.115 Wärmedämmung Rohr DN80 Gebäude flexibler Elastomerschaum D 19mm**
STLB-Bau 2026-04 047
Wärmedämmung ohne Ummantelung DIN 4140 an haus- und betriebstechnischen Anlagen, an Rohrleitung, DN 80, Rohrverbindung als Rohrkupplung, Mindestabstände DIN 4140 sind nicht eingehalten, im Gebäude, keine ausreichende Konvektion bzw. unzureichender Abstand zu Objekten, Dämmung aus flexiblem Elastomerschaum DIN EN 14304, einlagig, Dämmschichtdicke mind. 19 mm, Baustoffklasse DIN 4102-1 B1 (schwerentflammbar), Wärmeleitfähigkeit 0,033 W/(mK) bei 40 Grad C Mitteltemperatur DIN EN 12667, Arbeitshöhe des Montageortes bis 3,5 m über der Standfläche des hierfür erforderlichen Gerüstes.
Menge: 15,000 m

**01.01.07.116 Wärmedämmung Rohr DN100 Gebäude flexibler Elastomerschaum D 19mm**
STLB-Bau 2026-04 047
Wärmedämmung ohne Ummantelung DIN 4140 an haus- und betriebstechnischen Anlagen, an Rohrleitung, DN 100, Rohrverbindung als Rohrkupplung, Mindestabstände DIN 4140 sind nicht eingehalten, im Gebäude, keine ausreichende Konvektion bzw. unzureichender Abstand zu Objekten, Dämmung aus flexiblem Elastomerschaum DIN EN 14304, einlagig, Dämmschichtdicke mind. 19 mm, Baustoffklasse DIN 4102-1 B1 (schwerentflammbar), Wärmeleitfähigkeit 0,033 W/(mK) bei 40 Grad C Mitteltemperatur DIN EN 12667, Arbeitshöhe des Montageortes bis 3,5 m über der Standfläche des hierfür erforderlichen Gerüstes.
Menge: 15,000 m

*Hinweis: Vorbemerkung R-90 Rohrdurchführungen*
Nachfolgende Brandschottungen beziehen sich auf Wandtypen: Massivwände / leichte Trennwände.
Die Aussparungen in den leichten Trennwänden verstehen sich einschl. Restspaltverschluss, in F30.

**01.01.07.117 Brandschutzabschottung Rohr Guss R90 DN80 Gebäude Wand bis 300mm**
Brandschutzabschottung in Wand von Rohrleitung aus Guss, mit allgemeinem bauaufsichtlichen Prüfzeugnis/allgemeiner bauaufsichtlicher Zulassung, Feuerwiderstandsklasse R 90 DIN EN 13501-2, Rohrleitung nicht gedämmt, DN 80, Verlegung im Gebäude, Arbeitshöhe des Montageortes bis 3,5 m über der Standfläche des hierfür erforderlichen Gerüstes, Bauteilstärke bis 300 mm, runder oder eckiger Durchbruch.
Menge: 5,000 St

**01.01.07.118 Brandschutzabschottung Rohr Guss R90 DN100 Gebäude Wand bis 300mm**
Brandschutzabschottung in Wand von Rohrleitung aus Guss, mit allgemeinem bauaufsichtlichen Prüfzeugnis/allgemeiner bauaufsichtlicher Zulassung, Feuerwiderstandsklasse R 90 DIN EN 13501-2, Rohrleitung nicht gedämmt, DN 100, Verlegung im Gebäude, Arbeitshöhe des Montageortes bis 3,5 m über der Standfläche des hierfür erforderlichen Gerüstes, Bauteilstärke bis 300 mm, runder oder eckiger Durchbruch.
Menge: 3,000 St

**01.01.07.119 Brandschutzabschottung Rohr Guss R90 DN80 Gebäude Decke bis 300mm**
Brandschutzabschottung in Decke von Rohrleitung aus Guss, mit allgemeinem bauaufsichtlichen Prüfzeugnis/allgemeiner bauaufsichtlicher Zulassung, Feuerwiderstandsklasse R 90 DIN EN 13501-2, Rohrleitung nicht gedämmt, DN 80, Verlegung im Gebäude, Arbeitshöhe des Montageortes bis 3,5 m über der Standfläche des hierfür erforderlichen Gerüstes, Bauteilstärke bis 300 mm, eckiger oder runder Durchbruch.
Menge: 2,000 St

**01.01.07.120 Brandschutzabschottung Rohr Guss R90 DN100 Gebäude Decke bis 300mm**
Brandschutzabschottung in Decke von Rohrleitung aus Guss, mit allgemeinem bauaufsichtlichen Prüfzeugnis/allgemeiner bauaufsichtlicher Zulassung, Feuerwiderstandsklasse R 90 DIN EN 13501-2, Rohrleitung nicht gedämmt, DN 100, Verlegung im Gebäude, Arbeitshöhe des Montageortes bis 3,5 m über der Standfläche des hierfür erforderlichen Gerüstes, Bauteilstärke bis 300 mm, eckiger oder runder Durchbruch.
Menge: 10,000 St

##### Titel 01.01.08 KG 419.3 Dämmung und Brandschutz Trinkwasserleitung

*Hinweis: Vorbemerkung Dämmung Trinkwasserleitungen Kalt:*
Vorbemerkung Dämmung Trinkwasserleitungen Kalt:

Die nachfolgend aufgeführten Materialien beziehen sich auf die Dämmung der Trinkwasserleitungen Kalt.

Die Rohrleitungen werden in abgehängten Decken und als Sichtmontage verlegt.

Die Dämmung ist vor und nach Montage vor Beschädigungen zu schützen, Beschriftungen aller Art sind zu unterlassen.

Beschädigte, beklebte, beschriftete, deformierte oder zerkratzte Dämmungen oder mit anderweitigen Beeinträchtigungen ihrer sichtbaren Oberflächen müssen augetauscht werden.

Zudem ist bei den Dämmarbeiten darauf zu achten, dass die Längsnähte oberhalb der Leitung positioniert werden und somit außerhalb des Sichtbereiches liegen. Unnötige Stöße sowie ein durchhängen der Dämmungen sind zu vermeiden.

*Hinweis: Montagehöhe bis 3,50 m*
Nachfolgende Dämmung von Trinkwasserleitungen und
Formstücke beziehen sich auf eine Montagehöhe bis 3,50 m.

**01.01.08.121 Wärmedämmung Rohr DN15 Gebäude flexibler Elastomerschaum D 19mm**
STLB-Bau 2026-04 047
Wärmedämmung ohne Ummantelung DIN 4140 an haus- und betriebstechnischen Anlagen, an Rohrleitung, DN 15, Rohrverbindung als Pressverbindung, Mindestabstände DIN 4140 sind nicht eingehalten, im Gebäude, keine ausreichende Konvektion bzw. unzureichender Abstand zu Objekten, Dämmung aus flexiblem Elastomerschaum DIN EN 14304, einlagig, Dämmschichtdicke mind. 19 mm, Baustoffklasse DIN 4102-1 B1 (schwerentflammbar), Wärmeleitfähigkeit 0,036 W/(mK) bei 40 Grad C Mitteltemperatur DIN EN 12667, Arbeitshöhe des Montageortes bis 3,5 m über der Standfläche des hierfür erforderlichen Gerüstes.
Menge: 30,000 m

**01.01.08.122 Wärmedämmung Rohr DN20 Gebäude flexibler Elastomerschaum D 19mm**
STLB-Bau 2026-04 047
Wärmedämmung ohne Ummantelung DIN 4140 an haus- und betriebstechnischen Anlagen, an Rohrleitung, DN 20, Rohrverbindung als Pressverbindung, Mindestabstände DIN 4140 sind nicht eingehalten, im Gebäude, keine ausreichende Konvektion bzw. unzureichender Abstand zu Objekten, Dämmung aus flexiblem Elastomerschaum DIN EN 14304, einlagig, Dämmschichtdicke mind. 19 mm, Baustoffklasse DIN 4102-1 B1 (schwerentflammbar), Wärmeleitfähigkeit 0,036 W/(mK) bei 40 Grad C Mitteltemperatur DIN EN 12667, Arbeitshöhe des Montageortes bis 3,5 m über der Standfläche des hierfür erforderlichen Gerüstes.
Menge: 53,000 m

**01.01.08.123 Wärmedämmung Rohr DN25 Gebäude flexibler Elastomerschaum D 19mm**
STLB-Bau 2026-04 047
Wärmedämmung ohne Ummantelung DIN 4140 an haus- und betriebstechnischen Anlagen, an Rohrleitung, DN 25, Rohrverbindung als Pressverbindung, Mindestabstände DIN 4140 sind nicht eingehalten, im Gebäude, keine ausreichende Konvektion bzw. unzureichender Abstand zu Objekten, Dämmung aus flexiblem Elastomerschaum DIN EN 14304, einlagig, Dämmschichtdicke mind. 19 mm, Baustoffklasse DIN 4102-1 B1 (schwerentflammbar), Wärmeleitfähigkeit 0,036 W/(mK) bei 40 Grad C Mitteltemperatur DIN EN 12667, Arbeitshöhe des Montageortes bis 3,5 m über der Standfläche des hierfür erforderlichen Gerüstes.
Menge: 31,000 m

**01.01.08.124 Wärmedämmung Formstücken DN15 Gebäude flexibler Elastomerschaum D 19mm**
Wärmedämmung ohne Ummantelung DIN 4140 an haus- und betriebstechnische Anlagen, an Formstücken (Bogen, T-Stück, Übergangsstück, Winkel, Anschlusswinkel, Reduzierstück),
DN 15, Rohrverbindung als Pressverbindung, Mindestabstände DIN 4140 sind nicht eingehalten, im Gebäude, keine ausreichende Konvektion bzw. unzureichender Abstand zu Objekten, Dämmung aus flexiblem Elastomerschaum DIN EN 14304, einlagig, Dämmschichtdicke 19 mm, Baustoffklasse DIN 4102-1 B1 (schwerentflammbar), Wärmeleitfähigkeit 0,036 W/(mK) bei 40 Grad C Mitteltemperatur DIN EN 12667, Arbeitshöhe des Montageortes bis 3,5 m über der Standfläche des hierfür erforderlichen Gerüstes.
Menge: 56,000 St

**01.01.08.125 Wärmedämmung Formstücken DN20 Gebäude flexibler Elastomerschaum D 19mm**
Wärmedämmung ohne Ummantelung DIN 4140 an haus- und betriebstechnische Anlagen, an Formstücken (Bogen, T-Stück, Übergangsstück, Winkel, Anschlusswinkel, Reduzierstück),
DN 20, Rohrverbindung als Pressverbindung, Mindestabstände DIN 4140 sind nicht eingehalten, im Gebäude, keine ausreichende Konvektion bzw. unzureichender Abstand zu Objekten, Dämmung aus flexiblem Elastomerschaum DIN EN 14304, einlagig, Dämmschichtdicke 19 mm, Baustoffklasse DIN 4102-1 B1 (schwerentflammbar), Wärmeleitfähigkeit 0,036 W/(mK) bei 40 Grad C Mitteltemperatur DIN EN 12667, Arbeitshöhe des Montageortes bis 3,5 m über der Standfläche des hierfür erforderlichen Gerüstes.
Menge: 31,000 St

**01.01.08.126 Wärmedämmung Formstücken DN25 Gebäude flexibler Elastomerschaum D 19mm**
Wärmedämmung ohne Ummantelung DIN 4140 an haus- und betriebstechnische Anlagen, an Formstücken (Bogen, T-Stück, Übergangsstück, Winkel, Anschlusswinkel, Reduzierstück),
DN 25, Rohrverbindung als Pressverbindung, Mindestabstände DIN 4140 sind nicht eingehalten, im Gebäude, keine ausreichende Konvektion bzw. unzureichender Abstand zu Objekten, Dämmung aus flexiblem Elastomerschaum DIN EN 14304, einlagig, Dämmschichtdicke 19 mm, Baustoffklasse DIN 4102-1 B1 (schwerentflammbar), Wärmeleitfähigkeit 0,036 W/(mK) bei 40 Grad C Mitteltemperatur DIN EN 12667, Arbeitshöhe des Montageortes bis 3,5 m über der Standfläche des hierfür erforderlichen Gerüstes.
Menge: 26,000 St

*Hinweis: Vorbemerkung R-90 Rohrdurchführungen*
Nachfolgende Brandschottungen beziehen sich auf Wandtypen: Massivwände / leichte Trennwände.
Die Aussparungen in den leichten Trennwänden verstehen sich einschl. Restspaltverschluss, in F30.

**01.01.08.127 Brandschutzabschottung Rohr Stahl niro R90 AD 22mm Gebäude Wand D bis 300mm**
Brandschutzabschottung von Rohrleitung aus nichtrostendem Stahl, mit allgemeinem bauaufsichtlichen Prüfzeugnis/allgemeiner bauaufsichtlicher Zulassung, Feuerwiderstandsklasse R 90 DIN EN 13501-2,
Rohrleitung nicht gedämmt, Rohraußendurchmesser 22 mm, Verlegung im Gebäude, mit Kennzeichnungsschild, Arbeitshöhe des Montageortes bis 3,5 m über der Standfläche des hierfür erforderlichen Gerüstes, Wand aus Mauerwerk, Dicke bis 300 mm, runder Durchbruch ohne Hüllrohr, Durchmesser über 50 bis 100 mm.
Menge: 4,000 St

**01.01.08.128 Brandschutzabschottung Rohr Stahl niro R90 AD 22mm Decke D 200mm Durchm. 50-100mm**
STLB-Bau 2026-04 047
Brandschutzabschottung von Rohrleitung aus nichtrostendem Stahl, mit allgemeinem bauaufsichtlichen Prüfzeugnis/allgemeiner bauaufsichtlicher Zulassung, Feuerwiderstandsklasse R 90 DIN 4102-11,
Rohrleitung nicht gedämmt, Rohraußendurchmesser 22 mm, Verlegung im Gebäude, mit Kennzeichnungsschild, Arbeitshöhe des Montageortes bis 3,5 m über der Standfläche des hierfür erforderlichen Gerüstes, Decke aus Stahlbeton, Dicke 200 mm, runder Durchbruch ohne Hüllrohr, Durchmesser über 50 bis 100 mm.
Menge: 8,000 St

**01.01.08.129 Brandschutzabschottung Rohr Stahl niro R90 AD 28mm Gebäude Wand D bis 300mm**
Brandschutzabschottung von Rohrleitung aus nichtrostendem Stahl, mit allgemeinem bauaufsichtlichen Prüfzeugnis/allgemeiner bauaufsichtlicher Zulassung, Feuerwiderstandsklasse R 90 DIN EN 13501-2,
Rohrleitung nicht gedämmt, Rohraußendurchmesser 28 mm, Verlegung im Gebäude, mit Kennzeichnungsschild, Arbeitshöhe des Montageortes bis 3,5 m über der Standfläche des hierfür erforderlichen Gerüstes, Wand aus Mauerwerk, Dicke bis 300 mm, runder Durchbruch ohne Hüllrohr, Durchmesser über 50 bis 100 mm.
Menge: 5,000 St

**01.01.08.130 Brandschutzabschottung Rohr Stahl niro R90 AD 28mm Decke D 200mm Durchm. 50-100mm**
STLB-Bau 2026-04 047
Brandschutzabschottung von Rohrleitung aus nichtrostendem Stahl, mit allgemeinem bauaufsichtlichen Prüfzeugnis/allgemeiner bauaufsichtlicher Zulassung, Feuerwiderstandsklasse R 90 DIN 4102-11,
Rohrleitung nicht gedämmt, Rohraußendurchmesser 28 mm, Verlegung im Gebäude, mit Kennzeichnungsschild, Arbeitshöhe des Montageortes bis 3,5 m über der Standfläche des hierfür erforderlichen Gerüstes, Decke aus Stahlbeton, Dicke 200 mm, runder Durchbruch ohne Hüllrohr, Durchmesser über 50 bis 100 mm.
Menge: 2,000 St

##### Titel 01.01.09 KG 419.4 Sonstiges zur KG 410

**01.01.09.131 Form-Hohlprofilstahlkonstruktion Stahl verz Stütz-Hänge-Trag-Sonderbefestigung**
STLB-Bau 2026-04 042
Form-/Hohlprofilstahlkonstruktion, aus verzinktem Stahl, für Stütz-, Hänge-, Trag- und Sonderbefestigung, Arbeitshöhe des Montageortes bis 3,5 m über der Standfläche des hierfür erforderlichen Gerüstes.
Menge: 40,000 kg

*Hinweis: Vorbemerkung Spülen und zusätzliche Druck- und Dichtheitsprüfung*
Die nachfolgende beschriebene Position,
Spülen der Leitungsanlagen und
Zusätzliche Druck- und Dichtheitsprüfung Rohrleitungen, aus nichtrostendem Stahl, bezieht sich auf das Trinkwasser

**01.01.09.132 Spülen Leitungsanlage DN25 Kaltwasser L 100-150m**
STLB-Bau 2026-04 042
Spülen der Leitungsanlage DIN EN 806-4 DN 25, mit Spülgerät, Rohrleitung aus Rohr aus nichtrostendem Stahl, für Kaltwasser, Installation der Spüleinrichtungen einschl. Anschluss und Sicherung von Abwasserschläuchen, sowie Wiederverschließen nach dem Spülvorgang, Gesamtlänge Verteilleitungssystem über 100 bis 150 m.
Menge: 126,000 m

**01.01.09.133 Zusätzl. Druck-Dichtheitsprüfung Rohr TW AD bis 25mm maxRohr-L 126 m mit Luft/Gas**
STLB-Bau 2026-04 041
Zusätzliche Druck- und Dichtheitsprüfung von Rohrleitungen, aus nichtrostendem Stahl DVGW GW 541, geschweißt, Betriebsmedium Trinkwasser DIN 1988-200, Außendurchmesser bis 25 mm,
max. Rohrleitungslänge '126' m,
im Gebäude, Ausführung DIN EN 806-4, ZVSHK-Merkblatt T82/1, Prüfmedium Luft/Gas, einschl. aller erforderlicher Anlagen, Abdichtungen, Verankerungen, Rohrverschlüsse.
Menge: 1,000 St

*Hinweis: Nachfolgende Kernbohrungen beziehen sich auf Wände, mit einer Wandstärke von 0 bis 30cm*

**01.01.09.134 Kernbohrung Mauerwerk/Beton Durchm. bis 100mm T 0 bis 30cm v. Hand waagerecht**
*** Bezugsbeschreibung
Kernbohrung, waagrecht zur Untergrundfläche, Bohrkern ist gegen Absturz zu sichern, aus Mauerwerk / Beton, Bohrdurchmesser bis 100 mm, Bohrtiefe 0 bis 30 cm, einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 2,000 St

**01.01.09.135 Kernbohrung Mauerwerk/Beton Durchm. bis 150mm T 0 bis 30cm v. Hand waagerecht**
Kernbohrung, waagrecht zur Untergrundfläche, Bohrkern ist gegen Absturz zu sichern, aus Mauerwerk / Beton, Bohrdurchmesser bis 150 mm, Bohrtiefe 0 bis 30 cm, einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 3,000 St

**01.01.09.136 Kernbohrung Mauerwerk/Beton Durchm. bis 250mm T 0 bis 30cm v. Hand waagerecht**
Kernbohrung, waagrecht zur Untergrundfläche, Bohrkern ist gegen Absturz zu sichern, aus Mauerwerk / Beton, Bohrdurchmesser bis 250 mm, Bohrtiefe 0 bis 30 cm, einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 1,000 St

*Hinweis: Nachfolgende Kernbohrungen beziehen sich auf Decken, mit einer Denkenstärke von 0 bis 30cm*

**01.01.09.137 Kernbohrung Beton Durchm. bis 100mm T 0-30cm von Hand senkrecht**
*** wie Position 01.01.09.134
Kernbohrung, senkrecht zur Untergrundfläche, Bohrkern ist gegen Absturz zu sichern, aus bewehrtem Beton, Bohrdurchmesser bis 100 mm, Bohrtiefe 0 bis 30 cm,
einschl. Lösen des Bohrkerns aus dem Gefüge, Wichte des Abbruchstoffes DIN EN 1991-1-1, Arbeitshöhe bis 3,65 m,
von Hand / mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 2,000 St

**01.01.09.138 Kernbohrung Beton Durchm. bis 150mm T 0-30cm von Hand senkrecht**
*** wie Position 01.01.09.134
Kernbohrung, senkrecht zur Untergrundfläche, Bohrkern ist gegen Absturz zu sichern, aus bewehrtem Beton, Bohrdurchmesser bis 150 mm, Bohrtiefe 0 bis 30 cm,
einschl. Lösen des Bohrkerns aus dem Gefüge, Wichte des Abbruchstoffes DIN EN 1991-1-1, Arbeitshöhe bis 3,65 m,
von Hand / mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 3,000 St

**01.01.09.139 Kernbohrung Beton Durchm. bis 250mm T 0-30cm von Hand senkrecht**
*** wie Position 01.01.09.134
Kernbohrung, senkrecht zur Untergrundfläche, Bohrkern ist gegen Absturz zu sichern, aus bewehrtem Beton, Bohrdurchmesser bis 250 mm, Bohrtiefe 0 bis 30 cm,
einschl. Lösen des Bohrkerns aus dem Gefüge, Wichte des Abbruchstoffes DIN EN 1991-1-1, Arbeitshöhe bis 3,65 m,
von Hand / mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 1,000 St

##### Titel 01.01.10 KG 491 Baustelleneinrichtung

**01.01.10.140 Baustelle einrichten**
STLB-Bau 2026-04 000
Baustelle für sämtliche, in der Leistungsbeschreibung aufgeführten Leistungen einrichten.
Menge: 1,000 St

**01.01.10.141 Baustelleneinr. vorhalten**
STLB-Bau 2026-04 000
Baustelleneinrichtung für sämtliche, in der Leistungsbeschreibung aufgeführten Leistungen vorhalten,
Positionsmenge = Produkt aus '1' (Vorhaltemenge)

mal '25' (Vorhaltedauer)
.
Menge: 25,000 StWo

**01.01.10.142 Baustelle räumen**
STLB-Bau 2026-04 000
Baustelle für sämtliche, in der Leistungsbeschreibung aufgeführten Leistungen räumen.
Menge: 1,000 St

##### Titel 01.01.11 KG 492 Gerüste

**01.01.11.143 Statische Berechnung Arbeitsgerüst**
STLB-Bau 2025-10 001
Statische Berechnung DIN EN 12811-1 einschl. erforderlicher Ausführungszeichnungen für nachfolgend beschriebenes Arbeitsgerüst anfertigen.
Menge: 1,000 St

**01.01.11.144 Aufbauen fahrbares Gerüst 1,5kN/m2 L 4 m B 1,5 m Abst. 2m H 4m**
STLB-Bau 2026-04 001
Aufbauen fahrbares Gerüst,
Systemgerüst DIN EN 12810-1, Lastklasse 2 (1,5 kN/m2),
Länge Gerüst/-bauteil '4' m,

Breite Gerüst/-bauteil '1,5' m,
Höhenabstand der Gerüstlagen 2 m, Höhe der obersten Gerüstlage 4 m,
Höhenunterschied von Baugrund zur Standfläche des Gerüsts in m '4,5'

im Gebäude, Standsicherheitsnachweis wird gesondert vergütet.
Menge: 1,000 St

**01.01.11.145 Abbauen fahrbares Gerüst 1,5kN/m2 L 4 m B 1,5 m Abst. 2m H 4m**
STLB-Bau 2026-04 001
Abbauen fahrbares Gerüst,
Systemgerüst DIN EN 12810-1, Lastklasse 2 (1,5 kN/m2),
Länge Gerüst/-bauteil '4' m,

Breite Gerüst/-bauteil '1,5' m,
Höhenabstand der Gerüstlagen 2 m, Höhe der obersten Gerüstlage 4 m,
Höhenunterschied von Baugrund zur Standfläche des Gerüsts in m '4,5'

im Gebäude, Standsicherheitsnachweis wird gesondert vergütet.
Menge: 1,000 St

**01.01.11.146 Umsetzen fahrbares Gerüst 1,5kN/m2 L 4 m B 1,5 m Abst. 2m 2Lagen H 4m**
STLB-Bau 2026-04 001
Umsetzen fahrbares Gerüst,
Systemgerüst DIN EN 12810-1, Lastklasse 2 (1,5 kN/m2),
Länge Gerüst/-bauteil '4' m,

Breite Gerüst/-bauteil '1,5' m,
Höhenabstand der Gerüstlagen 2 m, 2 genutzte Gerüstlagen, Höhe der obersten Gerüstlage 4 m, im Gebäude, Standsicherheitsnachweis wird gesondert vergütet, Höhenänderung der Standfläche bis 5 m, Länge des waagerechten Transportweges im Mittel bis 25 m.
Menge: 1,000 St

**01.01.11.147 Gebrauchsüberlassung fahrbares Gerüst 1,5kN/m2 L 4 m B 1,5 m Abst. 2m 2Lagen H 4m**
STLB-Bau 2026-04 001
Gebrauchsüberlassung für fahrbares Gerüst,
Positionsmenge = Produkt aus '1' (Gebrauchsüberlassungsmenge)

mal '2' (Gebrauchsüberlassungsdauer)

Systemgerüst DIN EN 12810-1, Lastklasse 2 (1,5 kN/m2),
Länge Gerüst/-bauteil '4' m,

Breite Gerüst/-bauteil '1,5' m,
Höhenabstand der Gerüstlagen 2 m, 2 genutzte Gerüstlagen, Höhe der obersten Gerüstlage 4 m, im Gebäude, Standsicherheitsnachweis wird gesondert vergütet.
Menge: 2,000 StWo

**01.01.11.148 Vorhalten fahrbares Gerüst Rahmen 1,5kN/m2 1Lage H bis 4m**
Vorhalten fahrbares Gerüst DIN 4420-3, DIN EN 12810,
Positionsmenge = Produkt aus '1'

(Gebrauchsüberlassungsmenge)
mal '2'

(Gebrauchsüberlassungsdauer),
Systemgerüst DIN EN 12810-1 als Rahmengerüst,
Lastklasse 2 (1,5 kN/m2),
Länge Gerüst/-bauteil '4' m,

Breite Gerüst/-bauteil '1,5' m, Höhenabstand der Gerüstlagen 2 m, Höhe der obersten Gerüstlage 4 m,

Höhenunterschied von Baugrund zur Standfläche des Gerüsts in m '4,5' im Gebäude, für die gesamte Bauzeit vorhalten,

für die im vorliegenden Leistungsverzeichnis beschriebenen Arbeiten.
Menge: 2,000 StWo

##### Titel 01.01.12 KG 499.1 Stundenlohnarbeiten

**01.01.12.149 Obermonteur/-in sämtliche Kosten/Zuschläge**
STLB-Bau 2026-04 091
Stundenlohnarbeiten durch Obermonteur/-in
der Verrechnungssatz für die jeweilige Arbeitskraft umfasst sämtliche Aufwendungen wie Lohn- und Gehaltskosten, Lohn- und Gehaltsnebenkosten, Zuschläge, lohngebundene und lohnabhängige Kosten, sonstige Sozialkosten, Gemeinkosten, Wagnis und Gewinn.
Menge: 5,000 h

**01.01.12.150 Monteur/-in sämtliche Kosten/Zuschläge**
STLB-Bau 2026-04 091
Stundenlohnarbeiten durch Monteur/-in
der Verrechnungssatz für die jeweilige Arbeitskraft umfasst sämtliche Aufwendungen wie Lohn- und Gehaltskosten, Lohn- und Gehaltsnebenkosten, Zuschläge, lohngebundene und lohnabhängige Kosten, sonstige Sozialkosten, Gemeinkosten, Wagnis und Gewinn.
Menge: 10,000 h

**01.01.12.151 Helfer/-in sämtliche Kosten/Zuschläge**
STLB-Bau 2026-04 091
Stundenlohnarbeiten durch Helfer/-in
der Verrechnungssatz für die jeweilige Arbeitskraft umfasst sämtliche Aufwendungen wie Lohn- und Gehaltskosten, Lohn- und Gehaltsnebenkosten, Zuschläge, lohngebundene und lohnabhängige Kosten, sonstige Sozialkosten, Gemeinkosten, Wagnis und Gewinn.
Menge: 10,000 h

##### Titel 01.01.13 KG 499.2 Inbetriebnahme, Abnahme

*Hinweis: Vorbemerkung Inbetriebnahme*
Nach erfolgter Montage ist der gesamte Inbetriebnahmeprozess bis zur förmlichen Abnahme in modularen, chronologisch aufeinanderfolgenden Inbetriebnahmestufen untergliedert. Das erfolgreiche Bestehen jeder einzelner Inbetriebnahmestufe ist nachzuweisen und ist Voraussetzung für den Beginn der darauffolgenden Inbetriebnahmestufe.

**01.01.13.152 Gewerkeinterne Inbetriebnahme**
Gewerkeinterne Inbetriebnahme

Der AN hat eigenverantwortlich die Inbetriebnahme der Anlage und Anlagenteile gemäß Leistungsverzeichnis vorzunehmen und die geforderte Funktionalität herzustellen und nachzuweisen. Zum Nachweis der Funktionsfähigkeit aller Anlagen hat der AN Funktionskontrollen und -prüfungen, sowie die Einregulierung bzw. Einstellung der Anlagen und Anlagenteile durchzuführen.
Die gewerkeinterne Inbetriebnahme ist in entsprechenden Prüfberichten zu dokumentieren.
Menge: 1,000 St

*Hinweis: INBETRIEBNAHME, EINREGULIERUNG, PROBEBETRIEB UND FUNKTIONSTEST*
Sämtliche technischen Anlagen und Anlagenteile, die sich im Leistungsumfang des Auftragnehmers befinden, sind von fachkundigem Personal, beauftragt durch den AN, bzw. durch die vom AN beauftragten Werkskundendienste seiner Lieferanten in Betrieb zu nehmen, einzuregulieren ggf. zu prüfen, einem Funktionstest zu unterziehen und zu dokumentieren.

Inbetriebnahmeablauf
Die Inbetriebnahme der Anlage beinhaltet:
- Vorlage der ersten Fassung der Bestandsunterlagen zur
  Inbetriebnahme (Prüfsatz)
- die Überprüfung der Drehrichtung der Aggregate
- die Überprüfung der Schaltfunktionen
- erforderliche Einstell-und Einregulierungsarbeiten
- Probelauf der Anlagen
- Die Inbetriebnahmeprotokolle sind den Bestandsunterlagen
  (Endfassung) beizulegen
- einmalige Einweisung des Bedienpersonals, Protokoll ist den
  Bestandsunterlagen (Endfassung) beizulegen

Die Inbetriebnahme aller in diesem LV beschriebenen
technischen Anlagen erfolgt nach dem Bauzeitenterminplan

Betriebsrelevante Einstellwerte, Betriebszeiten, Soll- und Istwerte, Leistungsvor- und Angaben aus den Anlagenbeschreibungen sind vom Auftragnehmer aufzunehmen, zu protokollieren und nachzuweisen.

Bei Erfordernis von Messgeräten oder Werkzeugen hat der Auftragnehmer diese ohne gesonderte Vergütung beizustellen.

Alle vom Auftragnehmer eingesetzten Messgeräte müssen nach DIN EN ISO 9001 kalibriert sein. Der Messbereich der Geräte ist so zu wählen, dass die der Leistungsbeschreibung zugrunde liegenden Qualitäten nachweislich dokumentiert werden können.

Alle Messgrößen sind mit Datum und Uhrzeit in einem Gesamtdokument festzuhalten.

Bei Anlagen- oder Anlagenteilen, die mit elektrotechnischen Gewerken, der Gebäudeautomation oder Systemen weiterer Gewerke in funktionalem Zusammenhang stehen, ist eine 1:1 Prüfung von Objekten mit Eigenschaften und Schaltung von Betriebszuständen durchzuführen. Die Prüfung hat von der Feldebene durchgängig bis zur jeweiligen Managementebene inklusive einer dort ggf. eingerichteten Visualisierung zu erfolgen. Das Prüfergebnis ist in Prüflisten durch alle beteiligten Gewerke zu dokumentieren und schriftlich zu bestätigen. Erforderliche Korrekturmaßnahmen und Nachprüfungen sind einzuleiten und zu dokumentieren.

Erforderliche Sachverständigenprüfungen sowie Prüfungen einer zugelassenen Überwachungsstelle (ZÜS) werden vom Auftraggeber veranlasst. Der Auftragnehmer hat sach-, fach- und ortskundiges sowie ausreichendes Personal und die für die Prüfung erforderliche notwendige Dokumentation zur Durchführung beizustellen.

Der erfolgreiche Abschluss der „Inbetriebnahme, Einregulierung, Prüfungen und Funktionstest“ ist  Voraussetzungen zur Anzeige der Bereitschaft zum Probebetrieb.

Alle Protokolle der Inbetriebnahme, Einregulierung, Prüfung und Funktionstests sind vom Auftragnehmer mit der Anzeige des Beginns des Probebetriebes dem Auftraggeber zur Einsichtnahme vorzulegen.

Alle zuvor genannten Protokolle werden Bestandteil der an den Auftraggeber zu übergebenden Bestandsdokumentation.

Diese Leistungsbeschreibung gilt für die nachfolgende Position
"PROBEBETRIEB"

**01.01.13.153 Probebetrieb**
Probebetrieb Sanitär

Sämtliche Anlagen oder Anlagenteile die sich im Leistungsumfang des Auftragnehmers befinden sind zur Probe für einen Zeitraum von 4 aufeinander folgenden Kalenderwochen zu betreiben.

Dieser ist in einem zeitlichen Zusammenhang mit allen am Projekt beteiligten Gewerken durchzuführen.

Eine Voraussetzung zur Durchführung des Probebetriebs ist der betriebsbereite Zustand der Anlagen die durch die Objektüberwachung unter Einbeziehung des technischen Gebäudemanagements des Auftraggebers im Rahmen von Leistungsfeststellungen festgestellt wird. Der Beginn des Probebetriebs bedarf der Freigabe des AG.

Eine weitere Voraussetzung für den Beginn des Probebetriebs ist eine abgeschlossene Inbetriebnahme der  Gebäudeautomation und Gefahrenmeldeanlage, wenn diese mit den Anlagen in einem funktionellen oder überwachenden Zusammenhang stehen.

Vor Beginn des Probebetriebes ist vom Auftragnehmer das Betreiberszenario mit der zuständigen Objektüberwachung sowie dem vom AG beigestellten Inbetriebnahmemanager abzustimmen.

Als Probebetrieb ist ein gewerkeübergreifendes Betreiben der gesamten technischen Anlagen im 24 Stunden Betrieb während dieses Zeitraumes zu verstehen und dient dem Nachweis der bestimmungsgemäßen und vertragsgeschuldeten Funktion der technischen Anlage.
Die Anlagen sind während des Probebetriebes vom AN mit Fachpersonal zu betreiben, zu überwachen und bei Störungen umgehend wieder in Betrieb zu setzen.
Organisation einer Rufbereitschaft über den Zeitraum des Probebetriebes zur Störungsbeseitigung und Einrichtung einer dauerhaft erreichbaren Rufbereitschaft (Notdienst).

Treten während des Zeitraums des Probebetriebs Störungen an den Anlagen auf, sind folgende Reaktionszeiten zur Störungsbeseitigung durch den Auftragnehmer einzuhalten:

a) werktäglich, Montag bis Freitag, von 8:00 Uhr bis 16:30 Uhr:

- Reaktionszeit zum Beginn einer Fehleranalyse vor Ort max.
  2 Stunden nach Information über eine Störung
- Zulässige Ausfallzeit betriebskritischer, probebetriebener
  Anlagen max. 4 Stunden während der werktäglichen
  Regelarbeitszeit
- Zulässige Ausfallzeit betriebsunkritischer, probebetriebener
  Anlagen max. 24 Stunden

b) Samstags-, Sonn- u. Feiertage ganztägig sowie werktäglich von 16:30 Uhr bis 8:00 Uhr bei betriebskritischen Anlagen:

- Reaktionszeit zur Fehleranalyse vor Ort max. 2 Stunden
- Zulässige Ausfallzeit betriebskritischer, probebetriebener
  Anlagen max. 4 Stunden

Dabei ist die Versorgung der an die jeweilige Anlage angebundenen Einrichtungen während der bestehenden Nutzungszeiten sicherzustellen. Bei vom AG eingebrachten Geräten, die mittels der vom AN gelieferten und/oder eingebrachten Anlagen betrieben werden, hat der AN bei Aufnahme des Echtzeitbetriebes mitzuwirken, um seinerseits zu vertretende Mängel schnellstmöglich zu beseitigen. Die entsprechenden Fachkräfte sind zur Verfügung zu stellen. Der AG und dessen Vertreter oder Bevollmächtigte haben das Recht am Probebetrieb teilzunehmen und sind über die Betriebsabläufe in Kenntnis zu setzen. Fachpersonal das an den Geräten später arbeiten wird ist in den Probebetrieb einzubeziehen. Dieser erfolgreiche Probebetrieb ist wesentliche Voraussetzung für die
Förmliche VOB- Abnahme. Während des Probebetriebs ist die
Funktion und Einstellung der gesamten Anlagen zu überwachen, zu prüfen und bei Bedarf nach zu regulieren.
Der Verlauf des Probebetriebs, insbesondere die aufgetretenen Störungen, ist schriftlich und digital zu dokumentieren und wöchentlich dem AG vorzulegen.

Dazu gehören:
- Trendaufzeichnungen
- Nachweis der Leistungsfähigkeit der Anlagen
- Szenarien
- Sommer-/ Winterfall
- Störanfälligkeiten
- und deren Beseitigung

Im Rahmen des Probebetriebs wird zudem ein Gebäudefunktionstests durchgeführt. Hierbei wird das Verhalten aller technischen Anlagen des Gebäudes bei Spannungsausfall und / oder Brandereignissen und Spannungswiederkehr nach definierten Szenarien hinsichtlich erwarteter Anlagen- und Betriebszustände getestet.

Die Testszenarien lassen sich wie folgt definieren:
- wiedereinschalten der elektrisch betriebenen Anlagen nach
  Netzwiederkehr
- Erreichen der eingestellten Sollwertvorgaben der elektrisch
  betriebenen und/oder gesteuerten Anlagenteile des
  vorliegenden Leistungsverzeichnisses nach Netzwiederkehr
- Übergang in Regelbetrieb

Eine konkrete Kalkulationsbasis kann nicht angegeben werden, da sich diese nach den Kenntnissen, Fähigkeiten und der
Organisationsstruktur des AN richtet.
Sämtliche eventuell entstehenden Kosten ( Fahrkosten, Geräte, etc.) sind mit einzukalkulieren.
Als Kalkulationsgrundlage kann von 8 Arbeitsstunden pro Woche ausgegangen werden.
Für die vom AN kalkulierten Stunden besteht Anwesenheitspflicht.

Der Auftraggeber behält sich vor, sämtliche Anlagen während des Probebetriebes zu prüfen.

Aufzeichnungen und Dokumentationen sind auf Verlangen des Auftraggebers bzw. der Objektüberwachung jederzeit zur Einsicht bereitzustellen.

Aufzeichnungen, Dokumentationen und Auswertungen der Prüfungen und des Probebetriebes werden Bestandteil der an den Auftraggeber zu übergebenden Bestandsdokumentation.

Der störungsfreie Betrieb betriebskritischer Anlagen über einen Zeitraum von 28 zusammenhängenden Kalendertagen über jeweils 24h im Regelbetrieb innerhalb des Zeitraums des Probebetriebs ist Voraussetzung für den Abschluss einer erfolgreichen Probebetriebsphase.

Die Kosten des Energieverbrauches (Strom, Wasser, Gas, Fernwärme) des Probebetriebes trägt der Auftraggeber, die Kosten für Verbrauchsstoffe, wie Salze oder Chemikalien für Wasseraufbereitungsanlagen, Schmierstoffe, Filter sind vom Auftragnehmer zu tragen.
Menge: 4,000 Wo

**01.01.13.154 Erhaltungsbetrieb bis zur Übergabe an den Nutzer**
Erhaltungsbetrieb bis zur Übergabe an den Nutzer

Anlagenbetrieb bis zur Übergabe an den Nutzer.
Da nach der Inbetriebnahme, Leistungsfeststellung und dem Probebetrieb kein eigenständiger Betreiber vorhanden ist,
ist es erforderlich den Anlagenbetrieb dem Anlagenerrichter zu überantworten.
Ziel: Das Betreiben der Anlagen soll grundsätzlich die
ordnungsgemäße Funktion der Anlagen sicherstellen.
Dies erfolgt z.B. durch:
- regelmäßige Kontrollgänge (ggf. stichpunktartig)
- Prüfung der Anlagenfunktionen
- Dokumentation der Anlagenzustände
- Beseitigung von Störungen,
- nachfüllen von Betriebsstoffen
- Prüfung von sicherheitsrelevanten Einbauteilen
- Beseitigung von Störungen, inklusive Fehlersuche mit
  Fremdgewerken
Zur Sicherstellung der eingestellten Anlagenparameter
der Anlagen sind sämtliche im LV beschriebenen
technischen Anlagen bis zum Probebetrieb weiter zu betreiben.
Dabei sind in Zusammenarbeit mit dem Gewerk MSR/GLT
die Sollwerte der Parameter aller technischen Anlagen
einmal pro Woche schriftlich und digital zu dokumentieren.

Das schriftliche Protokoll ist dem AG wöchentlich vorzulegen. Bei Anlagenstörungen ist die OÜ und der AG unverzüglich zu informieren.
Störungen im Anlagenbetrieb sind umgehend zu beseitigen
Die UVV-Vorschriften und die Hausordnung sind zu beachten.

Eine konkrete Kalkulationsbasis kann nicht angegeben werden, da sich diese nach den Kenntnissen, Fähigkeiten und der
Organisationsstruktur des AN richtet.
Sämtliche eventuell entstehenden Kosten (z.B. Fahrkosten, Geräte, etc.) sind mit einzukalkulieren.
Als Kalkulationsgrundlage kann von 1 Mann x 3 Stunden x
1 Arbeitstage pro Woche ausgegangen werden.
Für die vom AN kalkulierten Stunden besteht Anwesenheitspflicht.
Der Beginn und das Ende des Betreibens der Anlagen werden
von der Fachbauleitung oder dem AG schriftlich festgelegt.
Menge: 4,000 StWo

*Hinweis: Abnahme betriebstechnischer Anlagen - verlängerter Zeitraum*
Betriebstechnische Anlagen sind auf ihre vertragsmäßige Herstellung und vereinbarte Funktionstauglichkeit zu überprüfen.
Der Auftragnehmer schuldet zur Fertigstellung des Werkes oder gegebenenfalls von Teilen des Werks einen Funktionsnachweis, der entsprechend zu dokumentieren ist.

**01.01.13.155 Bestandsdokumentation**
Bestandsdokumentation

Erstellung der Bestandsdokumentation in 2-facher Ausfertigung als Ausdruck in Ordnern und elektronisch auf Datenträger.

Anlagen:

Teil 1: Allgemeine Dokumentationsrichtlinie
Teil 2: CAD-Datenaustausch
Teil 3: Kennzeichnungssystematik
Teil 4: Raum-/Türbuch
Teil 5: Mess- und Zählkonzept

Die Bestandsdokumentation muss unter anderem folgende Unterlagen enthalten:

- Allgemeine Anlagenbeschreibung
- Funktionsbeschreibungen, Struktogramme, Klartexte,
  Parameterlisten usw.
- Apparatebeschreibungen, Apparatelisten
- Grundrisspläne M1:100 und M1:50
- Detailpläne (Raum, Schrank, Anlage, Apparate usw.)
- Schemapläne
- Detailschemas, Stromlauf-/ Verteilerpläne von Anlagen und
  Apparaten, Rangierlisten
- Schnittstellen, Normen und Symbole
- Anschlussunterlagen, Anschlusslisten
- Einbau- und Wartungsvorschriften, Stück-/ Ersatzteillisten
- Technische Datenblätter
- Bedienungsanleitungen
- Lieferantenverzeichnisse / Bezugsnachweise
- Errichterbescheinigungen
- Mess- und Prüfprotokolle
- Aufstellung Betreiberpflichten (Wartungsumfang, Führung
  Betriebshandbücher, Austauschzyklen Melder, etc.)
- Fachunternehmererklärung
- Einweisungsprotokoll
- Wartungsvertrag mit vollständigen Arbeitskarten
Menge: 1,000 psch

**01.01.13.156 Fotodokumentation Brandschutz**
Fotodokumentation Brandschutz
für hoch installierte Montagesituationen und später nicht mehr
einsehbare Bereiche wie z. B. in abgehängten Decken, abgemauerten Schächten oder Wand und Bodenaufbauten.
Abrechnungseinheit bestehend aus drei digitalen Fotos der
jeweiligen Einbausituation eingefügt in eine Exceldatei mit
ergänzenden Hinweisen zu Aufnahmeort (Geschoß,
Raumnummer), Aufnahmedatum, Aufnahmegegenstand und
mit ergänzenden Vermaßungen zu Wänden und Decken.
Die Fotodokumentation ist fortlaufend durchnummeriert in einfacher Papierform (Farbbilder) und digital als PDF-Datei auf DVD/CD zusammen mit den Revisionsunterlagen vorzulegen.
Menge: 10,000 St

**01.01.13.157 wiederh. Einweisg AnzTeilnehmer 2 St**
STLB-Bau 2026-04 070
Wiederholte Einweisung des Bedienungs- und Wartungspersonals
Anzahl der Teilnehmer '2' St,

Dauer Schulung/Einweisung '8' h,
vor Ort, Reise- und Unterbringungskosten übernimmt der AN, die durchgeführte Einweisung wird protokolliert.
Menge: 1,000 St

##### Titel 01.01.14 KG 499.3 Dienstleistungen / Besondere Leistungen

**01.01.14.158 Schaltbild Sanitärschema**
mit Darstellung des gesamten Anlagenaufbaus einschl. Rohren, Armaturen, Ventilen sowie Leistungsangaben und allen Beschriftungen, farbig angelegt in Kunststoffplatten staubdicht eingeschweißt einschl. Befestigungsmaterial.
Das Anlagenschema ist vor dem Anbringen, dem Auftraggeber
zur Genehmigung vorzulegen und vor der Abnahme an einer vom Auftraggeber bezeichneten Stelle anzubringen.
Abmessungen: ca. 1,5 x 1,0 m.
Verwendung: Sanitärschema
Menge: 1,000 St

**01.01.14.159 Schilder 126/26 mm, Schilder zur Medienkennzeichnung**
Schilder 126/26 mm, Schilder zur Medienkennzeichnung
nach DIN 2403, zur Kennzeichnung von Rohrleitungen,
Armaturen usw., als Selbstklebeetiketten mit zwei
spitzen Schildenden, wobei je nach Verwendung bzw.
Durchflußrichtung ein oder zwei Enden abgeschnitten werden,
Grundmaterial Kunststoff-Folie weiß (RAL 9002),
mit 1- bis 3-farbigem Druck.
Schildgröße: ca. 126/26 mm.
Menge: 20,000 St

**01.01.14.160 Bezeichnungsschild Stahl verz Kunststoffabdeck. H 52mm B 100mm Schildträger**
Bezeichnungsschild DIN 825

Farbe und Beschriftung nach Angaben des AG, aus verzinktem Stahl mit Kunststoffabdeckung, Beschriftung 4-zeilig, geprägt, rechteckig, Höhe 52 mm, Breite 100 mm,
die Schilder werden grundsätzlich auf Schilderträger aus verzinktem Stahl an den Komponenten befestigt. Wo dies nicht möglich ist, werden diese mittels Abstandhalter an der Wand befestigt bzw. geklebt.

Bezeichnungsschilder Hinweis:
Die Schilder der technischen Gewerke Heizung,
Kälte, Lüftung, Sanitär und Elektro
sind betreffend Größe, Farbe, Schriftart, Schriftgröße
miteinander abzustimmen. Ausführung der Schilder sind im Einzelfall mit der örtlichen Betriebstechnik abzustimmen und freigeben zu lassen.
Beschriftung der Bezeichnungsschilder nach AKS
mindestens vierzeilig mit
Zeile 1 : Anlagenkennzeichnung gem. AKS, 17 Stellen
Zeile 2 : Klartextbezeichnung Anlage
Zeile 3 : Klartextbezeichnung Anlagenteil
Zeile 4 : Dimensions- und Auslegungsdaten (DN, °C, kW, m³/h)
Leitungsinstallation:
Leitungen in abgehängten Decken - Absperrorgane (z.B. TWK, VEW, VL, Heizung, etc.) sind durch Anbringen von geprägten
Kunststoffschildern an den entsprechenden Revisionsklappen zu kennzeichnen, bei Klappdecken an der Wand oder auf dem
Seitenfries (könnte beim Aus- und Wiedereinbau der Paneele an anderer Stelle montiert werden).
Hierbei ist nachfolgende Beschriftung anzuwenden.
Soweit möglich ist die ausgeschriebene Variante zu verwenden:
- DL = Luftdruck,
- TWK = Trinkwasser kalt,
- TWW = Trinkwasser warm,
- TWZ = Zirkulation,
- EW = Enthärtetes Wasser, VEW = Vollentsalztes Wasser,
- N2 = Stickstoff (bei Gasen ist die chemische Abkürzung zu
  benutzen),
- VL = Vorlauf Heizung,
- RL = Rücklauf Heizung,
- VL PW = Vorlauf Prozesswasser,
- RL PW = Rücklauf Prozesswasser,
- VL KAW = Vorlauf Klima Kaltwasser,
- RL KAW = Rücklauf Klima Kaltwasser,
- NTWK = Nichttrinkwasser kalt (= Brunnenwasser),
- NTWW = Nichttrinkwasser warm,
- NTWZ = Nichttrinkwasser Zirkulation

Alle nicht aufgeführten Medien sind nach DIN zu markieren, incl. Farbwahl. Die Fließrichtung ist ebenfalls zu kennzeichnen. Die genauere Größe der Schilder und die exakte Bezeichnung sind im Einzelfall mit der örtlichen Betriebstechnik abzustimmen.
Menge: 20,000 St

#### 01.02 KG 420 Wärmeversorgungsanlagen

##### Titel 01.02.01 KG 422.1 Wärmeverteilnetz Armaturen

*Hinweis: Armaturendämmschale*
Armaturen

Armaturen (Ventile, Klappen, Schmutzfänger etc.) sind inklusive mit universellen, abnehmbaren und wiederverwendbaren Armaturendämmschale nach Vorschrift der EnEV, bestehend aus 2 Außenschalen aus Polystyrol (B1 nach DIN 4102) und 2 Halbschalen aus Polyurethan-Hartschaum als Innenkern (B2 nach DIN 4102), die mit Spannringen oder Spannbändern aus verzinktem Stahl zusammen gehalten werden, als Box vom MPA brandschutzklassengeprüft B2 nach DIN 4102 und E nach EN 13501-1, Wärmeleitfähigkeit 0,025 W/mK (40GradC) nach EN 12667, zur Anwendung als Wärmedämmung bis 130GradC, zur effizienten Verringerung des Wärmeverlustes

*Hinweis: Armaturendämmschalen / Wärmedämmschalen*
Armaturendämmschalen / Wärmedämmschalen

Armaturen (Ventile, Klapen, Kugelhähne etc.) sind mit universellen, abnehmbaren und wiederverwendbaren Armaturendämmschalen / Wärmedämmschalen nach aktuell gültiger Vorschrift auszuführen.

**01.02.01.001 Umwälz-Kreiselpumpe Nassläufer stufenlos regelbar Heizwasser PN6 Inline-Pumpe Gehäuse Guss 230VAC**
STLB-Bau 2026-04 040
Kreiselpumpe als Umwälzpumpe, als Nassläufer, stufenlos regelbar, differenzdruckgeregelt,
benötigter Volumenstrom Pumpe in m3/h '0,25'

Mind.-Förderhöhe in m '0,5'

Fördermedium Heizwasser VDI 2035 Blatt 1, Betriebstemperatur max. 90 Grad C, Betriebsdruck PN 6, als Inline-Pumpe, Gehäuse aus Gusseisen, mit Motor, Bemessungsbetriebsspannung 230 V AC, blockierstromfest, mit Wärmedämmschalen gemäß Gebäudeenergiegesetz (GEG).
Menge: 3,000 St

**01.02.01.002 Umwälz-Kreiselpumpe Nassläufer stufenlos regelbar Heizwasser PN10 Inline-Pumpe Gehäuse Guss 230VAC**
STLB-Bau 2026-04 040
Kreiselpumpe als Umwälzpumpe, als Nassläufer, stufenlos regelbar, differenzdruckgeregelt,
benötigter Volumenstrom Pumpe in m3/h '1,5'

Mind.-Förderhöhe in m '2,5'

Fördermedium Heizwasser VDI 2035 Blatt 1, Betriebstemperatur max. 90 Grad C, Betriebsdruck PN 10, als Inline-Pumpe, Gehäuse aus Gusseisen, mit Motor, Bemessungsbetriebsspannung 230 V AC, blockierstromfest, mit Wärmedämmschalen gemäß Gebäudeenergiegesetz (GEG).
Menge: 1,000 St

**01.02.01.003 Strangventil Messing PN16 DN15 Dämmschalen**
STLB-Bau 2026-04 041
Strangventil, mit gesicherter Voreinstellung, mit Stellungsanzeige, für Wasser, max. Betriebstemperatur bis 120 Grad C, mit Messanschluss, mit Innengewinde, Gehäuse aus Messing, Nenndruck 1,6 MPa (16 bar), DN 15, mit Dämmschalen.
Menge: 17,000 St

**01.02.01.004 Strangventil Messing PN16 DN20 Dämmschalen**
STLB-Bau 2026-04 041
Strangventil, mit Stellungsanzeige, für Wasser, max. Betriebstemperatur bis 90 Grad C, mit Innengewinde, Gehäuse aus Messing, Nenndruck 1,6 MPa (16 bar), DN 20, mit Dämmschalen.
Menge: 4,000 St

**01.02.01.005 Strangventil Messing PN16 DN25 Dämmschalen**
STLB-Bau 2026-04 041
Strangventil, mit gesicherter Voreinstellung, mit Stellungsanzeige, für Wasser, max. Betriebstemperatur bis 120 Grad C, mit Messanschluss, mit Innengewinde, Gehäuse aus Messing, Nenndruck 1,6 MPa (16 bar), DN 25, mit Dämmschalen.
Menge: 2,000 St

**01.02.01.006 Strangventil Messing PN16 DN32 Dämmschalen**
STLB-Bau 2026-04 041
Strangventil, mit gesicherter Voreinstellung, mit Stellungsanzeige, für Wasser, max. Betriebstemperatur bis 120 Grad C, mit Messanschluss, mit Innengewinde, Gehäuse aus Messing, Nenndruck 1,6 MPa (16 bar), DN 32, mit Dämmschalen.
Menge: 3,000 St

**01.02.01.007 Kugelhahn Wasser Rotguss PN16 DN15**
STLB-Bau 2026-04 041
Kugelhahn, für Wasser, max. Betriebstemperatur bis 120 Grad C, Durchgangsform, mit Muffenanschluss, Gehäuse aus Rotguss, Betätigung mit Knebel mit verlängerter Spindel, Nenndruck 1,6 MPa (16 bar), DN 15.
Menge: 9,000 St

**01.02.01.008 Kugelhahn Wasser Rotguss PN16 DN20**
STLB-Bau 2026-04 041
Kugelhahn, für Wasser, max. Betriebstemperatur bis 120 Grad C, Durchgangsform, mit Muffenanschluss, Gehäuse aus Rotguss, Betätigung mit Knebel mit verlängerter Spindel, Nenndruck 1,6 MPa (16 bar), DN 20.
Menge: 4,000 St

**01.02.01.009 Kugelhahn Wasser Rotguss PN16 DN25**
STLB-Bau 2026-04 041
Kugelhahn, für Wasser, max. Betriebstemperatur bis 90 Grad C, Durchgangsform, mit Muffenanschluss, Gehäuse aus Rotguss, Betätigung mit Knebel mit verlängerter Spindel, Nenndruck 1,6 MPa (16 bar), DN 25.
Menge: 8,000 St

**01.02.01.010 Kugelhahn Wasser Rotguss PN16 DN32**
STLB-Bau 2026-04 041
Kugelhahn, für Wasser, max. Betriebstemperatur bis 90 Grad C, Durchgangsform, mit Muffenanschluss, Gehäuse aus Rotguss, Betätigung mit Knebel mit verlängerter Spindel, Nenndruck 1,6 MPa (16 bar), DN 32.
Menge: 3,000 St

**01.02.01.011 Automatischer Großentlüfter**
Automatischer Großentlüfter

Automatischer Schnell-/Großentlüfter für Heiz- und Kühlwassersysteme bzw. geschlossene, flüssigkeitsgefüllte
Anlagensysteme.

Armatur für die permanente Ableitung von Gasblasen aus entsprechend hierfür im Hydraulik-/Rohrleitungssystem vorgesehenen Hochpunkten oder Sammelstellen.

Gehäusewerkstoff: Messing
Systemanschluss: IG 1/2
max. Betriebsüberdruck: 10 bar
max. Betriebstemperatur: 110 °C
Menge: 6,000 St

**01.02.01.012 Druckmessgerät Stahl niro Durchm./NG 100mm 0-4bar**
STLB-Bau 2026-04 041
Druckmessgerät, Messsystem Rohrfeder DIN EN 837-1, ohne Zusatzeinrichtungen, Nenndruck 0,6 MPa (6 bar), Gehäuse aus nichtrostendem Stahl, ohne Rand, Gehäusenenngröße 100, Güteklasse 1, Anzeigebereich 0 bis 4 bar, Anschluss G 1/2 unten.
Menge: 8,000 St

**01.02.01.013 Absperrhahn Druckmessgerät Messing**
STLB-Bau 2026-04 041
Absperrhahn für Druckmessgerät DIN 16262, Nenndruck 0,6 MPa (6 bar), Anschluss Zapfen-Spannmuffe, Anschlussgewinde G 1/2.
Menge: 8,000 St

**01.02.01.014 Wassersackrohr Stahl**
STLB-Bau 2026-04 041
Wassersackrohr DIN 16282, Nenndruck 0,6 MPa (6 bar), aus Stahl, Anschluss Anschweißende-Spannmuffe, Anschlussgewinde G 1/2.
Menge: 8,000 St

**01.02.01.015 Zeigerthermometer Bimetall L 63mm Stahl niro Durchm./NG 100mm 0-100GradC**
STLB-Bau 2026-04 041
Zeigerthermometer DIN EN 13190, Messsystem Bimetall, Austritt des Messelementes nach hinten, Einbaulänge 63 mm, Gehäuse aus nichtrostendem Stahl, Gehäusenenndurchmesser 100 mm, Anzeigebereich 0 bis 100 Grad C, Genauigkeitsklasse 1.
Menge: 8,000 St

**01.02.01.016 Tauchhülse Thermometer-Messel. L 63mm Messing**
STLB-Bau 2026-04 041
Tauchhülse für Thermometer-Messelement, Einbaulänge 63 mm, mit Feststellschraube seitlich, aus Messing, zum Einschrauben G 1/2, mit Schweißmuffe und Dichtung.
Menge: 8,000 St

**01.02.01.017 Beigestellte Tauchhülse einbauen**
Tauchhülse, über Gewerk MSR beigestellt, in Schweißmuffe einbauen, inkl. Verbindungs- und Dichtmaterial
Menge: 8,000 St

**01.02.01.018 Bezeichnungsschild mehrschichtig Kunststoff H 37mm B 74mm**
STLB-Bau 2026-04 042
Bezeichnungsschild DIN 825, Farbe und Beschriftung nach Angaben des AG, aus mehrschichtigem Kunststoff, Beschriftung 2-zeilig, gedruckt, rechteckig, Höhe 37 mm, Breite 74 mm.
Menge: 8,000 St

**01.02.01.019 Anschluss an Lufterhitzer DN20**
STLB-Bau 2026-04 042
.
Menge: 6,000 St

*Hinweis: Wärmemengenzähler*
Entsprechende Halterungen und Passstücke für M-Bus
fähige Geräte sind jedoch vom AN zu bringen.

Distanzstücke bzw. Passtücke sind mit geeigneten Absperrung für den Austausch und der Wartung vorzusehen.

**01.02.01.020 Distanzstück Wärmezähler PN16 DN32 L 260mm**
STLB-Bau 2026-04 041
Distanzstück für Wärmezähler, Nenndruck 1,6 MPa (16 bar), mit Flanschanschluss, DN 32, Baulänge 260 mm.
Menge: 1,000 St

**01.02.01.021 Distanzstück Wärmezähler PN16 DN20 L 190mm**
STLB-Bau 2026-04 041
Distanzstück für Wärmezähler, Nenndruck 1,6 MPa (16 bar), mit Flanschanschluss, DN 20, Baulänge 190 mm.
Menge: 1,000 St

##### Titel 01.02.02 KG 422.2 Wärmeverteilnetz Rohrleitungen

*Hinweis: Montagebereich bis 3,5 m*
Montagebereich bis 3,5 m

Nachfolgend beschriebenen Rohrleitungen inkl. Formteile werden in einem Bereich bis 3,5 m über FFB montiert.

**01.02.02.022 Rohr Stahlgewinderohr mittelschwer nahtlos schwarz Heizungswasser AD 21,3mm Schweißen**
*** Bezugsbeschreibung
STLB-Bau 2026-04 041
Rohrleitung aus mittelschwerem Stahlgewinderohr DIN EN 10255, nahtlos, schwarz, für Heizungswasser, Außendurchmesser 21,3 mm, Wanddicke 2,3 mm, Verbindung durch Schweißen, einschl. Schweiß- bzw. Löt- und Dichtungsmittel, sowie Herstellen der Verbindungen, Form- und Verbindungsstücke werden gesondert vergütet, besondere Rohrbefestigungen werden gesondert vergütet, Verlegung in Gebäuden, Arbeitshöhe des Montageortes bis 3,5 m über der Standfläche des hierfür erforderlichen Gerüstes.
Menge: 60,000 m

**01.02.02.023 Rohr Stahlgewinderohr mittelschwer nahtlos schwarz Heizungswasser AD 26,9mm**
*** wie Position 01.02.02.022
STLB-Bau 2026-04 041
Rohrleitung aus mittelschwerem Stahlgewinderohr DIN EN 10255, nahtlos, schwarz, für Heizungswasser, Außendurchmesser 26,9 mm, Wanddicke 2,3 mm, einschl. Schweiß- bzw. Löt- und Dichtungsmittel, sowie Herstellen der Verbindungen, Form- und Verbindungsstücke werden gesondert vergütet, besondere Rohrbefestigungen werden gesondert vergütet, Verlegung in Gebäuden, Arbeitshöhe des Montageortes bis 3,5 m über der Standfläche des hierfür erforderlichen Gerüstes.
Menge: 58,000 m

**01.02.02.024 Rohr Stahlgewinderohr mittelschwer nahtlos schwarz Heizungswasser AD 33,7mm**
*** wie Position 01.02.02.022
STLB-Bau 2026-04 041
Rohrleitung aus mittelschwerem Stahlgewinderohr DIN EN 10255, nahtlos, schwarz, für Heizungswasser, Außendurchmesser 33,7 mm, Wanddicke 2,3 mm, einschl. Schweiß- bzw. Löt- und Dichtungsmittel, sowie Herstellen der Verbindungen, Form- und Verbindungsstücke werden gesondert vergütet, besondere Rohrbefestigungen werden gesondert vergütet, Verlegung in Gebäuden, Arbeitshöhe des Montageortes bis 3,5 m über der Standfläche des hierfür erforderlichen Gerüstes.
Menge: 95,000 m

**01.02.02.025 Rohr Stahlgewinderohr mittelschwer nahtlos schwarz Heizungswasser AD 42,4mm**
*** wie Position 01.02.02.022
STLB-Bau 2026-04 041
Rohrleitung aus mittelschwerem Stahlgewinderohr DIN EN 10255, nahtlos, schwarz, für Heizungswasser, Außendurchmesser 42,4 mm, Wanddicke 2,3 mm, einschl. Schweiß- bzw. Löt- und Dichtungsmittel, sowie Herstellen der Verbindungen, Form- und Verbindungsstücke werden gesondert vergütet, besondere Rohrbefestigungen werden gesondert vergütet, Verlegung in Gebäuden, Arbeitshöhe des Montageortes bis 3,5 m über der Standfläche des hierfür erforderlichen Gerüstes.
Menge: 95,000 m

**01.02.02.026 Rohr Stahlrohr nahtlos schwarz Heizungswasser AD 26,9mm Schweißen**
STLB-Bau 2026-04 041
Rohrleitung aus Stahlrohr DIN EN 10216-1, Maße DIN EN 10220, nahtlos, schwarz, für Heizungswasser, Außendurchmesser 26,9 mm, Wanddicke 2,6 mm, Verbindung durch Schweißen, einschl. Schweiß- bzw. Löt- und Dichtungsmittel, sowie Herstellen der Verbindungen, Form- und Verbindungsstücke werden gesondert vergütet, besondere Rohrbefestigungen werden gesondert vergütet, Verlegung in Gebäuden, Arbeitshöhe des Montageortes bis 3,5 m über der Standfläche des hierfür erforderlichen Gerüstes.
Menge: 15,000 m

**01.02.02.027 Rohr Stahlrohr nahtlos schwarz Heizungswasser AD 48,3mm Schweißen**
STLB-Bau 2026-04 041
Rohrleitung aus Stahlrohr DIN EN 10216-1, Maße DIN EN 10220, nahtlos, schwarz, für Heizungswasser, Außendurchmesser 48,3 mm, Wanddicke 2,3 mm, Verbindung durch Schweißen, einschl. Schweiß- bzw. Löt- und Dichtungsmittel, sowie Herstellen der Verbindungen, Form- und Verbindungsstücke werden gesondert vergütet, besondere Rohrbefestigungen werden gesondert vergütet, Verlegung in Gebäuden, Arbeitshöhe des Montageortes bis 3,5 m über der Standfläche des hierfür erforderlichen Gerüstes.
Menge: 85,000 m

**01.02.02.028 Bogen Kohlenstoffstahl Schweißen 45-90Grad Heizungswasser AD 21,3mm**
STLB-Bau 2026-04 041
Bogen, aus Kohlenstoffstahl, Verbindung durch Schweißen, über 45 bis 90 Grad, für Rohrleitung aus mittelschwerem Stahlrohr DIN EN 10255, für Heizungswasser, Außendurchmesser 21,3 mm.
Menge: 50,000 St

**01.02.02.029 Bogen Kohlenstoffstahl Schweißen 45-90Grad Heizungswasser AD 26,9mm**
STLB-Bau 2026-04 041
Bogen, aus Kohlenstoffstahl, Verbindung durch Schweißen, über 45 bis 90 Grad, für Rohrleitung aus mittelschwerem Stahlrohr DIN EN 10255, für Heizungswasser, Außendurchmesser 26,9 mm.
Menge: 52,000 St

**01.02.02.030 Bogen Kohlenstoffstahl Schweißen 45-90Grad Heizungswasser AD 33,7mm**
STLB-Bau 2026-04 041
Bogen, aus Kohlenstoffstahl, Verbindung durch Schweißen, über 45 bis 90 Grad, für Rohrleitung aus mittelschwerem Stahlrohr DIN EN 10255, für Heizungswasser, Außendurchmesser 33,7 mm.
Menge: 92,000 St

**01.02.02.031 Bogen Kohlenstoffstahl Schweißen 45-90Grad Heizungswasser AD 42,4mm**
STLB-Bau 2026-04 041
Bogen, aus Kohlenstoffstahl, Verbindung durch Schweißen, über 45 bis 90 Grad, für Rohrleitung aus mittelschwerem Stahlrohr DIN EN 10255, für Heizungswasser, Außendurchmesser 42,4 mm.
Menge: 26,000 St

**01.02.02.032 Bogen Kohlenstoffstahl Schweißen 45-90Grad Heizungswasser AD 48,3mm**
STLB-Bau 2026-04 041
Bogen, aus Kohlenstoffstahl, Verbindung durch Schweißen, über 45 bis 90 Grad, für Rohrleitung aus Stahlrohr DIN EN 10216-1, Maße DIN EN 10220, nahtlos, für Heizungswasser, Außendurchmesser 48,3 mm.
Menge: 50,000 St

**01.02.02.033 Luftgefäß 1gewölbter Boden bis 90GradC 6bar Stahl DN40 L 200mm**
STLB-Bau 2026-04 040
Luftgefäß mit einem gewölbtem Boden, max. zulässige Betriebstemperatur bis 90 Grad C, max. Betriebsüberdruck 0,6 MPa (6 bar), aus Stahlrohren, bis DN 40, Gesamtlänge 200 mm, mit Entlüftungsleitung, Länge 2 m und Entlüftungshahn.
Menge: 2,000 St

*Hinweis: T-Stück*
T-Stück

Nachfolgend beschriebenen T-Stücke besitzen unterschiedliche Abgangsdurchmesser je nach Erfordernis.

**01.02.02.034 T-Stück Kohlenstoffstahl Schweißen Heizungswasser AD 26,9mm**
STLB-Bau 2026-04 041
T-Stück, aus Kohlenstoffstahl, Verbindung durch Schweißen, für Rohrleitung aus mittelschwerem Stahlrohr DIN EN 10255, für Heizungswasser, Außendurchmesser 26,9 mm.
Menge: 12,000 St

**01.02.02.035 T-Stück Kohlenstoffstahl Schweißen Heizungswasser AD 42,4mm**
STLB-Bau 2026-04 041
T-Stück, aus Kohlenstoffstahl, Verbindung durch Schweißen, für Rohrleitung aus mittelschwerem Stahlrohr DIN EN 10255, für Heizungswasser, Außendurchmesser 42,4 mm.
Menge: 15,000 St

**01.02.02.036 T-Stück Kohlenstoffstahl Schweißen Heizungswasser AD 48,3mm**
STLB-Bau 2026-04 041
T-Stück, aus Kohlenstoffstahl, Verbindung durch Schweißen, für Rohrleitung aus Stahlrohr DIN EN 10216-1, Maße DIN EN 10220, nahtlos, für Heizungswasser, Außendurchmesser 48,3 mm.
Menge: 3,000 St

**01.02.02.037 T-Stück reduziert Kohlenstoffstahl Schweißen Heizungswasser AD 48,3mm x 26,9mm**
STLB-Bau 2026-04 041
T-Stück, reduziert, aus Kohlenstoffstahl, Verbindung durch Schweißen, für Rohrleitung aus mittelschwerem Stahlrohr DIN EN 10255, für Heizungswasser, Außendurchmesser 48,3 mm, 2. Durchmesser 26,9 mm.
Menge: 6,000 St

**01.02.02.038 T-Stück reduziert Kohlenstoffstahl Schweißen Heizungswasser AD 48,3mm x 42,4mm**
STLB-Bau 2026-04 041
T-Stück, reduziert, aus Kohlenstoffstahl, Verbindung durch Schweißen, für Rohrleitung aus mittelschwerem Stahlrohr DIN EN 10255, für Heizungswasser, Außendurchmesser 48,3 mm, 2. Durchmesser 42,4 mm.
Menge: 6,000 St

**01.02.02.039 Reduzierstück Kohlenstoffstahl Schweißen Heizungswasser AD 26,9mm x 21,3mm**
STLB-Bau 2026-04 041
Reduzierstück, aus Kohlenstoffstahl, Verbindung durch Schweißen, für Rohrleitung aus mittelschwerem Stahlrohr DIN EN 10255, für Heizungswasser, Außendurchmesser 26,9 mm, 2. Durchmesser 21,3 mm.
Menge: 12,000 St

**01.02.02.040 Reduzierstück Kohlenstoffstahl Schweißen Heizungswasser AD 42,4mm x 33,7mm**
STLB-Bau 2026-04 041
Reduzierstück, aus Kohlenstoffstahl, Verbindung durch Schweißen, für Rohrleitung aus mittelschwerem Stahlrohr DIN EN 10255, für Heizungswasser, Außendurchmesser 42,4 mm, 2. Durchmesser 33,7 mm.
Menge: 16,000 St

**01.02.02.041 Reduzierstück Kohlenstoffstahl Schweißen Heizungswasser AD 42,4mm x 21,3mm**
STLB-Bau 2026-04 041
Reduzierstück, aus Kohlenstoffstahl, Verbindung durch Schweißen, für Rohrleitung aus mittelschwerem Stahlrohr DIN EN 10255, für Heizungswasser, Außendurchmesser 42,4 mm, 2. Durchmesser 21,3 mm.
Menge: 2,000 St

**01.02.02.042 Reduzierstück Kohlenstoffstahl Schweißen Heizungswasser AD 48,3mm x 33,7mm**
STLB-Bau 2026-04 041
Reduzierstück, aus Kohlenstoffstahl, Verbindung durch Schweißen, für Rohrleitung aus mittelschwerem Stahlrohr DIN EN 10255, für Heizungswasser, Außendurchmesser 48,3 mm, 2. Durchmesser 33,7 mm.
Menge: 2,000 St

**01.02.02.043 Reduzierstück Kohlenstoffstahl Schweißen Heizungswasser AD 48,3mm x 26,9mm**
STLB-Bau 2026-04 041
Reduzierstück, aus Kohlenstoffstahl, Verbindung durch Schweißen, für Rohrleitung aus mittelschwerem Stahlrohr DIN EN 10255, für Heizungswasser, Außendurchmesser 48,3 mm, 2. Durchmesser 26,9 mm.
Menge: 6,000 St

**01.02.02.044 Einschweißmuffe zylindr. IG Kohlenstoffstahl Schweißen Heizungswasser Rp1/2**
STLB-Bau 2026-04 041
Einschweißmuffe, mit zylindrischem Innengewinde, aus Kohlenstoffstahl, Verbindung durch Schweißen, für Rohrleitung aus mittelschwerem Stahlrohr DIN EN 10255, für Heizungswasser, Gewindeanschluss Rp 1/2.
Menge: 35,000 St

**01.02.02.045 Einschweißmuffe zylindr. IG Kohlenstoffstahl Schweißen Heizungswasser Rp3/4**
STLB-Bau 2026-04 041
Einschweißmuffe, mit zylindrischem Innengewinde, aus Kohlenstoffstahl, Verbindung durch Schweißen, für Rohrleitung aus mittelschwerem Stahlrohr DIN EN 10255, für Heizungswasser, Gewindeanschluss Rp 3/4.
Menge: 30,000 St

**01.02.02.046 Einschweißmuffe zylindr. IG Kohlenstoffstahl Schweißen Heizungswasser Rp1**
STLB-Bau 2026-04 041
Einschweißmuffe, mit zylindrischem Innengewinde, aus Kohlenstoffstahl, Verbindung durch Schweißen, für Rohrleitung aus mittelschwerem Stahlrohr DIN EN 10255, für Heizungswasser, Gewindeanschluss Rp 1.
Menge: 10,000 St

**01.02.02.047 Rohrdoppelnippel Kohlenstoffstahl Heizungswasser AD 21,3mm**
*** Bezugsbeschreibung
STLB-Bau 2026-04 041
Rohrdoppelnippel, aus Kohlenstoffstahl, für Rohrleitung aus mittelschwerem Stahlrohr DIN EN 10255, für Heizungswasser, Außendurchmesser 21,3 mm.
Menge: 2,000 St

**01.02.02.048 Rohrdoppelnippel Kohlenstoffstahl Heizungswasser AD 26,9mm**
*** wie Position 01.02.02.047
STLB-Bau 2026-04 041
Rohrdoppelnippel, aus Kohlenstoffstahl, für Rohrleitung aus mittelschwerem Stahlrohr DIN EN 10255, für Heizungswasser, Außendurchmesser 26,9 mm.
Menge: 2,000 St

**01.02.02.049 Rohrdoppelnippel Kohlenstoffstahl Heizungswasser AD 33,7mm**
*** wie Position 01.02.02.047
STLB-Bau 2026-04 041
Rohrdoppelnippel, aus Kohlenstoffstahl, für Rohrleitung aus mittelschwerem Stahlrohr DIN EN 10255, für Heizungswasser, Außendurchmesser 33,7 mm.
Menge: 2,000 St

**01.02.02.050 Rohrdoppelnippel Kohlenstoffstahl Heizungswasser AD 42,4mm**
*** wie Position 01.02.02.047
STLB-Bau 2026-04 041
Rohrdoppelnippel, aus Kohlenstoffstahl, für Rohrleitung aus mittelschwerem Stahlrohr DIN EN 10255, für Heizungswasser, Außendurchmesser 42,4 mm.
Menge: 2,000 St

**01.02.02.051 Rohrdoppelnippel Kohlenstoffstahl Heizungswasser AD 48,3mm**
*** wie Position 01.02.02.047
STLB-Bau 2026-04 041
Rohrdoppelnippel, aus Kohlenstoffstahl, für Rohrleitung aus mittelschwerem Stahlrohr DIN EN 10255, für Heizungswasser, Außendurchmesser 48,3 mm.
Menge: 2,000 St

**01.02.02.052 Anschweißnippel kon. AG Kohlenstoffstahl Heizungswasser L bis 50mm R3/4**
STLB-Bau 2026-04 041
Anschweißnippel, mit konischem Außengewinde, aus Kohlenstoffstahl, für Rohrleitung aus mittelschwerem Stahlrohr DIN EN 10255, für Heizungswasser, Länge bis 50 mm, Gewindeanschluss R 3/4.
Menge: 35,000 St

**01.02.02.053 Anschweißnippel kon. AG Kohlenstoffstahl Heizungswasser L bis 50mm R1**
STLB-Bau 2026-04 041
Anschweißnippel, mit konischem Außengewinde, aus Kohlenstoffstahl, für Rohrleitung aus mittelschwerem Stahlrohr DIN EN 10255, für Heizungswasser, Länge bis 50 mm, Gewindeanschluss R 1.
Menge: 30,000 St

**01.02.02.054 Anschweißnippel kon. AG Kohlenstoffstahl Heizungswasser R1 1/4**
STLB-Bau 2026-04 041
Anschweißnippel, mit konischem Außengewinde, aus Kohlenstoffstahl, für Rohrleitung aus mittelschwerem Stahlrohr DIN EN 10255, für Heizungswasser, Gewindeanschluss R 1 1/4.
Menge: 10,000 St

**01.02.02.055 Vorschweißflansch PN6 Stahl Wasser DN20**
STLB-Bau 2026-04 041
Vorschweißflansch DIN EN 1092-1 PN 6, aus Stahl, einschl. Schrauben und Dichtung, für Wasser, DN 20.
Menge: 6,000 St

**01.02.02.056 Vorschweißflansch PN6 Stahl Wasser DN25**
STLB-Bau 2026-04 041
Vorschweißflansch DIN EN 1092-1 PN 6, aus Stahl, einschl. Schrauben und Dichtung, für Wasser, DN 25.
Menge: 2,000 St

**01.02.02.057 Vorschweißflansch PN6 Stahl Wasser DN32**
STLB-Bau 2026-04 041
Vorschweißflansch DIN EN 1092-1 PN 6, aus Stahl, einschl. Schrauben und Dichtung, für Wasser, DN 32.
Menge: 4,000 St

**01.02.02.058 Vorschweißflansch PN6 Stahl Wasser DN40**
STLB-Bau 2026-04 041
Vorschweißflansch DIN EN 1092-1 PN 6, aus Stahl, einschl. Schrauben und Dichtung, für Wasser, DN 40.
Menge: 4,000 St

**01.02.02.059 Vorschweißflansch PN6 Stahl Wasser DN50**
STLB-Bau 2026-04 041
Vorschweißflansch DIN EN 1092-1 PN 6, aus Stahl, einschl. Schrauben und Dichtung, für Wasser, DN 50.
Menge: 2,000 St

*Hinweis: Verschraubung aller Art*
Verschraubung aller Art und Grade, aus Kohlenstoffstahl, für Rohrleitung aus mittelschwerem Stahlrohr DIN EN 10255

**01.02.02.060 Verschraubung Kohlenstoffstahl Gewindeverbindung Heizungswasser AD 21,3mm**
STLB-Bau 2026-04 041
Verschraubung, aus Kohlenstoffstahl, Gewindeverbindung, für Rohrleitung aus mittelschwerem Stahlrohr DIN EN 10255, für Heizungswasser, Außendurchmesser 21,3 mm.
Menge: 16,000 St

**01.02.02.061 Verschraubung Kohlenstoffstahl Gewindeverbindung Heizungswasser AD 26,9mm**
STLB-Bau 2026-04 041
Verschraubung, aus Kohlenstoffstahl, Gewindeverbindung, für Rohrleitung aus mittelschwerem Stahlrohr DIN EN 10255, für Heizungswasser, Außendurchmesser 26,9 mm.
Menge: 12,000 St

**01.02.02.062 Verschraubung Kohlenstoffstahl Gewindeverbindung Heizungswasser AD 33,7mm**
STLB-Bau 2026-04 041
Verschraubung, aus Kohlenstoffstahl, Gewindeverbindung, für Rohrleitung aus mittelschwerem Stahlrohr DIN EN 10255, für Heizungswasser, Außendurchmesser 33,7 mm.
Menge: 10,000 St

**01.02.02.063 Rohrschelle Stahl verz axiale Dehnungsaufnahme bis 20mm L bis 0,5m DN15**
*** Bezugsbeschreibung
STLB-Bau 2026-04 042
Rohraufhängung als Rohrschelle, aus verzinktem Stahl, für eine axiale Dehnungsaufnahme bis 20 mm, mit schalldämmenden Einlagen, Anforderungen entsprechend DIN 4109-1, Temperaturbereich - 40 bis 110 Grad C, Länge Aufhängung bis 0,5 m, Befestigung mit Gewindestäben, mit bauaufsichtlich zugelassenen Dübeln, einschl. Bohrarbeiten, Befestigungsuntergrund Beton, Rohr aus Stahl, DN 15, Arbeitshöhe des Montageortes bis 3,5 m über der Standfläche des hierfür erforderlichen Gerüstes.
Menge: 55,000 St

**01.02.02.064 Rohrschelle Stahl verz axiale Dehnungsaufnahme bis 20mm L bis 0,5m DN20**
*** wie Position 01.02.02.063
STLB-Bau 2026-04 042
Rohraufhängung als Rohrschelle, aus verzinktem Stahl, für eine axiale Dehnungsaufnahme bis 20 mm, mit schalldämmenden Einlagen, Anforderungen entsprechend DIN 4109-1, Temperaturbereich - 40 bis 110 Grad C, Länge Aufhängung bis 0,5 m, Befestigung mit Gewindestäben, mit bauaufsichtlich zugelassenen Dübeln, einschl. Bohrarbeiten, Befestigungsuntergrund Beton, Rohr aus Stahl, DN 20, Arbeitshöhe des Montageortes bis 3,5 m über der Standfläche des hierfür erforderlichen Gerüstes.
Menge: 66,000 St

**01.02.02.065 Rohrschelle Stahl verz axiale Dehnungsaufnahme bis 20mm L bis 0,5m DN25**
*** wie Position 01.02.02.063
STLB-Bau 2026-04 042
Rohraufhängung als Rohrschelle, aus verzinktem Stahl, für eine axiale Dehnungsaufnahme bis 20 mm, mit schalldämmenden Einlagen, Anforderungen entsprechend DIN 4109-1, Temperaturbereich - 40 bis 110 Grad C, Länge Aufhängung bis 0,5 m, Befestigung mit Gewindestäben, mit bauaufsichtlich zugelassenen Dübeln, einschl. Bohrarbeiten, Befestigungsuntergrund Beton, Rohr aus Stahl, DN 25, Arbeitshöhe des Montageortes bis 3,5 m über der Standfläche des hierfür erforderlichen Gerüstes.
Menge: 85,000 St

**01.02.02.066 Rohrschelle Stahl verz axiale Dehnungsaufnahme bis 20mm L bis 0,5m DN32**
*** wie Position 01.02.02.063
STLB-Bau 2026-04 042
Rohraufhängung als Rohrschelle, aus verzinktem Stahl, für eine axiale Dehnungsaufnahme bis 20 mm, mit schalldämmenden Einlagen, Anforderungen entsprechend DIN 4109-1, Temperaturbereich - 40 bis 110 Grad C, Länge Aufhängung bis 0,5 m, Befestigung mit Gewindestäben, mit bauaufsichtlich zugelassenen Dübeln, einschl. Bohrarbeiten, Befestigungsuntergrund Beton, Rohr aus Stahl, DN 32, Arbeitshöhe des Montageortes bis 3,5 m über der Standfläche des hierfür erforderlichen Gerüstes.
Menge: 85,000 St

**01.02.02.067 Rohrschelle Stahl verz axiale Dehnungsaufnahme bis 20mm L bis 0,5m DN40**
*** wie Position 01.02.02.063
STLB-Bau 2026-04 042
Rohraufhängung als Rohrschelle, aus verzinktem Stahl, für eine axiale Dehnungsaufnahme bis 20 mm, mit schalldämmenden Einlagen, Anforderungen entsprechend DIN 4109-1, Temperaturbereich - 40 bis 110 Grad C, Länge Aufhängung bis 0,5 m, Befestigung mit Gewindestäben, mit bauaufsichtlich zugelassenen Dübeln, einschl. Bohrarbeiten, Befestigungsuntergrund Beton, Rohr aus Stahl, DN 40, Arbeitshöhe des Montageortes bis 3,5 m über der Standfläche des hierfür erforderlichen Gerüstes.
Menge: 78,000 St

**01.02.02.068 Bezeichnungsschild mehrschichtig Kunststoff H 40mm B 100mm Schildträger Spannband**
STLB-Bau 2026-04 042
Bezeichnungsschild, Farbe und Beschriftung nach Angaben des AG, aus mehrschichtigem Kunststoff, Beschriftung 3-zeilig, geprägt, rechteckig, Höhe 40 mm, Breite 100 mm, Befestigung mit Schildträger aus verzinktem Stahl, Halter und Spannband.
Menge: 10,000 St

**01.02.02.069 Schaltbild Heizungsschema**
Schaltbild
mit Darstellung des gesamten Anlagenaufbaus einschl.
Leitungen, Ventilen, Fühler sowie Leistungsangaben und allen Beschriftungen, farbig angelegt in
Kunststoffplatten staubdicht eingeschweißt einschl.
Befestigungsmaterial.
Das Anlagenschema ist vor dem Anbringen, dem Auftraggeber
zur Genehmigung vorzulegen und vor der Abnahme an einer vom Auftraggeber bezeichneten Stelle
anzubringen.
Abmessungen: ca. 1,5 x 1,0 m.
Verwendung: Heizungschema
Menge: 1,000 St

##### Titel 01.02.03 KG 423.1 Raumheizflächen Sportbodenheizung

*Hinweis: Flächenheizung als Trockenverlegesystem mit unterschiedlichen Rohrabständen*
Flächenheizung als Trockenverlegesystem
mit unterschiedlichen Rohrabständen zur individuellen
Leistungsanpassung, gemäß EN 1264, DIN CERTCO
Reg.-Nr.: 7F009 für Lastverteilschichten aus
Trockenestrichplatten oder 7F008 für Zement-
/Anhydritestriche und 7F148 für flächenelastische
Sportböden, Maßtoleranzen des Rohbodens gemäß DIN
18202, 5/86 Tabelle 3, und zwar, bei Einsatz von
Trockenestrichplatten und flächenelastischen
Sportböden Zeile 4 und bei Zement-/Anhydritestrichen
Zeile 3, EnEV, DIN 4108, DIN EN 1264-4 und
Trittschalldämmung gemäß DIN 4109.
Fußbodenoberflächentemperaturen im
wärmephysiologisch zugelassenen Bereich, zur Aufnahme
von Oberböden mit einem max. Wärmedurchlasswiderstand
von 0,15 m2K/W, bestehend aus:

Verlegeplatte als Rohrträger zur stoßweisen Verlegung, mit
Rohrführungskanälen zur Aufnahme der Wärmeleitlamellen
und der Rohre 14 x 2 mm, mögliche Verlegeabstände:
15 cm, 22,5 cm, 30 cm
- Wärmeleitlamelle zur Montage auf der Verlegeplatte,
für die gleichmäßige Wärmeverteilung
und zur Befestigung der Rohre14 x 2 mm, mit 2-facher
Vorstanzung zum einfachen Kürzen.

- Dimension 14x2 mm als PE-Xa-Rohr mit Sauerstoffdiffusionssperre aus EVOH, mit zusätzlichen äußeren
Schutzschicht in der Farbe weiß mit zwei blauen Streifen.
Nach EN ISO 15875, KunststoffRohrleitungssystem für Warm-
und Kaltwassersysteme, vernetztes Polyethylen,
sauerstoffdicht nach DIN 4726.

**01.02.03.070 Auslastungsfläche 14x2, Va15**
Auslastungsfläche 14x2, Va15
Trockenverlegungssystem zur individuellen
Leistungsanpassung, Fußbodenoberflächentemperaturen
im wärmephysiologisch zugelassenen Bereich, zur
Aufnahme von Oberböden mit einem maximalen
Wärmedurchlasswiderstand von 0,15 m2K/W, DIN-Reg.Nr.:
7F 009 (Trockenenstrich) und DIN-Reg.Nr.: 7F 008
(Nassestrich), sowie für Sportbodenkonstruktion
DIN-Reg.Nr.: 7F 353-F, bestehend aus:

- Verlegeplatte, Plattendicke 25 mm
- Polyethylenfolie PE-Typ 200
- Randdämmstreifen 150/10
Menge: 515,000 m2

**01.02.03.071 Auslastungsfläche 14x2, Anbindeltg.**
Auslastungsfläche 14x2, Anbindeltg.
Trockenverlegungssystem zur individuellen
Leistungsanpassung, Fußbodenoberflächentemperaturen
im wärmephysiologisch zugelassenen Bereich, zur
Aufnahme von Oberböden mit einem maximalen
Wärmedurchlasswiderstand von 0,15 m2K/W, DIN-Reg.Nr.:
7F 009 (Trockenenstrich) und DIN-Reg.Nr.: 7F 008
(Nassestrich), sowie für Sportbodenkonstruktion
DIN-Reg.Nr.: 7F 353-F, bestehend aus:

Verlegeplatte, Plattendicke 25 mm
Polyethylenfolie PE-Typ 200
Randdämmstreifen 150/10
Menge: 3850,000 m

**01.02.03.072 Als event. Verschnitt berücksichtigen: 14 VERLEGEPLATTE**
Als event. Verschnitt berücksichtigen: 14 VERLEGEPLATTE
als Rohrträger zur stoßweisen Verlegung, mit
Rohrführungskanälen zur Aufnahme der
Wärmeleitlamellen und der Rohre 14 x 2 mm sowie Verbundrohre 14mm.
Werkstoff: Expandierter Polystyrol Hartschaum nach DIN
EN 13163 Baustoffklasse E nach DIN EN 13501-1,
Baustoffklasse B1 nach DIN 4102 Anwendungstyp nach DIN
4108-10: DEO Druckspannung: = 150 kPa Technische Daten:
- Plattengröße: 1197 x 1050 mm
- Plattendicke: 25 mm
- Wärmeleitwiderstand: 0,622 m2K/W
- Nutzlast : 7,5 kN/m2
- mögliche Verlegeabstände: 15 cm, 22,5cm, 30 cm
Menge: 25,000 m2

**01.02.03.073 PE Abdeckfolie zur Verlegung auf der Dämmung, als Schutz gem. DIN 18560**
- PE Abdeckfolie zur Verlegung auf der Dämmung, als Schutz gem. DIN 18560

- Transparent
Menge: 600,000 m²

**01.02.03.074 Aluminium Wärmeleitlamelle für den Einsatz in Trockensystemen mit Rohr 14 mm**
- Aluminium Wärmeleitlamelle für den Einsatz in Trockensystemen mit Rohr 14 mm
- Mit 2 - facher Vorstanzung zum einfachen Kürzen
- Materialverbrauch = 5,6 Stück/m²
Menge: 2790,000 St

**01.02.03.075 Multi-Randdämmstreifen**
Multi-Randdämmstreifen Klebefolie 150x10mm
Menge: 150,000 m

**01.02.03.076 S-PRESS KUPPLUNG 14-14**
S-PRESS KUPPLUNG 14x2,0-14x2,0
aus Messing verzinnt, mit fixierter Presshülse und
Pressanschlag, bewährter Prüfsicherheit "unverpresst
undicht", Verpresst-Kennzeichnung (Abfallen des
Anschlagringes nach der Verpressung) und Farbkodierung.
Pressen ohne Entgraten.
Menge: 4,000 St

**01.02.03.077 KLEMMRINGVERSCHRAUBUNG PEX 20X1,9/2,0-G3/4"FT**
KLEMMRINGVERSCHRAUBUNG PEX 14X2,0-G3/4"FT
zweiteilige Klemmringverschraubung aus Messing, mit
Überwurfmutter und Druckhülse, zum Anschluss von
PE-Xa Rohren an Heizkreisverteiler mit Eurokonus
3/4", gem. EN 16313.
Menge: 48,000 St

**01.02.03.078 REGULIERVENTIL G1 - RP1**
REGULIERVENTIL G1 - RP1
für den hydraulischen Abgleich und Absperrung der
Verteiler, Heiz- und Kühldecken sowie zur Zonenregelung, bestehend aus:
- Vorlauf-Regulierventil G 1/Rp 1 zum hydraulischen
Abgleich und zur unabhängigen Absperrung des
Verteilers/Sammlers, inkl. Handrad und Anzeige der
Voreinstellung/Absperrung kvs-Wert: 5,4 m3/h
- Rücklaufventil G 1/Rp 1 zur Absperrung des
Verteilers/Sammlers, inkl. Handrad, Anzeige der
Absperrung und Adaptierbarkeit der

Werkstoff: Gehäuse aus Messing, Handräder aus
Polyamid max. Prüfdruck: 10 bar (Wasser)
Menge: 2,000 Set

**01.02.03.079 KLEBEBAND 66M 50MM**
KLEBEBAND 66M 50MM
Rollenlänge: 66 m
Menge: 12,000 St

**01.02.03.080 VERTEILER LS 12XG3/4 EURO**
Verteiler aus Edelstahl, mit integrierten Ventilen und
beidseitiger Anschlussmöglichkeit bestehend aus:
Vorlauf -Verteiler mit integrierten Ventilen,
Ausführung mit regulierbaren Ventilen und
Absperrfunktion, Rücklauf-Verteiler mit Ventilen und
Kappen, für Antrieb 1087763 (230V) oder Antrieb
1087778 (24V) vorbereitet, mit integrierten
Entlüftungsventilen und Füll-und
Entleerungseinrichtungen.
Heizkreisanschlüsse: G 3/4 "Eurokonus,
Heizkreisabstand: 50 mm, Verteilerabstand: 200 mm, max.
Druck: 6 bar, max. Temperatur: 75°C
Menge: 2,000 St

##### Titel 01.02.04 KG 423.2 Raumheizflächen Fußbodenheizung

*Hinweis: Flächenheizungssystem zur Verlegung*
Flächenheizungssystem zur Verlegung auf bauseitiger Dämmung, mit
unterschiedlichen Rohrabständen ausführbar, zur
individuellen Leistungsanpassung. Für
Fußbodenoberflächentemperaturen im
wärmephysiologisch zugelassenen Bereich, zur Aufnahme
von Oberböden mit einem maximalen
Wärmedurchlasswiderstand von 0,15 m2K/W. Heizebene
bestehend aus nur zwei Komponenten:

- 3 mm starke PP-Hohlkammerprofil als
Rohrträgerelement, als 2,4 m² KlettFaltplatte, mit
aufkaschierter kraftschlüssiger Gewebe-Haftfolie zur
Bildung einer homogenen Abdeck- und Montageebene.
Verlegung mit einseitigem Folienüberstand zur
Abdeckung der Dämmschichten gem. DIN 18560.
FolienRasterung 100 x 100 mm zur normgerechten
Einhaltung von Verlegeabständen.
  - Abmessungen: 2400 x 1000 mm, faltbar auf 1200 x
1000 mm.
- Zulässige Nutzlast: 2 kN/m² - Wärmeleitwiderstand:
0,014 m²K/W - Flächengewicht 0,8 kg/m²
- Auf Systemplatte selbsthaftend und ohne spezielles
Werkzeug verlegbares PE-Xa-Rohr mit Sauerstoffdiffusionssperre EVOH.
Wahlweise in den Dimensionen 14x2 mm oder 16x1,8 mm.
Die Systemkomponenten des KlettSystems
entsprechend folgenden Normen:
Baustoffklasse E gemäß DIN EN 13501-1, Baustoffklasse
B2 nach DIN 4102, Folienüberstand nach DIN 18560,
Schnittstellenverklebung mit Klebeband
Selbsthaftendes Klett-Rohr aus hochdruckvernetztem
Polyethylen, nach DIN EN ISO 15875,
sauerstoffdicht nach DIN 4726

Estrichkomponente:
VD 450/550N: DIN 18560 Randdämmstreifen:
DIN 18560, Teil 2 und DIN EN 1264 Baustoffklasse B2
nach DIN 4102 Die Befestigung des Klett-Rohrs
erfolgt selbsthaftend und ohne Beschädigung auf der
Systemplatte, entsprechend den Anforderungen der DIN
18560-2 "schwimmende Estriche" wird dabei die
Funktionsfähigkeit der Dämmschicht und ihrer
Abdeckung beim Einbau der Heizrohre nicht
beeinträchtigt. Der Eintritt von Anmachwasser oder
Fließestrich in die Dämmebene kann vollflächig
vermieden werden.
Voraussetzung für den Einbau des Klett-
Flächenheizsystems ist, dass der Untergrund der DIN
18202 entspricht und soweit erforderlich die Maßnahmen
nach DIN 18195 durchgeführt sind.

**01.02.04.081 Rohrträger 2400X1000X3MM**
Rohrträger in geklappter Ausführung 2.400 x 1.000 x 3mm,
aus 3-Schicht Strukturkammerplatte aus Kunststoff,
mit vollflächiger Gewebehaftschicht.
Schnittstellenverklebung für Dichtigkeit gegen
Estrichanmachwasser nach DIN 18560 mit Klebeband.
Für Verkehrslasten bis 5kN/m2 gem. DIN EN
1991-1-1:2010-12, Anwendungsbereiche gem. Tab.
6.1:A1-A3, B1-B3, C1-C5, D1-D2 und T1-T2.
Menge: 490,000 m2

**01.02.04.082 KLETT ROHR 16X2,0 640M**
PE-Xa-Rohr mit Sauerstoffdiffusionssperre aus EVOH und
einer zusätzlichen äußeren Schutzschicht. Farbe
weiß mit zwei blauen Streifen. Entspricht der DIN EN
ISO 15875 "Kunststoff-Rohrleitungssysteme für Warm-und
Kaltwassersysteme, vernetztes Polyethylen",
Sauerstoffdicht nach DIN 4726. Zur Verwendung als
Flächenheizungs- und Kühlungsrohr, Verbindung mit
Quick & Easy-Technik und Klemmringverschraubungen.
DIN Certco Registernummer 3V372 PE-Xa Anwendungsklasse
4+5 / 6 bar Maximale Auslegungstemperatur: 90 °C
Störfalltemperatur: 100 °C max. Betriebsdruck 6/10
bar bei 90 °C/70 °C Baustoffklasse E nach DIN EN
13501-1
Menge: 2500,000 m

**01.02.04.083 FOLIE PE 0,1MM 75X2M**
FOLIE PE 0,1MM 75X2M
zur Abdeckung von Materialien der Bauwerksabdichtung
mit weichmacherabscheidenden Stoffen zum Schutz für
die darüber liegende Polystyrol-Wärmedämmung.
Werkstoff: Polyethylen PE-LD
Menge: 113,000 m2

**01.02.04.084 KLEBEBAND 66M 50MM**
KLEBEBAND 66M 50MM
Rollenlänge: 66 m
Menge: 7,000 St

**01.02.04.085 RANDDÄMMSTREIFEN MIT FOLIE PE 50M 150X8MM**
RANDDÄMMSTREIFEN MIT FOLIE PE 50M 150X8MM
für die normgerechte Trennung des Estrichs zu
angrenzenden Bauteilen bei Fußbodenkonstruktionen gem.
DIN 18560 und DIN EN 1264, mit mehrfacher
Abreißschlitzung, mit aufkaschierter PE-Folie
Werkstoff: geschlossenzelliges Polyethylen PE-LD
Baustoffklasse: B2 Farbe: blau
Menge: 325,000 m

**01.02.04.086 DEHNUNGSFUGENPROFIL 1800X100X10MM**
Selbstklebendes Fugenprofil Element aus PP mit
Polyethylen-Schaum Expansion Band, 10 mm dick, für die
zuverlässige Trennung der Estrichprofile (z.B. in
Hauseingängen) sowie zum Absorbieren der Ausdehnung
des Estrichs.
Für Dehnungsfugen nach DIN 18560-2.
Höhe: 100 mm Materialstärke: 10 mm Länge: 1,8 m
Menge: 14,000 m

**01.02.04.087 SCHUTZHÜLSE 20MM 300X5MM**
zum Schutz der Anbindeleitung im Bereich der
Heizestrich-Bewegungsfugen gem. DIN 18560 Werkstoff:
geschlossenzelliges Polyethylen mit Selbstklebestreifen
Dimension: für Rohre bis 20 mm
Menge: 61,000 St

**01.02.04.088 MESSSTELLENMARKIERUNG 100MM**
zur Ausweisung einer Messstelle für die Feuchtemessung
im Estrich, mit rotem Markierungsende. Die Befestigung
auf der Abdeckung gem. DIN 18560 erfolgt mittels
Klebestreifen. Die Abdeckung wird nicht zerstört. Der
Mindestabstand von der Messstelle bis zum nächsten
Heizungsrohr muss 10 cm betragen.
Materialbedarf: 1 St. / Raum oder größer 50 m2
entsprechend mehr Werkstoff: Rundstab Kautschuk, Fuß
aus Kunststoff mit Klebestreifen
Menge: 14,000 St

**01.02.04.089 VERTEILER FM 4X3/4**
VERTEILER FM 4X3/4
Verteiler mit integrierten Ventilen und beidseitiger
Anschlussmöglichkeit bestehend aus:
Vorlauf-Verteiler aus Edelstahl mit integrierten
Ventilen, Anschluss rechts oder links flachdichtend,
Ausführung mit regulierbaren Durchflussanzeigern und
Absperrfunktion, Rücklauf-Verteiler mit Ventilen und
Kappen, für Antrieb 1087763 (230 V) oder Antrieb
1087778 (24 V) vorbereitet, mit integrierten
Entlüftungsventilen und Füll-und
Entleerungseinrichtungen.
Heizkreisanschlüsse: G 3/4 "Eurokonus,
Heizkreisabstand: 50 mm, Verteilerabstand: 200 mm, max.
Druck: 6 bar, max. Temperatur: 60°C
Menge: 2,000 St

**01.02.04.090 VERTEILER FM 10X3/4**
VERTEILER FM 10X3/4
Verteiler mit integrierten Ventilen und beidseitiger
Anschlussmöglichkeit bestehend aus:
Vorlauf-Verteiler aus Edelstahl mit integrierten
Ventilen, Anschluss rechts oder links flachdichtend,
Ausführung mit regulierbaren Durchflussanzeigern und
Absperrfunktion, Rücklauf-Verteiler mit Ventilen und
Kappen, für Antrieb 1087763 (230 V) oder Antrieb
1087778 (24 V) vorbereitet, mit integrierten
Entlüftungsventilen und Füll-und
Entleerungseinrichtungen.
Heizkreisanschlüsse: G 3/4 "Eurokonus,
Heizkreisabstand: 50 mm, Verteilerabstand: 200 mm, max.
Druck: 6 bar, max. Temperatur: 60°C
Menge: 2,000 St

**01.02.04.091 KLEMMRINGVERSCHRAUBUNG 16X1,8/2,0-G3/4"FT**
KLEMMRINGVERSCHRAUBUNG 16X1,8/2,0-G3/4"FT
zweiteilige Klemmringverschraubung aus Messing, mit
Überwurfmutter und Druckhülse, zum Anschluss von
PE-Xa Rohren an Heizkreisverteiler mit Eurokonus
3/4", gem. EN 16313.
Menge: 61,000 St

**01.02.04.092 ROHRFÜHRUNGSBOGEN KUNSTSTOFF 14-18**
ROHRFÜHRUNGSBOGEN KUNSTSTOFF 14-18
aus schlagfestem Kunststoff für 90° Bogen zur
Richtungsänderung, z.B. im Verteilerbereich.
Menge: 61,000 St

**01.02.04.093 KUGELHAHN RP 3/4" - G1**
KUGELHAHN RP 3/4" - G1
Verbindung flachdichtend,G1" Gewinde, zur Verbindung an
Verteiler. Set bestehend aus zwei Kugelhähnen mit einem rotem und blauen Griff, Messing vernickelt. Benötigte Länge für
Schrankauslegung : 125 mm + Länge des Verteilers.
Menge: 4,000 Set

**01.02.04.094 REGULIERVENTIL G1 - RP1**
REGULIERVENTIL G1 - RP1
für den hydraulischen Abgleich und Absperrung der
Verteiler, Heiz- und Kühldecken sowie zur Zonenregelung, bestehend aus:
- Vorlauf-Regulierventil G 1/Rp 1 zum hydraulischen
Abgleich und zur unabhängigen Absperrung des
Verteilers/Sammlers, inkl. Handrad und Anzeige der
Voreinstellung/Absperrung kvs-Wert: 5,4 m3/h
- Rücklaufventil G 1/Rp 1 zur Absperrung des
Verteilers/Sammlers, inkl. Handrad, Anzeige der
Absperrung und Adaptierbarkeit der

Werkstoff: Gehäuse aus Messing, Handräder aus
Polyamid max. Prüfdruck: 10 bar (Wasser)
Menge: 4,000 Set

**01.02.04.095 VERTEILERSCHRANK IW 550X730X80MM**
VERTEILERSCHRANK IW 550X730X80MM
Verteilerschrank ohne Rahmen und Tür als
Unterputzlösung, Integration aller Verteiler
und umgebender Komponenten wie Pumpengruppen, Regelung, Verbindungssätze. Einfache Montage der in Höhe und Tiefe verstellbare Schränke.
Einfache Montage von Verteilern an Schienen, die
vertikal und horizontal verstellbar sind,
Verteileranschluss in vertikaler oder horizontaler
Richtung. Einbauort für Regelung (über dem
Verteiler). Verstellbare Füße zur Anpassung an den
Bodenaufbau.
Kompatibel zu allen Rahmen / Türen Unterputz.

- Breite 1300 mm
- Höhenverstellbar: 730 - 930mm
- Fußbodenhöhe: 30 - 230 mm
- Tiefe 80 mm bis 120 mm, erweiterbar um Rahmen / Tür
- Material: verzinktes Stahlblech
Menge: 2,000 St

**01.02.04.096 VERTEILERSCHRANK IW 850X730X80MM**
VERTEILERSCHRANK IW 850X730X80MM
Verteilerschrank ohne Rahmen und Tür als
Unterputzlösung, Integration aller Verteiler
und umgebender Komponenten wie Pumpengruppen, Regelung, Verbindungssätze. Einfache Montage der
in Höhe und Tiefe verstellbare Schränke.
Einfache Montage von Verteilern an Schienen, die
vertikal und horizontal verstellbar sind,
Verteileranschluss in vertikaler oder horizontaler
Richtung. Einbauort für Regelung (über dem
Verteiler). Verstellbare Füße zur Anpassung an den
Bodenaufbau.
Kompatibel zu allen Rahmen / Türen Unterputz.

- Breite 1300 mm
- Höhenverstellbar: 730 - 930mm
- Fußbodenhöhe: 30 - 230 mm
- Tiefe 80 mm bis 120 mm, erweiterbar um Rahmen / Tür
- Material: verzinktes Stahlblech
Menge: 2,000 St

**01.02.04.097 SCHRANK RAHMEN/TÜR IW S 550X730MM**
SCHRANK RAHMEN/TÜR IW S 550X730MM
Rahmen und Tür für Schrankinstallation Unterputz.
Tür und Rahmen separat verpackt, Schmutzschutz vor
Montage von Schrankrahmen und Tür.
- Dimension 1300x730 mm
- höhenverstellbarer Rahmen
- Tür absperrbar
- Material: Stahl pulverbeschichtet, weiß (RAL 9010)
Menge: 2,000 St

**01.02.04.098 SCHRANK RAHMEN/TÜR IW S 850X730MM**
SCHRANK RAHMEN/TÜR IW S 850X730MM
Rahmen und Tür für Schrankinstallation Unterputz.
Tür und Rahmen separat verpackt, Schmutzschutz vor
Montage von Schrankrahmen und Tür.
- Dimension 1300x730 mm
- höhenverstellbarer Rahmen
- Tür absperrbar
- Material: Stahl pulverbeschichtet, weiß (RAL 9010)
Menge: 2,000 St

##### Titel 01.02.05 KG 429.1 Wärmedämmung und Brandschutz

*Hinweis: Dämmung von Heizungsleitungen, Mineralwolle alukaschiert bis 3,5 m*
Dämmung von Heizungsleitungen, Mineralwolle alukaschiert
bis 3,5 m

Nachfolgend beschriebene Dämmung von Heizungsleitungen mit Mineralwolle, alukaschiert für den Höhenbereich bis 3,5 m.

Die Wärmedämmung ist vor und nach Montage vor Beschädigungen zu schützen, Beschriftungen aller Art sind zu unterlassen.

Beschädigte, verschmutzte, beklebte, beschriftete, deformierte oder zerkratzte Dämmung mit anderweitigen Beeinträchtigungen ihrer sichtbaren
Oberflächen müssen augetauscht werden.

Zudem ist bei der Montage auf eine saubere Verlegung am Rohr zu achten. Längsnähte oder Stöße sollen vermieden, und wenn notwendig nach oben positioniert werden, um an der Unterseite eine saubere Oberfläche zu haben.

**01.02.05.099 Wärmedämmung Rohr DN15 Gebäude Mineralwolle AS-Qualität Rohrschale D 20mm**
*** Bezugsbeschreibung
STLB-Bau 2026-04 047
Wärmedämmung ohne Ummantelung DIN 4140 an haus- und betriebstechnischen Anlagen, an Rohrleitung, DN 15, Mindestabstände DIN 4140 sind nicht eingehalten, im Gebäude, keine ausreichende Konvektion bzw. unzureichender Abstand zu Objekten, Dämmung aus Mineralwolle DIN EN 14303, AS-Qualität, als Rohrschale, Dämmschichtdicke 20 mm, Baustoffklasse DIN 4102-1 A (nichtbrennbar), Wärmeleitfähigkeit 0,035 W/(mK) bei 40 Grad C Mitteltemperatur DIN EN 12667, kaschiert mit Alufolie, Arbeitshöhe des Montageortes bis 3,5 m über der Standfläche des hierfür erforderlichen Gerüstes.
Menge: 60,000 m

**01.02.05.100 Wärmedämmung Rohr DN20 Gebäude Mineralwolle AS-Qualität Rohrschale D 30mm**
*** wie Position 01.02.05.099
STLB-Bau 2026-04 047
Wärmedämmung ohne Ummantelung DIN 4140 an haus- und betriebstechnischen Anlagen, an Rohrleitung, DN 20, im Gebäude, keine ausreichende Konvektion bzw. unzureichender Abstand zu Objekten, Dämmung aus Mineralwolle DIN EN 14303, AS-Qualität, als Rohrschale, Dämmschichtdicke 30 mm, Baustoffklasse DIN 4102-1 A (nichtbrennbar), Wärmeleitfähigkeit 0,035 W/(mK) bei 40 Grad C Mitteltemperatur DIN EN 12667, kaschiert mit Alufolie.
Menge: 58,000 m

**01.02.05.101 Wärmedämmung Rohr DN25 Gebäude Mineralwolle AS-Qualität Rohrschale D 30mm**
*** wie Position 01.02.05.099
STLB-Bau 2026-04 047
Wärmedämmung ohne Ummantelung DIN 4140 an haus- und betriebstechnischen Anlagen, an Rohrleitung, DN 25, im Gebäude, keine ausreichende Konvektion bzw. unzureichender Abstand zu Objekten, Dämmung aus Mineralwolle DIN EN 14303, AS-Qualität, als Rohrschale, Dämmschichtdicke 30 mm, Baustoffklasse DIN 4102-1 A (nichtbrennbar), Wärmeleitfähigkeit 0,035 W/(mK) bei 40 Grad C Mitteltemperatur DIN EN 12667, kaschiert mit Alufolie.
Menge: 95,000 m

**01.02.05.102 Wärmedämmung Rohr DN32 Gebäude Mineralwolle AS-Qualität Rohrschale D 40mm**
*** wie Position 01.02.05.099
STLB-Bau 2026-04 047
Wärmedämmung ohne Ummantelung DIN 4140 an haus- und betriebstechnischen Anlagen, an Rohrleitung, DN 32, im Gebäude, keine ausreichende Konvektion bzw. unzureichender Abstand zu Objekten, Dämmung aus Mineralwolle DIN EN 14303, AS-Qualität, als Rohrschale, Dämmschichtdicke 40 mm, Baustoffklasse DIN 4102-1 A (nichtbrennbar), Wärmeleitfähigkeit 0,035 W/(mK) bei 40 Grad C Mitteltemperatur DIN EN 12667, kaschiert mit Alufolie.
Menge: 95,000 m

**01.02.05.103 Wärmedämmung Formstück Mineralwolle AS-Qualität DN15 Gebäude 0,035W/(mK) einlagig D 20mm kaschiert Alu-Folie**
*** Bezugsbeschreibung
Wärmedämmung aus Mineralwolle, AS-Qualität, an Formstücken (Bogen, Einschweißbogen, Hosenstück, T-Stück/Abzweig, Kappe, Knick, Konus, Reduzierung, Stutzen, Übergangsstück, Einschweißmuffe, Endstelle, Flansch, Blindflansch), Wärmedämmung DIN 4140 an haus- und betriebstechnische Anlagen, an Rohrleitung, DN 15, im Gebäude, in Bereichen mit Behinderung durch technische Einrichtungen und Bauteile, keine ausreichende Konvektion bzw. unzureichender Abstand zu Objekten, Oberkante Dämmung über Gelände/Fußboden bis 3,5 m, Baustoffklasse DIN 4102-1 A (nichtbrennbar), Wärmeleitfähigkeit 0,035 W/(mK) bei 40 Grad C Mitteltemperatur DIN EN 12667, einlagig, Dämmschichtdicke 20 mm, kaschiert mit Aluminiumfolie.
Menge: 50,000 St

**01.02.05.104 Wärmedämmung Formstück Mineralwolle AS-Qualität DN20 Gebäude 0,035W/(mK) einlagig D 30mm kaschiert Alu-Folie**
*** wie Position 01.02.05.103
Wärmedämmung aus Mineralwolle, AS-Qualität, an Formstücken (Bogen, Einschweißbogen, Hosenstück, T-Stück/Abzweig, Kappe, Knick, Konus, Reduzierung, Stutzen, Übergangsstück, Einschweißmuffe, Endstelle, Flansch, Blindflansch), Wärmedämmung DIN 4140 an haus- und betriebstechnische Anlagen, an Rohrleitung, DN 20, im Gebäude, in Bereichen mit Behinderung durch technische Einrichtungen und Bauteile, keine ausreichende Konvektion bzw. unzureichender Abstand zu Objekten, Oberkante Dämmung über Gelände/Fußboden bis 3,5 m, Baustoffklasse DIN 4102-1 A (nichtbrennbar), Wärmeleitfähigkeit 0,035 W/(mK) bei 40 Grad C Mitteltemperatur DIN EN 12667, einlagig, Dämmschichtdicke 30 mm, kaschiert mit Aluminiumfolie.
Menge: 69,000 St

**01.02.05.105 Wärmedämmung Formstück Mineralwolle AS-Qualität DN25 Gebäude 0,035W/(mK) einlagig D 30mm kaschiert Alu-Folie**
*** wie Position 01.02.05.103
Wärmedämmung aus Mineralwolle, AS-Qualität, an Formstücken (Bogen, Einschweißbogen, Hosenstück, T-Stück/Abzweig, Kappe, Knick, Konus, Reduzierung, Stutzen, Übergangsstück, Einschweißmuffe, Endstelle, Flansch, Blindflansch), Wärmedämmung DIN 4140 an haus- und betriebstechnische Anlagen, an Rohrleitung, DN 25, im Gebäude, in Bereichen mit Behinderung durch technische Einrichtungen und Bauteile, keine ausreichende Konvektion bzw. unzureichender Abstand zu Objekten, Oberkante Dämmung über Gelände/Fußboden bis 3,5 m, Baustoffklasse DIN 4102-1 A (nichtbrennbar), Wärmeleitfähigkeit 0,035 W/(mK) bei 40 Grad C Mitteltemperatur DIN EN 12667, einlagig, Dämmschichtdicke 30 mm, kaschiert mit Aluminiumfolie.
Menge: 92,000 St

**01.02.05.106 Wärmedämmung Formstück Mineralwolle AS-Qualität DN32 Gebäude 0,035W/(mK) einlagig D 40mm kaschiert Alu-Folie**
*** wie Position 01.02.05.103
Wärmedämmung aus Mineralwolle, AS-Qualität, an Formstücken (Bogen, Einschweißbogen, Hosenstück, T-Stück/Abzweig, Kappe, Knick, Konus, Reduzierung, Stutzen, Übergangsstück, Einschweißmuffe, Endstelle, Flansch, Blindflansch), Wärmedämmung DIN 4140 an haus- und betriebstechnische Anlagen, an Rohrleitung, DN 32, im Gebäude, in Bereichen mit Behinderung durch technische Einrichtungen und Bauteile, keine ausreichende Konvektion bzw. unzureichender Abstand zu Objekten, Oberkante Dämmung über Gelände/Fußboden bis 3,5 m, Baustoffklasse DIN 4102-1 A (nichtbrennbar), Wärmeleitfähigkeit 0,035 W/(mK) bei 40 Grad C Mitteltemperatur DIN EN 12667, einlagig, Dämmschichtdicke 40 mm, kaschiert mit Aluminiumfolie.
Menge: 43,000 St

**01.02.05.107 Wärmedämmung Formstück Mineralwolle AS-Qualität DN40 Gebäude 0,035W/(mK) einlagig D 50mm kaschiert Alu-Folie**
*** wie Position 01.02.05.103
Wärmedämmung aus Mineralwolle, AS-Qualität, an Formstücken (Bogen, Einschweißbogen, Hosenstück, T-Stück/Abzweig, Kappe, Knick, Konus, Reduzierung, Stutzen, Übergangsstück, Einschweißmuffe, Endstelle, Flansch, Blindflansch), Wärmedämmung DIN 4140 an haus- und betriebstechnische Anlagen, an Rohrleitung, DN 40, im Gebäude, in Bereichen mit Behinderung durch technische Einrichtungen und Bauteile, keine ausreichende Konvektion bzw. unzureichender Abstand zu Objekten, Oberkante Dämmung über Gelände/Fußboden bis 3,5 m, Baustoffklasse DIN 4102-1 A (nichtbrennbar), Wärmeleitfähigkeit 0,035 W/(mK) bei 40 Grad C Mitteltemperatur DIN EN 12667, einlagig, Dämmschichtdicke 50 mm, kaschiert mit Aluminiumfolie.
Menge: 88,000 St

**01.02.05.108 Passstück kleiner/gleich 30cm Einzellänge, Mineralwolle AS-Qualität Wärmedämmung Rohr DN15 Gebäude 0,035W/(mK)**
Passstück aus Mineralwolle, AS-Qualität,
für Rohrleitungslängen kleiner/gleich 30cm Einzellänge, Wärmedämmung DIN 4140 an haus- und betriebstechnische Anlagen, an Rohrleitung, DN 15, im Gebäude, in Bereichen mit Behinderung durch technische Einrichtungen und Bauteile, keine ausreichende Konvektion bzw. unzureichender Abstand zu Objekten, Oberkante Dämmung über Gelände/Fußboden bis 3,5 m, Baustoffklasse DIN 4102-1 B1 (schwerentflammbar), Wärmeleitfähigkeit 0,035 W/(mK) bei 40 Grad C Mitteltemperatur DIN EN 12667, einlagig, Dämmschichtdicke 30 mm, kaschiert mit Aluminiumfolie.
Menge: 28,000 St

**01.02.05.109 Passstück kleiner/gleich 30cm Einzellänge, Mineralwolle AS-Qualität Wärmedämmung Rohr DN20 Gebäude 0,035W/(mK)**
Passstück aus Mineralwolle, AS-Qualität,
für Rohrleitungslängen kleiner/gleich 30cm Einzellänge, Wärmedämmung DIN 4140 an haus- und betriebstechnische Anlagen, an Rohrleitung, DN 20, im Gebäude, in Bereichen mit Behinderung durch technische Einrichtungen und Bauteile, keine ausreichende Konvektion bzw. unzureichender Abstand zu Objekten, Oberkante Dämmung über Gelände/Fußboden bis 3,5 m, Baustoffklasse DIN 4102-1 B1 (schwerentflammbar), Wärmeleitfähigkeit 0,035 W/(mK) bei 40 Grad C Mitteltemperatur DIN EN 12667, einlagig, Dämmschichtdicke 30 mm, kaschiert mit Aluminiumfolie.
Menge: 14,000 St

**01.02.05.110 Passstück kleiner/gleich 30cm Einzellänge, Mineralwolle AS-Qualität Wärmedämmung Rohr DN25 Gebäude 0,035W/(mK)**
Passstück aus Mineralwolle, AS-Qualität,
für Rohrleitungslängen kleiner/gleich 30cm Einzellänge, Wärmedämmung DIN 4140 an haus- und betriebstechnische Anlagen, an Rohrleitung, DN 25, im Gebäude, in Bereichen mit Behinderung durch technische Einrichtungen und Bauteile, keine ausreichende Konvektion bzw. unzureichender Abstand zu Objekten, Oberkante Dämmung über Gelände/Fußboden bis 3,5 m, Baustoffklasse DIN 4102-1 B1 (schwerentflammbar), Wärmeleitfähigkeit 0,035 W/(mK) bei 40 Grad C Mitteltemperatur DIN EN 12667, einlagig, Dämmschichtdicke 30 mm, kaschiert mit Aluminiumfolie.
Menge: 32,000 St

**01.02.05.111 Passstück kleiner/gleich 30cm Einzellänge, Mineralwolle AS-Qualität Wärmedämmung Rohr DN32 Gebäude 0,035W/(mK)**
Passstück aus Mineralwolle, AS-Qualität,
für Rohrleitungslängen kleiner/gleich 30cm Einzellänge, Wärmedämmung DIN 4140 an haus- und betriebstechnische Anlagen, an Rohrleitung, DN 32, im Gebäude, in Bereichen mit Behinderung durch technische Einrichtungen und Bauteile, keine ausreichende Konvektion bzw. unzureichender Abstand zu Objekten, Oberkante Dämmung über Gelände/Fußboden bis 3,5 m, Baustoffklasse DIN 4102-1 B1 (schwerentflammbar), Wärmeleitfähigkeit 0,035 W/(mK) bei 40 Grad C Mitteltemperatur DIN EN 12667, einlagig, Dämmschichtdicke 40 mm, kaschiert mit Aluminiumfolie.
Menge: 8,000 St

**01.02.05.112 Wärmedämmung an sonstigen Bauteilen DN15**
Wärmedämmung aus Mineralwolle, AS-Qualität, an sonstigen Bauteilen (Abflachung, Ausschnitte, Rohrschellen Trennung/Teilung), Wärmedämmung DIN 4140 an haus- und betriebstechnische Anlagen, an Rohrleitung, DN 15, im Gebäude, in Bereichen mit Behinderung durch technische Einrichtungen und Bauteile, keine ausreichende Konvektion bzw. unzureichender Abstand zu Objekten, Oberkante Dämmung über Gelände/Fußboden bis 3,5 m, Baustoffklasse DIN 4102-1 A (nichtbrennbar), Wärmeleitfähigkeit 0,035 W/(mK) bei 40 Grad C Mitteltemperatur DIN EN 12667, einlagig, Dämmschichtdicke 30 mm, kaschiert mit Aluminiumfolie.
Menge: 5,000 St

**01.02.05.113 Wärmedämmung an sonstigen Bauteilen DN20**
Wärmedämmung aus Mineralwolle, AS-Qualität, an sonstigen Bauteilen (Abflachung, Ausschnitte, Rohrschellen, Trennung/Teilung), Wärmedämmung DIN 4140 an haus- und betriebstechnische Anlagen, an Rohrleitung, DN 20, im Gebäude, in Bereichen mit Behinderung durch technische Einrichtungen und Bauteile, keine ausreichende Konvektion bzw. unzureichender Abstand zu Objekten, Oberkante Dämmung über Gelände/Fußboden bis 3,5 m, Baustoffklasse DIN 4102-1 A (nichtbrennbar), Wärmeleitfähigkeit 0,035 W/(mK) bei 40 Grad C Mitteltemperatur DIN EN 12667, einlagig, Dämmschichtdicke 30 mm, kaschiert mit Aluminiumfolie.
Menge: 7,000 St

**01.02.05.114 Wärmedämmung an sonstigen Bauteilen DN25**
Wärmedämmung aus Mineralwolle, AS-Qualität, an sonstigen Bauteilen (Abflachung, Ausschnitte, Rohrschellen, Trennung/teilung), Wärmedämmung DIN 4140 an haus- und betriebstechnische Anlagen, an Rohrleitung, DN 25, im Gebäude, in Bereichen mit Behinderung durch technische Einrichtungen und Bauteile, keine ausreichende Konvektion bzw. unzureichender Abstand zu Objekten, Oberkante Dämmung über Gelände/Fußboden bis 3,5 m, Baustoffklasse DIN 4102-1 A (nichtbrennbar), Wärmeleitfähigkeit 0,035 W/(mK) bei 40 Grad C Mitteltemperatur DIN EN 12667, einlagig, Dämmschichtdicke 30 mm, kaschiert mit Aluminiumfolie.
Menge: 3,000 St

*Hinweis: Nachfolgende Positionen beziehen sich auf die der Blechummatelung*
Nachfolgende Positionen beziehen sich auf die der Blechummatelung
an Wärmeversorgungsleitungen bis Montagehöhe 3,50 m

In Zentralen oder sonstigen technischen Bereichen werden bis zu einer Höhe von 2,5 m über FFB die gedämmten Leitungen mit verzinktem Blech ummantelt.
Die Wärmedämmung ist vor und nach Montage vor Beschädigungen zu schützen, Beschriftungen aller Art sind zu unterlassen.

Beschädigte, verschmutzte, beklebte, beschriftete, deformierte oder zerkratzte Dämmung mit anderweitigen Beeinträchtigungen ihrer sichtbaren
Oberflächen müssen augetauscht werden.

Zudem ist bei der Montage auf eine saubere Verlegung am Rohr zu achten. Längsnähte oder Stöße sollen vermieden, und wenn notwendig nach oben positioniert werden, um an der Unterseite eine saubere Oberfläche zu haben.

Formstücke werden Übermessen.

**01.02.05.115 Ummantelung nachträgl. Rohr DN15 Gebäude Mineralwolle D 30mm Mantel Blech Stahl verz**
STLB-Bau 2026-04 047
Nachträgliche Ummantelung DIN 4140 bei vorh. Wärmedämmung, an Rohrleitung, DN 15, im Gebäude, keine ausreichende Konvektion bzw. unzureichender Abstand zu Objekten, Dämmung aus Mineralwolle DIN EN 14303, Dämmschichtdicke 30 mm, Ummantelung aus nichtprofiliertem Blech, Stahl, feuerverzinkt, Blechdicke 0,6 mm, Überlappungen verschrauben und mit plastischem Dichtstoff abdichten.
Menge: 10,000 m

**01.02.05.116 Ummantelung nachträgl. Rohr DN20 Gebäude Mineralwolle D 30mm Mantel Blech Stahl verz**
STLB-Bau 2026-04 047
Nachträgliche Ummantelung DIN 4140 bei vorh. Wärmedämmung, an Rohrleitung, DN 20, im Gebäude, keine ausreichende Konvektion bzw. unzureichender Abstand zu Objekten, Dämmung aus Mineralwolle DIN EN 14303, Dämmschichtdicke 30 mm, Ummantelung aus nichtprofiliertem Blech, Stahl, feuerverzinkt, Blechdicke 0,6 mm, Überlappungen verschrauben und mit plastischem Dichtstoff abdichten.
Menge: 10,000 m

**01.02.05.117 Ummantelung nachträgl. Rohr DN25 Gebäude Mineralwolle D 30mm Mantel Blech Stahl verz**
STLB-Bau 2026-04 047
Nachträgliche Ummantelung DIN 4140 bei vorh. Wärmedämmung, an Rohrleitung, DN 25, im Gebäude, keine ausreichende Konvektion bzw. unzureichender Abstand zu Objekten, Dämmung aus Mineralwolle DIN EN 14303, Dämmschichtdicke 30 mm, Ummantelung aus nichtprofiliertem Blech, Stahl, feuerverzinkt, Blechdicke 0,6 mm, Überlappungen verschrauben und mit plastischem Dichtstoff abdichten.
Menge: 60,000 m

**01.02.05.118 Ummantelung nachträgl. Rohr DN32 Gebäude Mineralwolle D 40mm Mantel Blech Stahl verz**
STLB-Bau 2026-04 047
Nachträgliche Ummantelung DIN 4140 bei vorh. Wärmedämmung, an Rohrleitung, DN 32, im Gebäude, keine ausreichende Konvektion bzw. unzureichender Abstand zu Objekten, Dämmung aus Mineralwolle DIN EN 14303, Dämmschichtdicke 40 mm, Ummantelung aus nichtprofiliertem Blech, Stahl, feuerverzinkt, Blechdicke 0,6 mm, Überlappungen verschrauben und mit plastischem Dichtstoff abdichten.
Menge: 20,000 m

**01.02.05.119 Ummantelung nachträglich Formstücke DN15 Gebäude Mineralwolle D 30mm Mantel Blech Stahl verz**
Nachträgliche Ummantelung DIN 4140 bei vorh. Wärmedämmung, an Formstücken (Bogen, T-Stück, Übergangsstück, Winkel, Anschlusswinkel, Reduzierstück),  DN 15, im Gebäude, in Bereichen mit Behinderung durch technische Einrichtungen und Bauteile, keine ausreichende Konvektion bzw. unzureichender Abstand zu Objekten, Oberkante Dämmung über Gelände/Fußboden bis 3,5 m, Dämmung aus Mineralwolle, Dämmschichtdicke 30 mm, Ummantelung aus nichtprofiliertem Blech, Stahl, feuerverzinkt, Blechdicke 0,6 mm, Überlappungen verschrauben und mit plastischem Dichtstoff abdichten.
Menge: 2,000 St

**01.02.05.120 Ummantelung nachträglich Formstücke DN20 Gebäude Mineralwolle D 30mm Mantel Blech Stahl verz**
Nachträgliche Ummantelung DIN 4140 bei vorh. Wärmedämmung, an Formstücken (Bogen, T-Stück, Übergangsstück, Winkel, Anschlusswinkel, Reduzierstück),  DN 20, im Gebäude, in Bereichen mit Behinderung durch technische Einrichtungen und Bauteile, keine ausreichende Konvektion bzw. unzureichender Abstand zu Objekten, Oberkante Dämmung über Gelände/Fußboden bis 3,5 m, Dämmung aus Mineralwolle, Dämmschichtdicke 30 mm, Ummantelung aus nichtprofiliertem Blech, Stahl, feuerverzinkt, Blechdicke 0,6 mm, Überlappungen verschrauben und mit plastischem Dichtstoff abdichten.
Menge: 2,000 St

**01.02.05.121 Ummantelung nachträglich Formstücke DN25 Gebäude Mineralwolle D 30mm Mantel Blech Stahl verz**
Nachträgliche Ummantelung DIN 4140 bei vorh. Wärmedämmung, an Formstücken (Bogen, T-Stück, Übergangsstück, Winkel, Anschlusswinkel, Reduzierstück),  DN 25, im Gebäude, in Bereichen mit Behinderung durch technische Einrichtungen und Bauteile, keine ausreichende Konvektion bzw. unzureichender Abstand zu Objekten, Oberkante Dämmung über Gelände/Fußboden bis 3,5 m, Dämmung aus Mineralwolle, Dämmschichtdicke 30 mm, Ummantelung aus nichtprofiliertem Blech, Stahl, feuerverzinkt, Blechdicke 0,6 mm, Überlappungen verschrauben und mit plastischem Dichtstoff abdichten.
Menge: 2,000 St

**01.02.05.122 Ummantelung nachträglich Formstücke DN32 Gebäude Mineralwolle D 40mm Mantel Blech Stahl verz**
Nachträgliche Ummantelung DIN 4140 bei vorh. Wärmedämmung, an Formstücken (Bogen, T-Stück, Übergangsstück, Winkel, Anschlusswinkel, Reduzierstück),  DN 32, im Gebäude, in Bereichen mit Behinderung durch technische Einrichtungen und Bauteile, keine ausreichende Konvektion bzw. unzureichender Abstand zu Objekten, Oberkante Dämmung über Gelände/Fußboden bis 3,5 m, Dämmung aus Mineralwolle, Dämmschichtdicke 40 mm, Ummantelung aus nichtprofiliertem Blech, Stahl, feuerverzinkt, Blechdicke 0,6 mm, Überlappungen verschrauben und mit plastischem Dichtstoff abdichten.
Menge: 2,000 St

*Hinweis: R-90 Rohrdurchführungen*
R-90 Rohrdurchführungen,
in vorbeschriebenen Montagebereichen

*Hinweis: Restspaltverschluss Brandschottungen*
Nachfolgende Brandschottungen verstehen sich einschl. des Restspaltverschlusses, bis 50 mm umlaufend.
Dieser erfolgt ausschließlich durch Verpressung mit Brandschutzmörtel, gemäß der Zulassung der Rohrdurchführung.

**01.02.05.123 Brandschutzabschottung Rohr Stahl R90 DN20 Gebäude Wand D 201 bis 350mm**
Brandschutzabschottung in Wand von Rohrleitung aus Stahl, mit allgemeinem bauaufsichtlichen Prüfzeugnis/allgemeiner bauaufsichtlicher Zulassung, Feuerwiderstandsklasse R 90 DIN 4102-11,
Rohrleitung nicht gedämmt, Rohr DN20, Verlegung im Gebäude, Bauteilstärke 201 bis 350mm, eckiger oder runder Durchbruch.
Menge: 4,000 St

**01.02.05.124 Brandschutzabschottung Rohr Stahl R90 DN32 Gebäude Wand D 201 bis 350mm**
Brandschutzabschottung in Wand von Rohrleitung aus Stahl, mit allgemeinem bauaufsichtlichen Prüfzeugnis/allgemeiner bauaufsichtlicher Zulassung, Feuerwiderstandsklasse R 90 DIN 4102-11,
Rohrleitung nicht gedämmt, Rohr DN32, Verlegung im Gebäude, Bauteilstärke 201 bis 350mm, eckiger oder runder Durchbruch.
Menge: 4,000 St

**01.02.05.125 Brandschutzabschottung Rohr Stahl R90 DN40 Gebäude Wand D 201 bis 350mm**
Brandschutzabschottung in Wand von Rohrleitung aus Stahl, mit allgemeinem bauaufsichtlichen Prüfzeugnis/allgemeiner bauaufsichtlicher Zulassung, Feuerwiderstandsklasse R 90 DIN 4102-11,
Rohrleitung nicht gedämmt, Rohr DN40, Verlegung im Gebäude, Bauteilstärke 201 bis 350mm, eckiger oder runder Durchbruch.
Menge: 4,000 St

##### Titel 01.02.06 KG 429.2 Sonstige Maßnahmen zur KG 420

**01.02.06.126 Zusätzl. Druck- Dichtheitsprüfung Rohr Heizungswasser AD bis76mm Rohr-L 100 m**
Zusätzliche Druck- und Dichtheitsprüfung von Rohrleitungen, aus mittelschwerem Stahlgewinderohr DIN EN 10255, nahtlos, Betriebsmedium Heizungswasser, Außendurchmesser bis 76 mm,
max. Rohrleitungslänge '100' m,

im Gebäude, Ausführung gemäß DIN EN 14336, Prüfmedium Luft/Gas, einschl. aller erforderlicher Anlagen, Abdichtungen, Verankerungen, Rohrverschlüsse.
Menge: 2,000 St

**01.02.06.127 Dokumentation hydr. Abgl. Papier Datenträger 3fach**
STLB-Bau 2026-04 041
Dokumentation des Hydraulischen Abgleiches in Papierform und auf Datenträger, in 3-facher Ausfertigung, Ordner DIN A4 geheftet und auf Datenträger.
Menge: 1,000 St

**01.02.06.128 Statische Berechnung Arbeitsgerüst**
STLB-Bau 2024-04 001
Statische Berechnung DIN EN 12811-1 einschl. erforderlicher Ausführungszeichnungen für nachfolgend beschriebenes Arbeitsgerüst anfertigen.
Menge: 1,000 St

**01.02.06.129 Aufbauen fahrbares Gerüst Rahmen 0,75kN/m2 1Lage H 4m**
STLB-Bau 2024-04 001
Aufbauen fahrbares Gerüst,
Systemgerüst DIN EN 12810-1 als Rahmengerüst, Lastklasse 1 (0,75 kN/m2), eine genutzte Gerüstlage, Höhe der obersten Gerüstlage 4 m, im Gebäude, Standsicherheitsnachweis wird gesondert vergütet.
Menge: 4,000 St

**01.02.06.130 Abbauen fahrbares Gerüst Rahmen 0,75kN/m2 1Lage H 4m**
STLB-Bau 2024-04 001
Abbauen fahrbares Gerüst,
Systemgerüst DIN EN 12810-1 als Rahmengerüst, Lastklasse 1 (0,75 kN/m2), eine genutzte Gerüstlage, Höhe der obersten Gerüstlage 4 m, im Gebäude, Standsicherheitsnachweis wird gesondert vergütet.
Menge: 4,000 St

**01.02.06.131 Umsetzen fahrbares Gerüst Rahmen 0,75kN/m2 1Lage H 4m**
STLB-Bau 2024-04 001
Umsetzen fahrbares Gerüst,
Systemgerüst DIN EN 12810-1 als Rahmengerüst, Lastklasse 1 (0,75 kN/m2), eine genutzte Gerüstlage, Höhe der obersten Gerüstlage 4 m, im Gebäude, Standsicherheitsnachweis wird gesondert vergütet, Höhenänderung der Standfläche bis 5 m.
Menge: 5,000 St

*Hinweis: Vorbemerkung Inbetriebnahme*
Vorbemerkung Inbetriebnahme

Nach erfolgter Montage ist der gesamte Inbetriebnahmeprozess bis zur förmlichen Abnahme in modularen, chronologisch aufeinanderfolgenden Inbetriebnahmestufen untergliedert. Das erfolgreiche Bestehen jeder einzelner Inbetriebnahmestufe ist nachzuweisen und ist Voraussetzung für den Beginn der darauffolgenden Inbetriebnahmestufe.

**01.02.06.132 Gewerkeinterne Inbetriebnahme**
Gewerkeinterne Inbetriebnahme

Der AN hat eigenverantwortlich die Inbetriebnahme der Anlagen und Anlagenteile gemäß Leistungsverzeichnis vorzunehmen und die geforderte Funktionalität herzustellen und nachzuweisen. Zum Nachweis der Funktionsfähigkeit aller Anlagen hat der AN Funktionskontrollen und -prüfungen, sowie die Einregulierung (hydr. Abgleich) bzw. Einstellung der Anlagen und Anlagenteile durchzuführen und  zu Dokumentieren.
Menge: 1,000 St

**01.02.06.133 Gewerkeübergreifende Inbetriebnahme**
Gewerkeübergreifende Inbetriebnahme

Mitwirken und Teilnahme an gewerkübergreifende Inbetriebnahmen, so dass die gewerkeübergreifene Funktionalität gewährleistet ist.
Ziel der gewerkeübergreifende Inbetriebnahme ist die Sicherstellung des ordnungsgemäßen Zusammenspiels der gemäß Leistungsverzeichnis errichteten gebäudetechnischen Anlage mit den interagiererenden gebäudetechnischen Anlagen in Vorbereitung der integrativen Tests mit dem AG.

Zur Gewerkeübergreifende Inbetriebnahme gehört unter anderem:
- Integration der anlagenspezifischen Meldungen, Steuerungsfunktionen und Verknüpfungen in die Gesamtanlage (z.B. Aufschaltung auf übergeordnete Gebäudeleitsysteme, Gefahremangenmentsystem, Fernwirksystem usw..)
- Durchführung von anlagenübergreifende Funktionstests wie Umschaltung Notkälte E-Mobilität
- Testbetrieb zur Feststellung der Mängelfreiheit der Anlagen in Wechselwirkung mit anderen, auf sie betriebsbestimmend, einwirkenden Bauteile oder Anlagen (Interaktionsprüfung)
Menge: 1,000 St

**01.02.06.134 Einweisungen des Betreiberpersonals**
Einweisungen des Betreiberpersonals

Durchführung der Einweisungen des Betreiberpersonals. Das Einweisende Personal des AN muss über die erforderliche Fachkunde über den Betrieb der Systeme verfügen.
Folgende Inhalte müssen dem Betreiberpersonals hinsichtlich des künftigen Anlagenbetriebes der gemäß Leistungsverzeichnis errichteten Anlagen während der Einweisung vermittelt werden:

- Standorte der errichteten Anlagen mittels Grundrisse
- Übersicht über den Gesamtaufbau der errichteten Anlagen mittels Schemen
- Bestandteile einzelnen Anlagen
- Funktionsweise der errichteten Anlagen.
- Benennung von Voreinstellungen und Betriebsparameter innerhalb die Anlagen arbeiten sollen.
- Bedienung der installierten Anlagen
- Verhalten bei Störungen und Störungsbehebung der errichteten Anlagen
- Wartungsintervalle und Wartungsdurchführung der Anlagen
- Instandsetzung der Anlagen
- Umgang mit Betriebsmitteln und Arbeitssicherheit
- Information über behördlicher Verpflichtung zu wiederkehrenden Inspektionen und Überwachungspflicht

Hierbei sind vom AN die folgende Dokumente, insbesondere Protokolle der Einweisungen mit Angaben der Anlagen und Teilnehmer etc., zu erstellen und dem AG zu übergeben:

- Gewerkespezezifsche Grundrisse mit Anlagenstandorte
- Gewekespezifische Anlagenschemen
- Gewerkespezifische Bedienungsanleitung
- Gewerkespezische Entstör- und Instandsetzungsanweisung
- Gewerkespezifische Wartungsanweisungen mit Benennung der Wartungsintveralle

Anzahl von Einweisungsteilnehmern: 10
Menge: 1,000 St

**01.02.06.135 Bestands-/Dokumentationsunterlagen**
Bestands-/Dokumentationsunterlagen

Die Bestandsunterlagen sind zu liefern gemäß VOB-C / DIN '18379',  Abschn. 3.

Anzahl 1-fach, farbig angelegt als Digitalerdatenträger.
-Inhaltsverzeichnis
- Revisionspläne
- Schematische Darstellung und Beschreibung der Anlagen
- Kopien behördlicher Prüfungsbescheinigungen und Werksatteste
- Alle für den sicheren und wirtschaftlichen Betrieb erforderlichen  Bedienungs- und Wartungsanleitungen
- Ersatzteillisten.
- Unbedenklichkeits- und Konfirmitätsbescheinigung
- Meß- und Abnahmeprotokoll
- Einweisungsprotokoll
Einschließlich Anlagenschema 1-fach, farbig angelegt, aufgezogen auf  Kunststoff oder hinter Glas, mit Rahmen zur Aufhängung in Zentralen.  Übergabe der Unterlagen spätestens 2 Woche vor Abnahme der  Leistungen.
Menge: 1,000 psch

**01.02.06.136 Erweiterte Bestandsdokumentation**
Erweiterte Bestandsdokumentation

der Brandwanddurchführung zur Dokumentation
bestehend aus:
Foto jeder einzelnen Durchführung
Angabe des verwendeten Produktes, des verwendeten Mörtels
Art der Wand / Decke, Art der Ausführung der weiterführenden Dämmung
Art und Durchmesser der Rohrleitung bzw. Kanals
Wandstärke der betreffenden Wand, Abstand zu anliegenden Rohrleitungen
Zusammenfassung auf einer Übersicht (1 Seite pro Durchführung)
als Ausdruck in den Bestandsunterlagen und als pdf-Datei auf der CD
Die Abrechnung erfolgt nach Anzahl der Brandwanddurchführungen
Menge: 1,000 St

##### Titel 01.02.07 KG 429.3 Stundenlohnarbeiten

**01.02.07.137 Obermonteur/-in sämtliche Kosten/Zuschläge**
STLB-Bau 2026-04 091
Stundenlohnarbeiten durch Obermonteur/-in
der Verrechnungssatz für die jeweilige Arbeitskraft umfasst sämtliche Aufwendungen wie Lohn- und Gehaltskosten, Lohn- und Gehaltsnebenkosten, Zuschläge, lohngebundene und lohnabhängige Kosten, sonstige Sozialkosten, Gemeinkosten, Wagnis und Gewinn.
Menge: 5,000 h

**01.02.07.138 Monteur/-in sämtliche Kosten/Zuschläge**
STLB-Bau 2026-04 091
Stundenlohnarbeiten durch Monteur/-in
der Verrechnungssatz für die jeweilige Arbeitskraft umfasst sämtliche Aufwendungen wie Lohn- und Gehaltskosten, Lohn- und Gehaltsnebenkosten, Zuschläge, lohngebundene und lohnabhängige Kosten, sonstige Sozialkosten, Gemeinkosten, Wagnis und Gewinn.
Menge: 10,000 h

**01.02.07.139 Helfer/-in sämtliche Kosten/Zuschläge**
STLB-Bau 2026-04 091
Stundenlohnarbeiten durch Helfer/-in
der Verrechnungssatz für die jeweilige Arbeitskraft umfasst sämtliche Aufwendungen wie Lohn- und Gehaltskosten, Lohn- und Gehaltsnebenkosten, Zuschläge, lohngebundene und lohnabhängige Kosten, sonstige Sozialkosten, Gemeinkosten, Wagnis und Gewinn.
Menge: 10,000 h

### 02 Titel 2 (Förderpaket P2), Umbau Bestand

#### 02.01 Sanitäre Anlagen

##### Titel 02.01.01 KG 411.1 Schmutzwasserleitungen

*Hinweis: Montagehöhe bis 3,50 m*
Nachfolgende Positionen beziehen sich auf die Montage von Schmutzwasserleitungen bis Montagehöhe 3,50m

Die Rohrleitungen und Formstücke sind vor und nach Montage vor Beschädigungen zu schützen, Beschriftungen aller Art sind zu unterlassen.

Beschädigte, verschmutzte, beklebte, beschriftete, deformierte oder zerkratzte Rohrleitungen und Formstücke mit anderweitigen Beeinträchtigungen ihrer sichtbaren
Oberflächen müssen augetauscht werden.

Zudem ist bei der Montage auf eine geradlinige Verlegung der Rohrleitungen und Formstücke zu achten. Die Rohrachse soll auf der gesamten Länge in gerader Flucht verlegt werden.
Die Verlegung von nebenliegenden Installationen oder

**02.01.01.001 Anschluss herstellen Abwasserltg DN100 Manschettenverbindung Gussrohr DN100**
STLB-Bau 2024-04 044
Anschluss herstellen, an vorh. Abwasserleitung, aus Kunststoffrohr, DN 100, durch Manschettenverbindung, mit Gusseisenrohr DIN EN 877 und DIN 19522, 2. DN 100, einschl. Anschlussformstück und Dichtungsmittel.
Menge: 2,000 St

**02.01.01.002 Abwasserltg Guss 2K-Epoxid-Besch Grundbesch DN50 Gebäude**
STLB-Bau 2026-04 044
Abwasserleitung aus Gusseisen, DIN EN 877 und DIN 19522, für Schmutzwasser, innen mit Zweikomponenten-Epoxid-Beschichtung, außen mit Grundbeschichtung, Farbton rotbraun, DN 50, Verlegung in Gebäuden, Form- und Verbindungsstücke werden gesondert vergütet, besondere Rohrbefestigungen werden gesondert vergütet, Arbeitshöhe des Montageortes bis 3,5 m über der Standfläche des hierfür erforderlichen Gerüstes.
Menge: 10,000 m

**02.01.01.003 Abwasserltg Guss 2K-Epoxid-Besch Grundbesch DN80 Gebäude**
STLB-Bau 2026-04 044
Abwasserleitung aus Gusseisen, DIN EN 877 und DIN 19522, für Schmutzwasser, innen mit Zweikomponenten-Epoxid-Beschichtung, außen mit Grundbeschichtung, Farbton rotbraun, DN 80, Verlegung in Gebäuden, Form- und Verbindungsstücke werden gesondert vergütet, besondere Rohrbefestigungen werden gesondert vergütet, Arbeitshöhe des Montageortes bis 3,5 m über der Standfläche des hierfür erforderlichen Gerüstes.
Menge: 10,000 m

**02.01.01.004 Abwasserltg Guss 2K-Epoxid-Besch Grundbesch DN100 Gebäude**
STLB-Bau 2026-04 044
Abwasserleitung aus Gusseisen, DIN EN 877 und DIN 19522, für Schmutzwasser, innen mit Zweikomponenten-Epoxid-Beschichtung, außen mit Grundbeschichtung, Farbton rotbraun, DN 100, Verlegung in Gebäuden, Form- und Verbindungsstücke werden gesondert vergütet, besondere Rohrbefestigungen werden gesondert vergütet, Arbeitshöhe des Montageortes bis 3,5 m über der Standfläche des hierfür erforderlichen Gerüstes.
Menge: 55,000 m

*Hinweis: Alle nachfolgend beschriebene Abzweige gleichweit oder reduziert, aller Art und Grade*
Alle nachfolgend beschriebene Abzweige gleichweit oder reduziert, aller Art und Grade.

**02.01.01.005 Abzweig Guss 2K-Epoxid-Besch Grundbesch DN50**
STLB-Bau 2026-04 044
Abzweig, für Abwasserleitung aus Gusseisen, innen mit Zweikomponenten-Epoxid-Beschichtung, außen mit Grundbeschichtung, Farbton rotbraun, DN 50.
Menge: 1,000 St

**02.01.01.006 Abzweig Guss 2K-Epoxid-Besch Grundbesch DN80**
STLB-Bau 2026-04 044
Abzweig, für Abwasserleitung aus Gusseisen, innen mit Zweikomponenten-Epoxid-Beschichtung, außen mit Grundbeschichtung, Farbton rotbraun, DN 80.
Menge: 4,000 St

**02.01.01.007 Abzweig Guss 2K-Epoxid-Besch Grundbesch DN100**
STLB-Bau 2026-04 044
Abzweig, für Abwasserleitung aus Gusseisen, innen mit Zweikomponenten-Epoxid-Beschichtung, außen mit Grundbeschichtung, Farbton rotbraun, DN 100.
Menge: 14,000 St

*Hinweis: Alle nachfolgend beschrieben Bögen aller Art und Grade*

**02.01.01.008 Bogen Guss 2K-Epoxid-Besch Grundbesch DN50**
STLB-Bau 2026-04 044
Bogen, für Abwasserleitung aus Gusseisen, innen mit Zweikomponenten-Epoxid-Beschichtung, außen mit Grundbeschichtung, Farbton rotbraun, DN 50.
Menge: 30,000 St

**02.01.01.009 Bogen Guss 2K-Epoxid-Besch Grundbesch DN80**
STLB-Bau 2026-04 044
Bogen, für Abwasserleitung aus Gusseisen, innen mit Zweikomponenten-Epoxid-Beschichtung, außen mit Grundbeschichtung, Farbton rotbraun, DN 80.
Menge: 20,000 St

**02.01.01.010 Bogen Guss 2K-Epoxid-Besch Grundbesch DN100**
STLB-Bau 2026-04 044
Bogen, für Abwasserleitung aus Gusseisen, innen mit Zweikomponenten-Epoxid-Beschichtung, außen mit Grundbeschichtung, Farbton rotbraun, DN 100.
Menge: 30,000 St

**02.01.01.011 Enddeckel Guss 2K-Epoxid-Besch Grundbesch DN50**
STLB-Bau 2026-04 044
Enddeckel für Abwasserleitung aus Gusseisen, innen mit Zweikomponenten-Epoxid-Beschichtung, außen mit Grundbeschichtung, Farbton rotbraun, DN 50.
Menge: 1,000 St

**02.01.01.012 Enddeckel Guss 2K-Epoxid-Besch Grundbesch DN80**
STLB-Bau 2026-04 044
Enddeckel für Abwasserleitung aus Gusseisen, innen mit Zweikomponenten-Epoxid-Beschichtung, außen mit Grundbeschichtung, Farbton rotbraun, DN 80.
Menge: 1,000 St

**02.01.01.013 Enddeckel Guss 2K-Epoxid-Besch Grundbesch DN100**
STLB-Bau 2026-04 044
Enddeckel für Abwasserleitung aus Gusseisen, innen mit Zweikomponenten-Epoxid-Beschichtung, außen mit Grundbeschichtung, Farbton rotbraun, DN 100.
Menge: 1,000 St

**02.01.01.014 Gummimanschette Profilschelle Guss 2K-Epoxid-Besch Grundbesch DN50**
STLB-Bau 2026-04 044
Gummimanschette und Profilschelle, aus nichtrostendem Stahl, mit Spannschraube aus beschichtetem Stahl, für Abwasserleitung aus Gusseisen, innen mit Zweikomponenten-Epoxid-Beschichtung, außen mit Grundbeschichtung, Farbton rotbraun, DN 50.
Menge: 66,000 St

**02.01.01.015 Gummimanschette Profilschelle Guss 2K-Epoxid-Besch Grundbesch DN80**
STLB-Bau 2026-04 044
Gummimanschette und Profilschelle, aus nichtrostendem Stahl, mit Spannschraube aus beschichtetem Stahl, für Abwasserleitung aus Gusseisen, innen mit Zweikomponenten-Epoxid-Beschichtung, außen mit Grundbeschichtung, Farbton rotbraun, DN 80.
Menge: 55,000 St

**02.01.01.016 Gummimanschette Profilschelle Guss 2K-Epoxid-Besch Grundbesch DN100**
STLB-Bau 2026-04 044
Gummimanschette und Profilschelle, aus nichtrostendem Stahl, mit Spannschraube aus beschichtetem Stahl, für Abwasserleitung aus Gusseisen, innen mit Zweikomponenten-Epoxid-Beschichtung, außen mit Grundbeschichtung, Farbton rotbraun, DN 100.
Menge: 121,000 St

**02.01.01.017 Gummimanschette Spannhülse Guss 2K-Epoxid-Besch Grundbesch DN50**
STLB-Bau 2026-04 044
Gummimanschette und Spannhülse, aus nichtrostendem Stahl, mit Spannschraube aus beschichtetem Stahl, für Abwasserleitung aus Gusseisen, innen mit Zweikomponenten-Epoxid-Beschichtung, außen mit Grundbeschichtung, Farbton rotbraun, DN 50.
Menge: 10,000 St

**02.01.01.018 Gummimanschette Spannhülse Guss 2K-Epoxid-Besch Grundbesch DN80**
STLB-Bau 2026-04 044
Gummimanschette und Spannhülse, aus nichtrostendem Stahl, mit Spannschraube aus beschichtetem Stahl, für Abwasserleitung aus Gusseisen, innen mit Zweikomponenten-Epoxid-Beschichtung, außen mit Grundbeschichtung, Farbton rotbraun, DN 80.
Menge: 1,000 St

**02.01.01.019 Gummimanschette Spannhülse Guss 2K-Epoxid-Besch Grundbesch DN100**
STLB-Bau 2026-04 044
Gummimanschette und Spannhülse, aus nichtrostendem Stahl, mit Spannschraube aus beschichtetem Stahl, für Abwasserleitung aus Gusseisen, innen mit Zweikomponenten-Epoxid-Beschichtung, außen mit Grundbeschichtung, Farbton rotbraun, DN 100.
Menge: 1,000 St

**02.01.01.020 Passstück Guss 2K-Epoxid-Besch Grundbesch DN50**
STLB-Bau 2026-04 044
Passstück bis 50 cm, für Abwasserleitung aus Gusseisen, innen mit Zweikomponenten-Epoxid-Beschichtung, außen mit Grundbeschichtung, Farbton rotbraun, DN 50.
Menge: 5,000 St

**02.01.01.021 Passstück Guss 2K-Epoxid-Besch Grundbesch DN80**
STLB-Bau 2026-04 044
Passstück bis 50 cm, für Abwasserleitung aus Gusseisen, innen mit Zweikomponenten-Epoxid-Beschichtung, außen mit Grundbeschichtung, Farbton rotbraun, DN 80.
Menge: 5,000 St

**02.01.01.022 Passstück Guss 2K-Epoxid-Besch Grundbesch DN100**
STLB-Bau 2026-04 044
Passstück bis 50 cm, für Abwasserleitung aus Gusseisen, innen mit Zweikomponenten-Epoxid-Beschichtung, außen mit Grundbeschichtung, Farbton rotbraun, DN 100.
Menge: 28,000 St

**02.01.01.023 Reduzierstück Guss 2K-Epoxid-Besch Grundbesch DN80 DN50**
STLB-Bau 2026-04 044
Reduzierstück für Abwasserleitung aus Gusseisen, innen mit Zweikomponenten-Epoxid-Beschichtung, außen mit Grundbeschichtung, Farbton rotbraun, DN 80, 2. DN 50.
Menge: 3,000 St

**02.01.01.024 Reduzierstück Guss 2K-Epoxid-Besch Grundbesch DN100 DN50**
STLB-Bau 2026-04 044
Reduzierstück für Abwasserleitung aus Gusseisen, innen mit Zweikomponenten-Epoxid-Beschichtung, außen mit Grundbeschichtung, Farbton rotbraun, DN 100, 2. DN 50.
Menge: 2,000 St

**02.01.01.025 Reduzierstück Guss 2K-Epoxid-Besch Grundbesch DN100 DN80**
STLB-Bau 2026-04 044
Reduzierstück für Abwasserleitung aus Gusseisen, innen mit Zweikomponenten-Epoxid-Beschichtung, außen mit Grundbeschichtung, Farbton rotbraun, DN 100, 2. DN 80.
Menge: 1,000 St

**02.01.01.026 Reinigungsrohr eckige Öffnung Guss 2K-Epoxid-Besch Grundbesch DN100**
STLB-Bau 2026-04 044
Reinigungsrohr mit eckiger Öffnung, für Abwasserleitung aus Gusseisen, innen mit Zweikomponenten-Epoxid-Beschichtung, außen mit Grundbeschichtung, Farbton rotbraun, DN 100.
Menge: 4,000 St

**02.01.01.027 Rohraufhängung Stahl verz L bis 0,5m DN50**
STLB-Bau 2026-04 042
Rohraufhängung, aus verzinktem Stahl, mit schalldämmenden Einlagen, Anforderungen entsprechend DIN 4109-1, Länge Aufhängung bis 0,5 m, Befestigung mit Gewindestäben, mit bauaufsichtlich zugelassenen Dübeln, einschl. Bohrarbeiten, Befestigungsuntergrund Mauerwerk, Rohr aus Gusseisen, DN 50, für Abwasser, Arbeitshöhe des Montageortes bis 3,5 m über der Standfläche des hierfür erforderlichen Gerüstes.
Menge: 10,000 St

**02.01.01.028 Rohraufhängung Stahl verz L bis 0,5m DN80**
STLB-Bau 2026-04 042
Rohraufhängung, aus verzinktem Stahl, mit schalldämmenden Einlagen, Anforderungen entsprechend DIN 4109-1, Länge Aufhängung bis 0,5 m, Befestigung mit Gewindestäben, mit bauaufsichtlich zugelassenen Dübeln, einschl. Bohrarbeiten, Befestigungsuntergrund Mauerwerk, Rohr aus Gusseisen, DN 80, für Abwasser, Arbeitshöhe des Montageortes bis 3,5 m über der Standfläche des hierfür erforderlichen Gerüstes.
Menge: 10,000 St

**02.01.01.029 Rohraufhängung Stahl verz L bis 0,5m DN100**
STLB-Bau 2026-04 042
Rohraufhängung, aus verzinktem Stahl, mit schalldämmenden Einlagen, Anforderungen entsprechend DIN 4109-1, Länge Aufhängung bis 0,5 m, Befestigung mit Gewindestäben, mit bauaufsichtlich zugelassenen Dübeln, einschl. Bohrarbeiten, Befestigungsuntergrund Mauerwerk, Rohr aus Gusseisen, DN 100, für Abwasser, Arbeitshöhe des Montageortes bis 3,5 m über der Standfläche des hierfür erforderlichen Gerüstes.
Menge: 55,000 St

**02.01.01.030 Mediendurchführung einfach Außenwand D 15-25cm Durchm. 150-200mm Guss AD 125-160mm geschlossen**
STLB-Bau 2026-04 042
Mediendurchführung, einfach, rund, für Abwasser,
in Außenwand, aus Beton, mit vorh. Dichtungsbahn, Wanddicke über 15 bis 25 cm, in vorh. Kernbohrung, Durchmesser über 150 bis 200 mm, Medienrohr aus Gusseisen, Außendurchmesser Medienrohr über 125 bis 160 mm, dicht gegen drückendes Wasser und Gas, geschlossene Ausführung.
Menge: 1,000 St

*Hinweis: Montagehöhe über 3,50 m*
Nachfolgende Positionen beziehen sich auf die Montage von Schmutzwasserleitungen über 3,50 bis 5,50m

Die Rohrleitungen und Formstücke sind vor und nach Montage vor Beschädigungen zu schützen, Beschriftungen aller Art sind zu unterlassen.

Beschädigte, verschmutzte, beklebte, beschriftete, deformierte oder zerkratzte Rohrleitungen und Formstücke mit anderweitigen Beeinträchtigungen ihrer sichtbaren
Oberflächen müssen augetauscht werden.

Zudem ist bei der Montage auf eine geradlinige Verlegung der Rohrleitungen und Formstücke zu achten. Die Rohrachse soll auf der gesamten Länge in gerader Flucht verlegt werden.
Die Verlegung von nebenliegenden Installationen oder

**02.01.01.031 Abwasserltg Guss 2K-Epoxid-Besch Grundbesch DN100 Gebäude**
STLB-Bau 2026-04 044
Abwasserleitung aus Gusseisen, DIN EN 877 und DIN 19522, für Schmutzwasser, innen mit Zweikomponenten-Epoxid-Beschichtung, außen mit Grundbeschichtung, Farbton rotbraun, DN 100, Verlegung in Gebäuden, Form- und Verbindungsstücke werden gesondert vergütet, besondere Rohrbefestigungen werden gesondert vergütet, Arbeitshöhe des Montageortes über 3,5 bis 5,5 m über der Standfläche des hierfür erforderlichen Gerüstes, Gerüst wird gesondert vergütet.
Menge: 15,000 m

*Hinweis: Alle nachfolgend beschriebene Abzweige gleichweit oder reduziert, aller Art und Grade*
Alle nachfolgend beschriebene Abzweige gleichweit oder reduziert, aller Art und Grade.

**02.01.01.032 Abzweig Guss 2K-Epoxid-Besch Grundbesch DN100**
STLB-Bau 2026-04 044
Abzweig, für Abwasserleitung aus Gusseisen, innen mit Zweikomponenten-Epoxid-Beschichtung, außen mit Grundbeschichtung, Farbton rotbraun, DN 100.
Menge: 1,000 St

*Hinweis: Alle nachfolgend beschrieben Bögen aller Art und Grade*

**02.01.01.033 Bogen Guss 2K-Epoxid-Besch Grundbesch DN100**
STLB-Bau 2026-04 044
Bogen, für Abwasserleitung aus Gusseisen, innen mit Zweikomponenten-Epoxid-Beschichtung, außen mit Grundbeschichtung, Farbton rotbraun, DN 100.
Menge: 10,000 St

**02.01.01.034 Gummimanschette Profilschelle Guss 2K-Epoxid-Besch Grundbesch DN100**
STLB-Bau 2026-04 044
Gummimanschette und Profilschelle, aus nichtrostendem Stahl, mit Spannschraube aus beschichtetem Stahl, für Abwasserleitung aus Gusseisen, innen mit Zweikomponenten-Epoxid-Beschichtung, außen mit Grundbeschichtung, Farbton rotbraun, DN 100.
Menge: 28,000 St

**02.01.01.035 Passstück Guss 2K-Epoxid-Besch Grundbesch DN100**
STLB-Bau 2026-04 044
Passstück bis 50 cm, für Abwasserleitung aus Gusseisen, innen mit Zweikomponenten-Epoxid-Beschichtung, außen mit Grundbeschichtung, Farbton rotbraun, DN 100.
Menge: 10,000 St

**02.01.01.036 Rohraufhängung Stahl verz L bis 0,5m DN100**
STLB-Bau 2026-04 042
Rohraufhängung, aus verzinktem Stahl, mit schalldämmenden Einlagen, Anforderungen entsprechend DIN 4109-1, Länge Aufhängung bis 0,5 m, Befestigung mit Gewindestäben, mit bauaufsichtlich zugelassenen Dübeln, einschl. Bohrarbeiten, Befestigungsuntergrund Mauerwerk, Rohr aus Gusseisen, DN 100, für Abwasser, Arbeitshöhe des Montageortes über 3,5 bis 5,5 m über der Standfläche des hierfür erforderlichen Gerüstes, Gerüst wird gesondert vergütet.
Menge: 15,000 St

*Hinweis: Druckprüfungen Schmutzwasserleitungen*
Druckprüfungen Schmutzwasserleitungen

Nachfolgend beschriebene Druckprüfungen beziehen sich auf die Schmutzwasserleitungen, auf eine Montagehöhe
bis 5,50 m.
Die Druckprüfungen beinhalten die Dokumentation, einschließlich Druckprotokoll.
Die Dokumentation ist in die nachfolgenden Einheitspreise mit einzukalkulieren.

**02.01.01.037 Dichtheitsprüfung Sammel-Anschluss-Fallltg DN50**
STLB-Bau 2026-04 044
Dichtheitsprüfung DIN 1986-30, an Sammel-, Anschluss- und Fallleitung(en), aus Gusseisen DIN EN 877 und DIN 19522, DN 50, prüfen mit Luft, Prüfung abschnittsweise, einschl. aller erforderlichen Anlagen, Abdichtungen, Verankerungen und Rohrverschlüsse.
Menge: 10,000 m

**02.01.01.038 Dichtheitsprüfung Sammel-Anschluss-Fallltg DN80**
STLB-Bau 2026-04 044
Dichtheitsprüfung DIN 1986-30, an Sammel-, Anschluss- und Fallleitung(en), aus Gusseisen DIN EN 877 und DIN 19522, DN 80, prüfen mit Luft, Prüfung abschnittsweise, einschl. aller erforderlichen Anlagen, Abdichtungen, Verankerungen und Rohrverschlüsse.
Menge: 10,000 m

**02.01.01.039 Dichtheitsprüfung Sammel-Anschluss-Fallltg DN100**
STLB-Bau 2026-04 044
Dichtheitsprüfung DIN 1986-30, an Sammel-, Anschluss- und Fallleitung(en), aus Gusseisen DIN EN 877 und DIN 19522, DN 100, prüfen mit Luft, Prüfung abschnittsweise, einschl. aller erforderlichen Anlagen, Abdichtungen, Verankerungen und Rohrverschlüsse.
Menge: 70,000 m

##### Titel 02.01.02 KG 412.1 Druckerhöhungsanlagen

*Hinweis: Vorbemerkung:*
Die nachfolgend aufgeführten Materialien beziehen sich auf die Druckerhöhungsanlage für das Trinkwassernetz im Altbau und Neubau, ab dem Übergabepunkt.

**02.01.02.040 Druckerhöhungsanlage Kreiselpumpe**
STLB-Bau 2026-04 046
Druckerhöhungsanlage für Trinkwasser DIN 1988-500, für Trinkwasser-Installation DIN EN 806, mit Anschluss an die öffentliche Trinkwasserversorgung,
Volumenstrom in m3/h 'mind. 3,60'

Anlagenförderdruck in MPa 'mind. 0,38'

verfügbarer Druck vor der Druckerhöhungsanlage max./min. in MPa 'max. 0,15'

Verrohrung aus nichtrostendem Stahl, Armaturen innerhalb der Anlage, aus nichtrostendem Stahl, Anforderung an den Schallschutz DIN 4109-1, Nennvolumen Membranausdehnungsgefäß MAG-W mind. 8 l, Kreiselpumpe, mit Wassermangelsicherung, Fördermedium Trinkwasser, kalt (PWC), mit Reservepumpe, Pumpengehäuse aus nichtrostendem Stahl, Laufrad aus nichtrostendem Stahl, Welle aus nichtrostendem Stahl, Grundrahmen aus Stahl, korrosionsgeschützt, Pumpenantriebsmotor DIN EN 60034-1 (VDE 0530-1), mit drehzahlgeregeltem Antrieb, Bemessungsbetriebsspannung 400 V AC, Schutzart IP 54 DIN EN 60529 (VDE 0470-1), Steuerungseinheit, anschlussfertig verdrahtet, in der Anlage integriert, Schutzart IP 54 DIN EN 60529 (VDE 0470-1), mit Hauptschalter und Hauptsicherung, mit Wahlschalter zur Schaltung der Antriebe, von außen bedienbar, für Hand-, 0- und Automatikbetrieb, mit Betriebsstundenzähler je Pumpenantrieb, mit optischen Betriebs- und Störmeldeanzeigen, mit Wiedereinschaltautomatik, Umschaltautomatik der Pumpenantriebe nach jeder Schaltung, komplett verdrahtet und geschaltet, ausgerüstet mit potentialfreien Sammelbetriebs- und Sammelstörmeldekontakten, ausgerüstet zum Anschluss an die Gebäudeautomation (GA) DIN EN ISO 16484-3, ausgerüstet für den externen Ein/Aus-Betrieb, ausgerüstet mit Anzeigedisplay für Menüführung und Fehlermeldung.
Menge: 1,000 St

**02.01.02.041 Flexibler Schlauch Wasser L 400mm PN16 DN40**
STLB-Bau 2026-04 042
Flexibler Schlauch, für Wasser, max. Betriebstemperatur bis 70 Grad C, Länge 400 mm, mit Gewindeanschlüssen, einseitig mit Verschraubung, Nenndruck 1,6 MPa (16 bar), DN 40.
Menge: 2,000 St

**02.01.02.042 Gewindekappe R 11/2**
Gewindekappe zum Verschließen der Verteiler-/Sammelverrohrung, nach DIN EN 1092-1,
Gewinde nach EN 10226.

Technische Daten:
Rohranschluss:  Rp 2 / R 11/2
Maximaler Betriebsdruck:  16 bar
Werkstoff:  1.4408
Menge: 2,000 St

**02.01.02.043 Inbetriebnahme anlagefremder Gewerke Koordinierung**
STLB-Bau 2026-04 060
Gemeinsame Inbetriebnahme einschl. erforderlicher Koordinierung mit anlagenfremden Gewerken durch eine Fachkraft mit der Qualifikation als Inbetriebnehmer für folgende Anlagen:
- mit Errichter der Gebäudeleittechnik, Ausführung gemäß Einzelbeschreibung,
Einzelbeschreibungs-Nr 'Inbetriebnahme durch den zuständigen Kundendienst, zur optimalen Einstellung und wirtschaftlichem Betrieb der Anlage.

Die Inbetriebnahme beinhaltet folgende Punkte:
- Inbetriebnahme der Anlage nach Checkliste
- Parametrierung und Einstellung der Anlage
- Prüfung und Anpassung der Vorpressung von Druckbehältern
(Befüllung bis 80 Liter inkl.)
- Funktionsprüfung der eingebauten Anlage
- Praxisorientierte Einweisung in die Bedienung
.'
Menge: 1,000 h

##### Titel 02.01.03 KG 412.2 Rohrleitungen Trinkwasser

*Hinweis: Montagehöhe bis 3,50 m*
Nachfolgende Trinkwasserleitungen und Formstücke
beziehen sich auf eine Montagehöhe bis 3,50 m.

**02.01.03.044 Rohr Stahl niro geschweißt TW AD 18mm WD 1mm Pressen**
STLB-Bau 2026-04 042
Rohrleitung aus nichtrostenden Stahlrohren DVGW GW 541, geschweißt, Werkstoff-Nr 1.4401, Legierungszuschlag mind. 2,2 Gewichts-% Molybdän, für Trinkwasser DIN 1988-200, Außendurchmesser 18 mm, Wanddicke 1 mm, Verbindung durch Pressen, mit Verpresstkennzeichnung, einschl. Dichtungsmittel und Herstellen der Verbindungen, Form- und Verbindungsstücke werden gesondert vergütet, besondere Rohrbefestigungen werden gesondert vergütet, Verlegung in Gebäuden, Arbeitshöhe des Montageortes bis 3,5 m über der Standfläche des hierfür erforderlichen Gerüstes.
Menge: 15,000 m

**02.01.03.045 Rohr Stahl niro geschweißt TW AD 22mm WD 1,2mm Pressen**
STLB-Bau 2026-04 042
Rohrleitung aus nichtrostenden Stahlrohren DVGW GW 541, geschweißt, Werkstoff-Nr 1.4401, Legierungszuschlag mind. 2,2 Gewichts-% Molybdän, für Trinkwasser DIN 1988-200, Außendurchmesser 22 mm, Wanddicke 1,2 mm, Verbindung durch Pressen, mit Verpresstkennzeichnung, einschl. Dichtungsmittel und Herstellen der Verbindungen, Form- und Verbindungsstücke werden gesondert vergütet, besondere Rohrbefestigungen werden gesondert vergütet, Verlegung in Gebäuden, Arbeitshöhe des Montageortes bis 3,5 m über der Standfläche des hierfür erforderlichen Gerüstes.
Menge: 10,000 m

**02.01.03.046 Rohr Stahl niro geschweißt TW AD 28mm WD 1,2mm Pressen**
STLB-Bau 2026-04 042
Rohrleitung aus nichtrostenden Stahlrohren DVGW GW 541, geschweißt, Werkstoff-Nr 1.4401, Legierungszuschlag mind. 2,2 Gewichts-% Molybdän, für Trinkwasser DIN 1988-200, Außendurchmesser 28 mm, Wanddicke 1,2 mm, Verbindung durch Pressen, mit Verpresstkennzeichnung, einschl. Dichtungsmittel und Herstellen der Verbindungen, Form- und Verbindungsstücke werden gesondert vergütet, besondere Rohrbefestigungen werden gesondert vergütet, Verlegung in Gebäuden, Arbeitshöhe des Montageortes bis 3,5 m über der Standfläche des hierfür erforderlichen Gerüstes.
Menge: 55,000 m

*Hinweis: Abrechnung Formstücke*
Abrechnung Formstücke
Formstücke werden in der Achse übermessen und in den folgenden Positionen in Stück als Zulage vergütet, dabei ist es gleichgültig ob die Formstücke mit einzelnen / mehreren Fittings oder durch Kaltbiegen hergestellt werden, d.h. die Montagesituation zählt.

**02.01.03.047 Anschlusswinkel UP-Spülkasten zylindr. IG Stahl niro Rp 1/2/18mm TW Pressverbindung AD 18mm**
STLB-Bau 2026-04 042
Anschlusswinkel für UP-Spülkasten, mit zylindrischem Innengewinde, aus nichtrostendem Stahl, Anschlussmaße Rp 1/2/18 mm, für Rohrleitung aus nichtrostendem Stahl, Werkstoff-Nr 1.4401, Legierungszuschlag mind. 2,2 Gewichts-% Molybdän, für Trinkwasser DIN 1988-200, als Pressverbindung mit DVGW-Zertifizierung, mit Verpresstkennzeichnung, Außendurchmesser 18 mm.
Menge: 5,000 St

**02.01.03.048 Anschlusswinkel zylindr. IG Stahl niro Rp 1/2/18mm TW Pressverbindung AD 18mm**
STLB-Bau 2026-04 042
Anschlusswinkel einschl. Abpressstopfen, verdrehsicher, in 45-Grad-Stufen arretierbar, mit zylindrischem Innengewinde, aus nichtrostendem Stahl, Anschlussmaße Rp 1/2/18 mm, für Rohrleitung aus nichtrostendem Stahl, Legierungszuschlag mind. 2,2 Gewichts-% Molybdän, für Trinkwasser DIN 1988-200, als Pressverbindung mit DVGW-Zertifizierung, mit Verpresstkennzeichnung, Außendurchmesser 18 mm.
Menge: 4,000 St

**02.01.03.049 Anschlusswinkel zylindr. IG Stahl niro Rp 1/2/22mm TW Pressverbindung AD 22mm**
STLB-Bau 2026-04 042
Anschlusswinkel einschl. Abpressstopfen, verdrehsicher, in 45-Grad-Stufen arretierbar, mit zylindrischem Innengewinde, aus nichtrostendem Stahl, Anschlussmaße Rp 1/2/22 mm, für Rohrleitung aus nichtrostendem Stahl, Werkstoff-Nr 1.4401, Legierungszuschlag mind. 2,2 Gewichts-% Molybdän, für Trinkwasser DIN 1988-200, als Pressverbindung mit DVGW-Zertifizierung, mit Verpresstkennzeichnung, Außendurchmesser 22 mm.
Menge: 1,000 St

**02.01.03.050 Anschlusswinkel zylindr. IG Stahl niro Rp 3/4/22mm TW Pressverbindung AD 22mm**
STLB-Bau 2026-04 042
Anschlusswinkel einschl. Abpressstopfen, verdrehsicher, in 45-Grad-Stufen arretierbar, mit zylindrischem Innengewinde, aus nichtrostendem Stahl, Anschlussmaße Rp 3/4/22 mm, für Rohrleitung aus nichtrostendem Stahl, Werkstoff-Nr 1.4401, Legierungszuschlag mind. 2,2 Gewichts-% Molybdän, für Trinkwasser DIN 1988-200, als Pressverbindung mit DVGW-Zertifizierung, mit Verpresstkennzeichnung, Außendurchmesser 22 mm.
Menge: 1,000 St

**02.01.03.051 Bogen Stahl niro TW Pressverbindung AD 18mm**
STLB-Bau 2026-04 042
Bogen, aus nichtrostendem Stahl, für Rohrleitung aus nichtrostendem Stahl, Werkstoff-Nr 1.4401, Legierungszuschlag mind. 2,2 Gewichts-% Molybdän, für Trinkwasser DIN 1988-200, als Pressverbindung mit DVGW-Zertifizierung, mit Verpresstkennzeichnung, Außendurchmesser 18 mm.
Menge: 25,000 St

**02.01.03.052 Bogen Stahl niro TW Pressverbindung AD 22mm**
STLB-Bau 2026-04 042
Bogen, aus nichtrostendem Stahl, für Rohrleitung aus nichtrostendem Stahl, Werkstoff-Nr 1.4401, Legierungszuschlag mind. 2,2 Gewichts-% Molybdän, für Trinkwasser DIN 1988-200, als Pressverbindung mit DVGW-Zertifizierung, mit Verpresstkennzeichnung, Außendurchmesser 22 mm.
Menge: 10,000 St

**02.01.03.053 Bogen Stahl niro TW Pressverbindung AD 28mm**
STLB-Bau 2026-04 042
Bogen, aus nichtrostendem Stahl, für Rohrleitung aus nichtrostendem Stahl, Werkstoff-Nr 1.4401, Legierungszuschlag mind. 2,2 Gewichts-% Molybdän, für Trinkwasser DIN 1988-200, als Pressverbindung mit DVGW-Zertifizierung, mit Verpresstkennzeichnung, Außendurchmesser 28 mm.
Menge: 50,000 St

**02.01.03.054 Gerade Verschraubung Stahl niro TW Pressverbindung AD 18mm**
STLB-Bau 2026-04 042
Gerade Verschraubung, aus nichtrostendem Stahl, flach dichtend, für Rohrleitung aus nichtrostendem Stahl, Werkstoff-Nr 1.4401, Legierungszuschlag mind. 2,2 Gewichts-% Molybdän, für Trinkwasser DIN 1988-200, als Pressverbindung mit DVGW-Zertifizierung, mit Verpresstkennzeichnung, Außendurchmesser 18 mm.
Menge: 1,000 St

**02.01.03.055 Gerade Verschraubung Stahl niro TW Pressverbindung AD 22mm**
STLB-Bau 2026-04 042
Gerade Verschraubung, aus nichtrostendem Stahl, flach dichtend, für Rohrleitung aus nichtrostendem Stahl, Werkstoff-Nr 1.4401, Legierungszuschlag mind. 2,2 Gewichts-% Molybdän, für Trinkwasser DIN 1988-200, als Pressverbindung mit DVGW-Zertifizierung, mit Verpresstkennzeichnung, Außendurchmesser 22 mm.
Menge: 1,000 St

**02.01.03.056 Gerade Verschraubung Stahl niro TW Pressverbindung AD 28mm**
STLB-Bau 2026-04 042
Gerade Verschraubung, aus nichtrostendem Stahl, flach dichtend, für Rohrleitung aus nichtrostendem Stahl, Werkstoff-Nr 1.4401, Legierungszuschlag mind. 2,2 Gewichts-% Molybdän, für Trinkwasser DIN 1988-200, als Pressverbindung mit DVGW-Zertifizierung, mit Verpresstkennzeichnung, Außendurchmesser 28 mm.
Menge: 1,000 St

**02.01.03.057 Muffe Einsteckende Stahl niro TW Pressverbindung AD 18mm**
STLB-Bau 2026-04 042
Muffe, mit Einsteckende, aus nichtrostendem Stahl, für Rohrleitung aus nichtrostendem Stahl, Werkstoff-Nr 1.4401, Legierungszuschlag mind. 2,2 Gewichts-% Molybdän, für Trinkwasser DIN 1988-200, als Pressverbindung mit DVGW-Zertifizierung, mit Verpresstkennzeichnung, Außendurchmesser 18 mm.
Menge: 10,000 St

**02.01.03.058 Muffe Einsteckende Stahl niro TW Pressverbindung AD 22mm**
STLB-Bau 2026-04 042
Muffe, mit Einsteckende, aus nichtrostendem Stahl, für Rohrleitung aus nichtrostendem Stahl, Werkstoff-Nr 1.4401, Legierungszuschlag mind. 2,2 Gewichts-% Molybdän, für Trinkwasser DIN 1988-200, als Pressverbindung mit DVGW-Zertifizierung, mit Verpresstkennzeichnung, Außendurchmesser 22 mm.
Menge: 10,000 St

**02.01.03.059 Muffe Einsteckende Stahl niro TW Pressverbindung AD 28mm**
STLB-Bau 2026-04 042
Muffe, mit Einsteckende, aus nichtrostendem Stahl, für Rohrleitung aus nichtrostendem Stahl, Werkstoff-Nr 1.4401, Legierungszuschlag mind. 2,2 Gewichts-% Molybdän, für Trinkwasser DIN 1988-200, als Pressverbindung mit DVGW-Zertifizierung, mit Verpresstkennzeichnung, Außendurchmesser 28 mm.
Menge: 30,000 St

**02.01.03.060 Reduzierstück Einsteckende Stahl niro TW Pressverbindung AD 22mm x 18mm**
STLB-Bau 2026-04 042
Reduzierstück, mit Einsteckende, aus nichtrostendem Stahl, für Rohrleitung aus nichtrostendem Stahl, Werkstoff-Nr 1.4401, Legierungszuschlag mind. 2,2 Gewichts-% Molybdän, für Trinkwasser DIN 1988-200, als Pressverbindung mit DVGW-Zertifizierung, mit Verpresstkennzeichnung, Außendurchmesser 22 mm, 2. Durchmesser 18 mm.
Menge: 1,000 St

**02.01.03.061 Reduzierstück Einsteckende Stahl niro TW Pressverbindung AD 28mm x 18mm**
STLB-Bau 2026-04 042
Reduzierstück, mit Einsteckende, aus nichtrostendem Stahl, für Rohrleitung aus nichtrostendem Stahl, Werkstoff-Nr 1.4401, Legierungszuschlag mind. 2,2 Gewichts-% Molybdän, für Trinkwasser DIN 1988-200, als Pressverbindung mit DVGW-Zertifizierung, mit Verpresstkennzeichnung, Außendurchmesser 28 mm, 2. Durchmesser 18 mm.
Menge: 1,000 St

**02.01.03.062 Reduzierstück Einsteckende Stahl niro TW Pressverbindung AD 28mm x 22mm**
STLB-Bau 2026-04 042
Reduzierstück, mit Einsteckende, aus nichtrostendem Stahl, für Rohrleitung aus nichtrostendem Stahl, Werkstoff-Nr 1.4401, Legierungszuschlag mind. 2,2 Gewichts-% Molybdän, für Trinkwasser DIN 1988-200, als Pressverbindung mit DVGW-Zertifizierung, mit Verpresstkennzeichnung, Außendurchmesser 28 mm, 2. Durchmesser 22 mm.
Menge: 1,000 St

**02.01.03.063 T-Stück Stahl niro TW Pressverbindung AD 18mm**
STLB-Bau 2026-04 042
T-Stück, aus nichtrostendem Stahl, für Rohrleitung aus nichtrostendem Stahl, Werkstoff-Nr 1.4401, Legierungszuschlag mind. 2,2 Gewichts-% Molybdän, für Trinkwasser DIN 1988-200, als Pressverbindung mit DVGW-Zertifizierung, mit Verpresstkennzeichnung, Außendurchmesser 18 mm.
Menge: 6,000 St

**02.01.03.064 T-Stück Stahl niro TW Pressverbindung AD 22mm**
STLB-Bau 2026-04 042
T-Stück, aus nichtrostendem Stahl, für Rohrleitung aus nichtrostendem Stahl, Werkstoff-Nr 1.4401, Legierungszuschlag mind. 2,2 Gewichts-% Molybdän, für Trinkwasser DIN 1988-200, als Pressverbindung mit DVGW-Zertifizierung, mit Verpresstkennzeichnung, Außendurchmesser 22 mm.
Menge: 1,000 St

**02.01.03.065 T-Stück Stahl niro TW Pressverbindung AD 28mm**
STLB-Bau 2026-04 042
T-Stück, aus nichtrostendem Stahl, für Rohrleitung aus nichtrostendem Stahl, Werkstoff-Nr 1.4401, Legierungszuschlag mind. 2,2 Gewichts-% Molybdän, für Trinkwasser DIN 1988-200, als Pressverbindung mit DVGW-Zertifizierung, mit Verpresstkennzeichnung, Außendurchmesser 28 mm.
Menge: 12,000 St

**02.01.03.066 Übergangsstück Einsteckende AG Stahl niro TW Pressverbindung AD 18mm R1/2**
STLB-Bau 2026-04 042
Übergangsstück, mit Einsteckende und Außengewinde, aus nichtrostendem Stahl, für Rohrleitung aus nichtrostendem Stahl, Werkstoff-Nr 1.4401, Legierungszuschlag mind. 2,2 Gewichts-% Molybdän, für Trinkwasser DIN 1988-200, als Pressverbindung mit DVGW-Zertifizierung, mit Verpresstkennzeichnung, Außendurchmesser 18 mm, Gewindeanschluss R 1/2.
Menge: 3,000 St

**02.01.03.067 Übergangsstück Einsteckende AG Stahl niro TW Pressverbindung AD 28mm R1**
STLB-Bau 2026-04 042
Übergangsstück, mit Einsteckende und Außengewinde, aus nichtrostendem Stahl, für Rohrleitung aus nichtrostendem Stahl, Werkstoff-Nr 1.4401, Legierungszuschlag mind. 2,2 Gewichts-% Molybdän, für Trinkwasser DIN 1988-200, als Pressverbindung mit DVGW-Zertifizierung, mit Verpresstkennzeichnung, Außendurchmesser 28 mm, Gewindeanschluss R 1.
Menge: 1,000 St

**02.01.03.068 Rohraufhängung Stahl verz L bis 0,5m DN15**
STLB-Bau 2026-04 042
Rohraufhängung, aus verzinktem Stahl, mit schalldämmenden Einlagen, Anforderungen entsprechend DIN 4109-1, Länge Aufhängung bis 0,5 m, Befestigung mit Gewindestäben, mit bauaufsichtlich zugelassenen Dübeln, einschl. Bohrarbeiten, Befestigungsuntergrund Beton, Rohr aus nichtrostendem Stahl, DN 15, für Trinkwasser DIN 1988-200, Arbeitshöhe des Montageortes bis 3,5 m über der Standfläche des hierfür erforderlichen Gerüstes.
Menge: 15,000 St

**02.01.03.069 Rohraufhängung Stahl verz L bis 0,5m DN20**
STLB-Bau 2026-04 042
Rohraufhängung, aus verzinktem Stahl, mit schalldämmenden Einlagen, Anforderungen entsprechend DIN 4109-1, Länge Aufhängung bis 0,5 m, Befestigung mit Gewindestäben, mit bauaufsichtlich zugelassenen Dübeln, einschl. Bohrarbeiten, Befestigungsuntergrund Beton, Rohr aus nichtrostendem Stahl, DN 20, für Trinkwasser DIN 1988-200, Arbeitshöhe des Montageortes bis 3,5 m über der Standfläche des hierfür erforderlichen Gerüstes.
Menge: 10,000 St

**02.01.03.070 Rohraufhängung Stahl verz L bis 0,5m DN25**
STLB-Bau 2026-04 042
Rohraufhängung, aus verzinktem Stahl, mit schalldämmenden Einlagen, Anforderungen entsprechend DIN 4109-1, Länge Aufhängung bis 0,5 m, Befestigung mit Gewindestäben, mit bauaufsichtlich zugelassenen Dübeln, einschl. Bohrarbeiten, Befestigungsuntergrund Beton, Rohr aus nichtrostendem Stahl, DN 25, für Trinkwasser DIN 1988-200, Arbeitshöhe des Montageortes bis 3,5 m über der Standfläche des hierfür erforderlichen Gerüstes.
Menge: 55,000 St

**02.01.03.071 Absperrventil Rotguss Schrägsitz Entleerungsventil Handrad Pressverschr. PN16 DN25 Dämmschalen**
STLB-Bau 2026-04 042
Absperrventil mit Schallschutzprüfzeichen DIN EN ISO 3822-1 Klasse I, für Trinkwasserleitung DIN 1988-200, Gehäuse, Oberteil und wasserberührende Teile der Innengarnitur aus Rotguss DIN EN 1982, Schrägsitzform mit Entleerungsventil, mit wartungsfreier Spindelabdichtung und EPDM-Sitzdichtung, Spindelabdichtung mit O-Ring aus EPDM, mit Handrad, beiderseits Pressverschraubung, Nenndruck 1,6 MPa (16 bar), DN 25, mit Dämmschalen.
Menge: 3,000 St

**02.01.03.072 Probenahmeventil Rotguss absperrbar DN8**
STLB-Bau 2026-04 042
Probenahmeventil, zur Bestimmung mikrobiologischer und chemischer Parameter nach TrinkwVO, für Trinkwasser DIN 1988-200, Gehäuse, Oberteil und wasserberührende Teile der Innengarnitur aus Rotguss, Ventilkörper 360 Grad drehbar mit abflammbarem und drehbarem Auslaufbogen aus nichtrostendem Stahl, absperrbar, Gewindeanschluss, DN 8.
Menge: 1,000 St

**02.01.03.073 Anschluss an Rohrltg TW Stahl verz DN25 Wärmedämmung entfernen Einbau Muffe Stahl niro DN25**
STLB-Bau 2026-04 042
Anschluss herstellen, Form- und Verbindungsstücke werden gesondert vergütet, an Rohrleitung, Medium Trinkwasser DIN 1988-200, aus verzinktem Stahl, DN 25, durch Schrauben, einschl. entfernen der Wärmedämmung an der Anschlussstelle und Einbau einer Muffe, mit Rohr aus nichtrostendem Stahl, DN 25.
Menge: 1,000 St

**02.01.03.074 Wasseranalyse Wasserqualität Probenahme**
STLB-Bau 2026-04 049
Wasseranalyse erstellen, zur Bestimmung der Wasserqualität nach Trinkwasserverordnung, durch akkreditiertes Prüflabor, einschl. Probenahme und -behälter,
mikrobiologische Parameter 'Gesamtkoloniezahl 22°C, Gesamtkoloniezahl 36°C, Coliforme Bakterien, Escherichia coli, Intestinale Enterokokken'
.
Menge: 2,000 St

**02.01.03.075 Wasseranalyse Wasserqualität Probenahme**
STLB-Bau 2026-04 049
Wasseranalyse erstellen, zur Bestimmung der Wasserqualität nach Trinkwasserverordnung, durch akkreditiertes Prüflabor, einschl. Probenahme und -behälter,
mikrobiologische Parameter 'Legionellen'
.
Menge: 2,000 St

##### Titel 02.01.04 KG 412.3 Einrichtungsgegenstände

*Hinweis: Vorbemerkung:*
Die sanitären Einrichtungsgegenstände wie WC`s und Waschtische sowie das Zubehör (z. B. Stütz-Klapp- und Haltegriffe und deren Oberflächen) etc. sind für den Bauherrn zu bemustern und werden vom Bauherrn festgelegt. Vor Bestellung ist mit dem Bauherrn Rücksprache zu halten.

*Hinweis: Vorbemerkung:*
Die nachfolgend aufgeführtren sanitären Einrichtungsgegenstände werden nach Fliesenraster montiert.
Die Mehrkosten sind in die entsprechenden Positionen mit einzukalkulieren.

*Hinweis: WC - Anlage:*
nachfolgende Positionen beziehen sich auf die WC - Anlage

**02.01.04.076 Tiefspül-WC Sanitärporzellan glasiert eckig hängend Ausladung 500-600mm WC-Sitz Deckel Absenkautomatik**
STLB-Bau 2026-04 045
Tiefspül-WC, aus Sanitärporzellan, glasiert, Farbton weiß, eckig, mit offenem Spülrand, wandhängend, Spülmenge 4,5 l, Ausladung über 500 bis 600 mm, Abgang waagerecht, mit WC-Sitz, Deckel mit Absenkautomatik, Befestigung an Installationselement, mit Schallschutz DIN 4109-1.
Menge: 4,000 St

**02.01.04.077 Abdeckpl. Einbauspülkasten Zweimengenspülung Kunststoff Betätigungsel. Kunststoff**
STLB-Bau 2026-04 045
Abdeckplatte für Einbauspülkasten, für Zweimengenspülung, aus Kunststoff, Farbton weiß, mit Betätigungselement, aus Kunststoff, verchromt, Auslösung manuell, pneumatisch, für Betätigung von vorn.
Menge: 4,000 St

**02.01.04.078 WC-Papierhalter Kunststoff 1Rolle**
STLB-Bau 2026-04 045
WC-Papierhalter, aus Kunststoff, für 100 und 120 mm breite Rollen, offene Form, diebstahlgeschützt, für eine Rolle, für Wandaufbau, Befestigungsschrauben verdeckt.
Menge: 4,000 St

**02.01.04.079 WC-Papierersatzrollenhalter Kunststoff 1Rolle**
STLB-Bau 2026-04 045
WC-Papierersatzrollenhalter, aus Kunststoff, offene Form, für eine Rolle, für Wandaufbau, Befestigungsschrauben verdeckt.
Menge: 4,000 St

**02.01.04.080 Fugenabdichtung elast.Dichtstoff Silikon B 5mm**
STLB-Bau 2026-04 045
Fugenabdichtung mit elastischem Dichtstoff DIN EN 15651-3, Basis Silikon, Fugenbreite 5 mm, Farbton weiß, zwischen Sanitärausstattungsgegenstand und Rückwandbelag.
Menge: 10,500 m

*Hinweis: Beh WC - Anlage:*
nachfolgende Positionen beziehen sich auf die Behinderten
WC - Anlage

**02.01.04.081 Tiefspül-WC Sanitärporzellan glasiert abgerundet hängend Ausladung 650-700mm WC-Sitz ohne Deckel Rückenstütze**
STLB-Bau 2026-04 045
Tiefspül-WC, als barrierefreie Ausführung DIN 18040, aus Sanitärporzellan, glasiert, Farbton weiß, abgerundet, spülrandfrei, wandhängend, Spülmenge 6 l, Ausladung über 650 bis 700 mm, Abgang waagerecht, mit WC-Sitz, ohne Deckel und mit Rückenstütze, Befestigung an Installationselement, mit Schallschutz DIN 4109-1.
Menge: 1,000 St

**02.01.04.082 Abdeckpl. Einbauspülkasten Einmengenspülung Kunststoff Betätigungsel. Kunststoff**
STLB-Bau 2026-04 045
Abdeckplatte für Einbauspülkasten, für Einmengenspülung, aus Kunststoff, Farbton weiß, mit Betätigungselement, aus Kunststoff, verchromt, Auslösung manuell, mechanisch, für Betätigung von vorn.
Menge: 1,000 St

**02.01.04.083 Stützklappgriff WC Stahl niro profiliert Ausladung 850mm Papierhalter Spülauslösung Auslösung durch Funksteuerung**
STLB-Bau 2026-04 045
Stützklappgriff für WC, aus nichtrostendem Stahl, poliert, Griffigkeit durch Profilierung, Ausladung 850 mm, belastbar bis 100 kg am Griffvorderteil, mit Fallbremse, mit Papierhalter und Spülauslösung, durch Funksteuerung, Befestigung mit Flansch, Schrauben sichtbar.
Menge: 2,000 St

**02.01.04.084 WC-Papierersatzrollenhalter Messing 1Rolle**
STLB-Bau 2026-04 045
WC-Papierersatzrollenhalter, aus Messing, gebürstet, offene Form, für eine Rolle, für Wandaufbau, Befestigungsschrauben verdeckt.
Menge: 1,000 St

**02.01.04.085 Fugenabdichtung elast.Dichtstoff Silikon B 5mm**
STLB-Bau 2026-04 045
Fugenabdichtung mit elastischem Dichtstoff DIN EN 15651-3, Basis Silikon, Fugenbreite 5 mm, Farbton weiß, zwischen Sanitärausstattungsgegenstand und Rückwandbelag.
Menge: 1,500 m

*Hinweis: WT - Anlage:*
nachfolgende Positionen beziehen sich auf die WT - Anlage

**02.01.04.086 Waschbecken Sanitärporzellan B 550-600mm Ausladung 450-500mm**
STLB-Bau 2026-04 045
Waschbecken, Beckenaußenform rechteckig, aus Sanitärporzellan, Farbton weiß, glasiert, mit Armaturenbank, mit Loch für Einlocharmatur, mit Überlauf, für Ablaufventil, Breite über 550 bis 600 mm, Ausladung über 450 bis 500 mm, Befestigung an Installationselement, mit Schallschutz DIN 4109-1.
Menge: 3,000 St

**02.01.04.087 Geruchverschluss Waschbecken 1 1/4xDN32 Messing Röhrengeruchverschluss**
STLB-Bau 2026-04 045
Geruchverschluss DIN 19541 für Waschbecken, 1 1/4 x DN 32, aus Messing, verchromt, als Röhrengeruchverschluss, für Wandanschluss, verstellbar, mit Rosette.
Menge: 3,000 St

**02.01.04.088 Ablaufventil Waschbecken DN32 Messing Schaftventil**
STLB-Bau 2026-04 045
Ablaufventil DIN EN 274-1, für Waschbecken DN 32, aus Messing, verchromt, als Schaftventil, mit flachem Sieb mit Überlauf, Gewindeanschluss aus Messing.
Menge: 3,000 St

**02.01.04.089 Selbstschlussbatterie Waschplatz Einhand-Standbatterie DN15 mech. Stahl niro Durchflusskl.Z Ausladung bis 90mm**
STLB-Bau 2026-04 045
Selbstschlussbatterie für Waschplatz, DIN EN 816, Einhand-Standbatterie, DN 15, mechanisch gesteuert, aus nichtrostendem Stahl, verchromt, Auslösung durch Berührung, für Einbau in Nassraum, Auslöseelement aus Metall, verchromt, Selbstschluss-Funktionsteil mit Kolbensteuerung, hydraulisch, Wasserlaufzeit einstellbar, Durchflussklasse Z (max. 0,15 l/s), mit festem Auslauf, schräg, Anschluss G 3/8, mit Strahlregler mit Luftansaugung DIN EN 246 (Luftsprudler), Ausladung der Armatur bis 90 mm, Strahlwinkel über 35 bis 40 Grad.
Menge: 3,000 St

**02.01.04.090 Eckventil Absperr-Anschlussventil DN15 Betätigungsgriff Gewindeanschl. G1/2 Messing Schubrosette**
STLB-Bau 2026-04 045
Eckventil, als Absperr- und Anschlussventil, DN 15, Geräuschverhalten DIN 4109-1 Gruppe I, mit Prüfbericht, mit Betätigungsgriff, vernickelt, mit Gewindeanschluss G 1/2, Abgang mit Quetschverschraubung G 3/8, aus Messing, verchromt, mit Schubrosette.
Menge: 3,000 St

**02.01.04.091 Bauelement, aus Rotguss, mit Stopfen**
Bauelement, aus Rotguss, mit Stopfen,
Hahnverlängerung mit konischem Außerngewinde nach DIN 2999 und zylindrischem Innengewinde, mit Innenvielkant,
langes Innengewinde zum Kürzen R1/2 x Rp1/2x50
Menge: 3,000 St

**02.01.04.092 Dichtmanschette für Rohrdurchführungen 10-30mm**
Flexible, alkalibeständige Dichtmanschette zum Abdichten von Rohrdurchführungen von 10-30 mm unterhalb von Fliesen und Platten bei der Herstellung wasserundurchlässiger Systeme. Optimaler Haftverbund zu allen flüssig zu verarbeitenden und bahnenförmigen Abdichtungsstoffen.
Mit flexibler Dehnzone, Dampfbremsend und wasserdicht, Alkali- und tensidbeständig, Reißfest und witterungsbeständig mit optimalem Haftverbund.
Menge: 3,000 St

**02.01.04.093 Dichtmanschette für Rohrdurchführungen 32-55mm**
Flexible, alkalibeständige Dichtmanschette zum Abdichten von Rohrdurchführungen von 32-55 mm unterhalb von Fliesen und Platten bei der Herstellung wasserundurchlässiger Systeme. Optimaler Haftverbund zu allen flüssig zu verarbeitenden und bahnenförmigen Abdichtungsstoffen.
Mit flexibler Dehnzone, Dampfbremsend und wasserdicht, Alkali- und tensidbeständig, Reißfest und witterungsbeständig mit optimalem Haftverbund.
Menge: 3,000 St

**02.01.04.094 Fugenabdichtung elast.Dichtstoff Silikon B 5mm**
STLB-Bau 2026-04 045
Fugenabdichtung mit elastischem Dichtstoff DIN EN 15651-3, Basis Silikon, Fugenbreite 5 mm, Farbton weiß, zwischen Sanitärausstattungsgegenstand und Rückwandbelag.
Menge: 4,500 m

*Hinweis: Beh. WT - Anlage:*
nachfolgende Positionen beziehen sich auf die Behinderten
WT - Anlage

**02.01.04.095 Waschbecken Sanitärporzellan unterfahrbar B 600-650mm Ausladung 500-550mm**
STLB-Bau 2026-04 045
Waschbecken, Beckenaußenform rechteckig, aus Sanitärporzellan, Farbton weiß, glasiert, mit Loch für Einlocharmatur, mit Überlauf, für Ablaufventil, unterfahrbar DIN 18040, Breite über 600 bis 650 mm, Ausladung über 500 bis 550 mm, Befestigung an Installationselement, mit Schallschutz DIN 4109-1.
Menge: 1,000 St

**02.01.04.096 Ablaufventil Waschbecken DN32 Messing Schaftventil**
STLB-Bau 2026-04 045
Ablaufventil DIN EN 274-1, für Waschbecken DN 32, aus Messing, verchromt, als Schaftventil, mit flachem Sieb mit Überlauf, Gewindeanschluss aus Messing.
Menge: 1,000 St

**02.01.04.097 Elektro-Durchflusswassererwärmer 6,5kW elektr. geregelt G3/8**
STLB-Bau 2026-04 045
Elektro-Durchflusswassererwärmer, geschlossen, hängende Anordnung, für Einbau in Nassraum, mit VDE-EMC-Zeichen, Geräuschverhalten DIN 4109-1 Gruppe I, mit Prüfbericht, für Unterbeckenmontage, mit systemgebundener Armatur, Bemessungsbetriebsspannung 400 V AC, Leistung 6,5 kW, elektronisch geregelt, stufenlose Leistungsregelung, Temperaturbereich stufenlos einstellbar, Farbton weiß, mit Blankdrahtheizsystem, Anschluss G 3/8, für festen Anschluss, für Montage an Wand, Anschluss Aufputz.
Menge: 1,000 St

**02.01.04.098 Eckventil Absperr-Anschlussventil DN15 Betätigungsgriff Gewindeanschl. G1/2 Messing Schubrosette**
STLB-Bau 2026-04 045
Eckventil, als Absperr- und Anschlussventil, DN 15, Geräuschverhalten DIN 4109-1 Gruppe I, mit Prüfbericht, mit Betätigungsgriff, vernickelt, mit Gewindeanschluss G 1/2, Abgang mit Quetschverschraubung G 3/8, aus Messing, verchromt, mit Schubrosette.
Menge: 1,000 St

**02.01.04.099 Bauelement, aus Rotguss, mit Stopfen**
Bauelement, aus Rotguss, mit Stopfen,
Hahnverlängerung mit konischem Außerngewinde nach DIN 2999 und zylindrischem Innengewinde, mit Innenvielkant,
langes Innengewinde zum Kürzen R1/2 x Rp1/2x50
Menge: 1,000 St

**02.01.04.100 Dichtmanschette für Rohrdurchführungen 10-30mm**
Flexible, alkalibeständige Dichtmanschette zum Abdichten von Rohrdurchführungen von 10-30 mm unterhalb von Fliesen und Platten bei der Herstellung wasserundurchlässiger Systeme. Optimaler Haftverbund zu allen flüssig zu verarbeitenden und bahnenförmigen Abdichtungsstoffen.
Mit flexibler Dehnzone, Dampfbremsend und wasserdicht, Alkali- und tensidbeständig, Reißfest und witterungsbeständig mit optimalem Haftverbund.
Menge: 1,000 St

**02.01.04.101 Dichtmanschette für Rohrdurchführungen 32-55mm**
Flexible, alkalibeständige Dichtmanschette zum Abdichten von Rohrdurchführungen von 32-55 mm unterhalb von Fliesen und Platten bei der Herstellung wasserundurchlässiger Systeme. Optimaler Haftverbund zu allen flüssig zu verarbeitenden und bahnenförmigen Abdichtungsstoffen.
Mit flexibler Dehnzone, Dampfbremsend und wasserdicht, Alkali- und tensidbeständig, Reißfest und witterungsbeständig mit optimalem Haftverbund.
Menge: 1,000 St

**02.01.04.102 Fugenabdichtung elast.Dichtstoff Silikon B 5mm**
STLB-Bau 2026-04 045
Fugenabdichtung mit elastischem Dichtstoff DIN EN 15651-3, Basis Silikon, Fugenbreite 5 mm, Farbton weiß, zwischen Sanitärausstattungsgegenstand und Rückwandbelag.
Menge: 1,500 m

*Hinweis: Ausgussbecken - Anlage:*
nachfolgende Positionen beziehen sich auf die
Ausgussbecken - Anlage

**02.01.04.103 Ausgussbecken Stahl emailliert hängend Rückwand Klapprost B 500-550mm Ausladung 300-350mm**
STLB-Bau 2026-04 045
Ausgussbecken, aus Stahl, emailliert, Farbton weiß, wandhängend, mit Rückwand, mit Klapprost aus Leichtmetall, Befestigung an Installationselement, Breite über 500 bis 550 mm, Ausladung über 300 bis 350 mm, mit Schallschutz DIN 4109-1.
Menge: 1,000 St

**02.01.04.104 Ab-Überlaufgarnitur Ausguss Kunststoff**
STLB-Bau 2026-04 045
Ab- und Überlaufgarnitur für Ausguss, aus Kunststoff, sichtbare Teile verchromt, ohne Geruchverschluss, mit Ventilstopfen und Kette.
Menge: 1,000 St

**02.01.04.105 Geruchverschluss Ausgussbecken 1 1/2xDN40 Kunststoff Röhrengeruchverschluss**
STLB-Bau 2026-04 045
Geruchverschluss DIN 19541 für Ausgussbecken, 1 1/2 x DN 40, aus Kunststoff, Farbton weiß, als Röhrengeruchverschluss, für Wandanschluss, verstellbar, mit Rosette.
Menge: 1,000 St

**02.01.04.106 Bauelement, aus Rotguss, mit Stopfen**
Bauelement, aus Rotguss, mit Stopfen,
Hahnverlängerung mit konischem Außerngewinde nach DIN 2999 und zylindrischem Innengewinde, mit Innenvielkant,
langes Innengewinde zum Kürzen R1/2 x Rp1/2x50
Menge: 1,000 St

**02.01.04.107 Dichtmanschette für Rohrdurchführungen 10-30mm**
Flexible, alkalibeständige Dichtmanschette zum Abdichten von Rohrdurchführungen von 10-30 mm unterhalb von Fliesen und Platten bei der Herstellung wasserundurchlässiger Systeme. Optimaler Haftverbund zu allen flüssig zu verarbeitenden und bahnenförmigen Abdichtungsstoffen.
Mit flexibler Dehnzone, Dampfbremsend und wasserdicht, Alkali- und tensidbeständig, Reißfest und witterungsbeständig mit optimalem Haftverbund.
Menge: 1,000 St

**02.01.04.108 Dichtmanschette für Rohrdurchführungen 32-55mm**
Flexible, alkalibeständige Dichtmanschette zum Abdichten von Rohrdurchführungen von 32-55 mm unterhalb von Fliesen und Platten bei der Herstellung wasserundurchlässiger Systeme. Optimaler Haftverbund zu allen flüssig zu verarbeitenden und bahnenförmigen Abdichtungsstoffen.
Mit flexibler Dehnzone, Dampfbremsend und wasserdicht, Alkali- und tensidbeständig, Reißfest und witterungsbeständig mit optimalem Haftverbund.
Menge: 1,000 St

**02.01.04.109 Wandauslaufventil DN15 Metall Durchflusskl.A Schlauchans.verschraub. Rückfl.verhind. 0,25l/s Ausladung 80-150mm**
STLB-Bau 2026-04 045
Wandauslaufventil DN 15, Armaturenkörper aus Metall, verchromt, Geräuschverhalten DIN 4109-1 Gruppe I, mit Prüfbericht, Durchflussklasse A (max. 0,25 l/s), mit festem Auslauf, mit Schlauchanschlussverschraubung, Rohrbelüfter und Rückflussverhinderer, mit Luftansaugung DIN EN 246 (Luftsprudler), Durchflussmenge 0,25 l/s, Ausladung über 80 bis 150 mm, Oberteil mit Spindel und Schlüsselbetätigung, Auslöseelement aus Metall, verchromt, Anschlussgewinde G 1/2.
Menge: 1,000 St

*Hinweis: Teeküchen- Anlage:*
nachfolgende Positionen beziehen sich auf die Teeküchen-Anlage

**02.01.04.110 Eckventil kombiniertes Geräteanschlussventil DN15 Betätigungsgriff Gewindeanschl. selbstdichtend G1/2 Messing Rückflussverhinderer Rohrbelüfter Rosette**
STLB-Bau 2026-04 045
Eckventil, als kombiniertes Geräteanschlussventil, DN 15, Geräuschverhalten DIN 4109-1 Gruppe I, mit Prüfbericht, mit Betätigungsgriff, verchromt, mit selbstdichtendem Gewindeanschluss G 1/2, Abgang mit Gewindeanschluss G 1/2, aus Messing, verchromt, mit Rückflussverhinderer, mit Rohrbelüfter, mit Rosette.
Menge: 1,000 St

**02.01.04.111 Eckventil Absperr-Anschlussventil DN15 Betätigungsgriff Gewindeanschl. G1/2 Messing Schubrosette**
STLB-Bau 2026-04 045
Eckventil, als Absperr- und Anschlussventil, DN 15, Geräuschverhalten DIN 4109-1 Gruppe I, mit Prüfbericht, mit Betätigungsgriff, vernickelt, mit Gewindeanschluss G 1/2, Abgang mit Quetschverschraubung G 3/8, aus Messing, verchromt, mit Schubrosette.
Menge: 1,000 St

**02.01.04.112 Bauelement, aus Rotguss, mit Stopfen**
Bauelement, aus Rotguss, mit Stopfen,
Hahnverlängerung mit konischem Außerngewinde nach DIN 2999 und zylindrischem Innengewinde, mit Innenvielkant,
langes Innengewinde zum Kürzen R1/2 x Rp1/2x50
Menge: 2,000 St

**02.01.04.113 Dichtmanschette für Rohrdurchführungen 10-30mm**
Flexible, alkalibeständige Dichtmanschette zum Abdichten von Rohrdurchführungen von 10-30 mm unterhalb von Fliesen und Platten bei der Herstellung wasserundurchlässiger Systeme. Optimaler Haftverbund zu allen flüssig zu verarbeitenden und bahnenförmigen Abdichtungsstoffen.
Mit flexibler Dehnzone, Dampfbremsend und wasserdicht, Alkali- und tensidbeständig, Reißfest und witterungsbeständig mit optimalem Haftverbund.
Menge: 2,000 St

**02.01.04.114 Dichtmanschette für Rohrdurchführungen 32-55mm**
Flexible, alkalibeständige Dichtmanschette zum Abdichten von Rohrdurchführungen von 32-55 mm unterhalb von Fliesen und Platten bei der Herstellung wasserundurchlässiger Systeme. Optimaler Haftverbund zu allen flüssig zu verarbeitenden und bahnenförmigen Abdichtungsstoffen.
Mit flexibler Dehnzone, Dampfbremsend und wasserdicht, Alkali- und tensidbeständig, Reißfest und witterungsbeständig mit optimalem Haftverbund.
Menge: 1,000 St

*Hinweis: Dusch - Anlage:*
nachfolgende Positionen beziehen sich auf die Dusch - Anlage

**02.01.04.115 Wandeinbaukörper DN15 Messing Thermostat-Duschbatterie Durchflusskl.A Einbau-T 100-150mm**
STLB-Bau 2026-04 045
Wandeinbaukörper, DN 15, Armaturenkörper aus Messing, für Thermostat-Duschbatterie, Durchflussklasse A (max. 0,25 l/s), mit Wandeinbaukasten, mit Klebeflansch DIN 18534-1, Einbautiefe über 100 bis 150 mm, mit Spülstück.
Menge: 1,000 St

**02.01.04.116 Fertigmontagesatz Wandeinbaukörper DN15 Metall Thermostat-Duschbatterie Metall**
STLB-Bau 2026-04 045
Fertigmontagesatz zum Wandeinbaukörper, DN 15, Armaturenkörper aus Metall, verchromt, für Thermostat-Duschbatterie, mit thermischer Desinfektions-Funktion, Energieversorgung über Netzanschluss, Auslöseelement aus Metall, verchromt, mit Temperaturwähler und Temperatursperre.
Menge: 1,000 St

**02.01.04.117 Duschkopf festmontiert DN15 Metall Kopfdusche Regenduschkopf Metall**
STLB-Bau 2026-04 045
Festmontierter Duschkopf, DN 15, für Aufputzmontage, aus Metall, verchromt, mit Durchflussmengenregler, 0,15 l/s, als Kopfdusche, aerosolarm, Regenduschkopf, Duschkopf mit verstellbarem Strahlneigungswinkel, mit Duscharm, gegossen, aus Metall, verchromt, diebstahlgeschützt, mit Strahlscheibenreiniger, mit Normalstrahl.
Menge: 1,000 St

**02.01.04.118 Rinnenablauf Dusche Geruchverschluss Reinigungsöffnung PE-HD L bis 300mm Abgang seitl. Anschlussfolie DN50 Abdeckpl. Einlaufschlitz Stahl niro B 125-150mm**
STLB-Bau 2026-04 044
Rinnenablauf für Dusche, höhenverstellbar, aus Kunststoff, mit Geruchverschluss und Reinigungsöffnung, Gehäuse aus PE-HD, Baulänge bis 300 mm, Abgang seitlich, mit Anschlussfolie, Anschluss DN 50, mit Abdeckplatte mit umlaufendem Einlaufschlitz, aus nichtrostendem Stahl, Rost-/Plattenbreite über 125 bis 150 mm.
Menge: 1,000 St

**02.01.04.119 Entwässerungsrinne Stahl niro L 900mm Stegrost Stahl niro K3**
STLB-Bau 2026-04 044
Entwässerungsrinne für Bodeneinbau, mit Eigengefälle, aus nichtrostendem Stahl, Werkstoff-Nr 1.4301, aus vorgefertigten Rinnenteilen mit Flanschen bzw. Anschlussstutzen einschl. Dichtungsmittel, Spannelementen und/oder Schrauben aus nichtrostendem Stahl, mit Ablaufstutzen, Siebrost als Schmutzfänger, mit 2 Endstücken, Länge 900 mm, Abdeckung mit Stegrost aus nichtrostendem Stahl, Werkstoff-Nr 1.4301, Klasse K 3 DIN EN 1253-4.
Menge: 1,000 St

##### Titel 02.01.05 KG 412.4 Dezentrale Warmwassererwärmer

**02.01.05.120 Elektro-Durchflusswassererwärmer 27kW elektr. geregelt G1/2**
STLB-Bau 2026-04 045
Elektro-Durchflusswassererwärmer, geschlossen, hängende Anordnung, für Einbau in Nassraum, mit VDE-EMC-Zeichen, Geräuschverhalten DIN 4109-1 Gruppe I, mit Prüfbericht, Bemessungsbetriebsspannung 400 V AC, Leistung 27 kW, elektronisch geregelt, stufenlose Leistungsregelung, Temperaturbereich stufenlos einstellbar, mit Blankdrahtheizsystem, Anschluss G 1/2, für festen Anschluss, für Montage an Wand, Anschluss Aufputz.
Menge: 1,000 St

##### Titel 02.01.06 KG 419.1 Installationselemente

*Hinweis: Vorbemerkung Installationselemente*
Bei den nachfolgend aufgeführten Positionen handelt es sich um die Installationselemente für die Einrichtungsgegenstände

**02.01.06.121 Installationsel. maxB 500 mm Vorwandmontage Metallprofilrahmen WC-El. Einbauspülkasten höhenverstellbar**
STLB-Bau 2026-04 045
Installationselement, Einbau in Trockenbauwand mit vorh. Unterkonstruktion aus Metall, Bekleidung wird gesondert vergütet,
max. Breite Installationselement '500' mm,
für Vorwandmontage, aus Metallprofilrahmen-Konstruktion, pulverbeschichtet, WC-Element, Ausladung über 500 bis 550 mm, mit Einbauspülkasten DIN EN 14055, sichtbare Auslösung des Spülvorgangs von vorne, Auslösung der Spülung manuell, Auslöseart mechanisch, mit Schallschutz DIN 4109-1, statisch belastbar durch Sanitärobjekte, statisch selbsttragend, höhenverstellbar, mit Füßen, statisch selbsttragend, Fußstützen höhenverstellbar bis 20 cm, mit Befestigung und Anschlüssen für Zu- und Abläufe
Anzahl Zuläufe '1'

mit Ablaufbogen, Ablaufbogen aus PE-HD-Rohr.
Menge: 4,000 St

**02.01.06.122 Installationsel. maxB 880 mm Vorwandmontage Metallprofilrahmen WC-El. Einbauspülkasten höhenverstellbar barrierefr. Befestig.mög. Stütze Griffe**
STLB-Bau 2026-04 045
Installationselement, Einbau in Trockenbauwand mit vorh. Unterkonstruktion aus Metall, Bekleidung wird gesondert vergütet,
max. Breite Installationselement '880' mm,
für Vorwandmontage, aus Metallprofilrahmen-Konstruktion, pulverbeschichtet, WC-Element, Ausladung über 650 bis 700 mm, mit Einbauspülkasten DIN EN 14055, sichtbare Auslösung des Spülvorgangs von vorne, Auslösung der Spülung elektronisch über Funktaster (Netz), Auslöseart elektronisch, mit Schallschutz DIN 4109-1, statisch belastbar durch Sanitärobjekte, statisch selbsttragend, höhenverstellbar, mit Füßen, statisch selbsttragend, Fußstützen höhenverstellbar bis 20 cm, als barrierefreie Ausführung DIN 18040, mit Befestigungsmöglichkeiten für Rückenstütze und Stützklappgriffe, Ausführung für 2 Griffe, mit Befestigung und Anschlüssen für Zu- und Abläufe
Anzahl Zuläufe '1'

mit Leerrohr für Elektroanschluss, mit Ablaufbogen, Ablaufbogen aus PE-HD-Rohr.
Menge: 1,000 St

**02.01.06.123 Rohbauset für WC-Steuerung mit elektrischer Spülauslösung**
Rohbauset für WC-Steuerung mit elektrischer Spülauslösung

Verwendungszwecke:
- zur UP-Montage

Eigenschaften:
- Transformation der Netzspannung auf Kleinspannung
  ca. 12,0 V DC

Lieferumfang:
- Deckel für UP-Dose
- UP-Dose für Bohrloch  ca. D 76 mm
- Rohreinführung
- Netzteil
- Anschlusskabel Länge:  ca. 1,8 m
- Leerrohr Länge:  ca. 1,5 m
- Befestigungsmaterial
Menge: 1,000 St

**02.01.06.124 Installationsel. maxB 500 mm Vorwandmontage Metallprofilrahmen Waschbecken-El. höhenverstellbar**
STLB-Bau 2026-04 045
Installationselement, Einbau in Trockenbauwand mit vorh. Unterkonstruktion aus Metall, Bekleidung wird gesondert vergütet,
max. Breite Installationselement '500' mm,
für Vorwandmontage, aus Metallprofilrahmen-Konstruktion, pulverbeschichtet, Waschbecken-Element, Ausladung über 550 bis 600 mm, mit Schallschutz DIN 4109-1, statisch belastbar durch Sanitärobjekte, statisch selbsttragend, höhenverstellbar, mit Füßen, statisch selbsttragend, Fußstützen höhenverstellbar bis 20 cm, mit Befestigung und Anschlüssen für Zu- und Abläufe
Anzahl Zuläufe '1'

mit Ablaufbogen, Ablaufbogen aus PE-HD-Rohr.
Menge: 5,000 St

**02.01.06.125 Installationsel. maxB 1230 mm Vorwandmontage Metallprofilrahmen Waschbecken-El. UP-Geruchverschluss höhenverstellbar barrierefr. Befestig.mög. Stü.klappgrif.**
STLB-Bau 2026-04 045
Installationselement, Einbau in Trockenbauwand mit vorh. Unterkonstruktion aus Metall, Bekleidung wird gesondert vergütet,
max. Breite Installationselement '1230' mm,
für Vorwandmontage, aus Metallprofilrahmen-Konstruktion, pulverbeschichtet, Waschbecken-Element, Ausladung über 550 bis 600 mm, mit UP-Geruchverschluss, mit Schallschutz DIN 4109-1, statisch belastbar durch Sanitärobjekte, statisch selbsttragend, höhenverstellbar, mit Füßen, statisch selbsttragend, Fußstützen höhenverstellbar bis 20 cm, als barrierefreie Ausführung DIN 18040, mit Befestigungsmöglichkeiten für Stützklappgriffe, Ausführung für 2 Griffe, mit Befestigung und Anschlüssen für Zu- und Abläufe
Anzahl Zuläufe '1'

mit Ablaufbogen, mit Wandeinbaugeruchverschluss, Ablaufbogen aus PE-HD-Rohr.
Menge: 1,000 St

**02.01.06.126 Installationsel. maxB 500 mm Vorwandmontage Ausgussbecken-El. höhenverstellbar**
STLB-Bau 2026-04 045
Installationselement, Einbau in Trockenbauwand mit vorh. Unterkonstruktion aus Metall, Bekleidung wird gesondert vergütet,
max. Breite Installationselement '500' mm,
für Vorwandmontage, Ausgussbecken-Element, mit Schallschutz DIN 4109-1, statisch belastbar durch Sanitärobjekte, statisch selbsttragend, höhenverstellbar, mit Füßen, statisch selbsttragend, Fußstützen höhenverstellbar bis 20 cm, mit Befestigung und Anschlüssen für Zu- und Abläufe
Anzahl Zuläufe '1'

mit Ablaufbogen, Ablaufbogen aus PE-HD-Rohr.
Menge: 1,000 St

**02.01.06.127 Installationsel. maxB 500 mm Vorwandmontage Sanitärarmaturen-Traversenel.**
STLB-Bau 2026-04 045
Installationselement, Einbau in Trockenbauwand mit vorh. Unterkonstruktion aus Metall, Bekleidung wird gesondert vergütet,
max. Breite Installationselement '500' mm,
für Vorwandmontage, Traversenelement für Sanitärarmaturen, mit Schallschutz DIN 4109-1, statisch belastbar durch Sanitärobjekte, Auslass DN 15, mit Anschlüssen für Zuläufe,
Anzahl Zuläufe '1'

mit Ablaufbogen, Ablaufbogen aus PE-HD-Rohr.
Menge: 1,000 St

**02.01.06.128 Installationsel. maxB 500 mm Vorwandmontage Metallprofilrahmen Dusch-El. höhenverstellbar**
STLB-Bau 2026-04 045
Installationselement, Einbau in Trockenbauwand mit vorh. Unterkonstruktion aus Metall, Bekleidung wird gesondert vergütet,
max. Breite Installationselement '500' mm,
für Vorwandmontage, aus Metallprofilrahmen-Konstruktion, pulverbeschichtet, Dusch-Element, mit Schallschutz DIN 4109-1, statisch belastbar durch Sanitärobjekte, als Wandarmatur, Unterputz, für Einbaubefestigung, höhenverstellbar, mit Füßen, statisch selbsttragend, Fußstützen höhenverstellbar bis 20 cm, mit Anschlüssen für Zuläufe,
Anzahl Zuläufe '2'
.
Menge: 1,000 St

##### Titel 02.01.07 KG 419.2 Dämmung und Brandschutz Schmutzwasserleitung

*Hinweis: Montagehöhe bis 3,50 m*
Nachfolgende Dämmung von Trinkwasserleitungen und
Formstücke beziehen sich auf eine Montagehöhe bis 3,50 m.

**02.01.07.129 Wärmedämmung Rohr DN80 Gebäude flexibler Elastomerschaum D 19mm**
STLB-Bau 2026-04 047
Wärmedämmung ohne Ummantelung DIN 4140 an haus- und betriebstechnischen Anlagen, an Rohrleitung, DN 80, Rohrverbindung als Rohrkupplung, Mindestabstände DIN 4140 sind nicht eingehalten, im Gebäude, keine ausreichende Konvektion bzw. unzureichender Abstand zu Objekten, Dämmung aus flexiblem Elastomerschaum DIN EN 14304, einlagig, Dämmschichtdicke mind. 19 mm, Baustoffklasse DIN 4102-1 B1 (schwerentflammbar), Wärmeleitfähigkeit 0,033 W/(mK) bei 40 Grad C Mitteltemperatur DIN EN 12667, Arbeitshöhe des Montageortes bis 3,5 m über der Standfläche des hierfür erforderlichen Gerüstes.
Menge: 10,000 m

**02.01.07.130 Wärmedämmung Rohr DN100 Gebäude flexibler Elastomerschaum D 19mm**
STLB-Bau 2026-04 047
Wärmedämmung ohne Ummantelung DIN 4140 an haus- und betriebstechnischen Anlagen, an Rohrleitung, DN 100, Rohrverbindung als Rohrkupplung, Mindestabstände DIN 4140 sind nicht eingehalten, im Gebäude, keine ausreichende Konvektion bzw. unzureichender Abstand zu Objekten, Dämmung aus flexiblem Elastomerschaum DIN EN 14304, einlagig, Dämmschichtdicke mind. 19 mm, Baustoffklasse DIN 4102-1 B1 (schwerentflammbar), Wärmeleitfähigkeit 0,033 W/(mK) bei 40 Grad C Mitteltemperatur DIN EN 12667, Arbeitshöhe des Montageortes bis 3,5 m über der Standfläche des hierfür erforderlichen Gerüstes.
Menge: 10,000 m

*Hinweis: Vorbemerkung R-90 Rohrdurchführungen*
Nachfolgende Brandschottungen beziehen sich auf Wandtypen: Massivwände / leichte Trennwände.
Die Aussparungen in den leichten Trennwänden verstehen sich einschl. Restspaltverschluss, in F30.

**02.01.07.131 Brandschutzabschottung Rohr Guss R90 DN100 Gebäude Wand bis 300mm**
Brandschutzabschottung in Wand von Rohrleitung aus Guss, mit allgemeinem bauaufsichtlichen Prüfzeugnis/allgemeiner bauaufsichtlicher Zulassung, Feuerwiderstandsklasse R 90 DIN EN 13501-2, Rohrleitung nicht gedämmt, DN 100, Verlegung im Gebäude, Arbeitshöhe des Montageortes bis 3,5 m über der Standfläche des hierfür erforderlichen Gerüstes, Bauteilstärke bis 300 mm, runder oder eckiger Durchbruch.
Menge: 3,000 St

**02.01.07.132 Brandschutzabschottung Rohr Guss R90 DN100 Gebäude Decke bis 300mm**
Brandschutzabschottung in Decke von Rohrleitung aus Guss, mit allgemeinem bauaufsichtlichen Prüfzeugnis/allgemeiner bauaufsichtlicher Zulassung, Feuerwiderstandsklasse R 90 DIN EN 13501-2, Rohrleitung nicht gedämmt, DN 100, Verlegung im Gebäude, Arbeitshöhe des Montageortes bis 3,5 m über der Standfläche des hierfür erforderlichen Gerüstes, Bauteilstärke bis 300 mm, eckiger oder runder Durchbruch.
Menge: 1,000 St

##### Titel 02.01.08 KG 419.3 Dämmung und Brandschutz Trinkwasserleitung

*Hinweis: Vorbemerkung Dämmung Trinkwasserleitungen Kalt:*
Vorbemerkung Dämmung Trinkwasserleitungen Kalt:

Die nachfolgend aufgeführten Materialien beziehen sich auf die Dämmung der Trinkwasserleitungen Kalt.

Die Rohrleitungen werden in abgehängten Decken und als Sichtmontage verlegt.

Die Dämmung ist vor und nach Montage vor Beschädigungen zu schützen, Beschriftungen aller Art sind zu unterlassen.

Beschädigte, beklebte, beschriftete, deformierte oder zerkratzte Dämmungen oder mit anderweitigen Beeinträchtigungen ihrer sichtbaren Oberflächen müssen augetauscht werden.

Zudem ist bei den Dämmarbeiten darauf zu achten, dass die Längsnähte oberhalb der Leitung positioniert werden und somit außerhalb des Sichtbereiches liegen. Unnötige Stöße sowie ein durchhängen der Dämmungen sind zu vermeiden.

*Hinweis: Montagehöhe bis 3,50 m*
Nachfolgende Dämmung von Trinkwasserleitungen und
Formstücke beziehen sich auf eine Montagehöhe bis 3,50 m.

**02.01.08.133 Wärmedämmung Rohr DN15 Gebäude flexibler Elastomerschaum D 19mm**
STLB-Bau 2026-04 047
Wärmedämmung ohne Ummantelung DIN 4140 an haus- und betriebstechnischen Anlagen, an Rohrleitung, DN 15, Rohrverbindung als Pressverbindung, Mindestabstände DIN 4140 sind nicht eingehalten, im Gebäude, keine ausreichende Konvektion bzw. unzureichender Abstand zu Objekten, Dämmung aus flexiblem Elastomerschaum DIN EN 14304, einlagig, Dämmschichtdicke mind. 19 mm, Baustoffklasse DIN 4102-1 B1 (schwerentflammbar), Wärmeleitfähigkeit 0,036 W/(mK) bei 40 Grad C Mitteltemperatur DIN EN 12667, Arbeitshöhe des Montageortes bis 3,5 m über der Standfläche des hierfür erforderlichen Gerüstes.
Menge: 13,000 m

**02.01.08.134 Wärmedämmung Rohr DN20 Gebäude flexibler Elastomerschaum D 19mm**
STLB-Bau 2026-04 047
Wärmedämmung ohne Ummantelung DIN 4140 an haus- und betriebstechnischen Anlagen, an Rohrleitung, DN 20, Rohrverbindung als Pressverbindung, Mindestabstände DIN 4140 sind nicht eingehalten, im Gebäude, keine ausreichende Konvektion bzw. unzureichender Abstand zu Objekten, Dämmung aus flexiblem Elastomerschaum DIN EN 14304, einlagig, Dämmschichtdicke mind. 19 mm, Baustoffklasse DIN 4102-1 B1 (schwerentflammbar), Wärmeleitfähigkeit 0,036 W/(mK) bei 40 Grad C Mitteltemperatur DIN EN 12667, Arbeitshöhe des Montageortes bis 3,5 m über der Standfläche des hierfür erforderlichen Gerüstes.
Menge: 10,000 m

**02.01.08.135 Wärmedämmung Rohr DN25 Gebäude flexibler Elastomerschaum D 19mm**
STLB-Bau 2026-04 047
Wärmedämmung ohne Ummantelung DIN 4140 an haus- und betriebstechnischen Anlagen, an Rohrleitung, DN 25, Rohrverbindung als Pressverbindung, Mindestabstände DIN 4140 sind nicht eingehalten, im Gebäude, keine ausreichende Konvektion bzw. unzureichender Abstand zu Objekten, Dämmung aus flexiblem Elastomerschaum DIN EN 14304, einlagig, Dämmschichtdicke mind. 19 mm, Baustoffklasse DIN 4102-1 B1 (schwerentflammbar), Wärmeleitfähigkeit 0,036 W/(mK) bei 40 Grad C Mitteltemperatur DIN EN 12667, Arbeitshöhe des Montageortes bis 3,5 m über der Standfläche des hierfür erforderlichen Gerüstes.
Menge: 55,000 m

**02.01.08.136 Wärmedämmung Formstücken DN15 Gebäude flexibler Elastomerschaum D 19mm**
Wärmedämmung ohne Ummantelung DIN 4140 an haus- und betriebstechnische Anlagen, an Formstücken (Bogen, T-Stück, Übergangsstück, Winkel, Anschlusswinkel, Reduzierstück),
DN 15, Rohrverbindung als Pressverbindung, Mindestabstände DIN 4140 sind nicht eingehalten, im Gebäude, keine ausreichende Konvektion bzw. unzureichender Abstand zu Objekten, Dämmung aus flexiblem Elastomerschaum DIN EN 14304, einlagig, Dämmschichtdicke 19 mm, Baustoffklasse DIN 4102-1 B1 (schwerentflammbar), Wärmeleitfähigkeit 0,036 W/(mK) bei 40 Grad C Mitteltemperatur DIN EN 12667, Arbeitshöhe des Montageortes bis 3,5 m über der Standfläche des hierfür erforderlichen Gerüstes.
Menge: 43,000 St

**02.01.08.137 Wärmedämmung Formstücken DN20 Gebäude flexibler Elastomerschaum D 19mm**
Wärmedämmung ohne Ummantelung DIN 4140 an haus- und betriebstechnische Anlagen, an Formstücken (Bogen, T-Stück, Übergangsstück, Winkel, Anschlusswinkel, Reduzierstück),
DN 20, Rohrverbindung als Pressverbindung, Mindestabstände DIN 4140 sind nicht eingehalten, im Gebäude, keine ausreichende Konvektion bzw. unzureichender Abstand zu Objekten, Dämmung aus flexiblem Elastomerschaum DIN EN 14304, einlagig, Dämmschichtdicke 19 mm, Baustoffklasse DIN 4102-1 B1 (schwerentflammbar), Wärmeleitfähigkeit 0,036 W/(mK) bei 40 Grad C Mitteltemperatur DIN EN 12667, Arbeitshöhe des Montageortes bis 3,5 m über der Standfläche des hierfür erforderlichen Gerüstes.
Menge: 13,000 St

**02.01.08.138 Wärmedämmung Formstücken DN25 Gebäude flexibler Elastomerschaum D 19mm**
Wärmedämmung ohne Ummantelung DIN 4140 an haus- und betriebstechnische Anlagen, an Formstücken (Bogen, T-Stück, Übergangsstück, Winkel, Anschlusswinkel, Reduzierstück),
DN 25, Rohrverbindung als Pressverbindung, Mindestabstände DIN 4140 sind nicht eingehalten, im Gebäude, keine ausreichende Konvektion bzw. unzureichender Abstand zu Objekten, Dämmung aus flexiblem Elastomerschaum DIN EN 14304, einlagig, Dämmschichtdicke 19 mm, Baustoffklasse DIN 4102-1 B1 (schwerentflammbar), Wärmeleitfähigkeit 0,036 W/(mK) bei 40 Grad C Mitteltemperatur DIN EN 12667, Arbeitshöhe des Montageortes bis 3,5 m über der Standfläche des hierfür erforderlichen Gerüstes.
Menge: 65,000 St

*Hinweis: Vorbemerkung Dämmung Trinkwasserleitungen Warm und Zirkulation:*
Vorbemerkung Dämmung Trinkwasserleitungen Warm und Zirkulation:

Die nachfolgend aufgeführten Materialien beziehen sich auf die Dämmung der Trinkwasserleitungen Warm und Zirkulation.

Die Rohrleitungen werden in abgehängten Decken und als Sichtmontage verlegt.

Die Dämmung ist vor und nach Montage vor Beschädigungen zu schützen, Beschriftungen aller Art sind zu unterlassen.

Beschädigte, beklebte, beschriftete, deformierte oder zerkratzte Dämmungen oder mit anderweitigen Beeinträchtigungen ihrer sichtbaren Oberflächen müssen augetauscht werden.

Zudem ist bei den Dämmarbeiten darauf zu achten, dass die Längsnähte oberhalb der Leitung positioniert werden und somit außerhalb des Sichtbereiches liegen. Unnötige Stöße sowie ein durchhängen der Dämmungen sind zu vermeiden.

**02.01.08.139 Wärmedämmung Rohr DN15 Gebäude Mineralwolle AS-Qualität Rohrschale D 20mm**
STLB-Bau 2026-04 047
Wärmedämmung ohne Ummantelung DIN 4140 an haus- und betriebstechnischen Anlagen, an Rohrleitung, DN 15, Rohrverbindung als Pressverbindung, Mindestabstände DIN 4140 sind nicht eingehalten, im Gebäude, keine ausreichende Konvektion bzw. unzureichender Abstand zu Objekten, Dämmung aus Mineralwolle DIN EN 14303, AS-Qualität, als Rohrschale, Dämmschichtdicke 20 mm, Baustoffklasse DIN 4102-1 A (nichtbrennbar), Wärmeleitfähigkeit 0,035 W/(mK) bei 40 Grad C Mitteltemperatur DIN EN 12667, kaschiert mit Alufolie, Arbeitshöhe des Montageortes bis 3,5 m über der Standfläche des hierfür erforderlichen Gerüstes.
Menge: 2,000 m

**02.01.08.140 Formstück Mineralwolle Wärmedämmung Rohr DN15 Gebäude 0,035W/(mK) einlagig D 20mm**
Wärmedämmung ohne Ummantelung DIN 4140 an haus- und betriebstechnischen Anlagen, an Formstücken (Bogen, T-Stück, Übergangswinkel, Überbogen, Übergangsmuffe, Kappe, Reduzierung, Übergangsstück, Deckenwinkel), DN 15, Rohrverbindung als Pressverbindung, Mindestabstände DIN 4140 sind nicht eingehalten, im Gebäude, keine ausreichende Konvektion bzw. unzureichender Abstand zu Objekten, Dämmung aus Mineralwolle DIN EN 14303, AS-Qualität, als Rohrschale, Dämmschichtdicke 20 mm, Baustoffklasse DIN 4102-1 A (nichtbrennbar), Wärmeleitfähigkeit 0,035 W/(mK) bei 40 Grad C Mitteltemperatur DIN EN 12667, kaschiert mit Alufolie, Arbeitshöhe des Montageortes bis 3,5 m über der Standfläche des hierfür erforderlichen Gerüstes.
Menge: 6,000 St

*Hinweis: Vorbemerkung R-90 Rohrdurchführungen*
Nachfolgende Brandschottungen beziehen sich auf Wandtypen: Massivwände / leichte Trennwände.
Die Aussparungen in den leichten Trennwänden verstehen sich einschl. Restspaltverschluss, in F30.

**02.01.08.141 Brandschutzabschottung Rohr Stahl niro R90 AD 28mm Wand D 360mm Durchm. 50-100mm**
STLB-Bau 2026-04 047
Brandschutzabschottung von Rohrleitung aus nichtrostendem Stahl, mit allgemeinem bauaufsichtlichen Prüfzeugnis/allgemeiner bauaufsichtlicher Zulassung, Feuerwiderstandsklasse R 90 DIN 4102-11,
Rohrleitung nicht gedämmt, Rohraußendurchmesser 28 mm, Verlegung im Gebäude, mit Kennzeichnungsschild, Arbeitshöhe des Montageortes bis 3,5 m über der Standfläche des hierfür erforderlichen Gerüstes, Wand aus Beton, Dicke 360 mm, runder Durchbruch ohne Hüllrohr, Durchmesser über 50 bis 100 mm.
Menge: 1,000 St

**02.01.08.142 Brandschutzabschottung Rohr Stahl niro R90 AD 28mm Decke D 200mm Durchm. 50-100mm**
STLB-Bau 2026-04 047
Brandschutzabschottung von Rohrleitung aus nichtrostendem Stahl, mit allgemeinem bauaufsichtlichen Prüfzeugnis/allgemeiner bauaufsichtlicher Zulassung, Feuerwiderstandsklasse R 90 DIN 4102-11,
Rohrleitung nicht gedämmt, Rohraußendurchmesser 28 mm, Verlegung im Gebäude, mit Kennzeichnungsschild, Arbeitshöhe des Montageortes bis 3,5 m über der Standfläche des hierfür erforderlichen Gerüstes, Decke aus Stahlbeton, Dicke 200 mm, runder Durchbruch ohne Hüllrohr, Durchmesser über 50 bis 100 mm.
Menge: 1,000 St

##### Titel 02.01.09 KG 419.4 Sonstiges zur KG 410

**02.01.09.143 Form-Hohlprofilstahlkonstruktion Stahl verz Stütz-Hänge-Trag-Sonderbefestigung**
STLB-Bau 2026-04 042
Form-/Hohlprofilstahlkonstruktion, aus verzinktem Stahl, für Stütz-, Hänge-, Trag- und Sonderbefestigung, Arbeitshöhe des Montageortes bis 3,5 m über der Standfläche des hierfür erforderlichen Gerüstes.
Menge: 40,000 kg

*Hinweis: Vorbemerkung Spülen und zusätzliche Druck- und Dichtheitsprüfung*
Die nachfolgende beschriebene Position,
Spülen der Leitungsanlagen und
Zusätzliche Druck- und Dichtheitsprüfung Rohrleitungen, aus nichtrostendem Stahl, bezieht sich auf das Trinkwasser

**02.01.09.144 Spülen Leitungsanlage DN25 Kaltwasser L 50-100m**
STLB-Bau 2026-04 042
Spülen der Leitungsanlage DIN EN 806-4 DN 25, mit Spülgerät, Rohrleitung aus Rohr aus nichtrostendem Stahl, für Kaltwasser, Installation der Spüleinrichtungen einschl. Anschluss und Sicherung von Abwasserschläuchen, sowie Wiederverschließen nach dem Spülvorgang, Gesamtlänge Verteilleitungssystem über 50 bis 100 m.
Menge: 80,000 m

**02.01.09.145 Zusätzl. Druck-Dichtheitsprüfung Rohr TW AD bis 25mm maxRohr-L 100 m mit Luft/Gas**
STLB-Bau 2026-04 041
Zusätzliche Druck- und Dichtheitsprüfung von Rohrleitungen, aus nichtrostendem Stahl DVGW GW 541, geschweißt, Betriebsmedium Trinkwasser DIN 1988-200, Außendurchmesser bis 25 mm,
max. Rohrleitungslänge '100' m,
im Gebäude, Ausführung DIN EN 806-4, ZVSHK-Merkblatt T82/1, Prüfmedium Luft/Gas, einschl. aller erforderlicher Anlagen, Abdichtungen, Verankerungen, Rohrverschlüsse.
Menge: 1,000 St

*Hinweis: Nachfolgende Kernbohrungen beziehen sich auf Wände, mit einer Wandstärke von 0 bis 30cm*

**02.01.09.146 Kernbohrung Mauerwerk/Beton Durchm. bis 100mm T 0 bis 30cm v. Hand waagerecht**
*** Bezugsbeschreibung
Kernbohrung, waagrecht zur Untergrundfläche, Bohrkern ist gegen Absturz zu sichern, aus Mauerwerk / Beton, Bohrdurchmesser bis 100 mm, Bohrtiefe 0 bis 30 cm,
einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 4,000 St

**02.01.09.147 Kernbohrung Mauerwerk/Beton Durchm. bis 150mm T 0 bis 30cm v. Hand waagerecht**
Kernbohrung, waagrecht zur Untergrundfläche, Bohrkern ist gegen Absturz zu sichern, aus Mauerwerk / Beton, Bohrdurchmesser bis 150 mm, Bohrtiefe 0 bis 30 cm,
einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 1,000 St

**02.01.09.148 Kernbohrung Mauerwerk/Beton Durchm. bis 200mm T 0 bis 30cm v. Hand waagerecht**
Kernbohrung, waagrecht zur Untergrundfläche, Bohrkern ist gegen Absturz zu sichern, aus Mauerwerk / Beton, Bohrdurchmesser bis 200 mm, Bohrtiefe 0 bis 30 cm,
einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 2,000 St

**02.01.09.149 Kernbohrung Mauerwerk/Beton Durchm. bis 250mm T 0 bis 30cm v. Hand waagerecht**
Kernbohrung, waagrecht zur Untergrundfläche, Bohrkern ist gegen Absturz zu sichern, aus Mauerwerk / Beton, Bohrdurchmesser bis 250 mm, Bohrtiefe 0 bis 30 cm,
einschl. Lösen des Bohrkerns aus dem Gefüge, Wichte des Abbruchstoffes DIN EN 1991-1-1 15 kN/m3, Arbeitshöhe bis 3,65 m, von Hand / mit handgeführten Kleingeräten, Ausführung erschütterungsarm DIN 4150, lärmarm, Lärmpegel max. 80 dB(A), staubarm TRGS 559, ohne Funkenfreisetzung, ohne Untergrundbeschädigung, ohne Wasserfreisetzung, Ausführung innerhalb des Bauwerks, Ausführung in allen Geschossen, aufgenommene Stoffe sammeln, Zerkleinerung, max. Kantenlänge bis 30 cm, auf LKW des AN laden, transportieren, entsorgen, zum Lager/zur Anlage nach Wahl des AN, Abfall ist nicht gefährlich, nicht schadstoffbelastet, Zuordnung Z 0 (uneingeschränkter Einbau), Mengenermittlung nach Aufmaß, die Entsorgungsgebühren werden vom AN übernommen.
Menge: 3,000 St

*Hinweis: Nachfolgende Kernbohrungen beziehen sich auf Decken, mit einer Denkenstärke von 0 bis 30cm*

**02.01.09.150 Kernbohrung Beton Durchm. bis 100mm T 0-30cm von Hand senkrecht**
*** wie Position 02.01.09.146
Kernbohrung, senkrecht zur Untergrundfläche, Bohrkern ist gegen Absturz zu sichern, aus bewehrtem Beton, Bohrdurchmesser bis 100 mm, Bohrtiefe 0 bis 30 cm, einschl. Lösen des Bohrkerns aus dem Gefüge, Wichte des Abbruchstoffes DIN EN 1991-1-1, Arbeitshöhe bis 3,65 m,
von Hand/mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 4,000 St

**02.01.09.151 Kernbohrung Beton Durchm. bis 150mm T 0-30cm von Hand senkrecht**
*** wie Position 02.01.09.146
Kernbohrung, senkrecht zur Untergrundfläche, Bohrkern ist gegen Absturz zu sichern, aus bewehrtem Beton, Bohrdurchmesser bis 150 mm, Bohrtiefe 0 bis 30 cm, einschl. Lösen des Bohrkerns aus dem Gefüge, Wichte des Abbruchstoffes DIN EN 1991-1-1, Arbeitshöhe bis 3,65 m,
von Hand / mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 1,000 St

**02.01.09.152 Kernbohrung Beton Durchm. bis 200mm T 0-30cm von Hand senkrecht**
*** wie Position 02.01.09.146
Kernbohrung, senkrecht zur Untergrundfläche, Bohrkern ist gegen Absturz zu sichern, aus bewehrtem Beton, Bohrdurchmesser bis 200 mm, Bohrtiefe 0 bis 30 cm, einschl. Lösen des Bohrkerns aus dem Gefüge, Wichte des Abbruchstoffes DIN EN 1991-1-1, Arbeitshöhe bis 3,65 m,
von Hand / mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 2,000 St

**02.01.09.153 Kernbohrung Beton Durchm. bis 250mm T 0-30cm von Hand senkrecht**
*** wie Position 02.01.09.146
Kernbohrung, senkrecht zur Untergrundfläche, Bohrkern ist gegen Absturz zu sichern, aus bewehrtem Beton, Bohrdurchmesser bis 250 mm, Bohrtiefe 0 bis 30 cm, einschl. Lösen des Bohrkerns aus dem Gefüge, Wichte des Abbruchstoffes DIN EN 1991-1-1, Arbeitshöhe bis 3,65 m,
von Hand / mit handgeführten Kleingeräten, Ausführung erschütterungsarm DIN 4150, lärmarm, Lärmpegel max.
80 dB(A), staubarm TRGS 559, ohne Funkenfreisetzung,
ohne Untergrundbeschädigung, ohne Wasserfreisetzung, Ausführung innerhalb des Bauwerks, Ausführung in allen Geschossen, aufgenommene Stoffe sammeln, zerkleinern, max. Kantenlänge bis 30 cm, auf LKW des AN laden, transportieren, entsorgen, zum Lager/zur Anlage nach Wahl des AN, Abfall ist nicht gefährlich, nicht schadstoffbelastet, Zuordnung Z 0 (uneingeschränkter Einbau), Mengenermittlung nach Aufmaß, die Entsorgungsgebühren werden vom AN übernommen.
Menge: 3,000 St

##### Titel 02.01.10 KG 491 Baustelleneinrichtung

**02.01.10.154 Baustelle einrichten**
STLB-Bau 2026-04 000
Baustelle für sämtliche, in der Leistungsbeschreibung aufgeführten Leistungen einrichten.
Menge: 1,000 St

**02.01.10.155 Baustelleneinr. vorhalten**
STLB-Bau 2026-04 000
Baustelleneinrichtung für sämtliche, in der Leistungsbeschreibung aufgeführten Leistungen vorhalten,
Positionsmenge = Produkt aus '1' (Vorhaltemenge)

mal '25' (Vorhaltedauer)
.
Menge: 25,000 StWo

**02.01.10.156 Baustelle räumen**
STLB-Bau 2026-04 000
Baustelle für sämtliche, in der Leistungsbeschreibung aufgeführten Leistungen räumen.
Menge: 1,000 St

##### Titel 02.01.11 KG 492 Gerüste

**02.01.11.157 Statische Berechnung Arbeitsgerüst**
STLB-Bau 2026-04 001
Statische Berechnung DIN EN 12811-1 einschl. erforderlicher Ausführungszeichnungen für nachfolgend beschriebenes Arbeitsgerüst anfertigen.
Menge: 1,000 St

**02.01.11.158 Aufbauen fahrbares Gerüst 1,5kN/m2 L 4 m B 1,5 m Abst. 2m H 4m**
STLB-Bau 2026-04 001
Aufbauen fahrbares Gerüst,
Systemgerüst DIN EN 12810-1, Lastklasse 2 (1,5 kN/m2),
Länge Gerüst/-bauteil '4' m,

Breite Gerüst/-bauteil '1,5' m,
Höhenabstand der Gerüstlagen 2 m, Höhe der obersten Gerüstlage 4 m,
Höhenunterschied von Baugrund zur Standfläche des Gerüsts in m '4,5'

im Gebäude, Standsicherheitsnachweis wird gesondert vergütet.
Menge: 1,000 St

**02.01.11.159 Abbauen fahrbares Gerüst 1,5kN/m2 L 4 m B 1,5 m Abst. 2m H 4m**
STLB-Bau 2026-04 001
Abbauen fahrbares Gerüst,
Systemgerüst DIN EN 12810-1, Lastklasse 2 (1,5 kN/m2),
Länge Gerüst/-bauteil '4' m,

Breite Gerüst/-bauteil '1,5' m,
Höhenabstand der Gerüstlagen 2 m, Höhe der obersten Gerüstlage 4 m,
Höhenunterschied von Baugrund zur Standfläche des Gerüsts in m '4,5'

im Gebäude, Standsicherheitsnachweis wird gesondert vergütet.
Menge: 1,000 St

**02.01.11.160 Umsetzen fahrbares Gerüst 1,5kN/m2 L 4 m B 1,5 m Abst. 2m 2Lagen H 4m**
STLB-Bau 2026-04 001
Umsetzen fahrbares Gerüst,
Systemgerüst DIN EN 12810-1, Lastklasse 2 (1,5 kN/m2),
Länge Gerüst/-bauteil '4' m,

Breite Gerüst/-bauteil '1,5' m,
Höhenabstand der Gerüstlagen 2 m, 2 genutzte Gerüstlagen, Höhe der obersten Gerüstlage 4 m, im Gebäude, Standsicherheitsnachweis wird gesondert vergütet, Höhenänderung der Standfläche bis 5 m, Länge des waagerechten Transportweges im Mittel bis 25 m.
Menge: 1,000 St

**02.01.11.161 Gebrauchsüberlassung fahrbares Gerüst 1,5kN/m2 L 4 m B 1,5 m Abst. 2m 2Lagen H 4m**
STLB-Bau 2026-04 001
Gebrauchsüberlassung für fahrbares Gerüst,
Positionsmenge = Produkt aus '1' (Gebrauchsüberlassungsmenge)

mal '2' (Gebrauchsüberlassungsdauer)

Systemgerüst DIN EN 12810-1, Lastklasse 2 (1,5 kN/m2),
Länge Gerüst/-bauteil '4' m,

Breite Gerüst/-bauteil '1,5' m,
Höhenabstand der Gerüstlagen 2 m, 2 genutzte Gerüstlagen, Höhe der obersten Gerüstlage 4 m, im Gebäude, Standsicherheitsnachweis wird gesondert vergütet.
Menge: 2,000 StWo

**02.01.11.162 Vorhalten fahrbares Gerüst Rahmen 1,5kN/m2 1Lage H bis 4m**
Vorhalten fahrbares Gerüst DIN 4420-3, DIN EN 12810,
Positionsmenge = Produkt aus '1'

(Gebrauchsüberlassungsmenge)
mal '2'

(Gebrauchsüberlassungsdauer),
Systemgerüst DIN EN 12810-1 als Rahmengerüst,
Lastklasse 2 (1,5 kN/m2),
Länge Gerüst/-bauteil '4' m,

Breite Gerüst/-bauteil '1,5' m, Höhenabstand der Gerüstlagen 2 m, Höhe der obersten Gerüstlage 4 m,

Höhenunterschied von Baugrund zur Standfläche des Gerüsts in m '4,5' im Gebäude, für die gesamte Bauzeit vorhalten,

für die im vorliegenden Leistungsverzeichnis beschriebenen Arbeiten.
Menge: 2,000 StWo

##### Titel 02.01.12 KG 499.1 Stundenlohnarbeiten

**02.01.12.163 Obermonteur/-in sämtliche Kosten/Zuschläge**
STLB-Bau 2026-04 091
Stundenlohnarbeiten durch Obermonteur/-in
der Verrechnungssatz für die jeweilige Arbeitskraft umfasst sämtliche Aufwendungen wie Lohn- und Gehaltskosten, Lohn- und Gehaltsnebenkosten, Zuschläge, lohngebundene und lohnabhängige Kosten, sonstige Sozialkosten, Gemeinkosten, Wagnis und Gewinn.
Menge: 5,000 h

**02.01.12.164 Monteur/-in sämtliche Kosten/Zuschläge**
STLB-Bau 2026-04 091
Stundenlohnarbeiten durch Monteur/-in
der Verrechnungssatz für die jeweilige Arbeitskraft umfasst sämtliche Aufwendungen wie Lohn- und Gehaltskosten, Lohn- und Gehaltsnebenkosten, Zuschläge, lohngebundene und lohnabhängige Kosten, sonstige Sozialkosten, Gemeinkosten, Wagnis und Gewinn.
Menge: 10,000 h

**02.01.12.165 Helfer/-in sämtliche Kosten/Zuschläge**
STLB-Bau 2026-04 091
Stundenlohnarbeiten durch Helfer/-in
der Verrechnungssatz für die jeweilige Arbeitskraft umfasst sämtliche Aufwendungen wie Lohn- und Gehaltskosten, Lohn- und Gehaltsnebenkosten, Zuschläge, lohngebundene und lohnabhängige Kosten, sonstige Sozialkosten, Gemeinkosten, Wagnis und Gewinn.
Menge: 10,000 h

##### Titel 02.01.13 KG 499.2 Inbetriebnahme, Abnahme

*Hinweis: Vorbemerkung Inbetriebnahme*
Nach erfolgter Montage ist der gesamte Inbetriebnahmeprozess bis zur förmlichen Abnahme in modularen, chronologisch aufeinanderfolgenden Inbetriebnahmestufen untergliedert. Das erfolgreiche Bestehen jeder einzelner Inbetriebnahmestufe ist nachzuweisen und ist Voraussetzung für den Beginn der darauffolgenden Inbetriebnahmestufe.

**02.01.13.166 Gewerkeinterne Inbetriebnahme**
Gewerkeinterne Inbetriebnahme

Der AN hat eigenverantwortlich die Inbetriebnahme der Anlage und Anlagenteile gemäß Leistungsverzeichnis vorzunehmen und die geforderte Funktionalität herzustellen und nachzuweisen. Zum Nachweis der Funktionsfähigkeit aller Anlagen hat der AN Funktionskontrollen und -prüfungen, sowie die Einregulierung bzw. Einstellung der Anlagen und Anlagenteile durchzuführen.
Die gewerkeinterne Inbetriebnahme ist in entsprechenden Prüfberichten zu dokumentieren.
Menge: 1,000 St

*Hinweis: INBETRIEBNAHME, EINREGULIERUNG, PROBEBETRIEB UND FUNKTIONSTEST*
Sämtliche technischen Anlagen und Anlagenteile, die sich im Leistungsumfang des Auftragnehmers befinden, sind von fachkundigem Personal, beauftragt durch den AN, bzw. durch die vom AN beauftragten Werkskundendienste seiner Lieferanten in Betrieb zu nehmen, einzuregulieren ggf. zu prüfen, einem Funktionstest zu unterziehen und zu dokumentieren.

Inbetriebnahmeablauf
Die Inbetriebnahme der Anlage beinhaltet:
- Vorlage der ersten Fassung der Bestandsunterlagen zur
  Inbetriebnahme (Prüfsatz)
- die Überprüfung der Drehrichtung der Aggregate
- die Überprüfung der Schaltfunktionen
- erforderliche Einstell-und Einregulierungsarbeiten
- Probelauf der Anlagen
- Die Inbetriebnahmeprotokolle sind den Bestandsunterlagen
  (Endfassung) beizulegen
- einmalige Einweisung des Bedienpersonals, Protokoll ist den
  Bestandsunterlagen (Endfassung) beizulegen

Die Inbetriebnahme aller in diesem LV beschriebenen
technischen Anlagen erfolgt nach dem Bauzeitenterminplan

Betriebsrelevante Einstellwerte, Betriebszeiten, Soll- und Istwerte, Leistungsvor- und Angaben aus den Anlagenbeschreibungen sind vom Auftragnehmer aufzunehmen, zu protokollieren und nachzuweisen.

Bei Erfordernis von Messgeräten oder Werkzeugen hat der Auftragnehmer diese ohne gesonderte Vergütung beizustellen.

Alle vom Auftragnehmer eingesetzten Messgeräte müssen nach DIN EN ISO 9001 kalibriert sein. Der Messbereich der Geräte ist so zu wählen, dass die der Leistungsbeschreibung zugrunde liegenden Qualitäten nachweislich dokumentiert werden können.

Alle Messgrößen sind mit Datum und Uhrzeit in einem Gesamtdokument festzuhalten.

Bei Anlagen- oder Anlagenteilen, die mit elektrotechnischen Gewerken, der Gebäudeautomation oder Systemen weiterer Gewerke in funktionalem Zusammenhang stehen, ist eine 1:1 Prüfung von Objekten mit Eigenschaften und Schaltung von Betriebszuständen durchzuführen. Die Prüfung hat von der Feldebene durchgängig bis zur jeweiligen Managementebene inklusive einer dort ggf. eingerichteten Visualisierung zu erfolgen. Das Prüfergebnis ist in Prüflisten durch alle beteiligten Gewerke zu dokumentieren und schriftlich zu bestätigen. Erforderliche Korrekturmaßnahmen und Nachprüfungen sind einzuleiten und zu dokumentieren.

Erforderliche Sachverständigenprüfungen sowie Prüfungen einer zugelassenen Überwachungsstelle (ZÜS) werden vom Auftraggeber veranlasst. Der Auftragnehmer hat sach-, fach- und ortskundiges sowie ausreichendes Personal und die für die Prüfung erforderliche notwendige Dokumentation zur Durchführung beizustellen.

Der erfolgreiche Abschluss der „Inbetriebnahme, Einregulierung, Prüfungen und Funktionstest“ ist  Voraussetzungen zur Anzeige der Bereitschaft zum Probebetrieb.

Alle Protokolle der Inbetriebnahme, Einregulierung, Prüfung und Funktionstests sind vom Auftragnehmer mit der Anzeige des Beginns des Probebetriebes dem Auftraggeber zur Einsichtnahme vorzulegen.

Alle zuvor genannten Protokolle werden Bestandteil der an den Auftraggeber zu übergebenden Bestandsdokumentation.

Diese Leistungsbeschreibung gilt für die nachfolgende Position
"PROBEBETRIEB"

**02.01.13.167 Probebetrieb**
Probebetrieb Sanitär

Sämtliche Anlagen oder Anlagenteile die sich im Leistungsumfang des Auftragnehmers befinden sind zur Probe für einen Zeitraum von 4 aufeinander folgenden Kalenderwochen zu betreiben.

Dieser ist in einem zeitlichen Zusammenhang mit allen am Projekt beteiligten Gewerken durchzuführen.

Eine Voraussetzung zur Durchführung des Probebetriebs ist der betriebsbereite Zustand der Anlagen die durch die Objektüberwachung unter Einbeziehung des technischen Gebäudemanagements des Auftraggebers im Rahmen von Leistungsfeststellungen festgestellt wird. Der Beginn des Probebetriebs bedarf der Freigabe des AG.

Eine weitere Voraussetzung für den Beginn des Probebetriebs ist eine abgeschlossene Inbetriebnahme der  Gebäudeautomation und Gefahrenmeldeanlage, wenn diese mit den Anlagen in einem funktionellen oder überwachenden Zusammenhang stehen.

Vor Beginn des Probebetriebes ist vom Auftragnehmer das Betreiberszenario mit der zuständigen Objektüberwachung sowie dem vom AG beigestellten Inbetriebnahmemanager abzustimmen.

Als Probebetrieb ist ein gewerkeübergreifendes Betreiben der gesamten technischen Anlagen im 24 Stunden Betrieb während dieses Zeitraumes zu verstehen und dient dem Nachweis der bestimmungsgemäßen und vertragsgeschuldeten Funktion der technischen Anlage.
Die Anlagen sind während des Probebetriebes vom AN mit Fachpersonal zu betreiben, zu überwachen und bei Störungen umgehend wieder in Betrieb zu setzen.
Organisation einer Rufbereitschaft über den Zeitraum des Probebetriebes zur Störungsbeseitigung und Einrichtung einer dauerhaft erreichbaren Rufbereitschaft (Notdienst).

Treten während des Zeitraums des Probebetriebs Störungen an den Anlagen auf, sind folgende Reaktionszeiten zur Störungsbeseitigung durch den Auftragnehmer einzuhalten:

a) werktäglich, Montag bis Freitag, von 8:00 Uhr bis 16:30 Uhr:

- Reaktionszeit zum Beginn einer Fehleranalyse vor Ort max.
  2 Stunden nach Information über eine Störung
- Zulässige Ausfallzeit betriebskritischer, probebetriebener
  Anlagen max. 4 Stunden während der werktäglichen
  Regelarbeitszeit
- Zulässige Ausfallzeit betriebsunkritischer, probebetriebener
  Anlagen max. 24 Stunden

b) Samstags-, Sonn- u. Feiertage ganztägig sowie werktäglich von 16:30 Uhr bis 8:00 Uhr bei betriebskritischen Anlagen:

- Reaktionszeit zur Fehleranalyse vor Ort max. 2 Stunden
- Zulässige Ausfallzeit betriebskritischer, probebetriebener
  Anlagen max. 4 Stunden

Dabei ist die Versorgung der an die jeweilige Anlage angebundenen Einrichtungen während der bestehenden Nutzungszeiten sicherzustellen. Bei vom AG eingebrachten Geräten, die mittels der vom AN gelieferten und/oder eingebrachten Anlagen betrieben werden, hat der AN bei Aufnahme des Echtzeitbetriebes mitzuwirken, um seinerseits zu vertretende Mängel schnellstmöglich zu beseitigen. Die entsprechenden Fachkräfte sind zur Verfügung zu stellen. Der AG und dessen Vertreter oder Bevollmächtigte haben das Recht am Probebetrieb teilzunehmen und sind über die Betriebsabläufe in Kenntnis zu setzen. Fachpersonal das an den Geräten später arbeiten wird ist in den Probebetrieb einzubeziehen. Dieser erfolgreiche Probebetrieb ist wesentliche Voraussetzung für die
Förmliche VOB- Abnahme. Während des Probebetriebs ist die
Funktion und Einstellung der gesamten Anlagen zu überwachen, zu prüfen und bei Bedarf nach zu regulieren.
Der Verlauf des Probebetriebs, insbesondere die aufgetretenen Störungen, ist schriftlich und digital zu dokumentieren und wöchentlich dem AG vorzulegen.

Dazu gehören:
- Trendaufzeichnungen
- Nachweis der Leistungsfähigkeit der Anlagen
- Szenarien
- Sommer-/ Winterfall
- Störanfälligkeiten
- und deren Beseitigung

Im Rahmen des Probebetriebs wird zudem ein Gebäudefunktionstests durchgeführt. Hierbei wird das Verhalten aller technischen Anlagen des Gebäudes bei Spannungsausfall und / oder Brandereignissen und Spannungswiederkehr nach definierten Szenarien hinsichtlich erwarteter Anlagen- und Betriebszustände getestet.

Die Testszenarien lassen sich wie folgt definieren:
- wiedereinschalten der elektrisch betriebenen Anlagen nach
  Netzwiederkehr
- Erreichen der eingestellten Sollwertvorgaben der elektrisch
  betriebenen und/oder gesteuerten Anlagenteile des
  vorliegenden Leistungsverzeichnisses nach Netzwiederkehr
- Übergang in Regelbetrieb

Eine konkrete Kalkulationsbasis kann nicht angegeben werden, da sich diese nach den Kenntnissen, Fähigkeiten und der
Organisationsstruktur des AN richtet.
Sämtliche eventuell entstehenden Kosten ( Fahrkosten, Geräte, etc.) sind mit einzukalkulieren.
Als Kalkulationsgrundlage kann von 8 Arbeitsstunden pro Woche ausgegangen werden.
Für die vom AN kalkulierten Stunden besteht Anwesenheitspflicht.

Der Auftraggeber behält sich vor, sämtliche Anlagen während des Probebetriebes zu prüfen.

Aufzeichnungen und Dokumentationen sind auf Verlangen des Auftraggebers bzw. der Objektüberwachung jederzeit zur Einsicht bereitzustellen.

Aufzeichnungen, Dokumentationen und Auswertungen der Prüfungen und des Probebetriebes werden Bestandteil der an den Auftraggeber zu übergebenden Bestandsdokumentation.

Der störungsfreie Betrieb betriebskritischer Anlagen über einen Zeitraum von 28 zusammenhängenden Kalendertagen über jeweils 24h im Regelbetrieb innerhalb des Zeitraums des Probebetriebs ist Voraussetzung für den Abschluss einer erfolgreichen Probebetriebsphase.

Die Kosten des Energieverbrauches (Strom, Wasser, Gas, Fernwärme) des Probebetriebes trägt der Auftraggeber, die Kosten für Verbrauchsstoffe, wie Salze oder Chemikalien für Wasseraufbereitungsanlagen, Schmierstoffe, Filter sind vom Auftragnehmer zu tragen.
Menge: 4,000 Wo

**02.01.13.168 Erhaltungsbetrieb bis zur Übergabe an den Nutzer**
Erhaltungsbetrieb bis zur Übergabe an den Nutzer

Anlagenbetrieb bis zur Übergabe an den Nutzer.
Da nach der Inbetriebnahme, Leistungsfeststellung und dem Probebetrieb kein eigenständiger Betreiber vorhanden ist,
ist es erforderlich den Anlagenbetrieb dem Anlagenerrichter zu überantworten.
Ziel: Das Betreiben der Anlagen soll grundsätzlich die
ordnungsgemäße Funktion der Anlagen sicherstellen.
Dies erfolgt z.B. durch:
- regelmäßige Kontrollgänge (ggf. stichpunktartig)
- Prüfung der Anlagenfunktionen
- Dokumentation der Anlagenzustände
- Beseitigung von Störungen,
- nachfüllen von Betriebsstoffen
- Prüfung von sicherheitsrelevanten Einbauteilen
- Beseitigung von Störungen, inklusive Fehlersuche mit
  Fremdgewerken
Zur Sicherstellung der eingestellten Anlagenparameter
der Anlagen sind sämtliche im LV beschriebenen
technischen Anlagen bis zum Probebetrieb weiter zu betreiben.
Dabei sind in Zusammenarbeit mit dem Gewerk MSR/GLT
die Sollwerte der Parameter aller technischen Anlagen
einmal pro Woche schriftlich und digital zu dokumentieren.

Das schriftliche Protokoll ist dem AG wöchentlich vorzulegen. Bei Anlagenstörungen ist die OÜ und der AG unverzüglich zu informieren.
Störungen im Anlagenbetrieb sind umgehend zu beseitigen
Die UVV-Vorschriften und die Hausordnung sind zu beachten.

Eine konkrete Kalkulationsbasis kann nicht angegeben werden, da sich diese nach den Kenntnissen, Fähigkeiten und der
Organisationsstruktur des AN richtet.
Sämtliche eventuell entstehenden Kosten (z.B. Fahrkosten, Geräte, etc.) sind mit einzukalkulieren.
Als Kalkulationsgrundlage kann von 1 Mann x 3 Stunden x
1 Arbeitstage pro Woche ausgegangen werden.
Für die vom AN kalkulierten Stunden besteht Anwesenheitspflicht.
Der Beginn und das Ende des Betreibens der Anlagen werden
von der Fachbauleitung oder dem AG schriftlich festgelegt.
Menge: 4,000 StWo

*Hinweis: Abnahme betriebstechnischer Anlagen - verlängerter Zeitraum*
Betriebstechnische Anlagen sind auf ihre vertragsmäßige Herstellung und vereinbarte Funktionstauglichkeit zu überprüfen.
Der Auftragnehmer schuldet zur Fertigstellung des Werkes oder gegebenenfalls von Teilen des Werks einen Funktionsnachweis, der entsprechend zu dokumentieren ist.

**02.01.13.169 Bestandsdokumentation**
Bestandsdokumentation

Erstellung der Bestandsdokumentation in 2-facher Ausfertigung als Ausdruck in Ordnern und elektronisch auf Datenträger.

Anlagen:

Teil 1: Allgemeine Dokumentationsrichtlinie
Teil 2: CAD-Datenaustausch
Teil 3: Kennzeichnungssystematik
Teil 4: Raum-/Türbuch
Teil 5: Mess- und Zählkonzept

Die Bestandsdokumentation muss unter anderem folgende Unterlagen enthalten:

- Allgemeine Anlagenbeschreibung
- Funktionsbeschreibungen, Struktogramme, Klartexte,
  Parameterlisten usw.
- Apparatebeschreibungen, Apparatelisten
- Grundrisspläne M1:100 und M1:50
- Detailpläne (Raum, Schrank, Anlage, Apparate usw.)
- Schemapläne
- Detailschemas, Stromlauf-/ Verteilerpläne von Anlagen und
  Apparaten, Rangierlisten
- Schnittstellen, Normen und Symbole
- Anschlussunterlagen, Anschlusslisten
- Einbau- und Wartungsvorschriften, Stück-/ Ersatzteillisten
- Technische Datenblätter
- Bedienungsanleitungen
- Lieferantenverzeichnisse / Bezugsnachweise
- Errichterbescheinigungen
- Mess- und Prüfprotokolle
- Aufstellung Betreiberpflichten (Wartungsumfang, Führung
  Betriebshandbücher, Austauschzyklen Melder, etc.)
- Fachunternehmererklärung
- Einweisungsprotokoll
- Wartungsvertrag mit vollständigen Arbeitskarten
Menge: 1,000 psch

**02.01.13.170 Fotodokumentation Brandschutz**
Fotodokumentation Brandschutz
für hoch installierte Montagesituationen und später nicht mehr
einsehbare Bereiche wie z. B. in abgehängten Decken, abgemauerten Schächten oder Wand und Bodenaufbauten.
Abrechnungseinheit bestehend aus drei digitalen Fotos der
jeweiligen Einbausituation eingefügt in eine Exceldatei mit
ergänzenden Hinweisen zu Aufnahmeort (Geschoß,
Raumnummer), Aufnahmedatum, Aufnahmegegenstand und
mit ergänzenden Vermaßungen zu Wänden und Decken.
Die Fotodokumentation ist fortlaufend durchnummeriert in einfacher Papierform (Farbbilder) und digital als PDF-Datei auf DVD/CD zusammen mit den Revisionsunterlagen vorzulegen.
Menge: 10,000 St

**02.01.13.171 wiederh. Einweisg AnzTeilnehmer 2 St**
STLB-Bau 2026-04 070
Wiederholte Einweisung des Bedienungs- und Wartungspersonals
Anzahl der Teilnehmer '2' St,

Dauer Schulung/Einweisung '8' h,
vor Ort, Reise- und Unterbringungskosten übernimmt der AN, die durchgeführte Einweisung wird protokolliert.
Menge: 1,000 St

##### Titel 02.01.14 KG 499.3 Dienstleistungen / Besondere Leistungen

**02.01.14.172 Schaltbild Sanitärschema**
mit Darstellung des gesamten Anlagenaufbaus einschl. Rohren, Armaturen, Ventilen sowie Leistungsangaben und allen Beschriftungen, farbig angelegt in Kunststoffplatten staubdicht eingeschweißt einschl. Befestigungsmaterial.
Das Anlagenschema ist vor dem Anbringen, dem Auftraggeber
zur Genehmigung vorzulegen und vor der Abnahme an einer vom Auftraggeber bezeichneten Stelle anzubringen.
Abmessungen: ca. 1,5 x 1,0 m.
Verwendung: Sanitärschema
Menge: 1,000 St

**02.01.14.173 Schilder 126/26 mm, Schilder zur Medienkennzeichnung**
Schilder 126/26 mm, Schilder zur Medienkennzeichnung
nach DIN 2403, zur Kennzeichnung von Rohrleitungen,
Armaturen usw., als Selbstklebeetiketten mit zwei
spitzen Schildenden, wobei je nach Verwendung bzw.
Durchflußrichtung ein oder zwei Enden abgeschnitten werden,
Grundmaterial Kunststoff-Folie weiß (RAL 9002),
mit 1- bis 3-farbigem Druck.
Schildgröße: ca. 126/26 mm.
Menge: 20,000 St

**02.01.14.174 Bezeichnungsschild Stahl verz Kunststoffabdeck. H 52mm B 100mm Schildträger**
Bezeichnungsschild DIN 825

Farbe und Beschriftung nach Angaben des AG, aus verzinktem Stahl mit Kunststoffabdeckung, Beschriftung 4-zeilig, geprägt, rechteckig, Höhe 52 mm, Breite 100 mm,
die Schilder werden grundsätzlich auf Schilderträger aus verzinktem Stahl an den Komponenten befestigt. Wo dies nicht möglich ist, werden diese mittels Abstandhalter an der Wand befestigt bzw. geklebt.

Bezeichnungsschilder Hinweis:
Die Schilder der technischen Gewerke Heizung,
Kälte, Lüftung, Sanitär und Elektro
sind betreffend Größe, Farbe, Schriftart, Schriftgröße
miteinander abzustimmen. Ausführung der Schilder sind im Einzelfall mit der örtlichen Betriebstechnik abzustimmen und freigeben zu lassen.
Beschriftung der Bezeichnungsschilder nach AKS
mindestens vierzeilig mit
Zeile 1 : Anlagenkennzeichnung gem. AKS, 17 Stellen
Zeile 2 : Klartextbezeichnung Anlage
Zeile 3 : Klartextbezeichnung Anlagenteil
Zeile 4 : Dimensions- und Auslegungsdaten (DN, °C, kW, m³/h)
Leitungsinstallation:
Leitungen in abgehängten Decken - Absperrorgane (z.B. TWK, VEW, VL, Heizung, etc.) sind durch Anbringen von geprägten
Kunststoffschildern an den entsprechenden Revisionsklappen zu kennzeichnen, bei Klappdecken an der Wand oder auf dem
Seitenfries (könnte beim Aus- und Wiedereinbau der Paneele an anderer Stelle montiert werden).
Hierbei ist nachfolgende Beschriftung anzuwenden.
Soweit möglich ist die ausgeschriebene Variante zu verwenden:
- DL = Luftdruck,
- TWK = Trinkwasser kalt,
- TWW = Trinkwasser warm,
- TWZ = Zirkulation,
- EW = Enthärtetes Wasser, VEW = Vollentsalztes Wasser,
- N2 = Stickstoff (bei Gasen ist die chemische Abkürzung zu
  benutzen),
- VL = Vorlauf Heizung,
- RL = Rücklauf Heizung,
- VL PW = Vorlauf Prozesswasser,
- RL PW = Rücklauf Prozesswasser,
- VL KAW = Vorlauf Klima Kaltwasser,
- RL KAW = Rücklauf Klima Kaltwasser,
- NTWK = Nichttrinkwasser kalt (= Brunnenwasser),
- NTWW = Nichttrinkwasser warm,
- NTWZ = Nichttrinkwasser Zirkulation

Alle nicht aufgeführten Medien sind nach DIN zu markieren, incl. Farbwahl. Die Fließrichtung ist ebenfalls zu kennzeichnen. Die genauere Größe der Schilder und die exakte Bezeichnung sind im Einzelfall mit der örtlichen Betriebstechnik abzustimmen.
Menge: 20,000 St

#### 02.02 KG 420 Wärmeversorgungsanlagen

##### Titel 02.02.01 KG 421 Wärmeerzeugungsanlagen

*Hinweis: Nahwärmeübergabe*
Nahwärmeübergabe

Das Gebäude wird über eine Nahwärmeleitung aus dem Bestands-Schulgebäude mit Heizwasser versorgt. Im Technikaufstellraum wird die Übergabe durchgeführt.

**02.02.01.001 Anschluss an die Nahwärmeleitung DN 40**
Anschluss an die Nahwärmeleitung DN 40

mit allen erforderlichen Gegenflanschen, Schrauben und Dichtungen.
Erforderliches Rohrmaterial ist gem. den Einzelpreisen aus den entsprechenden Rohrpositionen abzurechnen.
Menge: 1,000 St

**02.02.01.002 Wärmeübergabestation 77 kW**
Fexible Wärmeübergabestation in vollverschweißter Ausführung, auf einem Stand- oder Wandrahmen schwingungsfrei montiert, mit einem speziellen Korrosionsschutzanstrich versehen.
Planung und Fertigung nach den DIN-Vorschriften, dem AGFW-Regelwerk und den TAB der Stadt Augsburg.
Das Fertigungswerk ist nach ISO9001:2008 und der Europäischen Druckgeräterichtlinie 2014/68/EU Modul H zertifiziert.

Leistungsdaten:
Übergabestation
Leistung Winter:  77 KW
Nenndruck:  PN16
Maximaldruck:  13 bar
Vorlauftemperatur:  70°C
Rücklauftemperatur:  50°C
Maximaltemperatur:  95°C
Volumenstrom Winter:  3,350 m3/h
Nennweite:  DN25
Fließgeschwindigkeit Winter: 1,0 m/s
Wärmedämmung:  EPP 50% + Vließ
Kategorie 2014/68/EU:  Artikel 4  Absatz 3
Differenzdruck minimal:  0,5 bar
Differenzdruck maximal:  10,0 bar

Übergabestation 01:
Leistung Winter:  77 KW
Nennweite:  DN25
Fließgeschwindigkeit WInter: 1,0 m/s
Wärmedämmung:  EPP 50% + Vließ
Kategorie 2014/68/EU:  Artikel 4  Absatz 3

Hauszentrale Heizung 01:
Leistung  Winter:  77 KW
Nennweite:  DN40
Fließgeschwindigkeit Winter: 0,65 m/s
Wärmedämmung:  EPP 50% + Vließ
Kategorie 2014/68/EU:  Artikel 4  Absatz 3

Hauszentrale Heizung
Leistung Winter:  77 KW
Nenndruck:  PN6
Maximaldruck:  3,0 bar
Vorlauftemperatur Winter:  60°C
Rücklauftemperatur Winter: 40°C
Maximaltemperatur:  95.°C
Volumenstrom Winter:  3,350 m3/h
Nennweite:  DN40
Fließgeschwindigkeit Winter: 0,65 m/s
Wärmedämmung:  EPP 50% + Vließ
Kategorie 2014/68/EU:  Artikel 4 Absatz 3

Schaltschrank
Nennspannung:  230 V
Nennfrequenz:  50 Hz
Nennstrom:  1,00 A
Bemessungskurzschlussstrom: 6 KA
Schaltschrank Material:  PVC

Übergabestation
Vorlauf bestehend aus:
1 Stck. Schmutzfänger
1 Stck. Manometer
1 Stck. Kugelhahn
1 Stck. Griffverlänger
Rücklauf bestehend aus:
1 Stck. Kugelhahn
1 Stck. Griffverlängerung
1 Stck. Passstück Wärmezähler
1Stck. Manometer

Übergabestation 01
Vorlauf bestehend aus:
1 Stck. VSR mit MSV
1 Stck. elektrischer Antrieb IP54
1 Stck. Antrieb Zubehör
Rohrstrecke Primär:
1 Stck. Tauchhülse Temperatursensor

Wärmeübertrager Heizung 01
1 Stck. Edelstahlplattenwärmeübertrager Cu-gelötet
1 Stck. Wärmedämmung Plattenwärmeübertrager

Hauszentrale 01
1 Stck. Tauchhülse Temperatursensor
Vorlauf bestehend aus:
1 Stck. STW
1 Stck. Membran Sicherheitsventil
1 Stck. Maschinenthermometer
1 Stck. Kugelhahn
1 Stck. Kugelhahn
Rücklauf bestehend aus:
1 Stck. Druckhaltung
1 Stck. Manometer Absperrventil o. Griff
1 Stck. Manometer 0-6bar
1 Stck. Schmutzfänger PN16 DN50
1 Stck. Maschinenthermometer
1 Stck. Kugelhahn

Rahmenkonstruktion für die Station

Schaltschrank:
1 Stck. Schaltschrank - Konfiguriert
1 Stck. Schaltschrank Bauteile Allgemein
1 Stck. Schaltschrankgehäuse
1 Stck. DDC-Regler Aussensensor
1 Stck. Temperatursensor
1 Stck. Signalgeber
1 Stck. Leitungsschutzschalter
1 Stck. Leitungsschutzschalter
1 Stck. Schaltschrank Bauteile
1 Stck. Schaltschrank Bauteile 01
1 Stck. Temperatursensor
1 Stck. Schaltschrank Bauteile HZ
1 Stck. Temperatursensor

Stationsverdrahtung:
Station komplett inkl. Inbetriebnahme der Gesamtstation
Die Inbetriebnahme beinhaltet:
1. Gemeinsames Einführen und Auflegen der bauseitigen
  Elektrischen Einspeisung und Auflegen von externen
  Feldgeräten
2. Prüfung der hydraulischen und elektrischen Anschlüsse
3. Funktionsprüfung der Absperr-/Mess-/Sicherheit-/ und
  Regelarmaturen
4. Dichtheitsprüfung
5. Regulierarmaturen nach Vorgaben einstellen
6. Parametrierung des DDC-Reglers nach Vorgabe
  (nicht bei bauseits gelieferter DDC-Regelung)
7. Funktionsprobe inkl. Einweisung des Bedienpersonals
8. Erstellung des IBN-Protokolls
Menge: 1,000 St

**02.02.01.003 Inbetriebnahme Wärmeübergabestation**
Inbetriebnahme der v. g. Wärmeübergabestation durch den zuständigen Kundendienst, inklusive sämtlicher Nebenkosten.
Menge: 1,000 St

*Hinweis: Erstbefüllung der Heizungsanlage gem. nachfolgender Position.*
Erstbefüllung der Heizungsanlage
gem. nachfolgender Position.
Nach Fertigstellung der Heizungsanlage und erfolgter Druckprüfungen ist die komplette Anlage mit enthärtetem Wasser zu befüllen.
Alle hierfür erforderlichen Behälter, Pumpen, Anschlüsse ans System für die einmalige Befüllung sind in den Einheitspreis mit einzukalkulieren.

**02.02.01.004 Heizanlage befüllen Wasser enthärtet 50-200kW**
STLB-Bau 2026-04 040
Befüllung der Heizanlage mit enthärtetem Wasser, für eine Gesamtheizleistung über 50 bis 200 kW, Summe Erdalkalien max. 0,02 mol/m3, Fließdruck 4 bar, Nachweis des zulässigen pH-Wertes im Anlagenwasser im Bereich von 8,2 bis 9,5 8 bis 12 Wochen nach Inbetriebnahme VDI 2035 Blatt 1, einschl. Messprotokoll/Betriebsbuch VDI 2035 Blatt 1.
Menge: 2,000 m3

**02.02.01.005 Füllschlauch Gummi Gewebeeinlage 10bar bis 90GradC R3/4 L 5m**
STLB-Bau 2026-04 041
Füllschlauch, aus Gummi mit Gewebeeinlage, max. Betriebsüberdruck 1 MPa (10 bar), temperaturbeständig bis 90 Grad C, R 3/4, mit Verschraubungen, einschl. Schlauchhalter aus verzinktem Stahlblech, Schlauchlänge 5 m.
Menge: 1,000 St

**02.02.01.006 Spülen Heizungsanlage**
Spülen der Gesamtanlage Heizung gemäß vorliegender Leistungsbeschreibung, bestehnd aus allen Rohrleitungen, Maschinen Apparaten und Anlagenteilen, je nach Baufortschritt auch in einzelnen und mehreren Teilabschnitten möglich.
Verschmutzungen oder Rückstände wie Schweißperlen, Zunder etc. sollen so herausgespült werden.

Als Kalkulationsgrundlage dient der Anlageninhalt von ca. 1,8m³ entsprechend Füllmenge der Heizungsanlage.

Sensible Anlagenteile sind zur Spülung ggf. auszubauen und durch Passstücke zu ersetzen. Nach erfolgter Spülung müssen die Schmutzfänger gereinigt werden.

Die Position beinhaltet zudem die Gestellung der für Spülung der Anlagen notwendigen Geräte und Betriebsstoffe.
Nach erfolgtem Spülvorgang ist das Spülmedium rückstandlos zu entfernen.

Der Spülvorgang ist der Objektüberwachung frühzeitig anzuzeigen, sowie nach Beedingigung zu protokollieren. Die Protokolle sind der Objektüberwachung vorab zu übergeben und der Bestandsdoku beizulegen.
Menge: 1,000 St

*Hinweis: Warmwasserbereitung*
Warmwasserbereitung

Die Trinkwassererwärmung wird zentral als Speicherladesystem
im Technikraum  installiert.

Alle hierfür notwendigen Komponenten sind in der Leistungsbeschreibung der Sanitären Anlagen enthalten. Der komplette heizungsseitige Anschluss ist inkl. aller notwendigen Nebenarbeiten in nachfolgender Position anzubieten.

**02.02.01.007 Kompletter heizungsseitiger, sowie betriebsfertiger Anschluss der Trinkwassererwärmung**
Kompletter heizungsseitiger, sowie betriebsfertiger Anschluss der Trinkwassererwärmung inkl. aller erforderlichen Nebenarbeiten.
Menge: 1,000 psch

**02.02.01.008 Sprührohr-Vakuumentgaser Heizsystem Nachspeiseventil MOP10**
STLB-Bau 2026-04 040
Sprührohr-Vakuumentgaser, für Heizsystem, mit Nachspeiseventil, für Anschluss DN 20, max. Betriebsdruck MOP 10, Bemessungsbetriebsspannung 230 V AC, mit Schaltkasten, mit Touch-Screen-Display, mit optischer Betriebs-, Störmeldung, Sicherungen, Steuerungsbaugruppe und Relais, ausgerüstet zum Anschluss einer Sammelstörmeldung an die Gebäudeautomation (GA) DIN EN ISO 16484-3, mit potentialfreiem Kontakt, Standmontage.
Menge: 1,000 St

**02.02.01.009 Inbetriebnahme Sprührohr-Vakuumentgaser**
Inbetriebnahme der v. g. Sprührohr-Vakuumentgaser durch den zuständigen Kundendienst, inklusive sämtlicher Nebenkosten.
Menge: 1,000 St

**02.02.01.010 Enthärtungs-Einzelanl. Ergänzungswasser Ionenaustauschverfahren WK 0,8m3/h**
Enthärtungs-Einzelanlage für Ergänzungswasser VDI 2035 Blatt 1, nach dem Ionenaustauschverfahren für kaltes Wasser gemäß beiliegender Wasseranalyse, Volumenstrom 0,8 m3/h, bezogen auf eine Wassereingangshärte von 20 Grad dH,
Weichwasser-Abgabevolumen zwischen zwei Regenerationen bei 0 Grad dH in m3 '6.000,00 ltr. °dH',

Gehalt an Erdalkali am Austritt der Anlage kleiner 0,02 mol/m3, Fließdruck am Eintritt der Anlage 0,25 MPa (2,5 bar), Betriebsüberdruck der Anlage min./max. 0,2/0,6 MPa (2/6 bar), Betriebstemperatur Wasser/Umgebung 30/40 Grad C, Enthärtung durch Kationentauscher.
Menge: 1,000 St

**02.02.01.011 Kationenharzpatrone zur Füll- und Ergänzungswasserenthärtung**
Bestehend aus zylindrischer Polypropylen-Patrone gefüllt mit Kationentauscherharz zur Enthärtung von Füll- und Ergänzungswasser nach z.B. VDI 2035 und / oder Herstellerangaben in Warmwasserheizungsanlagen nach
DIN EN 12828.

Weichwasser-Kapazität:  6.000,0 l

Daten Füll-/Nachspeisewasser
Härte Nachspeisewasser:  20,0 °dH
mögl. Nachspeisemenge:  300 l/Pt
Patronenverwendung:  Nachspeisung
Menge: 1,000 St

**02.02.01.012 Membran-Druckausdehnungsgefäß 200l 6bar Stahl äußere Grundbesch**
STLB-Bau 2026-04 040
Membran-Druckausdehnungsgefäß mit Abnahmebescheinigung, DIN EN 13831, für Heizungswasser, Nennvolumen 200 l, zulässiger Betriebsüberdruck 6 bar, Vordruck 1 bar, aus Stahl, mit äußerer Grundbeschichtung, einschl. Tragkonstruktion aus Stahl für Wandbefestigung.
Menge: 1,000 St

**02.02.01.013 Nachspeisestation geschlossene Anlage PN6 0,2m3/h 230VAC Pumpe Wasserverbrauchserfassung**
STLB-Bau 2026-04 040
Nachspeisestation für geschlossene Anlagensysteme DIN EN 12828 mit Prüfzeichen, Nenndruck 0,6 MPa (6 bar), Volumenstrom kvs 0,2 m3/h, Bemessungsbetriebsspannung 230 V AC, mit Pumpe, zur Einspeisung in Anlagen mit Membranausdehnungsgefäß, mit Wasserverbrauchserfassung, mit potentialfreiem Kontakt.
Menge: 1,000 St

**02.02.01.014 Inbetriebnahme Sprührohr-Vakuumentgaser**
Inbetriebnahme der v. g. Nachspeisestation durch den zuständigen Kundendienst, inklusive sämtlicher Nebenkosten.
Menge: 1,000 St

**02.02.01.015 Grundwasserrein.Anlage Ionenaustausch 1Ionenaustauschfilter bis 5m3 bis 10m3/h aufstellen**
STLB-Bau 2026-04 008
Grundwasserreinigungsanlage mit Ionenaustausch mit Adsorberharzen, einschl. aller erforderlichen Rohrleitungen und Armaturen innerhalb der Anlage und der erforderlichen Pumpentechnik, mit einem Ionenaustauschfilter, Inhalt je Aktivkohlefilter bis 5 m3, Wasserfördermenge bis 10 m3/h, aufstellen.
Menge: 1,000 St

**02.02.01.016 Abscheider Schmutz Einbau waager. Messing Heizungswasser PN6 DN40**
STLB-Bau 2026-04 041
Abscheider für Schmutz, Einbau waagerecht, aus Messing, für Heizungswasser, mit Gewindeanschluss, max. Betriebstemperatur bis 70 Grad C, Nenndruck 0,6 MPa (6 bar), DN 40.
Menge: 1,000 St

##### Titel 02.02.02 KG 422.1 Wärmeverteilnetze Armaturen

**02.02.02.017 Absperrschieber Wasser Rotguss Handrad PN6 DN15**
STLB-Bau 2026-04 041
Absperrschieber, für Wasser bis 90 Grad C, mit Muffenanschluss, Gehäuse aus Rotguss, mit Handrad, Nenndruck 0,6 MPa (6 bar), DN 15.
Menge: 4,000 St

**02.02.02.018 Absperrschieber Wasser Rotguss Handrad PN6 DN32**
STLB-Bau 2026-04 041
Absperrschieber, für Wasser bis 90 Grad C, mit Muffenanschluss, Gehäuse aus Rotguss, mit Handrad, Nenndruck 0,6 MPa (6 bar), DN 32.
Menge: 8,000 St

**02.02.02.019 Absperrschieber Wasser Rotguss Handrad PN6 DN40**
STLB-Bau 2026-04 041
Absperrschieber, für Wasser bis 90 Grad C, mit Muffenanschluss, Gehäuse aus Rotguss, mit Handrad, Nenndruck 0,6 MPa (6 bar), DN 40.
Menge: 4,000 St

**02.02.02.020 Absperrschieber Wasser Rotguss Handrad PN6 DN50**
STLB-Bau 2026-04 041
Absperrschieber, für Wasser bis 90 Grad C, mit Muffenanschluss, Gehäuse aus Rotguss, mit Handrad, Nenndruck 0,6 MPa (6 bar), DN 50.
Menge: 4,000 St

*Hinweis: Aufstellraum Heizungsverteiler*
Aufstellraum Heizungsverteiler

Die Hauptverteilung wird mit geschweißten Verbindungen (Flansche und Schraubverbindungen) ausgeführt.

*Hinweis: Heizungsverteilung Hochtemperatur*
Heizungsverteilung

**02.02.02.021 Verteiler-/Sammlerkomb. Wasser bis 90GradC 6bar 3,3m3/h Stahl Flanschanschl. Wärmedämmung Sch.mantel Stahlblech verz Entleerrinne**
Verteiler-/Sammlerkomb. Wasser bis 90GradC 6bar 3,3m3/h Stahl Flanschanschl. Wärmedämmung Sch.mantel Stahlblech verz Entleerrinne

Verteiler-/Sammlerkombination, mit Prüfzeugnis, für Wasser, max. Betriebstemperatur bis 90 Grad C, max. Betriebsüberdruck 6 bar, max. Volumenstrom 3,3 m3/h, aus Stahl, Vor- und Rücklauf der Heizgruppen nebeneinander fluchtend, mit thermischer Trennung, mit 10 Anschlussstutzen,
Nenndurchmesser DN und Verbindungsart 'Zuleitung DN 40 Flansch
Abgang 1 DN 40
Abgang 2 DN 50
Abgang 3 DN 32
Abgang 4 DN 15
Abgang 5 DN 32

mit Flanschanschluss, mit Standkonsole, mit Wärmedämmung und Schutzmantel aus Stahlblech, verzinkt, mit Entleerrinne aus verzinktem Stahl, mit Ablaufstutzen für Muffenanschluss.
Menge: 1,000 St

*Hinweis: Einzelbeschreibung Nr. 01 Meldemodul Umwälzpumpen*
Einzelbeschreibung Nr. 01

Meldemodul Umwälzpumpen

Alle nachfolgend in diesem Titel beschriebenen Umwälzpumpen müssen zusätzlich zu den in den Positionen beschriebenen Eigenschaften mind.  folgende Kriterien erfüllen:
- Differenzdruckmessung fertig an Pumpe angebaut;
- Ausstattung mit Meldemodul für GA
  + 1 DI SB Freigabe
  + 1 DO BM Betriebsmeldung
  + 1 DO SM Störmeldung

Regelarten:
- Permanente, automatische Leistungs-Anpassung an den Anlagenbedarf ohne Sollwertvorgabe
- Konstante Temperatur (T-const.)
- Konstante Differenztemperatur (dT-const.)
- Bedarfsgerechte Volumenstromoptimierung der Zubringerpumpe durch Vernetzung und Kommunikation mit mehreren Pumpen möglich.
- Konstanter Volumenstrom (Q-const.)
- Differenzdruckregelung dp-c an einem entfernten Punkt im Rohrnetz (Schlechtpunktregelung)
- Konstanter Differenzdruck (dp-c)
- Variabler Differenzdruck (dp-v) mit der Option der nominellen Betriebspunkteingabe
- Konstante Drehzahl (n-const.)
- Benutzerdefinierte PID-Regelung

**02.02.02.022 Umwälz-Kreiselpumpe Nassläufer stufenlos regelbar Heizwasser PN6 Inline-Pumpe Gehäuse Guss 230VAC**
STLB-Bau 2026-04 040
Kreiselpumpe als Umwälzpumpe, als Nassläufer, stufenlos regelbar, differenzdruckgeregelt,
benötigter Volumenstrom Pumpe in m3/h '4'

Mind.-Förderhöhe in m '4,5'

Fördermedium Heizwasser VDI 2035 Blatt 1, Betriebstemperatur max. 90 Grad C, Betriebsdruck PN 6, als Inline-Pumpe, Gehäuse aus Gusseisen, mit Motor, Bemessungsbetriebsspannung 230 V AC, blockierstromfest.
Menge: 1,000 St

**02.02.02.023 Umwälz-Kreiselpumpe Nassläufer stufenlos regelbar Heizwasser PN6 Inline-Pumpe Gehäuse Guss 230VAC**
STLB-Bau 2026-04 040
Kreiselpumpe als Umwälzpumpe, als Nassläufer, stufenlos regelbar, differenzdruckgeregelt,
benötigter Volumenstrom Pumpe in m3/h '1,6'

Mind.-Förderhöhe in m '1'

Fördermedium Heizwasser VDI 2035 Blatt 1, Betriebstemperatur max. 90 Grad C, Betriebsdruck PN 6, als Inline-Pumpe, Gehäuse aus Gusseisen, mit Motor, Bemessungsbetriebsspannung 230 V AC, blockierstromfest.
Menge: 1,000 St

**02.02.02.024 Umwälz-Kreiselpumpe Nassläufer stufenlos regelbar Heizwasser PN6 Inline-Pumpe Gehäuse Guss 230VAC**
STLB-Bau 2026-04 040
Kreiselpumpe als Umwälzpumpe, als Nassläufer, stufenlos regelbar, differenzdruckgeregelt,
benötigter Volumenstrom Pumpe in m3/h '0,1'

Mind.-Förderhöhe in m '1'

Fördermedium Heizwasser VDI 2035 Blatt 1, Betriebstemperatur max. 90 Grad C, Betriebsdruck PN 6, als Inline-Pumpe, Gehäuse aus Gusseisen, mit Motor, Bemessungsbetriebsspannung 230 V AC, blockierstromfest.
Menge: 1,000 St

**02.02.02.025 Umwälz-Kreiselpumpe Nassläufer stufenlos regelbar Heizwasser PN6 Inline-Pumpe Gehäuse Guss 230VAC**
STLB-Bau 2026-04 040
Kreiselpumpe als Umwälzpumpe, als Nassläufer, stufenlos regelbar, differenzdruckgeregelt,
benötigter Volumenstrom Pumpe in m3/h '1,5'

Mind.-Förderhöhe in m '4,5'

Fördermedium Heizwasser VDI 2035 Blatt 1, Betriebstemperatur max. 90 Grad C, Betriebsdruck PN 6, als Inline-Pumpe, Gehäuse aus Gusseisen, mit Motor, Bemessungsbetriebsspannung 230 V AC, blockierstromfest.
Menge: 1,000 St

**02.02.02.026 Umwälz-Kreiselpumpe Nassläufer stufenlos regelbar Heizwasser PN6 Inline-Pumpe Gehäuse Guss 230VAC**
STLB-Bau 2026-04 040
Kreiselpumpe als Umwälzpumpe, als Nassläufer, stufenlos regelbar, differenzdruckgeregelt,
benötigter Volumenstrom Pumpe in m3/h '3,5'

Mind.-Förderhöhe in m '0,5'

Fördermedium Heizwasser VDI 2035 Blatt 1, Betriebstemperatur max. 90 Grad C, Betriebsdruck PN 6, als Inline-Pumpe, Gehäuse aus Gusseisen, mit Motor, Bemessungsbetriebsspannung 230 V AC, blockierstromfest.
Menge: 1,000 St

**02.02.02.027 Anschluss an Lufterhitzer DN32**
STLB-Bau 2026-04 042
Anschluss herstellen, Form- und Verbindungsstücke werden gesondert vergütet, an Lufterhitzer, DN 32.
Menge: 2,000 St

*Hinweis: Armaturendämmschale*
Armaturen

Armaturen (Ventile, Klappen, Schmutzfänger etc.) sind inklusive mit universellen, abnehmbaren und wiederverwendbaren Armaturendämmschale nach Vorschrift der EnEV, bestehend aus 2 Außenschalen aus Polystyrol (B1 nach DIN 4102) und 2 Halbschalen aus Polyurethan-Hartschaum als Innenkern (B2 nach DIN 4102), die mit Spannringen oder Spannbändern aus verzinktem Stahl zusammen gehalten werden, als Box vom MPA brandschutzklassengeprüft B2 nach DIN 4102 und E nach EN 13501-1, Wärmeleitfähigkeit 0,025 W/mK (40GradC) nach EN 12667, zur Anwendung als Wärmedämmung bis 130GradC, zur effizienten Verringerung des Wärmeverlustes

**02.02.02.028 Rückschlagklappe EN-GJL-250 DN15 PN10 Wasser bis 90GradC**
STLB-Bau 2026-04 041
Rückschlagklappe, Gehäuse aus Gusseisen EN-GJL-250, DN 15, Nenndruck 1 MPa (10 bar), für Wasser, max. Betriebstemperatur bis 90 Grad C, mit Flanschanschluss, als Zwischenflanschausführung, Sitz weich dichtend.
Menge: 2,000 St

**02.02.02.029 Rückschlagklappe EN-GJL-250 DN32 PN10 Wasser bis 90GradC**
STLB-Bau 2026-04 041
Rückschlagklappe, Gehäuse aus Gusseisen EN-GJL-250, DN 32, Nenndruck 1 MPa (10 bar), für Wasser, max. Betriebstemperatur bis 90 Grad C, mit Flanschanschluss, als Zwischenflanschausführung, Sitz weich dichtend.
Menge: 3,000 St

**02.02.02.030 Rückschlagklappe EN-GJL-250 DN40 PN10 Wasser bis 90GradC**
STLB-Bau 2026-04 041
Rückschlagklappe, Gehäuse aus Gusseisen EN-GJL-250, DN 40, Nenndruck 1 MPa (10 bar), für Wasser, max. Betriebstemperatur bis 90 Grad C, mit Flanschanschluss, Sitz weich dichtend.
Menge: 1,000 St

**02.02.02.031 Rückschlagklappe EN-GJL-250 DN50 PN10 Wasser bis 90GradC**
STLB-Bau 2026-04 041
Rückschlagklappe, Gehäuse aus Gusseisen EN-GJL-250, DN 50, Nenndruck 1 MPa (10 bar), für Wasser, max. Betriebstemperatur bis 90 Grad C, mit Flanschanschluss, als Zwischenflanschausführung, Sitz weich dichtend.
Menge: 1,000 St

**02.02.02.032 Schmutzfänger DN32 Wasser bis 90GradC PN6 Schrägsitz EN-GJL-250**
STLB-Bau 2026-04 041
Schmutzfänger, DN 32, für Wasser, max. Betriebstemperatur bis 90 Grad C, Nenndruck 0,6 MPa (6 bar), in Schrägsitzform, mit Flanschanschluss, Gehäuse aus Gusseisen EN-GJL-250, mit Normalsieb, Gewindebohrung und Verschlussstopfen im Reinigungsverschluss.
Menge: 2,000 St

**02.02.02.033 Schmutzfänger DN40 Wasser bis 90GradC PN6 Schrägsitz EN-GJL-250**
STLB-Bau 2026-04 041
Schmutzfänger, DN 40, für Wasser, max. Betriebstemperatur bis 90 Grad C, Nenndruck 0,6 MPa (6 bar), in Schrägsitzform, mit Flanschanschluss, Gehäuse aus Gusseisen EN-GJL-250, mit Normalsieb, Gewindebohrung und Verschlussstopfen im Reinigungsverschluss.
Menge: 1,000 St

**02.02.02.034 Schmutzfänger DN50 Wasser bis 90GradC PN6 Schrägsitz EN-GJL-250**
STLB-Bau 2026-04 041
Schmutzfänger, DN 50, für Wasser, max. Betriebstemperatur bis 90 Grad C, Nenndruck 0,6 MPa (6 bar), in Schrägsitzform, mit Flanschanschluss, Gehäuse aus Gusseisen EN-GJL-250, mit Normalsieb, Gewindebohrung und Verschlussstopfen im Reinigungsverschluss.
Menge: 1,000 St

**02.02.02.035 Schmutzfänger DN15 Wasser bis 90GradC PN6 Schrägsitz EN-GJL-250**
STLB-Bau 2026-04 041
Schmutzfänger, DN 15, für Wasser, max. Betriebstemperatur bis 90 Grad C, Nenndruck 0,6 MPa (6 bar), in Schrägsitzform, mit Flanschanschluss, Gehäuse aus Gusseisen EN-GJL-250, mit Normalsieb, Gewindebohrung und Verschlussstopfen im Reinigungsverschluss.
Menge: 1,000 St

**02.02.02.036 Entleerungsarmatur Kugelhahn Rotguss PN16 DN15**
STLB-Bau 2026-04 041
Entleerungsarmatur, als Kugelhahn, für Wasser bis 90 Grad C, mit Verschlusskappe und Kette, Gehäuse aus Rotguss, mit Gewindeanschluss, Nenndruck 1,6 MPa (16 bar), DN 15.
Menge: 20,000 St

**02.02.02.037 Entleerungsarmatur Kugelhahn Rotguss PN16 DN20**
STLB-Bau 2026-04 041
Entleerungsarmatur, als Kugelhahn, für Wasser bis 90 Grad C, mit Verschlusskappe und Kette, Gehäuse aus Rotguss, mit Gewindeanschluss, Nenndruck 1,6 MPa (16 bar), DN 20.
Menge: 4,000 St

**02.02.02.038 Druckmessgerät Stahl niro Durchm./NG 100mm 0-4bar**
STLB-Bau 2026-04 041
Druckmessgerät, Messsystem Rohrfeder DIN EN 837-1, ohne Zusatzeinrichtungen, Nenndruck 0,6 MPa (6 bar), Gehäuse aus nichtrostendem Stahl, ohne Rand, Gehäusenenngröße 100, Güteklasse 1, Anzeigebereich 0 bis 4 bar, Anschluss G 1/2 unten.
Menge: 10,000 St

**02.02.02.039 Absperrhahn Druckmessgerät Messing**
STLB-Bau 2026-04 041
Absperrhahn für Druckmessgerät DIN 16262, Nenndruck 0,6 MPa (6 bar), Anschluss Zapfen-Spannmuffe, Anschlussgewinde G 1/2.
Menge: 10,000 St

**02.02.02.040 Wassersackrohr Stahl**
STLB-Bau 2026-04 041
Wassersackrohr DIN 16282, Nenndruck 0,6 MPa (6 bar), aus Stahl, Anschluss Anschweißende-Spannmuffe, Anschlussgewinde G 1/2.
Menge: 10,000 St

**02.02.02.041 Zeigerthermometer Bimetall L 63mm Stahl niro Durchm./NG 100mm 0-100GradC**
STLB-Bau 2026-04 041
Zeigerthermometer DIN EN 13190, Messsystem Bimetall, Austritt des Messelementes nach hinten, Einbaulänge 63 mm, Gehäuse aus nichtrostendem Stahl, Gehäusenenndurchmesser 100 mm, Anzeigebereich 0 bis 100 Grad C, Genauigkeitsklasse 1.
Menge: 10,000 St

**02.02.02.042 Tauchhülse Thermometer-Messel. L 63mm Messing**
STLB-Bau 2026-04 041
Tauchhülse für Thermometer-Messelement, Einbaulänge 63 mm, mit Feststellschraube seitlich, aus Messing, zum Einschrauben G 1/2, mit Schweißmuffe und Dichtung.
Menge: 30,000 St

**02.02.02.043 Beigestellte Tauchhülse einbauen**
Tauchhülse, über Gewerk MSR beigestellt, in Schweißmuffe einbauen, inkl. Verbindungs- und Dichtmaterial
Menge: 30,000 St

**02.02.02.044 Bezeichnungsschild mehrschichtig Kunststoff H 37mm B 74mm**
STLB-Bau 2026-04 042
Bezeichnungsschild DIN 825, Farbe und Beschriftung nach Angaben des AG, aus mehrschichtigem Kunststoff, Beschriftung 2-zeilig, gedruckt, rechteckig, Höhe 37 mm, Breite 74 mm.
Menge: 10,000 St

**02.02.02.045 Strangventil Rotguss PN16 DN15**
STLB-Bau 2026-04 041
Strangventil, mit Stellungsanzeige, für Wasser, max. Betriebstemperatur bis 90 Grad C, mit Innengewinde, Gehäuse aus Rotguss, Nenndruck 1,6 MPa (16 bar), DN 15.
Menge: 1,000 St

**02.02.02.046 Strangventil Rotguss PN16 DN20**
STLB-Bau 2026-04 041
Strangventil, mit Stellungsanzeige, für Wasser, max. Betriebstemperatur bis 90 Grad C, mit Innengewinde, Gehäuse aus Rotguss, Nenndruck 1,6 MPa (16 bar), DN 20.
Menge: 2,000 St

**02.02.02.047 Strangventil Rotguss PN16 DN32**
STLB-Bau 2026-04 041
Strangventil, mit Stellungsanzeige, für Wasser, max. Betriebstemperatur bis 90 Grad C, mit Innengewinde, Gehäuse aus Rotguss, Nenndruck 1,6 MPa (16 bar), DN 32.
Menge: 2,000 St

**02.02.02.048 Strangventil Rotguss PN16 DN50**
STLB-Bau 2026-04 041
Strangventil, mit Stellungsanzeige, für Wasser, max. Betriebstemperatur bis 90 Grad C, mit Innengewinde, Gehäuse aus Rotguss, Nenndruck 1,6 MPa (16 bar), DN 50.
Menge: 1,000 St

**02.02.02.049 Strangventil Rotguss PN16 DN40**
STLB-Bau 2026-04 041
Strangventil, mit Voreinstellung, mit Stellungsanzeige, für Wasser, max. Betriebstemperatur bis 90 Grad C, mit Entleerung, mit Innengewinde, Gehäuse aus Rotguss, Nenndruck 1,6 MPa (16 bar), DN 40.
Menge: 2,000 St

**02.02.02.050 Kugelhahn Wasser Rotguss PN16 DN20**
STLB-Bau 2026-04 041
Kugelhahn, für Wasser, max. Betriebstemperatur bis 120 Grad C, Durchgangsform, mit Muffenanschluss, Gehäuse aus Rotguss, Betätigung mit Knebel mit verlängerter Spindel, Nenndruck 1,6 MPa (16 bar), DN 20.
Menge: 4,000 St

##### Titel 02.02.03 KG 422.2 Wärmeverteilnetz Rohrleitungen

*Hinweis: Montagebereich bis 3,5 m*
Montagebereich bis 3,5 m

Nachfolgend beschriebenen Rohrleitungen inkl. Formteile werden in einem Bereich bis 3,5 m über FFB montiert.

**02.02.03.051 Rohr Stahlgewinderohr mittelschwer nahtlos schwarz Heizungswasser AD 21,3mm Schweißen**
*** Bezugsbeschreibung
STLB-Bau 2026-04 041
Rohrleitung aus mittelschwerem Stahlgewinderohr DIN EN 10255, nahtlos, schwarz, für Heizungswasser, Außendurchmesser 21,3 mm, Wanddicke 2,3 mm, Verbindung durch Schweißen, einschl. Schweiß- bzw. Löt- und Dichtungsmittel, sowie Herstellen der Verbindungen, Form- und Verbindungsstücke werden gesondert vergütet, besondere Rohrbefestigungen werden gesondert vergütet, Verlegung in Gebäuden, Arbeitshöhe des Montageortes bis 3,5 m über der Standfläche des hierfür erforderlichen Gerüstes.
Menge: 37,000 m

**02.02.03.052 Rohr Stahlgewinderohr mittelschwer nahtlos schwarz Heizungswasser AD 26,9mm**
*** wie Position 02.02.03.051
STLB-Bau 2026-04 041
Rohrleitung aus mittelschwerem Stahlgewinderohr DIN EN 10255, nahtlos, schwarz, für Heizungswasser, Außendurchmesser 26,9 mm, Wanddicke 2,3 mm, einschl. Schweiß- bzw. Löt- und Dichtungsmittel, sowie Herstellen der Verbindungen, Form- und Verbindungsstücke werden gesondert vergütet, besondere Rohrbefestigungen werden gesondert vergütet, Verlegung in Gebäuden, Arbeitshöhe des Montageortes bis 3,5 m über der Standfläche des hierfür erforderlichen Gerüstes.
Menge: 80,000 m

**02.02.03.053 Rohr Stahlgewinderohr mittelschwer nahtlos schwarz Heizungswasser AD 33,7mm**
*** wie Position 02.02.03.051
STLB-Bau 2026-04 041
Rohrleitung aus mittelschwerem Stahlgewinderohr DIN EN 10255, nahtlos, schwarz, für Heizungswasser, Außendurchmesser 33,7 mm, Wanddicke 2,3 mm, einschl. Schweiß- bzw. Löt- und Dichtungsmittel, sowie Herstellen der Verbindungen, Form- und Verbindungsstücke werden gesondert vergütet, besondere Rohrbefestigungen werden gesondert vergütet, Verlegung in Gebäuden, Arbeitshöhe des Montageortes bis 3,5 m über der Standfläche des hierfür erforderlichen Gerüstes.
Menge: 8,000 m

**02.02.03.054 Rohr Stahlgewinderohr mittelschwer nahtlos schwarz Heizungswasser AD 42,4mm**
*** wie Position 02.02.03.051
STLB-Bau 2026-04 041
Rohrleitung aus mittelschwerem Stahlgewinderohr DIN EN 10255, nahtlos, schwarz, für Heizungswasser, Außendurchmesser 42,4 mm, Wanddicke 2,3 mm, einschl. Schweiß- bzw. Löt- und Dichtungsmittel, sowie Herstellen der Verbindungen, Form- und Verbindungsstücke werden gesondert vergütet, besondere Rohrbefestigungen werden gesondert vergütet, Verlegung in Gebäuden, Arbeitshöhe des Montageortes bis 3,5 m über der Standfläche des hierfür erforderlichen Gerüstes.
Menge: 25,000 m

**02.02.03.055 Rohr Stahlrohr nahtlos schwarz Heizungswasser AD 48,3mm Schweißen**
STLB-Bau 2026-04 041
Rohrleitung aus Stahlrohr DIN EN 10216-1, Maße DIN EN 10220, nahtlos, schwarz, für Heizungswasser, Außendurchmesser 48,3 mm, Wanddicke 2,3 mm, Verbindung durch Schweißen, einschl. Schweiß- bzw. Löt- und Dichtungsmittel, sowie Herstellen der Verbindungen, Form- und Verbindungsstücke werden gesondert vergütet, besondere Rohrbefestigungen werden gesondert vergütet, Verlegung in Gebäuden, Arbeitshöhe des Montageortes bis 3,5 m über der Standfläche des hierfür erforderlichen Gerüstes.
Menge: 7,000 m

**02.02.03.056 Rohr Stahlrohr nahtlos schwarz Heizungswasser AD 60,3mm Schweißen**
STLB-Bau 2026-04 041
Rohrleitung aus Stahlrohr DIN EN 10216-1, Maße DIN EN 10220, nahtlos, schwarz, für Heizungswasser, Außendurchmesser 60,3 mm, Wanddicke 2,3 mm, Verbindung durch Schweißen, einschl. Schweiß- bzw. Löt- und Dichtungsmittel, sowie Herstellen der Verbindungen, Form- und Verbindungsstücke werden gesondert vergütet, besondere Rohrbefestigungen werden gesondert vergütet, Verlegung in Gebäuden, Arbeitshöhe des Montageortes bis 3,5 m über der Standfläche des hierfür erforderlichen Gerüstes.
Menge: 2,000 m

**02.02.03.057 Bogen Kohlenstoffstahl Schweißen 45-90Grad Heizungswasser AD 21,3mm**
STLB-Bau 2026-04 041
Bogen, aus Kohlenstoffstahl, Verbindung durch Schweißen, über 45 bis 90 Grad, für Rohrleitung aus mittelschwerem Stahlrohr DIN EN 10255, für Heizungswasser, Außendurchmesser 21,3 mm.
Menge: 30,000 St

**02.02.03.058 Bogen Kohlenstoffstahl Schweißen 45-90Grad Heizungswasser AD 26,9mm**
STLB-Bau 2026-04 041
Bogen, aus Kohlenstoffstahl, Verbindung durch Schweißen, über 45 bis 90 Grad, für Rohrleitung aus mittelschwerem Stahlrohr DIN EN 10255, für Heizungswasser, Außendurchmesser 26,9 mm.
Menge: 66,000 St

**02.02.03.059 Bogen Kohlenstoffstahl Schweißen 45-90Grad Heizungswasser AD 33,7mm**
STLB-Bau 2026-04 041
Bogen, aus Kohlenstoffstahl, Verbindung durch Schweißen, über 45 bis 90 Grad, für Rohrleitung aus mittelschwerem Stahlrohr DIN EN 10255, für Heizungswasser, Außendurchmesser 33,7 mm.
Menge: 6,000 St

**02.02.03.060 Bogen Kohlenstoffstahl Schweißen 45-90Grad Heizungswasser AD 42,4mm**
STLB-Bau 2026-04 041
Bogen, aus Kohlenstoffstahl, Verbindung durch Schweißen, über 45 bis 90 Grad, für Rohrleitung aus mittelschwerem Stahlrohr DIN EN 10255, für Heizungswasser, Außendurchmesser 42,4 mm.
Menge: 22,000 St

**02.02.03.061 Bogen Kohlenstoffstahl Schweißen 45-90Grad Heizungswasser AD 48,3mm**
STLB-Bau 2026-04 041
Bogen, aus Kohlenstoffstahl, Verbindung durch Schweißen, über 45 bis 90 Grad, für Rohrleitung aus Stahlrohr DIN EN 10216-1, Maße DIN EN 10220, nahtlos, für Heizungswasser, Außendurchmesser 48,3 mm.
Menge: 16,000 St

**02.02.03.062 Bogen Kohlenstoffstahl Schweißen 45-90Grad Heizungswasser AD 60,3mm**
STLB-Bau 2026-04 041
Bogen, aus Kohlenstoffstahl, Verbindung durch Schweißen, über 45 bis 90 Grad, für Rohrleitung aus Stahlrohr DIN EN 10216-1, Maße DIN EN 10220, nahtlos, für Heizungswasser, Außendurchmesser 60,3 mm.
Menge: 4,000 St

**02.02.03.063 Vorschweißflansch PN6 Stahl Wasser DN20**
STLB-Bau 2026-04 041
Vorschweißflansch DIN EN 1092-1 PN 6, aus Stahl, einschl. Schrauben und Dichtung, für Wasser, DN 20.
Menge: 4,000 St

**02.02.03.064 Vorschweißflansch PN6 Stahl Wasser DN25**
STLB-Bau 2026-04 041
Vorschweißflansch DIN EN 1092-1 PN 6, aus Stahl, einschl. Schrauben und Dichtung, für Wasser, DN 25.
Menge: 6,000 St

**02.02.03.065 Vorschweißflansch PN6 Stahl Wasser DN32**
STLB-Bau 2026-04 041
Vorschweißflansch DIN EN 1092-1 PN 6, aus Stahl, einschl. Schrauben und Dichtung, für Wasser, DN 32.
Menge: 8,000 St

**02.02.03.066 Vorschweißflansch PN6 Stahl Wasser DN40**
STLB-Bau 2026-04 041
Vorschweißflansch DIN EN 1092-1 PN 6, aus Stahl, einschl. Schrauben und Dichtung, für Wasser, DN 40.
Menge: 16,000 St

**02.02.03.067 Vorschweißflansch PN6 Stahl Wasser DN50**
STLB-Bau 2026-04 041
Vorschweißflansch DIN EN 1092-1 PN 6, aus Stahl, einschl. Schrauben und Dichtung, für Wasser, DN 50.
Menge: 18,000 St

**02.02.03.068 Luftgefäß 2gewölbte Böden bis 90GradC 6bar Stahl DN40 L 200mm**
STLB-Bau 2026-04 040
Luftgefäß mit 2 gewölbten Böden, max. zulässige Betriebstemperatur bis 90 Grad C, max. Betriebsüberdruck 0,6 MPa (6 bar), aus Stahlrohren, bis DN 40, Gesamtlänge 200 mm, mit Entlüftungsleitung, Länge 2 m und Entlüftungshahn.
Menge: 8,000 St

*Hinweis: T-Stück*
T-Stück

Nachfolgend beschriebenen T-Stücke besitzen unterschiedliche Abgangsdurchmesser je nach Erfordernis.

**02.02.03.069 T-Stück Kohlenstoffstahl Schweißen Heizungswasser AD 42,4mm**
STLB-Bau 2026-04 041
T-Stück, aus Kohlenstoffstahl, Verbindung durch Schweißen, für Rohrleitung aus mittelschwerem Stahlrohr DIN EN 10255, für Heizungswasser, Außendurchmesser 42,4 mm.
Menge: 6,000 St

**02.02.03.070 T-Stück reduziert Kohlenstoffstahl Schweißen Heizungswasser AD 60,3mm x 48,3mm**
STLB-Bau 2026-04 041
T-Stück, reduziert, aus Kohlenstoffstahl, Verbindung durch Schweißen, für Rohrleitung aus mittelschwerem Stahlrohr DIN EN 10255, für Heizungswasser, Außendurchmesser 60,3 mm, 2. Durchmesser 48,3 mm.
Menge: 6,000 St

**02.02.03.071 Reduzierstück Kohlenstoffstahl Schweißen Heizungswasser AD 26,9mm x 21,3mm**
STLB-Bau 2026-04 041
Reduzierstück, aus Kohlenstoffstahl, Verbindung durch Schweißen, für Rohrleitung aus mittelschwerem Stahlrohr DIN EN 10255, für Heizungswasser, Außendurchmesser 26,9 mm, 2. Durchmesser 21,3 mm.
Menge: 2,000 St

**02.02.03.072 Reduzierstück Kohlenstoffstahl Schweißen Heizungswasser AD 42,4mm x 33,7mm**
STLB-Bau 2026-04 041
Reduzierstück, aus Kohlenstoffstahl, Verbindung durch Schweißen, für Rohrleitung aus mittelschwerem Stahlrohr DIN EN 10255, für Heizungswasser, Außendurchmesser 42,4 mm, 2. Durchmesser 33,7 mm.
Menge: 2,000 St

**02.02.03.073 Reduzierstück Kohlenstoffstahl Schweißen Heizungswasser AD 60,3mm x 33,7mm**
STLB-Bau 2026-04 041
Reduzierstück, aus Kohlenstoffstahl, Verbindung durch Schweißen, für Rohrleitung aus mittelschwerem Stahlrohr DIN EN 10255, für Heizungswasser, Außendurchmesser 60,3 mm, 2. Durchmesser 33,7 mm.
Menge: 4,000 St

**02.02.03.074 Reduzierstück Kohlenstoffstahl Schweißen Heizungswasser AD 42,4mm x 26,9mm**
STLB-Bau 2026-04 041
Reduzierstück, aus Kohlenstoffstahl, Verbindung durch Schweißen, für Rohrleitung aus mittelschwerem Stahlrohr DIN EN 10255, für Heizungswasser, Außendurchmesser 42,4 mm, 2. Durchmesser 26,9 mm.
Menge: 4,000 St

**02.02.03.075 Reduzierstück Kohlenstoffstahl Schweißen Heizungswasser AD 33,7mm x 26,9mm**
STLB-Bau 2026-04 041
Reduzierstück, aus Kohlenstoffstahl, Verbindung durch Schweißen, für Rohrleitung aus mittelschwerem Stahlrohr DIN EN 10255, für Heizungswasser, Außendurchmesser 33,7 mm, 2. Durchmesser 26,9 mm.
Menge: 4,000 St

**02.02.03.076 Einschweißmuffe zylindr. IG Kohlenstoffstahl Schweißen Heizungswasser Rp1/2**
STLB-Bau 2026-04 041
Einschweißmuffe, mit zylindrischem Innengewinde, aus Kohlenstoffstahl, Verbindung durch Schweißen, für Rohrleitung aus mittelschwerem Stahlrohr DIN EN 10255, für Heizungswasser, Gewindeanschluss Rp 1/2.
Menge: 20,000 St

**02.02.03.077 Einschweißmuffe zylindr. IG Kohlenstoffstahl Schweißen Heizungswasser Rp3/4**
STLB-Bau 2026-04 041
Einschweißmuffe, mit zylindrischem Innengewinde, aus Kohlenstoffstahl, Verbindung durch Schweißen, für Rohrleitung aus mittelschwerem Stahlrohr DIN EN 10255, für Heizungswasser, Gewindeanschluss Rp 3/4.
Menge: 15,000 St

**02.02.03.078 Einschweißmuffe zylindr. IG Kohlenstoffstahl Schweißen Heizungswasser Rp1**
STLB-Bau 2026-04 041
Einschweißmuffe, mit zylindrischem Innengewinde, aus Kohlenstoffstahl, Verbindung durch Schweißen, für Rohrleitung aus mittelschwerem Stahlrohr DIN EN 10255, für Heizungswasser, Gewindeanschluss Rp 1.
Menge: 35,000 St

**02.02.03.079 Rohrdoppelnippel Kohlenstoffstahl Heizungswasser AD 21,3mm**
*** Bezugsbeschreibung
STLB-Bau 2026-04 041
Rohrdoppelnippel, aus Kohlenstoffstahl, für Rohrleitung aus mittelschwerem Stahlrohr DIN EN 10255, für Heizungswasser, Außendurchmesser 21,3 mm.
Menge: 2,000 St

**02.02.03.080 Rohrdoppelnippel Kohlenstoffstahl Heizungswasser AD 26,9mm**
*** wie Position 02.02.03.079
STLB-Bau 2026-04 041
Rohrdoppelnippel, aus Kohlenstoffstahl, für Rohrleitung aus mittelschwerem Stahlrohr DIN EN 10255, für Heizungswasser, Außendurchmesser 26,9 mm.
Menge: 2,000 St

**02.02.03.081 Rohrdoppelnippel Kohlenstoffstahl Heizungswasser AD 33,7mm**
*** wie Position 02.02.03.079
STLB-Bau 2026-04 041
Rohrdoppelnippel, aus Kohlenstoffstahl, für Rohrleitung aus mittelschwerem Stahlrohr DIN EN 10255, für Heizungswasser, Außendurchmesser 33,7 mm.
Menge: 2,000 St

**02.02.03.082 Rohrdoppelnippel Kohlenstoffstahl Heizungswasser AD 42,4mm**
*** wie Position 02.02.03.079
STLB-Bau 2026-04 041
Rohrdoppelnippel, aus Kohlenstoffstahl, für Rohrleitung aus mittelschwerem Stahlrohr DIN EN 10255, für Heizungswasser, Außendurchmesser 42,4 mm.
Menge: 2,000 St

**02.02.03.083 Rohrdoppelnippel Kohlenstoffstahl Heizungswasser AD 48,3mm**
*** wie Position 02.02.03.079
STLB-Bau 2026-04 041
Rohrdoppelnippel, aus Kohlenstoffstahl, für Rohrleitung aus mittelschwerem Stahlrohr DIN EN 10255, für Heizungswasser, Außendurchmesser 48,3 mm.
Menge: 2,000 St

**02.02.03.084 Anschweißnippel kon. AG Kohlenstoffstahl Heizungswasser R1/2**
*** Bezugsbeschreibung
STLB-Bau 2026-04 041
Anschweißnippel, mit konischem Außengewinde, aus Kohlenstoffstahl, für Rohrleitung aus mittelschwerem Stahlrohr DIN EN 10255, für Heizungswasser, Gewindeanschluss R 1/2.
Menge: 18,000 St

**02.02.03.085 Anschweißnippel kon. AG Kohlenstoffstahl Heizungswasser R3/4**
*** wie Position 02.02.03.084
STLB-Bau 2026-04 041
Anschweißnippel, mit konischem Außengewinde, aus Kohlenstoffstahl, für Rohrleitung aus mittelschwerem Stahlrohr DIN EN 10255, für Heizungswasser, Gewindeanschluss R 3/4.
Menge: 16,000 St

**02.02.03.086 Anschweißnippel kon. AG Kohlenstoffstahl Heizungswasser R1 1/4**
*** wie Position 02.02.03.084
STLB-Bau 2026-04 041
Anschweißnippel, mit konischem Außengewinde, aus Kohlenstoffstahl, für Rohrleitung aus mittelschwerem Stahlrohr DIN EN 10255, für Heizungswasser, Gewindeanschluss R 1 1/4.
Menge: 34,000 St

**02.02.03.087 Anschweißnippel kon. AG Kohlenstoffstahl Heizungswasser R1 1/2**
*** wie Position 02.02.03.084
STLB-Bau 2026-04 041
Anschweißnippel, mit konischem Außengewinde, aus Kohlenstoffstahl, für Rohrleitung aus mittelschwerem Stahlrohr DIN EN 10255, für Heizungswasser, Gewindeanschluss R 1 1/2.
Menge: 16,000 St

*Hinweis: Verschraubung aller Art*
Verschraubung aller Art und Grade, aus Kohlenstoffstahl, für Rohrleitung aus mittelschwerem Stahlrohr DIN EN 10255

**02.02.03.088 Übergangsverschraubung Kohlenstoffstahl Pressverbindung Heizungswasser AD 21,3mm**
STLB-Bau 2026-04 041
Übergangsverschraubung, aus Kohlenstoffstahl, Pressverbindung, für Rohrleitung aus Stahlrohr DIN EN 10216-1, Maße DIN EN 10220, nahtlos, für Heizungswasser, Außendurchmesser 21,3 mm.
Menge: 17,000 St

**02.02.03.089 Übergangsverschraubung Kohlenstoffstahl Pressverbindung Heizungswasser AD 26,9mm**
STLB-Bau 2026-04 041
Übergangsverschraubung, aus Kohlenstoffstahl, Pressverbindung, für Rohrleitung aus Stahlrohr DIN EN 10216-1, Maße DIN EN 10220, nahtlos, für Heizungswasser, Außendurchmesser 26,9 mm.
Menge: 16,000 St

**02.02.03.090 Übergangsverschraubung Kohlenstoffstahl Pressverbindung Heizungswasser AD 33,7mm**
STLB-Bau 2026-04 041
Übergangsverschraubung, aus Kohlenstoffstahl, Pressverbindung, für Rohrleitung aus Stahlrohr DIN EN 10216-1, Maße DIN EN 10220, nahtlos, für Heizungswasser, Außendurchmesser 33,7 mm.
Menge: 12,000 St

**02.02.03.091 Rohrschelle Stahl verz axiale Dehnungsaufnahme bis 20mm L bis 0,5m DN15**
*** Bezugsbeschreibung
STLB-Bau 2026-04 042
Rohraufhängung als Rohrschelle, aus verzinktem Stahl, für eine axiale Dehnungsaufnahme bis 20 mm, mit schalldämmenden Einlagen, Anforderungen entsprechend DIN 4109-1, Temperaturbereich - 40 bis 110 Grad C, Länge Aufhängung bis 0,5 m, Befestigung mit Gewindestäben, mit bauaufsichtlich zugelassenen Dübeln, einschl. Bohrarbeiten, Befestigungsuntergrund Beton, Rohr aus Stahl, DN 15, Arbeitshöhe des Montageortes bis 3,5 m über der Standfläche des hierfür erforderlichen Gerüstes.
Menge: 37,000 St

**02.02.03.092 Rohrschelle Stahl verz axiale Dehnungsaufnahme bis 20mm L bis 0,5m DN20**
*** wie Position 02.02.03.091
STLB-Bau 2026-04 042
Rohraufhängung als Rohrschelle, aus verzinktem Stahl, für eine axiale Dehnungsaufnahme bis 20 mm, mit schalldämmenden Einlagen, Anforderungen entsprechend DIN 4109-1, Temperaturbereich - 40 bis 110 Grad C, Länge Aufhängung bis 0,5 m, Befestigung mit Gewindestäben, mit bauaufsichtlich zugelassenen Dübeln, einschl. Bohrarbeiten, Befestigungsuntergrund Beton, Rohr aus Stahl, DN 20, Arbeitshöhe des Montageortes bis 3,5 m über der Standfläche des hierfür erforderlichen Gerüstes.
Menge: 80,000 St

**02.02.03.093 Rohrschelle Stahl verz axiale Dehnungsaufnahme bis 20mm L bis 0,5m DN25**
*** wie Position 02.02.03.091
STLB-Bau 2026-04 042
Rohraufhängung als Rohrschelle, aus verzinktem Stahl, für eine axiale Dehnungsaufnahme bis 20 mm, mit schalldämmenden Einlagen, Anforderungen entsprechend DIN 4109-1, Temperaturbereich - 40 bis 110 Grad C, Länge Aufhängung bis 0,5 m, Befestigung mit Gewindestäben, mit bauaufsichtlich zugelassenen Dübeln, einschl. Bohrarbeiten, Befestigungsuntergrund Beton, Rohr aus Stahl, DN 25, Arbeitshöhe des Montageortes bis 3,5 m über der Standfläche des hierfür erforderlichen Gerüstes.
Menge: 8,000 St

**02.02.03.094 Rohrschelle Stahl verz axiale Dehnungsaufnahme bis 20mm L bis 0,5m DN32**
*** wie Position 02.02.03.091
STLB-Bau 2026-04 042
Rohraufhängung als Rohrschelle, aus verzinktem Stahl, für eine axiale Dehnungsaufnahme bis 20 mm, mit schalldämmenden Einlagen, Anforderungen entsprechend DIN 4109-1, Temperaturbereich - 40 bis 110 Grad C, Länge Aufhängung bis 0,5 m, Befestigung mit Gewindestäben, mit bauaufsichtlich zugelassenen Dübeln, einschl. Bohrarbeiten, Befestigungsuntergrund Beton, Rohr aus Stahl, DN 32, Arbeitshöhe des Montageortes bis 3,5 m über der Standfläche des hierfür erforderlichen Gerüstes.
Menge: 25,000 St

**02.02.03.095 Rohrschelle Stahl verz axiale Dehnungsaufnahme bis 20mm L bis 0,5m DN40**
*** wie Position 02.02.03.091
STLB-Bau 2026-04 042
Rohraufhängung als Rohrschelle, aus verzinktem Stahl, für eine axiale Dehnungsaufnahme bis 20 mm, mit schalldämmenden Einlagen, Anforderungen entsprechend DIN 4109-1, Temperaturbereich - 40 bis 110 Grad C, Länge Aufhängung bis 0,5 m, Befestigung mit Gewindestäben, mit bauaufsichtlich zugelassenen Dübeln, einschl. Bohrarbeiten, Befestigungsuntergrund Beton, Rohr aus Stahl, DN 40, Arbeitshöhe des Montageortes bis 3,5 m über der Standfläche des hierfür erforderlichen Gerüstes.
Menge: 7,000 St

**02.02.03.096 Rohrschelle Stahl verz axiale Dehnungsaufnahme bis 20mm L bis 0,5m DN50**
*** wie Position 02.02.03.091
STLB-Bau 2026-04 042
Rohraufhängung als Rohrschelle, aus verzinktem Stahl, für eine axiale Dehnungsaufnahme bis 20 mm, mit schalldämmenden Einlagen, Anforderungen entsprechend DIN 4109-1, Temperaturbereich - 40 bis 110 Grad C, Länge Aufhängung bis 0,5 m, Befestigung mit Gewindestäben, mit bauaufsichtlich zugelassenen Dübeln, einschl. Bohrarbeiten, Befestigungsuntergrund Beton, Rohr aus Stahl, DN 50, Arbeitshöhe des Montageortes bis 3,5 m über der Standfläche des hierfür erforderlichen Gerüstes.
Menge: 2,000 St

##### Titel 02.02.04 KG 423.1 Raumheizflächen Heizkörper

*Hinweis: Bei Raumheizflächen ist die Vorschrift Radius >= 2 mm gemäß den Unfall*
Bei Raumheizflächen ist die Vorschrift Radius >= 2 mm
gemäß den Unfallverhütungsvorschriften (UVV) Schulen,
GUV-VS1 § 11 (1) zu beachten

**02.02.04.097 Flachheizkörper Stahl liefern glatt Seitent. H 450-500mm L 1900-2000mm Typ11**
STLB-Bau 2024-04 041
Flachheizkörper (Plattenheizkörper), aus Stahl, nur liefern, Wärmeleistung geprüft DIN EN 442-2, mit Registrierung, Oberfläche glatt, mit Seitenteil und Abdeckgitter, Bauhöhe über 450 bis 500 mm, Baulänge über 1900 bis 2000 mm, Bautiefe über 50 bis 75 mm, Typ 11, max. Betriebstemperatur bis 110 Grad C, max. Betriebsüberdruck 0,6 MPa (6 bar), mit Grundbeschichtung DIN 55900-1 und Deckbeschichtung DIN 55900-2 als Pulverbeschichtung, Farbton weiß, Zweirohranschluss, horizontal wechselseitig, von oben nach unten, einschl. Befestigungszubehör.
Menge: 13,000 St

**02.02.04.098 Flachheizkörper Stahl mont. anschließen glatt Seitent. H 450-500mm L 1900-2000mm Typ11**
STLB-Bau 2024-04 041
Flachheizkörper (Plattenheizkörper), aus Stahl, montieren und anschließen, Oberfläche glatt, mit Seitenteil und Abdeckgitter, Bauhöhe über 450 bis 500 mm, Baulänge über 1900 bis 2000 mm, Bautiefe über 50 bis 75 mm, Typ 11, max. Betriebstemperatur bis 110 Grad C, Zweirohranschluss, horizontal wechselseitig, von oben nach unten.
Menge: 13,000 St

**02.02.04.099 Flachheizkörper Stahl ausbauen einbauen glatt Seitent. H 450-500mm L 1900-2000mm Typ11 Gruppen bis 10St Entleeren Füllen**
STLB-Bau 2024-04 041
Flachheizkörper (Plattenheizkörper), aus Stahl, ausbauen und wieder einbauen, Oberfläche glatt, mit Seitenteil und Abdeckgitter, Bauhöhe über 450 bis 500 mm, Baulänge über 1900 bis 2000 mm, Bautiefe über 50 bis 75 mm, Typ 11, max. Betriebstemperatur bis 110 Grad C, Zweirohranschluss, horizontal wechselseitig, von oben nach unten, innerhalb der Ausführungszeit, einschl. Schützen der Anschlüsse von Flachheizkörpern (Plattenheizkörpern) und Rohren gegen Verschmutzung sowie Erneuerung der Anschlussdichtungen, in Gruppen bis 10 St, einschl. Entleeren, Füllen der Anlage.
Menge: 13,000 St

##### Titel 02.02.05 KG 423.2 Raumheizflächen Fußbodenheizung

*Hinweis: Flächenheizungssystem zur Verlegung*
Flächenheizungssystem zur Verlegung auf bauseitiger Dämmung, mit
unterschiedlichen Rohrabständen ausführbar, zur
individuellen Leistungsanpassung. Für
Fußbodenoberflächentemperaturen im
wärmephysiologisch zugelassenen Bereich, zur Aufnahme
von Oberböden mit einem maximalen
Wärmedurchlasswiderstand von 0,15 m2K/W. Heizebene
bestehend aus nur zwei Komponenten:

- 3 mm starke PP-Hohlkammerprofil als
Rohrträgerelement, als 2,4 m² KlettFaltplatte, mit
aufkaschierter kraftschlüssiger Gewebe-Haftfolie zur
Bildung einer homogenen Abdeck- und Montageebene.
Verlegung mit einseitigem Folienüberstand zur
Abdeckung der Dämmschichten gem. DIN 18560.
FolienRasterung 100 x 100 mm zur normgerechten
Einhaltung von Verlegeabständen.
  - Abmessungen: 2400 x 1000 mm, faltbar auf 1200 x
1000 mm.
- Zulässige Nutzlast: 2 kN/m² - Wärmeleitwiderstand:
0,014 m²K/W - Flächengewicht 0,8 kg/m²
- Auf Systemplatte selbsthaftend und ohne spezielles
Werkzeug verlegbares PE-Xa-Rohr mit Sauerstoffdiffusionssperre EVOH.
Wahlweise in den Dimensionen 14x2 mm oder 16x1,8 mm.
Die Systemkomponenten des KlettSystems
entsprechend folgenden Normen:
Baustoffklasse E gemäß DIN EN 13501-1, Baustoffklasse
B2 nach DIN 4102, Folienüberstand nach DIN 18560,
Schnittstellenverklebung mit Klebeband
Selbsthaftendes Klett-Rohr aus hochdruckvernetztem
Polyethylen, nach DIN EN ISO 15875,
sauerstoffdicht nach DIN 4726

Estrichkomponente:
VD 450/550N: DIN 18560 Randdämmstreifen:
DIN 18560, Teil 2 und DIN EN 1264 Baustoffklasse B2
nach DIN 4102 Die Befestigung des Klett-Rohrs
erfolgt selbsthaftend und ohne Beschädigung auf der
Systemplatte, entsprechend den Anforderungen der DIN
18560-2 "schwimmende Estriche" wird dabei die
Funktionsfähigkeit der Dämmschicht und ihrer
Abdeckung beim Einbau der Heizrohre nicht
beeinträchtigt. Der Eintritt von Anmachwasser oder
Fließestrich in die Dämmebene kann vollflächig
vermieden werden.
Voraussetzung für den Einbau des Klett-
Flächenheizsystems ist, dass der Untergrund der DIN
18202 entspricht und soweit erforderlich die Maßnahmen
nach DIN 18195 durchgeführt sind.

**02.02.05.100 TWINBOARD 2400X1000X3MM**
Rohrträger in geklappter Ausführung 2.400 x 1.000 x
3mm, aus 3-Schicht Strukturkammerplatte aus Kunststoff,
mit vollflächiger Gewebehaftschicht.
Schnittstellenverklebung für Dichtigkeit gegen
Estrichanmachwasser nach DIN 18560 mit
Klebeband.
Für Verkehrslasten bis 5kN/m2 gem. DIN EN
1991-1-1:2010-12, Anwendungsbereiche gem. Tab.
6.1:A1-A3, B1-B3, C1-C5, D1-D2 und T1-T2.
Für eine Lebensdauer von 50 Jahren geprüft
Menge: 129,750 m2

**02.02.05.101 KLETT ROHR 16X2,0 640M**
PE-Xa-Rohr mit Sauerstoffdiffusionssperre aus EVOH und
einer zusätzlichen äußeren Schutzschicht. Farbe
weiß mit zwei blauen Streifen. Entspricht der DIN EN
ISO 15875 "Kunststoff-Rohrleitungssysteme für Warm-und
Kaltwassersysteme, vernetztes Polyethylen",
Sauerstoffdicht nach DIN 4726. Zur Verwendung als
Flächenheizungs- und Kühlungsrohr, Verbindung mit
Quick & Easy-Technik und Klemmringverschraubungen.
DIN Certco Registernummer 3V372 PE-Xa Anwendungsklasse
4+5 / 6 bar Maximale Auslegungstemperatur: 90 °C
Störfalltemperatur: 100 °C max. Betriebsdruck 6/10
bar bei 90 °C/70 °C Baustoffklasse E nach DIN EN
13501-1
Menge: 689,220 m

**02.02.05.102 FOLIE PE 0,1MM 75X2M**
FOLIE PE 0,1MM 75X2M
zur Abdeckung von Materialien der Bauwerksabdichtung
mit weichmacherabscheidenden Stoffen zum Schutz für
die darüber liegende Polystyrol-Wärmedämmung.
Werkstoff: Polyethylen PE-LD
Menge: 31,410 m2

**02.02.05.103 KLEBEBAND 66M 50MM**
KLEBEBAND 66M 50MM
Rollenlänge: 66 m
Menge: 2,000 St

**02.02.05.104 RANDDÄMMSTREIFEN MIT FOLIE PE 50M 150X8MM**
RANDDÄMMSTREIFEN MIT FOLIE PE 50M 150X8MM
für die normgerechte Trennung des Estrichs zu
angrenzenden Bauteilen bei Fußbodenkonstruktionen gem.
DIN 18560 und DIN EN 1264, mit mehrfacher
Abreißschlitzung, mit aufkaschierter PE-Folie
Werkstoff: geschlossenzelliges Polyethylen PE-LD
Baustoffklasse: B2 Farbe: blau
Menge: 90,000 m

**02.02.05.105 DEHNUNGSFUGENPROFIL 1800X100X10MM**
Selbstklebendes Fugenprofil Element aus PP mit
Polyethylen-Schaum Expansion Band, 10 mm dick, für die
zuverlässige Trennung der Estrichprofile (z.B. in
Hauseingängen) sowie zum Absorbieren der Ausdehnung
des Estrichs.
Für Dehnungsfugen nach DIN 18560-2.
Höhe: 100 mm Materialstärke: 10 mm Länge: 1,8 m
Menge: 3,000 m

**02.02.05.106 SCHUTZHÜLSE 20MM 300X5MM**
zum Schutz der Anbindeleitung im Bereich der
Heizestrich-Bewegungsfugen gem. DIN 18560 Werkstoff:
geschlossenzelliges Polyethylen mit Selbstklebestreifen
Dimension: für Rohre bis 20 mm
Menge: 17,000 St

**02.02.05.107 MESSSTELLENMARKIERUNG 100MM**
zur Ausweisung einer Messstelle für die Feuchtemessung
im Estrich, mit rotem Markierungsende. Die Befestigung
auf der Abdeckung gem. DIN 18560 erfolgt mittels
Klebestreifen. Die Abdeckung wird nicht zerstört. Der
Mindestabstand von der Messstelle bis zum nächsten
Heizungsrohr muss 10 cm betragen.
Materialbedarf: 1 St. / Raum oder größer 50 m2
entsprechend mehr Werkstoff: Rundstab Kautschuk, Fuß
aus Kunststoff mit Klebestreifen
Menge: 3,000 St

**02.02.05.108 VERTEILER FM 5X3/4**
VERTEILER FM 5X3/4
Verteiler mit integrierten Ventilen und beidseitiger
Anschlussmöglichkeit bestehend aus:
Vorlauf-Verteiler aus Edelstahl mit integrierten
Ventilen, Anschluss rechts oder links flachdichtend,
Ausführung mit regulierbaren Durchflussanzeigern und
Absperrfunktion, Rücklauf-Verteiler mit Ventilen und
Kappen, für Antrieb 1087763 (230 V) oder Antrieb
1087778 (24 V) vorbereitet, mit integrierten
Entlüftungsventilen und Füll-und
Entleerungseinrichtungen.
Heizkreisanschlüsse: G 3/4 "Eurokonus,
Heizkreisabstand: 50 mm, Verteilerabstand: 200 mm, max.
Druck: 6 bar, max. Temperatur: 60°C
Menge: 1,000 St

**02.02.05.109 VERTEILER FM 6X3/4**
VERTEILER FM 6X3/4
Verteiler mit integrierten Ventilen und beidseitiger
Anschlussmöglichkeit bestehend aus:
Vorlauf-Verteiler aus Edelstahl mit integrierten
Ventilen, Anschluss rechts oder links flachdichtend,
Ausführung mit regulierbaren Durchflussanzeigern und
Absperrfunktion, Rücklauf-Verteiler mit Ventilen und
Kappen, für Antrieb 1087763 (230 V) oder Antrieb
1087778 (24 V) vorbereitet, mit integrierten
Entlüftungsventilen und Füll-und
Entleerungseinrichtungen.
Heizkreisanschlüsse: G 3/4 "Eurokonus,
Heizkreisabstand: 50 mm, Verteilerabstand: 200 mm, max.
Druck: 6 bar, max. Temperatur: 60°C
Menge: 1,000 St

**02.02.05.110 KLEMMRINGVERSCHRAUBUNG 16X1,8/2,0-G3/4"FT**
KLEMMRINGVERSCHRAUBUNG 16X1,8/2,0-G3/4"FT
zweiteilige Klemmringverschraubung aus Messing, mit
Überwurfmutter und Druckhülse, zum Anschluss von
PE-Xa Rohren an Heizkreisverteiler mit Eurokonus
3/4", gem. EN 16313.
Menge: 17,000 St

**02.02.05.111 ROHRFÜHRUNGSBOGEN KUNSTSTOFF 14-18**
ROHRFÜHRUNGSBOGEN KUNSTSTOFF 14-18
aus schlagfestem Kunststoff für 90° Bogen zur
Richtungsänderung, z.B. im Verteilerbereich.
Menge: 17,000 St

**02.02.05.112 ECK-KUGELHAHN RP 3/4" - G1**
ECK-KUGELHAHN RP 3/4" - G1
Verbindung flachdichtend,G1" Gewinde, zur Verbindung an
Verteiler. Set bestehend aus zwei
Eck-Kugelhähnen mit einem rotem und blauen Griff,
Messing vernickelt. Benötigte Länge für
Schrankauslegung : 125 mm + Länge des Verteilers.
Menge: 2,000 Set

**02.02.05.113 REGULIERVENTIL G1 - RP1**
REGULIERVENTIL G1 - RP1
für den hydraulischen Abgleich und Absperrung der
Verteiler, Heiz- und Kühldecken sowie zur Zonenregelung, bestehend aus:
- Vorlauf-Regulierventil G 1/Rp 1 zum hydraulischen
Abgleich und zur unabhängigen Absperrung des
Verteilers/Sammlers, inkl. Handrad und Anzeige der
Voreinstellung/Absperrung kvs-Wert: 5,4 m3/h
- Rücklaufventil G 1/Rp 1 zur Absperrung des
Verteilers/Sammlers, inkl. Handrad, Anzeige der
Absperrung und Adaptierbarkeit der

Werkstoff: Gehäuse aus Messing, Handräder aus
Polyamid max. Prüfdruck: 10 bar (Wasser)
Menge: 2,000 Set

**02.02.05.114 VERTEILERSCHRANK IW 550X730X80MM**
VERTEILERSCHRANK IW 550X730X80MM
Verteilerschrank ohne Rahmen und Tür als
Unterputzlösung, Integration aller Verteiler
und umgebender Komponenten wie Pumpengruppen, Regelung, Verbindungssätze. Einfache Montage der in Höhe und Tiefe verstellbare Schränke.
Einfache Montage von Verteilern an Schienen, die
vertikal und horizontal verstellbar sind,
Verteileranschluss in vertikaler oder horizontaler
Richtung. Einbauort für Regelung (über dem
Verteiler). Verstellbare Füße zur Anpassung an den
Bodenaufbau.
Kompatibel zu allen Rahmen / Türen Unterputz.

- Breite 1300 mm
- Höhenverstellbar: 730 - 930mm
- Fußbodenhöhe: 30 - 230 mm
- Tiefe 80 mm bis 120 mm, erweiterbar um Rahmen / Tür
- Material: verzinktes Stahlblech
Menge: 2,000 St

**02.02.05.115 SCHRANK RAHMEN/TÜR IW S 550X730MM**
SCHRANK RAHMEN/TÜR IW S 550X730MM
Rahmen und Tür für Schrankinstallation Unterputz.
Tür und Rahmen separat verpackt, Schmutzschutz vor
Montage von Schrankrahmen und Tür.
- Dimension 1300x730 mm
- höhenverstellbarer Rahmen
- Tür absperrbar
- Material: Stahl pulverbeschichtet, weiß (RAL 9010)
Menge: 2,000 St

##### Titel 02.02.06 KG 429.1 Wärmedämmung und Brandschutz

*Hinweis: Dämmung von Heizungsleitungen, Mineralwolle alukaschiert bis 3,5 m*
Dämmung von Heizungsleitungen, Mineralwolle alukaschiert
bis 3,5 m

Nachfolgend beschriebene Dämmung von Heizungsleitungen mit Mineralwolle, alukaschiert für den Höhenbereich bis 3,5 m.

Die Wärmedämmung ist vor und nach Montage vor Beschädigungen zu schützen, Beschriftungen aller Art sind zu unterlassen.

Beschädigte, verschmutzte, beklebte, beschriftete, deformierte oder zerkratzte Dämmung mit anderweitigen Beeinträchtigungen ihrer sichtbaren
Oberflächen müssen augetauscht werden.

Zudem ist bei der Montage auf eine saubere Verlegung am Rohr zu achten. Längsnähte oder Stöße sollen vermieden, und wenn notwendig nach oben positioniert werden, um an der Unterseite eine saubere Oberfläche zu haben.

**02.02.06.116 Wärmedämmung Rohr DN15 Gebäude Mineralwolle AS-Qualität Rohrschale D 20mm**
*** Bezugsbeschreibung
STLB-Bau 2026-04 047
Wärmedämmung ohne Ummantelung DIN 4140 an haus- und betriebstechnischen Anlagen, an Rohrleitung, DN 15, Mindestabstände DIN 4140 sind nicht eingehalten, im Gebäude, keine ausreichende Konvektion bzw. unzureichender Abstand zu Objekten, Dämmung aus Mineralwolle DIN EN 14303, AS-Qualität, als Rohrschale, Dämmschichtdicke 20 mm, Baustoffklasse DIN 4102-1 A (nichtbrennbar), Wärmeleitfähigkeit 0,035 W/(mK) bei 40 Grad C Mitteltemperatur DIN EN 12667, kaschiert mit Alufolie, Arbeitshöhe des Montageortes bis 3,5 m über der Standfläche des hierfür erforderlichen Gerüstes.
Menge: 35,000 m

**02.02.06.117 Wärmedämmung Rohr DN20 Gebäude Mineralwolle AS-Qualität Rohrschale D 30mm**
*** wie Position 02.02.06.116
STLB-Bau 2026-04 047
Wärmedämmung ohne Ummantelung DIN 4140 an haus- und betriebstechnischen Anlagen, an Rohrleitung, DN 20, im Gebäude, keine ausreichende Konvektion bzw. unzureichender Abstand zu Objekten, Dämmung aus Mineralwolle DIN EN 14303, AS-Qualität, als Rohrschale, Dämmschichtdicke 30 mm, Baustoffklasse DIN 4102-1 A (nichtbrennbar), Wärmeleitfähigkeit 0,035 W/(mK) bei 40 Grad C Mitteltemperatur DIN EN 12667, kaschiert mit Alufolie.
Menge: 95,000 m

**02.02.06.118 Wärmedämmung Rohr DN25 Gebäude Mineralwolle AS-Qualität Rohrschale D 30mm**
*** wie Position 02.02.06.116
STLB-Bau 2026-04 047
Wärmedämmung ohne Ummantelung DIN 4140 an haus- und betriebstechnischen Anlagen, an Rohrleitung, DN 25, im Gebäude, keine ausreichende Konvektion bzw. unzureichender Abstand zu Objekten, Dämmung aus Mineralwolle DIN EN 14303, AS-Qualität, als Rohrschale, Dämmschichtdicke 30 mm, Baustoffklasse DIN 4102-1 A (nichtbrennbar), Wärmeleitfähigkeit 0,035 W/(mK) bei 40 Grad C Mitteltemperatur DIN EN 12667, kaschiert mit Alufolie.
Menge: 25,000 m

**02.02.06.119 Wärmedämmung Rohr DN40 Gebäude Mineralwolle AS-Qualität Rohrschale D 50mm**
*** wie Position 02.02.06.116
STLB-Bau 2026-04 047
Wärmedämmung ohne Ummantelung DIN 4140 an haus- und betriebstechnischen Anlagen, an Rohrleitung, DN 40, Mindestabstände DIN 4140 sind nicht eingehalten, im Gebäude, keine ausreichende Konvektion bzw. unzureichender Abstand zu Objekten, Dämmung aus Mineralwolle DIN EN 14303, AS-Qualität, als Rohrschale, Dämmschichtdicke 50 mm, Baustoffklasse DIN 4102-1 A (nichtbrennbar), Wärmeleitfähigkeit 0,035 W/(mK) bei 40 Grad C Mitteltemperatur DIN EN 12667, kaschiert mit Alufolie, Arbeitshöhe des Montageortes bis 3,5 m über der Standfläche des hierfür erforderlichen Gerüstes.
Menge: 7,000 m

**02.02.06.120 Wärmedämmung Rohr DN50 Gebäude Mineralwolle AS-Qualität Rohrschale D 60mm**
*** wie Position 02.02.06.116
STLB-Bau 2026-04 047
Wärmedämmung ohne Ummantelung DIN 4140 an haus- und betriebstechnischen Anlagen, an Rohrleitung, DN 50, Mindestabstände DIN 4140 sind nicht eingehalten, im Gebäude, keine ausreichende Konvektion bzw. unzureichender Abstand zu Objekten, Dämmung aus Mineralwolle DIN EN 14303, AS-Qualität, als Rohrschale, Dämmschichtdicke 60 mm, Baustoffklasse DIN 4102-1 A (nichtbrennbar), Wärmeleitfähigkeit 0,035 W/(mK) bei 40 Grad C Mitteltemperatur DIN EN 12667, kaschiert mit Alufolie.
Menge: 2,000 m

**02.02.06.121 Wärmedämmung Formstück Mineralwolle AS-Qualität DN15 Gebäude 0,035W/(mK) einlagig D 20mm kaschiert Alu-Folie**
*** Bezugsbeschreibung
Wärmedämmung aus Mineralwolle, AS-Qualität, an Formstücken (Bogen, Einschweißbogen, Hosenstück, T-Stück/Abzweig, Kappe, Knick, Konus, Reduzierung, Stutzen, Übergangsstück, Einschweißmuffe, Endstelle, Flansch, Blindflansch), Wärmedämmung DIN 4140 an haus- und betriebstechnische Anlagen, an Rohrleitung, DN 15, im Gebäude, in Bereichen mit Behinderung durch technische Einrichtungen und Bauteile, keine ausreichende Konvektion bzw. unzureichender Abstand zu Objekten, Oberkante Dämmung über Gelände/Fußboden bis 3,5 m, Baustoffklasse DIN 4102-1 A (nichtbrennbar), Wärmeleitfähigkeit 0,035 W/(mK) bei 40 Grad C Mitteltemperatur DIN EN 12667, einlagig, Dämmschichtdicke 20 mm, kaschiert mit Aluminiumfolie.
Menge: 30,000 St

**02.02.06.122 Wärmedämmung Formstück Mineralwolle AS-Qualität DN20 Gebäude 0,035W/(mK) einlagig D 30mm kaschiert Alu-Folie**
*** wie Position 02.02.06.121
Wärmedämmung aus Mineralwolle, AS-Qualität, an Formstücken (Bogen, Einschweißbogen, Hosenstück, T-Stück/Abzweig, Kappe, Knick, Konus, Reduzierung, Stutzen, Übergangsstück, Einschweißmuffe, Endstelle, Flansch, Blindflansch), Wärmedämmung DIN 4140 an haus- und betriebstechnische Anlagen, an Rohrleitung, DN 20, im Gebäude, in Bereichen mit Behinderung durch technische Einrichtungen und Bauteile, keine ausreichende Konvektion bzw. unzureichender Abstand zu Objekten, Oberkante Dämmung über Gelände/Fußboden bis 3,5 m, Baustoffklasse DIN 4102-1 A (nichtbrennbar), Wärmeleitfähigkeit 0,035 W/(mK) bei 40 Grad C Mitteltemperatur DIN EN 12667, einlagig, Dämmschichtdicke 30 mm, kaschiert mit Aluminiumfolie.
Menge: 66,000 St

**02.02.06.123 Wärmedämmung Formstück Mineralwolle AS-Qualität DN25 Gebäude 0,035W/(mK) einlagig D 30mm kaschiert Alu-Folie**
*** wie Position 02.02.06.121
Wärmedämmung aus Mineralwolle, AS-Qualität, an Formstücken (Bogen, Einschweißbogen, Hosenstück, T-Stück/Abzweig, Kappe, Knick, Konus, Reduzierung, Stutzen, Übergangsstück, Einschweißmuffe, Endstelle, Flansch, Blindflansch), Wärmedämmung DIN 4140 an haus- und betriebstechnische Anlagen, an Rohrleitung, DN 25, im Gebäude, in Bereichen mit Behinderung durch technische Einrichtungen und Bauteile, keine ausreichende Konvektion bzw. unzureichender Abstand zu Objekten, Oberkante Dämmung über Gelände/Fußboden bis 3,5 m, Baustoffklasse DIN 4102-1 A (nichtbrennbar), Wärmeleitfähigkeit 0,035 W/(mK) bei 40 Grad C Mitteltemperatur DIN EN 12667, einlagig, Dämmschichtdicke 30 mm, kaschiert mit Aluminiumfolie.
Menge: 10,000 St

**02.02.06.124 Wärmedämmung Formstück Mineralwolle AS-Qualität DN32 Gebäude 0,035W/(mK) einlagig D 40mm kaschiert Alu-Folie**
*** wie Position 02.02.06.121
Wärmedämmung aus Mineralwolle, AS-Qualität, an Formstücken (Bogen, Einschweißbogen, Hosenstück, T-Stück/Abzweig, Kappe, Knick, Konus, Reduzierung, Stutzen, Übergangsstück, Einschweißmuffe, Endstelle, Flansch, Blindflansch), Wärmedämmung DIN 4140 an haus- und betriebstechnische Anlagen, an Rohrleitung, DN 32, im Gebäude, in Bereichen mit Behinderung durch technische Einrichtungen und Bauteile, keine ausreichende Konvektion bzw. unzureichender Abstand zu Objekten, Oberkante Dämmung über Gelände/Fußboden bis 3,5 m, Baustoffklasse DIN 4102-1 A (nichtbrennbar), Wärmeleitfähigkeit 0,035 W/(mK) bei 40 Grad C Mitteltemperatur DIN EN 12667, einlagig, Dämmschichtdicke 40 mm, kaschiert mit Aluminiumfolie.
Menge: 28,000 St

**02.02.06.125 Wärmedämmung Formstück Mineralwolle AS-Qualität DN40 Gebäude 0,035W/(mK) einlagig D 50mm kaschiert Alu-Folie**
*** wie Position 02.02.06.121
Wärmedämmung aus Mineralwolle, AS-Qualität, an Formstücken (Bogen, Einschweißbogen, Hosenstück, T-Stück/Abzweig, Kappe, Knick, Konus, Reduzierung, Stutzen, Übergangsstück, Einschweißmuffe, Endstelle, Flansch, Blindflansch), Wärmedämmung DIN 4140 an haus- und betriebstechnische Anlagen, an Rohrleitung, DN 40, im Gebäude, in Bereichen mit Behinderung durch technische Einrichtungen und Bauteile, keine ausreichende Konvektion bzw. unzureichender Abstand zu Objekten, Oberkante Dämmung über Gelände/Fußboden bis 3,5 m, Baustoffklasse DIN 4102-1 A (nichtbrennbar), Wärmeleitfähigkeit 0,035 W/(mK) bei 40 Grad C Mitteltemperatur DIN EN 12667, einlagig, Dämmschichtdicke 50 mm, kaschiert mit Aluminiumfolie.
Menge: 16,000 St

**02.02.06.126 Wärmedämmung Formstück Mineralwolle AS-Qualität DN50 Gebäude 0,035W/(mK) einlagig D 60mm kaschiert Alu-Folie**
*** wie Position 02.02.06.121
Wärmedämmung aus Mineralwolle, AS-Qualität, an Formstücken (Bogen, Einschweißbogen, Hosenstück, T-Stück/Abzweig, Kappe, Knick, Konus, Reduzierung, Stutzen, Übergangsstück, Einschweißmuffe, Endstelle, Flansch, Blindflansch), Wärmedämmung DIN 4140 an haus- und betriebstechnische Anlagen, an Rohrleitung, DN 50, im Gebäude, in Bereichen mit Behinderung durch technische Einrichtungen und Bauteile, keine ausreichende Konvektion bzw. unzureichender Abstand zu Objekten, Oberkante Dämmung über Gelände/Fußboden bis 3,5 m, Baustoffklasse DIN 4102-1 A (nichtbrennbar), Wärmeleitfähigkeit 0,035 W/(mK) bei 40 Grad C Mitteltemperatur DIN EN 12667, einlagig, Dämmschichtdicke 60 mm, kaschiert mit Aluminiumfolie.
Menge: 10,000 St

**02.02.06.127 Passstück kleiner/gleich 30cm Einzellänge, Mineralwolle AS-Qualität Wärmedämmung Rohr DN15 Gebäude 0,035W/(mK)**
Passstück aus Mineralwolle, AS-Qualität,
für Rohrleitungslängen kleiner/gleich 30cm Einzellänge, Wärmedämmung DIN 4140 an haus- und betriebstechnische Anlagen, an Rohrleitung, DN 15, im Gebäude, in Bereichen mit Behinderung durch technische Einrichtungen und Bauteile, keine ausreichende Konvektion bzw. unzureichender Abstand zu Objekten, Oberkante Dämmung über Gelände/Fußboden bis 3,5 m, Baustoffklasse DIN 4102-1 B1 (schwerentflammbar), Wärmeleitfähigkeit 0,035 W/(mK) bei 40 Grad C Mitteltemperatur DIN EN 12667, einlagig, Dämmschichtdicke 30 mm, kaschiert mit Aluminiumfolie.
Menge: 2,000 St

**02.02.06.128 Passstück kleiner/gleich 30cm Einzellänge, Mineralwolle AS-Qualität Wärmedämmung Rohr DN20 Gebäude 0,035W/(mK)**
Passstück aus Mineralwolle, AS-Qualität,
für Rohrleitungslängen kleiner/gleich 30cm Einzellänge, Wärmedämmung DIN 4140 an haus- und betriebstechnische Anlagen, an Rohrleitung, DN 20, im Gebäude, in Bereichen mit Behinderung durch technische Einrichtungen und Bauteile, keine ausreichende Konvektion bzw. unzureichender Abstand zu Objekten, Oberkante Dämmung über Gelände/Fußboden bis 3,5 m, Baustoffklasse DIN 4102-1 B1 (schwerentflammbar), Wärmeleitfähigkeit 0,035 W/(mK) bei 40 Grad C Mitteltemperatur DIN EN 12667, einlagig, Dämmschichtdicke 30 mm, kaschiert mit Aluminiumfolie.
Menge: 20,000 St

**02.02.06.129 Passstück kleiner/gleich 30cm Einzellänge, Mineralwolle AS-Qualität Wärmedämmung Rohr DN25 Gebäude 0,035W/(mK)**
Passstück aus Mineralwolle, AS-Qualität,
für Rohrleitungslängen kleiner/gleich 30cm Einzellänge, Wärmedämmung DIN 4140 an haus- und betriebstechnische Anlagen, an Rohrleitung, DN 25, im Gebäude, in Bereichen mit Behinderung durch technische Einrichtungen und Bauteile, keine ausreichende Konvektion bzw. unzureichender Abstand zu Objekten, Oberkante Dämmung über Gelände/Fußboden bis 3,5 m, Baustoffklasse DIN 4102-1 B1 (schwerentflammbar), Wärmeleitfähigkeit 0,035 W/(mK) bei 40 Grad C Mitteltemperatur DIN EN 12667, einlagig, Dämmschichtdicke 30 mm, kaschiert mit Aluminiumfolie.
Menge: 10,000 St

**02.02.06.130 Passstück kleiner/gleich 30cm Einzellänge, Mineralwolle AS-Qualität Wärmedämmung Rohr DN32 Gebäude 0,035W/(mK)**
Passstück aus Mineralwolle, AS-Qualität,
für Rohrleitungslängen kleiner/gleich 30cm Einzellänge, Wärmedämmung DIN 4140 an haus- und betriebstechnische Anlagen, an Rohrleitung, DN 32, im Gebäude, in Bereichen mit Behinderung durch technische Einrichtungen und Bauteile, keine ausreichende Konvektion bzw. unzureichender Abstand zu Objekten, Oberkante Dämmung über Gelände/Fußboden bis 3,5 m, Baustoffklasse DIN 4102-1 B1 (schwerentflammbar), Wärmeleitfähigkeit 0,035 W/(mK) bei 40 Grad C Mitteltemperatur DIN EN 12667, einlagig, Dämmschichtdicke 40 mm, kaschiert mit Aluminiumfolie.
Menge: 10,000 St

*Hinweis: Nachfolgende Positionen beziehen sich auf die der Blechummatelung*
Nachfolgende Positionen beziehen sich auf die der Blechummatelung
an Wärmeversorgungsleitungen bis Montagehöhe 3,50 m

In Zentralen oder sonstigen technischen Bereichen werden bis zu einer Höhe von 2,5 m über FFB die gedämmten Leitungen mit verzinktem Blech ummantelt.
Die Wärmedämmung ist vor und nach Montage vor Beschädigungen zu schützen, Beschriftungen aller Art sind zu unterlassen.

Beschädigte, verschmutzte, beklebte, beschriftete, deformierte oder zerkratzte Dämmung mit anderweitigen Beeinträchtigungen ihrer sichtbaren
Oberflächen müssen augetauscht werden.

Zudem ist bei der Montage auf eine saubere Verlegung am Rohr zu achten. Längsnähte oder Stöße sollen vermieden, und wenn notwendig nach oben positioniert werden, um an der Unterseite eine saubere Oberfläche zu haben.

Formstücke werden Übermessen.

**02.02.06.131 Ummantelung nachträgl. Rohr DN15 Gebäude Mineralwolle D 30mm Mantel Blech Stahl verz**
STLB-Bau 2026-04 047
Nachträgliche Ummantelung DIN 4140 bei vorh. Wärmedämmung, an Rohrleitung, DN 15, im Gebäude, keine ausreichende Konvektion bzw. unzureichender Abstand zu Objekten, Dämmung aus Mineralwolle DIN EN 14303, Dämmschichtdicke 30 mm, Ummantelung aus nichtprofiliertem Blech, Stahl, feuerverzinkt, Blechdicke 0,6 mm, Überlappungen verschrauben und mit plastischem Dichtstoff abdichten.
Menge: 20,000 m

**02.02.06.132 Ummantelung nachträglich Formstücke DN15 Gebäude Mineralwolle D 20mm Mantel Blech Stahl verz**
Nachträgliche Ummantelung DIN 4140 bei vorh. Wärmedämmung, an Formstücken (Bogen, T-Stück, Übergangsstück, Winkel, Anschlusswinkel, Reduzierstück),  DN 15, im Gebäude, in Bereichen mit Behinderung durch technische Einrichtungen und Bauteile, keine ausreichende Konvektion bzw. unzureichender Abstand zu Objekten, Oberkante Dämmung über Gelände/Fußboden bis 3,5 m, Dämmung aus Mineralwolle, Dämmschichtdicke 20 mm, Ummantelung aus nichtprofiliertem Blech, Stahl, feuerverzinkt, Blechdicke 0,6 mm, Überlappungen verschrauben und mit plastischem Dichtstoff abdichten.
Menge: 5,000 St

**02.02.06.133 Ummantelung nachträglich Armaturen DN15 Gebäude Mineralwolle, oder geschlossenzelig geschäumtes Polyethylen D 30mm Mantel Blech Stahl verz**
Nachträgliche Ummantelung DIN 4140 bei vorh. Wärmedämmung, an Armaturen (Absperrklappen, Rückschlagventil, Schmutzfänger, Schrägsitzventil, Regelventil), DN 15, im Gebäude, in Bereichen mit Behinderung durch technische Einrichtungen und Bauteile, keine ausreichende Konvektion bzw. unzureichender Abstand zu Objekten, Oberkante Dämmung über Gelände/Fußboden bis 3,5 m, Dämmung aus Mineralwolle, Dämmschichtdicke 30 mm, oder geschlossenzelig geschäumtes Polyethylen, Ummantelung aus nichtprofiliertem Blech, Stahl, feuerverzinkt, Blechdicke 0,6 mm, Überlappungen verschrauben und mit plastischem Dichtstoff abdichten.
Menge: 10,000 St

**02.02.06.134 Ummantelung nachträglich Armaturen DN20 Gebäude Mineralwolle, oder geschlossenzelig geschäumtes Polyethylen D 30mm Mantel Blech Stahl verz**
Nachträgliche Ummantelung DIN 4140 bei vorh. Wärmedämmung, an Armaturen (Absperrklappen, Rückschlagventil, Schmutzfänger, Schrägsitzventil, Regelventil), DN 20, im Gebäude, in Bereichen mit Behinderung durch technische Einrichtungen und Bauteile, keine ausreichende Konvektion bzw. unzureichender Abstand zu Objekten, Oberkante Dämmung über Gelände/Fußboden bis 3,5 m, Dämmung aus Mineralwolle, Dämmschichtdicke 30 mm, oder geschlossenzelig geschäumtes Polyethylen, Ummantelung aus nichtprofiliertem Blech, Stahl, feuerverzinkt, Blechdicke 0,6 mm, Überlappungen verschrauben und mit plastischem Dichtstoff abdichten.
Menge: 10,000 St

**02.02.06.135 Ummantelung nachträglich Armaturen DN25 Gebäude Mineralwolle, oder geschlossenzelig geschäumtes Polyethylen D 30mm Mantel Blech Stahl verz**
Nachträgliche Ummantelung DIN 4140 bei vorh. Wärmedämmung, an Armaturen (Absperrklappen, Rückschlagventil, Schmutzfänger, Schrägsitzventil, Regelventil), DN 25, im Gebäude, in Bereichen mit Behinderung durch technische Einrichtungen und Bauteile, keine ausreichende Konvektion bzw. unzureichender Abstand zu Objekten, Oberkante Dämmung über Gelände/Fußboden bis 3,5 m, Dämmung aus Mineralwolle, Dämmschichtdicke 30 mm, oder geschlossenzelig geschäumtes Polyethylen, Ummantelung aus nichtprofiliertem Blech, Stahl, feuerverzinkt, Blechdicke 0,6 mm, Überlappungen verschrauben und mit plastischem Dichtstoff abdichten.
Menge: 10,000 St

**02.02.06.136 Ummantelung nachträglich Armaturen DN32 Gebäude Mineralwolle, oder geschlossenzelig geschäumtes Polyethylen D 40mm Mantel Blech Stahl verz**
Nachträgliche Ummantelung DIN 4140 bei vorh. Wärmedämmung, an Armaturen (Absperrklappen, Rückschlagventil, Schmutzfänger, Schrägsitzventil, Regelventil), DN 32, im Gebäude, in Bereichen mit Behinderung durch technische Einrichtungen und Bauteile, keine ausreichende Konvektion bzw. unzureichender Abstand zu Objekten, Oberkante Dämmung über Gelände/Fußboden bis 3,5 m, Dämmung aus Mineralwolle, Dämmschichtdicke 40 mm, oder geschlossenzelig geschäumtes Polyethylen, Ummantelung aus nichtprofiliertem Blech, Stahl, feuerverzinkt, Blechdicke 0,6 mm, Überlappungen verschrauben und mit plastischem Dichtstoff abdichten.
Menge: 15,000 St

**02.02.06.137 Ummantelung nachträglich Armaturen DN40 Gebäude Mineralwolle, oder geschlossenzelig geschäumtes Polyethylen D 40mm Mantel Blech Stahl verz**
Nachträgliche Ummantelung DIN 4140 bei vorh. Wärmedämmung, an Armaturen (Absperrklappen, Rückschlagventil, Schmutzfänger, Schrägsitzventil, Regelventil), DN 40, im Gebäude, in Bereichen mit Behinderung durch technische Einrichtungen und Bauteile, keine ausreichende Konvektion bzw. unzureichender Abstand zu Objekten, Oberkante Dämmung über Gelände/Fußboden bis 3,5 m, Dämmung aus Mineralwolle, Dämmschichtdicke 40 mm, oder geschlossenzelig geschäumtes Polyethylen, Ummantelung aus nichtprofiliertem Blech, Stahl, feuerverzinkt, Blechdicke 0,6 mm, Überlappungen verschrauben und mit plastischem Dichtstoff abdichten.
Menge: 10,000 St

**02.02.06.138 Ummantelung nachträglich Armaturen DN50 Gebäude Mineralwolle, oder geschlossenzelig geschäumtes Polyethylen D50mm Mantel Blech Stahl verz**
Nachträgliche Ummantelung DIN 4140 bei vorh. Wärmedämmung, an Armaturen (Absperrklappen, Rückschlagventil, Schmutzfänger, Schrägsitzventil, Regelventil), DN 50, im Gebäude, in Bereichen mit Behinderung durch technische Einrichtungen und Bauteile, keine ausreichende Konvektion bzw. unzureichender Abstand zu Objekten, Oberkante Dämmung über Gelände/Fußboden bis 3,5 m, Dämmung aus Mineralwolle, Dämmschichtdicke 50 mm, oder geschlossenzelig geschäumtes Polyethylen, Ummantelung aus nichtprofiliertem Blech, Stahl, feuerverzinkt, Blechdicke 0,6 mm, Überlappungen verschrauben und mit plastischem Dichtstoff abdichten.
Menge: 5,000 St

*Hinweis: R-90 Rohrdurchführungen*
R-90 Rohrdurchführungen,
in vorbeschriebenen Montagebereichen

*Hinweis: Restspaltverschluss Brandschottungen*
Nachfolgende Brandschottungen verstehen sich einschl. des Restspaltverschlusses, bis 50 mm umlaufend.
Dieser erfolgt ausschließlich durch Verpressung mit Brandschutzmörtel, gemäß der Zulassung der Rohrdurchführung.

**02.02.06.139 Brandschutzabschottung Rohr Stahl R90 DN15 Gebäude Wand D 201 bis 350mm**
Brandschutzabschottung in Wand von Rohrleitung aus Stahl, mit allgemeinem bauaufsichtlichen Prüfzeugnis/allgemeiner bauaufsichtlicher Zulassung, Feuerwiderstandsklasse R 90 DIN 4102-11,
Rohrleitung nicht gedämmt, Rohr DN15, Verlegung im Gebäude, Bauteilstärke 201 bis 350mm, eckiger oder runder Durchbruch.
Menge: 4,000 St

**02.02.06.140 Brandschutzabschottung Rohr Stahl R90 DN20 Gebäude Wand D 201 bis 350mm**
Brandschutzabschottung in Wand von Rohrleitung aus Stahl, mit allgemeinem bauaufsichtlichen Prüfzeugnis/allgemeiner bauaufsichtlicher Zulassung, Feuerwiderstandsklasse R 90 DIN 4102-11,
Rohrleitung nicht gedämmt, Rohr DN20, Verlegung im Gebäude, Bauteilstärke 201 bis 350mm, eckiger oder runder Durchbruch.
Menge: 8,000 St

**02.02.06.141 Brandschutzabschottung Rohr Stahl R90 DN40 Gebäude Wand D 201 bis 350mm**
Brandschutzabschottung in Wand von Rohrleitung aus Stahl, mit allgemeinem bauaufsichtlichen Prüfzeugnis/allgemeiner bauaufsichtlicher Zulassung, Feuerwiderstandsklasse R 90 DIN 4102-11,
Rohrleitung nicht gedämmt, Rohr DN40, Verlegung im Gebäude, Bauteilstärke 201 bis 350mm, eckiger oder runder Durchbruch.
Menge: 8,000 St

##### Titel 02.02.07 KG 429.2 Sonstige Maßnahmen zur KG 420

**02.02.07.142 Zusätzl. Druck- Dichtheitsprüfung Rohr Heizungswasser AD bis76mm Rohr-L 100 m**
Zusätzliche Druck- und Dichtheitsprüfung von Rohrleitungen, aus mittelschwerem Stahlgewinderohr DIN EN 10255, nahtlos, Betriebsmedium Heizungswasser, Außendurchmesser bis 76 mm,
max. Rohrleitungslänge '100' m,

im Gebäude, Ausführung gemäß DIN EN 14336, Prüfmedium Luft/Gas, einschl. aller erforderlicher Anlagen, Abdichtungen, Verankerungen, Rohrverschlüsse.
Menge: 2,000 St

**02.02.07.143 Koordination Nahwärmeanschluß**
Koordination Nahwärmeanschluß
für die Erstellung von Informationen und Wahrnehmung gemeinsamer Termine,
wie z.B.:
- Erstellen von Gerätedaten
- Aufstellung von techn. Daten, wie
Wassermengen, Druckverluste, Temperaturen usw. .
. primär und sekundär
- Angabe von Sollwerten
- Angabe von Minimal- und Maximal-Werten
- Uberprüfung der baulichen Rahmenbedingungen
- Teilnahme an Koordinationsbesprechungen
- Teilnahme an Schweißnahtprüfungen
- Teilnahme an den gemeinsamen Inbetriebnahme und
Einregulierungsterminen
- Teilnahme an den gemeinsamen Abnahmeterminen.
Menge: 1,000 St

**02.02.07.144 Füllschlauch Gummi Gewebeeinlage 10bar bis 90GradC R1/2 L 25m**
STLB-Bau 2026-04 041
Füllschlauch, aus Gummi mit Gewebeeinlage, max. Betriebsüberdruck 1 MPa (10 bar), temperaturbeständig bis 90 Grad C, R 1/2, mit Verschraubungen, einschl. Schlauchhalter aus beschichtetem Stahlblech, Schlauchlänge 25 m.
Menge: 1,000 St

**02.02.07.145 Dokumentation hydr. Abgl. Papier Datenträger 3fach**
STLB-Bau 2026-04 041
Dokumentation des Hydraulischen Abgleiches in Papierform und auf Datenträger, in 3-facher Ausfertigung, Ordner DIN A4 geheftet und auf Datenträger.
Menge: 1,000 St

*Hinweis: Vorbemerkung Inbetriebnahme*
Vorbemerkung Inbetriebnahme

Nach erfolgter Montage ist der gesamte Inbetriebnahmeprozess bis zur förmlichen Abnahme in modularen, chronologisch aufeinanderfolgenden Inbetriebnahmestufen untergliedert. Das erfolgreiche Bestehen jeder einzelner Inbetriebnahmestufe ist nachzuweisen und ist Voraussetzung für den Beginn der darauffolgenden Inbetriebnahmestufe.

**02.02.07.146 Gewerkeinterne Inbetriebnahme**
Gewerkeinterne Inbetriebnahme

Der AN hat eigenverantwortlich die Inbetriebnahme der Anlagen und Anlagenteile gemäß Leistungsverzeichnis vorzunehmen und die geforderte Funktionalität herzustellen und nachzuweisen. Zum Nachweis der Funktionsfähigkeit aller Anlagen hat der AN Funktionskontrollen und -prüfungen, sowie die Einregulierung (hydr. Abgleich) bzw. Einstellung der Anlagen und Anlagenteile durchzuführen und  zu Dokumentieren.
Menge: 1,000 St

**02.02.07.147 Gewerkeübergreifende Inbetriebnahme**
Gewerkeübergreifende Inbetriebnahme

Mitwirken und Teilnahme an gewerkübergreifende Inbetriebnahmen, so dass die gewerkeübergreifene Funktionalität gewährleistet ist.
Ziel der gewerkeübergreifende Inbetriebnahme ist die Sicherstellung des ordnungsgemäßen Zusammenspiels der gemäß Leistungsverzeichnis errichteten gebäudetechnischen Anlage mit den interagiererenden gebäudetechnischen Anlagen in Vorbereitung der integrativen Tests mit dem AG.

Zur Gewerkeübergreifende Inbetriebnahme gehört unter anderem:
- Integration der anlagenspezifischen Meldungen, Steuerungsfunktionen und Verknüpfungen in die Gesamtanlage (z.B. Aufschaltung auf übergeordnete Gebäudeleitsysteme, Gefahremangenmentsystem, Fernwirksystem usw..)
- Durchführung von anlagenübergreifende Funktionstests wie Umschaltung Notkälte E-Mobilität
- Testbetrieb zur Feststellung der Mängelfreiheit der Anlagen in Wechselwirkung mit anderen, auf sie betriebsbestimmend, einwirkenden Bauteile oder Anlagen (Interaktionsprüfung)
Menge: 1,000 St

**02.02.07.148 Einweisungen des Betreiberpersonals**
Einweisungen des Betreiberpersonals

Durchführung der Einweisungen des Betreiberpersonals. Das Einweisende Personal des AN muss über die erforderliche Fachkunde über den Betrieb der Systeme verfügen.
Folgende Inhalte müssen dem Betreiberpersonals hinsichtlich des künftigen Anlagenbetriebes der gemäß Leistungsverzeichnis errichteten Anlagen während der Einweisung vermittelt werden:

- Standorte der errichteten Anlagen mittels Grundrisse
- Übersicht über den Gesamtaufbau der errichteten Anlagen mittels Schemen
- Bestandteile einzelnen Anlagen
- Funktionsweise der errichteten Anlagen.
- Benennung von Voreinstellungen und Betriebsparameter innerhalb die Anlagen arbeiten sollen.
- Bedienung der installierten Anlagen
- Verhalten bei Störungen und Störungsbehebung der errichteten Anlagen
- Wartungsintervalle und Wartungsdurchführung der Anlagen
- Instandsetzung der Anlagen
- Umgang mit Betriebsmitteln und Arbeitssicherheit
- Information über behördlicher Verpflichtung zu wiederkehrenden Inspektionen und Überwachungspflicht

Hierbei sind vom AN die folgende Dokumente, insbesondere Protokolle der Einweisungen mit Angaben der Anlagen und Teilnehmer etc., zu erstellen und dem AG zu übergeben:

- Gewerkespezezifsche Grundrisse mit Anlagenstandorte
- Gewekespezifische Anlagenschemen
- Gewerkespezifische Bedienungsanleitung
- Gewerkespezische Entstör- und Instandsetzungsanweisung
- Gewerkespezifische Wartungsanweisungen mit Benennung der Wartungsintveralle

Anzahl von Einweisungsteilnehmern: 10
Menge: 1,000 St

**02.02.07.149 Bestands-/Dokumentationsunterlagen**
Bestands-/Dokumentationsunterlagen

Die Bestandsunterlagen sind zu liefern gemäß VOB-C / DIN '18379',  Abschn. 3.

Anzahl 1-fach, farbig angelegt als Digitalerdatenträger.
-Inhaltsverzeichnis
- Revisionspläne
- Schematische Darstellung und Beschreibung der Anlagen
- Kopien behördlicher Prüfungsbescheinigungen und Werksatteste
- Alle für den sicheren und wirtschaftlichen Betrieb erforderlichen  Bedienungs- und Wartungsanleitungen
- Ersatzteillisten.
- Unbedenklichkeits- und Konfirmitätsbescheinigung
- Meß- und Abnahmeprotokoll
- Einweisungsprotokoll
Einschließlich Anlagenschema 1-fach, farbig angelegt, aufgezogen auf  Kunststoff oder hinter Glas, mit Rahmen zur Aufhängung in Zentralen.  Übergabe der Unterlagen spätestens 2 Woche vor Abnahme der  Leistungen.
Menge: 1,000 psch

**02.02.07.150 Erweiterte Bestandsdokumentation**
Erweiterte Bestandsdokumentation

der Brandwanddurchführung zur Dokumentation
bestehend aus:
Foto jeder einzelnen Durchführung
Angabe des verwendeten Produktes, des verwendeten Mörtels
Art der Wand / Decke, Art der Ausführung der weiterführenden Dämmung
Art und Durchmesser der Rohrleitung bzw. Kanals
Wandstärke der betreffenden Wand, Abstand zu anliegenden Rohrleitungen
Zusammenfassung auf einer Übersicht (1 Seite pro Durchführung)
als Ausdruck in den Bestandsunterlagen und als pdf-Datei auf der CD
Die Abrechnung erfolgt nach Anzahl der Brandwanddurchführungen
Menge: 1,000 St

##### Titel 02.02.08 KG 429.3 Stundenlohnarbeiten

**02.02.08.151 Obermonteur/-in sämtliche Kosten/Zuschläge**
STLB-Bau 2026-04 091
Stundenlohnarbeiten durch Obermonteur/-in
der Verrechnungssatz für die jeweilige Arbeitskraft umfasst sämtliche Aufwendungen wie Lohn- und Gehaltskosten, Lohn- und Gehaltsnebenkosten, Zuschläge, lohngebundene und lohnabhängige Kosten, sonstige Sozialkosten, Gemeinkosten, Wagnis und Gewinn.
Menge: 5,000 h

**02.02.08.152 Monteur/-in sämtliche Kosten/Zuschläge**
STLB-Bau 2026-04 091
Stundenlohnarbeiten durch Monteur/-in
der Verrechnungssatz für die jeweilige Arbeitskraft umfasst sämtliche Aufwendungen wie Lohn- und Gehaltskosten, Lohn- und Gehaltsnebenkosten, Zuschläge, lohngebundene und lohnabhängige Kosten, sonstige Sozialkosten, Gemeinkosten, Wagnis und Gewinn.
Menge: 10,000 h

**02.02.08.153 Helfer/-in sämtliche Kosten/Zuschläge**
STLB-Bau 2026-04 091
Stundenlohnarbeiten durch Helfer/-in
der Verrechnungssatz für die jeweilige Arbeitskraft umfasst sämtliche Aufwendungen wie Lohn- und Gehaltskosten, Lohn- und Gehaltsnebenkosten, Zuschläge, lohngebundene und lohnabhängige Kosten, sonstige Sozialkosten, Gemeinkosten, Wagnis und Gewinn.
Menge: 10,000 h
